# UKGM Marburg 1. - 3. UBA
Angebotsaufforderung (GAEB DA 2000 1.2, DA83)
Projekt: 2438 UKG
Währung: EUR
Erstellt mit: CaliforniaX by G&W Software AG, CaliforniaX, 30.09.2026

## Zusätzlicher Text
LEISTUNGSVERZEICHNIS  |
 |
 |
 | RAUMLUFTTECHNISCHE ANLAGEN DIN 18 379 |  |
 |  |  |
 |  |  |
 |  |  |
 |  |  |
 | BAUMASSNAHME |  |
 | Umbau Ebene -2 ZOP
Universitätsklinikum Gießen und Marburg GmbH
Standort Marburg
Baldingerstraße
35043 Marburg  |  |
 |  |  |
 |  |  |
 | BAUHERR |  |
 | Universitätsklinikum Gießen und Marburg GmbH
Otto-Loewi-Straße
35043 Marburg |  |
 | Ansprechpartner: Herr Lambert |  |
 | georg.lambert@uk-gm.de |  |
 |  |  |
 |  |  |
 |  |  |
 |  |  |
 |  |  |
 |  |  |
 |  |  |
 |  |  |
 |  |  |
 |  |  |
 |  |  |
 |  |  |
 |  |  |
 |  |  |
 |  |  |
 |  |  |
 |  |  |
 |  |  |
 |  |  |
 |  |  |
 |  |  |
 |  |  |
 |  |  |

## Zusätzlicher Text
Allgemeine technische Vorbemerkungen - ATV

1. Angaben zur Baustelle

1.1  Baustellenzufahrt / Parkmöglichkeiten / Materiallieferungen
  Für die auf dem Campus parallel aktiven Baustellen wird ein Baustelleneinrichtungs- und Logistikkonzept erarbeitet. Alle nachfolgenden Angaben stehen unter dem Vorbehalt dieses Konzeptes, das vor Beginn der Arbeiten vorgelegt wird.

  Die Zufahrt zur Baumaßnahme “Umbau und Erweiterung OP-Abteilung in E-2“ erfolgt voraussichtlich über die Conradistraße.
  Die Koordination der Container-, Material-, Werkzeug- und sonstigen Lieferungen obliegt ausschließlich dem Auftragnehmer (AN).
  Die Zufahrt zum Baubereich auf das Grundstück zum Haus B ist mit Privat-Pkw nicht gestattet.
  Widerrechtlich abgestellte Fahrzeuge werden ohne weitere Ankündigung zu Lasten des AN kostenpflichtig vom Gelände umgesetzt.
  Notwendige Sperrungen von öffentlichen Verkehrsflächen für spezielle Transport-, Abbruch- und Sicherungsarbeiten sind nur nach vorheriger Absprache mit der Abteilung Technik des UKGM und der örtlichen Bauleitung möglich!
  Die hierfür anfallenden Gebühren sind durch den AN zu entrichten.

1.2  Baustelleneinrichtung
  Ein Anspruch des AN auf abgeschlossene oder exklusive Lager- und sonstiger Flächen innerhalb und außerhalb der BE-Flächen besteht nicht. Unerlaubte Flächennutzung kann zur kostenpflichtigen Räumung führen.
  Maschinen und Geräte sowie Material sind gegen Zugriff Unbefugter zu sichern.
  Sanitäreinrichtungen werden durch den AG zur Verfügung gestellt.
  Durch den AG werden die Übergabestelle für den Bauwasseranschluss zur Versorgung mit Bauwasser sowie die Baustromanschlüsse (Baustromverteiler) in angemessener Nähe zur Verfügung gestellt.
  Von dort bezieht der AN Bauwasser und Baustrom für die eigenen Leistungen.

2. Angaben zum Baustellenbetrieb

2.1  Arbeitszeiten
  Die Baustelle befindet sich innerhalb des Klinikgebäudes mit direkt anschließenden Bereichen, in denen Klinikbetrieb erfolgt.
  Die Geräte und die Arbeitsmethoden sind deshalb so zu wählen, dass die Lärm- und die Staubentwicklung sowie die Erschütterungen minimiert werden.
  Besondere Regelungen zu Arbeitsunterbrechungen werden in den „Besonderen Vertragsbedingungen“ erläutert.

2.2  Baustellenlärm
  Zur Vermeidung von Störungen durch Baulärm sind rechtliche Vorgaben, z.B. aus Baugenehmigung, einzuhalten. Der von der Baustelle ausgehende Lärm darf 45 dB tagsüber und 35 dB nachts nicht überschreiten. Unvermeidbare Überschreitungen z. B. bei Abbrucharbeiten sind mit dem Bauherrn und der Bauleitung im Vorfeld zu besprechen und festzulegen.

2.3  Bautagesberichte / Arbeitsplan
  Bautagesberichte (Bautagebuch) sind der örtlichen Bauüberwachung wöchentlich zur Kenntnisnahme vorzulegen. Die Vorlage muss in Papierform erfolgen!

2.4  Bautoiletten
  Der AN hat seine Mitarbeiter zur Nutzung der Bautoiletten aufzufordern.
  Die Benutzung von WC-Anlagen im Gebäude ist verboten.

2.5 Alkohol- und Drogenverbot
  Für alle am Bau tätigen Mitarbeiter des AN gilt das Alkoholverbot und Drogenverbot. Bei Zuwiderhandlung wird von der Bauleitung ein Baustellenverbot ausgesprochen.

2.6  Schlafunterkünfte
  Schlafunterkünfte dürfen auf dem Baustellengelände nicht unterhalten werden.

2.7  Schutzmaßnahmen
  Der AN hat bei Durchführung seiner Leistungen die angrenzenden Gebäude und Flächen, die nicht zum Auftragsumfang gehören, zu schützen und gegen Beschädigungen zu sichern. Die Kosten für ausreichende Abdeckungen, Schutzvorrichtungen usw. sind einzukalkulieren, ebenso das Entfernen nach erbrachter Leistung, bzw. nach Aufforderung durch die Bauüberwachung des AG.

2.8  Baustellenreinigung
  Der AN ist nach VOB / C DIN 18299 Abschnitt 4.1.11 verpflichtet, Verunreinigungen, die von Arbeiten des AN herrühren, zu beseitigen. Es gilt als vereinbart, dass der AN die Baustelle und den Baubereich kontinuierlich von den durch seine Arbeiten anfallenden Schuttmassen bzw. Schuttresten, Abfällen, Verunreinigungen usw. säubert.
  Sollten wiederholt Verstöße gegen diese Vereinbarung erfolgen bzw. verlaufen Anweisungen durch die örtliche Bauüberwachung zur Aufrechterhaltung allgemeiner Ordnung und Sauberkeit fruchtlos, wird durch den AG ein Drittunternehmen mit den Leistungen beauftragt.

2.9  Sonstiges
  Es ist besonders darauf zu achten, dass keine Abfälle aus den Fenstern oder sonstigen Öffnungen abgeworfen werden. Mitarbeiter des Auftragnehmers, die gegen diese Vorgabe verstoßen, werden von der Bauüberwachung des Auftraggebers von der Baustelle verwiesen.

3. Allgemeine Verordnungen und Richtlinien

3.1  Verordnungen
  Folgende Verordnungen sind vom AN zu berücksichtigen:
  Hessische Bauordnung (HBO vom 28.05.2018)

3.2  Richtlinien
  Die Richtlinien der Fachverbände sind einzuhalten.

3.3  Nicht genormte bzw. bauaufsichtlich zugelassene Baustoffe / Bauteile
  Nicht genormte bzw. bauaufsichtlich zugelassene Baustoffe / Bauteile sind für den Einbau nicht vorgesehen.

3.4  Regeln der Bautechnik
  Die Regeln der Bautechnik sind stets zu beachten und zu befolgen.

4. Angaben zur Arbeitssicherheit

4.1  Sicherheits- und Gesundheitsschutzkoordinator
  Die Tätigkeit des vom AG bestellten Sicherheits- und Gesundheitsschutzkoordinator (SIGEKO) gemäß Baustellenverordnung (BaustellVO) befreit den AN nicht von seiner Abstimmungspflicht mit anderen Unternehmern und Gewerken entsprechend §6 Abs. 2 der Unfallverhütungsvorschrift - Allgemeine Vorschriften (VBG 1). Die Verpflichtung des AN bezüglich des Einsatzes von Sicherheitsfachkräften und Sicherheitsbeauftragten wird durch die Baustellenordnung nicht berührt.

4.2  Personal
  Die Arbeitnehmer des AN müssen für die beauftragte Leistung persönlich geeignet sein. Personen, die gegen Arbeitsschutz- oder Unfallverhütungsvorschriften verstoßen oder den Anweisungen der Bauüberwachung oder des SIGEKO nicht Folge leisten, sind abzuberufen und zu ersetzen.
  Es muss mindestens eine verantwortliche Person des AN die deutsche Sprache in Schrift und Bild beherrschen und als täglicher Ansprechpartner bei dringenden Absprachen und Entscheidungen zur Verfügung stehen.

4.3  Erste-Hilfe-Einrichtungen
  Die Anforderungen nach der Arbeitsstättenverordnung oder der Unfallverhütungsvorschrift Erste Hilfe (VBG109) hat der AN zu erfüllen.

4.4  Arbeitsmedizinische Vorsorge
  Der AN hat dafür zu sorgen, dass in Bereichen, in denen Arbeiten mit gesundheitsschädigenden Einwirkungen ausgeführt werden, nur Personal eingesetzt wird, das dazu geeignet ist und durch arbeitsmedizinische Vorsorgeuntersuchungen überwacht wird. Der Nachweis hierfür muss im Unternehmen des Auftragnehmers vorliegen.

4.5  Nutzung von Sicherungsmaßnahmen
  Werden Einrichtungen, die dem Schutz der Arbeitnehmer dienen, aus arbeitstechnischen Gründen entfernt, so sind vom Unternehmen, das die Einrichtungen entfernt, entsprechend wirksame Schutzmaßnahmen zu ergreifen. Nach Beendigung der Arbeiten ist der ursprüngliche Zustand wiederherzustellen. Es ist strikt verboten, Maßnahmen oder Einrichtungen, die zum Fernhalten von Unbefugten dienen, zu entfernen.
  Ergeben sich im Zuge des Bauablaufes Gefahren für Dritte, mit denen nicht gerechnet wurde, so sind entsprechende Maßnahmen im Einvernehmen mit dem SIGEKO festzulegen.
  Werden Einrichtungen, z.B. Gerüste und Umwehrungen mitbenutzt, so sind diese auf offensichtliche Mängel zu prüfen. Vorhandene Mängel sind dem SIGEKO oder der Bauleitung umgehend mitzuteilen.

4.6  Hochgelegene Arbeitsplätze und Verkehrswege
  Der AN hat dafür zu sorgen, dass Arbeitsplätze und Verkehrswege mit Absturzgefahr erst benutzt werden, wenn die Sicherheitseinrichtungen bzw. Maßnahmen gegen Abstürzen vom Aufsichtführenden bzw. der Sicherheitsfachkraft des AN überprüft worden sind. Gefahrenbereiche unterhalb hochgelegener Arbeitsplätze sind durch geeignete Maßnahmen abzusperren.

4.7  Elektrische Anlagen und Betriebsmittel
  Der AN darf eigene elektrische Anlagen und Betriebsmittel nur von Speisepunkten versorgen, die mit einer FI-Schutzschaltung ausgerüstet sind (Baustromverteiler). Alle elektrischen Anlagen und Betriebsmittel müssen den einschlägigen VDE-Richtlinien und UVV entsprechen und nachweislich auf ihren ordnungsgemäßen Zustand geprüft sein.

4.8  Baumaschinen, Geräte
Der AN darf nur solche Maschinen und Geräte auf die Baustelle bringen, die die vorgeschriebenen Sicherheitsüberprüfungen aufweisen. Die Prüfbescheinigung ist vom Betreiber auf der Baustelle mitzuführen und auf Verlangen vorzuzeigen.
  Für alle Maschinen und Geräte die innerhalb von geschlossenen Gebäuden zum Einsatz kommen, gelten insbesondere die einschlägigen Vorschriften bzgl. der Abgasemission. Es dürfen nur Geräte innerhalb von Gebäuden zum Einsatzkommen, die diese Forderungen erfüllen. Vor dem Einsatz der Geräte ist die Abstimmung durch AN, unter Vorlage der Datenblätter, mit dem SiGeKo und der örtlichen BÜ eigenständig durchzuführen.
  Maschinen und Geräte sowie Kräne sind nur von unterwiesenen und beauftragten Personen unter Beachtung der jeweiligen Unfallverhütungsvorschriften zu bedienen. Bedienungsanleitungen von Baumaschinen und Kränen sowie sonstigen Geräten müssen auf der Baustelle vorliegen. Der Standort ortsgebundener Maschinen wird von der Bauüberwachung bestimmt. Überschneiden sich die Arbeitsbereiche von Geräten verschiedener AN, sind der Arbeitsablauf und die Verständigung untereinander abzustimmen.

4.9  Feuergefährliche Arbeiten
  Schweiß-, Trenn-, Schneid- und sonstige feuergefährliche Arbeiten bedürfen der arbeitstäglichen, schriftlichen Zustimmung der technischen Abteilung des AG. Sie unterliegen der Melde- und Dokumentationspflicht des AN. Hierbei ist die Firma, der Name des ausführenden und verantwortlichen Monteurs, die genaue Lage der Arbeiten sowie die vorgesehene Arbeitsdauer anzugeben.
  Die Überwachung der Ausführung, das Einhalten aller erforderlichen Sicherheitsmaßnahmen sowie eine ausreichende Nachkontrolle (Brandwache) nach Beendigung der Arbeiten obliegt der Verantwortung des AN.

  An diesen Arbeitsstellen hat der AN geeignete Löscheinrichtungen bereitzustellen (Feuerlöscher o.ä.). Des Weiteren muss die Möglichkeit zur schnellen Alarmierung von Löschkräften gegeben sein.

4.10 Persönliche Schutzausrüstungen
  Personen ohne Schutzhelm und Schutzschuhe haben keinen Zutritt zum Arbeitsbereich. Das Tragen von Bausicherheitsschuhen nach DIN EN 345 und Schutzhelmen nach prEN 397 ist auf der gesamten Baustelle Pflicht!
  Sind darüber hinaus weitere Schutzausrüstungen erforderlich, wie z. B. Augen- / Gesichtsschutz oder Schutzhandschuhe, Gehörschutz, Atemschutz, Warnkleidung, hat der AN entsprechend der Unfallverhütungsvorschrift Allgemeine Vorschriften" VBG 1 §4 für sein Personal kostenlos zur Verfügung zu stellen. Personen ohne die erforderlichen Schutzausrüstungen werden von der Bauleitung oder dem SiGeKo als persönlich ungeeignet von der Baustelle verwiesen.

4.11 Gefährliche Arbeitsstoffe
  Wird im Zuge der Ausführung ein gefährlicher Arbeitsstoff eingesetzt, so ist dies rechtzeitig vor dem Einsatz des Arbeitsstoffes dem SIGEKO mitzuteilen, wenn daraus eine Gefahr z.B. durch Explosion, Brand, gesundheitsschädliche Atmosphäre usw. für Arbeitnehmer anderer Unternehmen im Sinne der Baustellenverordnung entsteht.

5. Sonstiges

5.1  Ortsbesichtigung
  Es wird vorausgesetzt, dass der Bieter sich über die Situation vor Ort ausreichend informiert hat und dies bei seiner Kalkulation berücksichtigt.
  Besichtigungstermin, in der Zeit von Montag bis Freitag von 8:00 - 16:00 Uhr, ist mit der technischen Abteilung des UKGM zu vereinbaren!

5.2 Baubesprechung / Baubegehung / Koordinationsbesprechungen
  Die regelmäßige Teilnahme des AN an den Baubesprechungen, Baubegehungen und SiGeKo-Besprechungen ist Pflicht.
  Die Termine werden durch die örtliche Bauüberwachung rechtzeitig bekanntgegeben.
  In der Regel finden regelmäßige Bauberatungen einmal wöchentlich statt.

5.3 Not- / und Havariefälle
  Der AN verpflichtet sich, auf Anforderung der Bauüberwachung, für Not- und Havariefälle einen zuständigen Ansprechpartner zu benennen. Die Erreichbarkeit dieses Ansprechpartners muss ständig, auch nach Arbeitsschluss, am Wochenende und an Feiertagen, gewährleistet sein.

5.4 Projektbeteiligte
  Eine Liste der am Projekt beteiligten Firmen wird von der örtlichen Bauüberwachung geführt.

5.5 Planungsunterlagen / Ausführungsplanung
  Dem AN werden 1 Satz Planungsunterlagen in Papierform sowie digital als PDF vor Beginn der Baumaßnahme zur Verfügung gestellt. Weitere Vervielfältigungen (z.B. für Abrechnungszwecke, Subunternehmer, etc.) von Planunterlagen muss der AN in Eigenregie und auf eigene Kosten vornehmen.

## Zusätzlicher Text
Allgemeine Projektbeschreibung zum Umbau und der Erweiterung OP-Abteilung in E -2

Einleitung:
Die geplante Baumaßnahme umfasst die Sanierung und Erweiterung der bestehenden OP-Abteilung in Ebene -2 des Universitätsklinikums in Marburg.
Mit der Neustrukturierung des OP-Betriebes und der einhergehenden Optimierung der Wegeführung innerhalb der Behandlungsebene erfolgt eine Verbesserung der organisatorischen Struktur.
Neben der Kapazitätserweiterung, unter Einbeziehung der Fläche der ehem. Notaufnahme, und der strukturellen Optimierung soll an Stelle der jetzigen OPs 11 - 13 ein Hybrid-OP mit angeschlossenem MRT entstehen.
Im geplanten Baufeld befinden sich die, in Betrieb befindliche, OP-Abteilung und die, bereits zurückgebaute, ehemalige Notaufnahme der Universitätsklinik Marburg.
Die Baumaßnahme wird in 3 Bauabschnitten, parallel zur Beibehaltung des täglichen OP-Betriebs, durchgeführt.
Außerdem wird der Bereich der ehemaligen Intensivstation I1 zur Holding/Aufwachraum umgebaut.
In Ebene -3 sind Umbaumaßnahmen für die Lüftungstechnik erforderlich.
Ebenfalls für die Lüftungstechnik wird auf dem Dach ein Wetterschutz errichtet.

1. Allgemeine Angaben zum Bauvorhaben

Name und Anschrift des Auftraggebers:
Universitätsklinikum Gießen und Marburg GmbH
Standort Marburg
Otto-Loewi-Straße
35043 Marburg
Tel.: 0 64 21 - 58-63000

Beschreibung des Bauvorhabens:
Universitätsklinikum Gießen und Marburg GmbH
Standort Marburg, 1. Bauabschnitt
Umbau und Erweiterung OP-Abteilung in E -2

2. Angaben zur Örtlichkeit

Anschrift der Baustelle:
Standort Marburg: Umbau E-2 für ZOP
Universitätsklinikum Gießen und Marburg GmbH
Baldingerstraße
35043 Marburg
Tel.: 0 64 21 - 58-60

Angaben zur Bestandsbebauung:
Der Klinikgebäudekomplex besteht aus einem freistehenden Baukörper in Hanglage mit bis zu sieben Vollgeschossen, abhängig von den jeweiligen Bauteilen. Die unteren Geschosse sind teilweise in den Hang eingebunden. Das Tragwerk ist als Stahlbeton-Skelettbau in Stützen-Riegel-Bauweise mit Kalksandsteinmauerwerk als Ausfachung ausgeführt. Die Fassade besteht aus vorgehängtem, eloxiertem Aluminiumblech.
Das Gebäude befindet sich in freistehender Hanglage. Der Gebäudekomplex ist in drei Bauabschnitte (BA) gegliedert:
-  1. BA: errichtet in den 1970er/1980er Jahren
-  2. BA: errichtet um das Jahr 2000
-  3. BA: errichtet im Jahr 2007

Besondere Umstände:
Der Umbau wird bei laufendem Klinik-Betrieb in freigezogenen Teilbereichen abschnittsweise stattfinden.
Ausführungsbereich im 2. Untergeschoss / Grundriss-Ebene -2.
Es existiert eine Unterkellerung in dem Bereich (E -3).

3. Angaben zur Baustelle

Gebäudeklasse
Das unterkellerte Gebäude hat maximal 7 Vollgeschosse, abhängig von den zu unterschiedlichen Zeiten errichteten Gebäudeteilen.
Das Gebäude besitzt im Bestand eine oberste Rohbaufußbodenhöhe von mehr als 13 m über OK Gelände und ist auf Basis derzeitiger Vorschriften (HBO 2018) somit der Gebäudeklasse 5 zuzuordnen sowie entsprechend HBO § 2 Abs.9 Nr.8 (Krankenhäuser) als bauliche Anlage besonderer Art und Nutzung (Sonderbau) zu betrachten.

Bauliche Besonderheiten des Projektes und Geschosshöhe
Die Geschosshöhe beträgt in der Ebene -2 (OP-Ebene) +5,25 m, dies ist bei Zulassung für GK-Wandkonstruktionen mit Brandschutz-Anforderungen zu berücksichtigen. In Höhe von ca. +3,0 m ist eine begehbare Zwischendecke („Burda“-Decke) angeordnet. Der darüber liegende Zwischendeckenbereich wird für technische Installationen genutzt. Zusätzlich zu neuen Installationen für Heizung, Lüftung, ELT und Med-Gase wird eine Sprühnebel-Löschanlage eingebaut.

Auf den Geschossdeckenplatten gibt es keinen Fußbodenaufbau; Bodenbeläge sind direkt auf dem Rohfußboden aufgebracht. Dieses System muss beibehalten werden!

Gliederung der Baumaßnahme
Die Baumaßnahme gliedert sich in 3 Umbauabschnitte (UBA) folgender Größen:
-  1. UBA 3696 m² BGF
-  2. UBA 3135 m² BGF
-  3. UBA 820 m² BGF

Die Umbaumaßnahmen erfolgen nach folgenden Arbeitsschritten:
1)  Entkernung und nichtstatischer Abbruch im Inneren des Gebäudes, inkl. Schadstoffsanierungsmaßnahmen
1.1) Umverlegung und Freischaltung der Installationen im Baufeld
1.2) Zuerst werden alle noch vorhandenen Einbauten im Weißbereich ausgebaut, bei denen eine Gefahrstofffreisetzung ausgeschlossen werden kann (Bodenbeläge, Wand-/ Deckenbekleidungen, Lampen, Sanitärobjekte, Türen, Installationen, soweit nicht Schadstoffbelastet etc.).
1.3) Die nachfolgende Ausführung der Gefahrstoffsanierungsarbeiten erfolgt nach den anzuwendenden Technischen Regeln und Richtlinien, einschließlich aller organisatorischen und technischen Schutzmaßnahmen.
2) Roh- und Stahlbauarbeiten geringen Umfangs und statischer Abbruch, i.d.R. Herstellen und Verschließen von Türöffnungen, Wand- und Deckendurchbrüchen.
3)  Gewerkeweise Ausbauarbeiten innen, inkl. Rückbau und Neubau der Fenster- und Fassadenelemente in den jeweiligen Bauabschnitten, dabei liegt der Schwerpunkt auf der Errichtung der neuen, technisch hochinstallierten OPs und deren Nebenräume.
  In geringem Umfang sind Arbeiten an Außenanlagen erforderlich (Herstellung der Oberflächen der Innenhöfe).

Äußere Erschließung
Das Gebäude liegt in der Baldingerstraße auf den Lahnbergen, etwas außerhalb Marburgs. Das gesamte Gelände gehört zum Universitätsklinikum Gießen und Marburg und fällt von Norden nach Süden ab.
Der Haupteingang ist nach Norden zur Baldingerstraße orientiert und verfügt hier über eine direkte Zufahrt.
Das Bauwerk kann ebenso von der Süd-, West- und Ostseite über befestigte, nicht öffentliche Straßen erreicht werden.
Alle Zufahrten zum Gebäude liegen auf dem Grundstück.
Für die Belange der Feuerwehr ist das Gebäude von allen Seiten anfahrbar.
Die Ver- und Entsorgung des Baubereiches erfolgt vorwiegend über die, auf der Südseite befindliche, Conradistraße.
Grundsätzlich ist bei den An- und Abfahrten den Krankentransporten und Versorgungsfahrzeugen des UKGM Vorrang zu gewähren!
Die von der BÜ zugewiesene BE-Fläche darf nicht verändert werden.

Innere Erschließung
Der wesentliche Anteil des Baufeldes befindet sich in Ebene -2. Zu Installationsarbeiten geringen Umfangs in den benachbarten Ebenen -3 und -1 und dem Einstieg in die Technikdecke sind die Treppenhäuser zu benutzen. Über die im Gebäude liegende „Fahrstraße“ kann die Entsorgung erfolgen.
Zwischen Fahrstraße und den Baufeldern ist ein Höhenunterschied von ca. 80 cm zu überbrücken, an einer Stelle existiert eine hydraulische Hebebühne.

## Zusätzlicher Text
Plan- und Vergabeunterlagen, Arbeitsanweisungen (als PDF-Dateien)

1.)  Lageplan

2.)  Grundrisse /Abbruchpläne:
-  Abbruchplan Wände
-  Abbruchplan Decke
-  Abbruchplan E-3
-  Abbruchplan Entrümpelung

3.)  Schnitte:
-  Längsschnitt A-A
-  Querschnitt 4-4

4.)  Gutachten und Fotodokumentation:
-  Gefahrstoffkataster für das UKGM, Standort Marburg, vom April 2009 (buk GmbH)
-  Litaflexsanierung, Bewertung Asbestfaser in der Luft18_03_2016 (buk GmbH)
-  AB_163037 (002)-Ausbau BSK 20160202 AsbMessg

5.)  Arbeitsanweisungen des UKGM für alle Gewerke mit betreffenden Leistungen:
-  Arbeitsplan gelb (Versorg.-schächte)
-  Arbeitsplan grün (Versorg.-schächte)
-  Handreichung gelb (Versorg.-schächte)
-  Handreichung grün (Versorg.-schächte)
-  Handreichung weiß (Versorg.-schächte)
-  UKGM BA_Zwischendecken Litaflex (Arbeiten in Zwischendecken+Schächten)
-  Meldung Arbeiten Zwischendecken
-  Informationsblatt (BMA im UKGM Marburg)
-  Erlaubnisschein (des UKGM; nach § 30, BGV D 1 für Schweißen, Schneiden und verwandte Verfahren)
-  Arbeitsanweisung BSK Ausbau (002)-2016-02.pdf (Ausbau asbesthalt.BSK)
-  Handlungshilfe Litaflex von buk 10_06-2014

## Zusätzlicher Text
Zusätzliche Vertragsbedingungen Lüftungsinstallationen DIN 18379

1.  Die Allgemeinen Vertragsbedingungen für Bauleistungen (VOB/B) und die Allgemeinen Technischen Vertragsbedingungen für Bauleistungen der VOB/C werden Bestandteil des Vertrages.

2.  Mehr-/Minderpreise sind grundsätzlich als positive Zahlen anzubieten.

3.  Bei Sachverständigenabnahmen ist die Anwesenheit eines sach- und ortskundigen Mitarbeiters des Auftragnehmers mit Deutschkenntnissen auf muttersprachlichem Niveau erforderlich. Die Teilnahme bei der Abnahme ist als Position im Leistungsverzeichnis enthalten und kann entsprechend kalkuliert werden.

4.  Der Auftragnehmer hat zu den Baustellenbesprechungen, die der Auftraggeber regelmäßig durchführt, einen geeigneten und kompetenten Vertreter mit Deutschkenntnissen auf muttersprachlichem Niveau zu entsenden. Die Besprechungen finden wöchentlich statt.

5.  Vom Auftragnehmer ist ein verantwortlicher, kompetenter und koordinierender Bauleiter  mit Deutschkenntnissen auf muttersprachlichem Niveau spätestens 7 Tage nach Auftragserteilung zu benennen.

6.  Der Auftragnehmer hat einen Baufristenplan über seine vertraglichen Leistungen zu erstellen, anhand dessen die Einhaltung der Vertragsfristen nachgewiesen und überwacht werden kann. Die Vertragsfristen ergeben sich aus den Besonderen Vertragsbedingungen.
Bei Änderung der Vertragsfristen oder bei erheblichen Abweichungen von sonstigen Festlegungen ist der Plan durch den Auftragnehmer zu überarbeiten.

7.  Die Montage- und Werkpläne gemäß DIN 18379 einschließlich aller für andere Fachgewerke und Statik relevanten technischen Daten sind der Fachbauleitung spätestens 14 Werktage vor Baubeginn zu übergeben.
Ebenfalls sind die elektrischen Angaben und Verdrahtungspläne der Fachbauleitung spätestens 14 Tage nach Auftragserteilung zu übergeben.

8.  Der AN hat Bautagesberichte täglich zu führen und bei der Bauleitung wöchentlich einzureichen.

9.  Zum vereinfachten Austausch der Aufmaße bietet das Ingenieurbüro ein Excelformular für die Erstellung eines digitalen Aufmaßes an. Die Datei kann beim Ingenieurbüro angefordert werden.
Die Aufmaße sind grundsätzlich getrennt nach Räumen und Geschossen aufzustellen.
Nur freigegebene Aufmaße sind Rechnungsgrundlage!

10.  Bestandsunterlagen sind spätestens 12 Werktage vor der Abnahme vollständig gemäß Leistungsbeschreibung vorzulegen.
Alle verwendeten Bauprodukte müssen die bauaufsichtlichen Anforderungen erfüllen und der "Verwaltungsvorschrift Technische Baubestimmungen" des jeweiligen Bundeslandes entsprechen.
Der Nachweis ist den Bestandsunterlagen beizufügen.

11.  Bei der Entrauchungsanlage sind sämtliche Komponenten betriebsfertig montiert, vollständig verdrahtet einschließlich beidseitigem, zugentlastetem Einführen, Ausformen, Absetzen und Anklemmen der Kabel und Verbindungsleitungen sowie der Durchführung einer Funktionsprüfung bzw. Funktionskontrolle mit Dokumentation durch den Auftragnehmer herzustellen. Die Verlegung der Zuleitung für die Spannungsversorgung erfolgt durch das Gewerk Elektroinstallation. Sämtliche weitere Verdrahtungen, Anschlüsse sowie die Inbetriebnahme gehören zum Leistungsumfang des Auftragnehmers. Dies ist bei der Kalkulation der Einheitspreise zu berücksichtigen.

  Bei der Lüftungsinstallation erfolgt ebenfalls die Verlegung der Zuleitung für die  Spannungsversorgung durch das Gewerk Elektroinstallation. Das Auflegen, Anschließen, und  Verdrahten, erfolgen durch das Gewerk Gebäudeautomation.
  Inbetriebnahmen sowie die Funktionsprüfungen werden zusammen durch die Gewerke  Gebäudeautomation und Lüftung durchgeführt.

## Zusätzlicher Text
Zusätzliche Vertragsbedingungen Wärmedämmarbeiten DIN 18421

1.  Die Allgemeinen Vertragsbedingungen für Bauleistungen (VOB/B) und die Allgemeinen Technischen Vertragsbedingungen für Bauleistungen der VOB/C werden Bestandteil des Vertrages.

2.  Mehr-/Minderpreise sind grundsätzlich als positive Zahlen anzubieten.

3.  Der Auftragnehmer hat zu den Baustellenbesprechungen, die der Auftraggeber regelmäßig durchführt, einen geeigneten und kompetenten Vertreter mit Deutschkenntnissen auf muttersprachlichem Niveau zu entsenden. Die Besprechungen finden wöchentlich statt.

4.  Vom Auftragnehmer ist ein verantwortlicher, kompetenter und koordinierender Bauleiter  mit Deutschkenntnissen auf muttersprachlichem Niveau spätestens 7 Tage nach Auftragserteilung zu benennen.

5.  Der Auftragnehmer hat einen Baufristenplan über seine vertraglichen Leistungen zu erstellen, anhand dessen die Einhaltung der Vertragsfristen nachgewiesen und überwacht werden kann. Die Vertragsfristen ergeben sich aus den Besonderen Vertragsbedingungen.
Bei Änderung der Vertragsfristen oder bei erheblichen Abweichungen von sonstigen Festlegungen ist der Plan durch den Auftragnehmer zu überarbeiten.

6.  Der AN hat Bautagesberichte täglich zu führen und bei der Bauleitung wöchentlich einzureichen.

7.  Zum vereinfachten Austausch der Aufmaße bietet das Ingenieurbüro ein Excelformular für die Erstellung eines digitalen Aufmaßes an. Die Datei kann beim Ingenieurbüro angefordert werden.
Die Aufmaße sind grundsätzlich getrennt nach Räumen und Geschossen aufzustellen.
Nur freigegebene Aufmaße sind Rechnungsgrundlage!

8.  Bestandsunterlagen sind spätestens 12 Werktage vor der Abnahme vollständig gemäß Leistungsbeschreibung vorzulegen.
Alle verwendeten Bauprodukte müssen die bauaufsichtlichen Anforderungen erfüllen und der "Verwaltungsvorschrift Technische Baubestimmungen" des jeweiligen Bundeslandes entsprechen.
Der Nachweis ist den Bestandsunterlagen beizufügen.

## Zusätzlicher Text
Hinweise zur Kalkulation

Es wird grundsätzlich die gebrauchsfertige Leistung ausgeschrieben. Eingeschlossen sind somit auch die Lieferung der Stoffe nach VOB/C ATV DIN 18299 und ATV DIN 18379 (Raumlufttechnische Anlagen) sowie alle Tätigkeiten, die zur restlosen Erfüllung der Leistung gehören, wie Herstellen, Montieren, Anschließen, Abdichten usw., auch wenn diese nicht ausdrücklich erwähnt werden.

Der Hinweis „Herstellen, liefern und montieren" wird in den einzelnen LV-Positionen nicht mehr aufgeführt. Eine entsprechende Erwähnung in einer LV-Position ist lediglich als zusätzlicher Hinweis zu verstehen und stellt keine abweichende Leistung zu den restlichen LV-Positionen dar.

Etwas anderes gilt nur dann, wenn in den Leistungstexten ausdrücklich darauf hingewiesen wird, z. B. wenn vom AG beigestellte Baustoffe oder Bauteile nur einzubauen sind oder Materialien nur zu liefern sind.

Die Positionen dieses Leistungsverzeichnisses sind als komplett geliefert, funktionsfähig montiert und in Betrieb genommen anzubieten, inkl. aller Flansche, Dichtungen sowie Klein- und Befestigungsmaterialien, auch wenn dies bei den Positionen nicht vermerkt ist. Befestigungen, Abhänger und Revisionsöffnungen sind je nach Position entweder im Leistungsumfang der jeweiligen Position enthalten oder separat ausgeschrieben. Der Leistungstext der jeweiligen Position ist maßgebend.

• Kanalverteilungen und -verzweigungen sind inklusive aller erforderlichen Verbindungselemente und Dichtmittel vollständig zu montieren.
• Beschriftungen sind, wenn nicht anders beschrieben, ausschließlich mit Kunststoffschildern in gedruckter oder gefräster Form zulässig. Leicht ablösbare Beschriftungsschilder oder Streifen und Prägebänder sind nicht zugelassen. Strömungsrichtungen und Medienbezeichnungen sind entsprechend der geltenden Normen zu kennzeichnen.
Die Montage von Luftkanälen, Leitungen und Kanalsystemen ist als Teillängen zu kalkulieren. Die Montage von Einzelstrecken und Einzelbauteilen ist grundsätzlich mit einzukalkulieren.

## Zusätzlicher Text
Weitere Vorbemerkungen

Folgende Anforderungen sind Vertragsbestandteil und verhindern bei Nichterfüllung die Schlussabnahme:

Grundsätzlich sind bei allen Anlagen, Anlagenteilen, Bauteilen, Baukörpern, Maschinen und sonstigen Konstruktionen, Revisionspläne in Ordnern sortiert, mittels Trennlaschen beschriftet und durchnummeriert in 2-facher Ausfertigung und einmal auf Datenträger komplett an den Bauherrn zu übergeben. Die Unterlagen sind in deutscher Sprache abzufassen.
Bei Abweichungen zum Ausschreibungstext gilt die höherwertige Abfrage.
Um Doppelarbeit zu vermeiden wird empfohlen, vor endgültiger Abgabe der Revisionsunterlagen diese zur Vorprüfung an den Auftraggeber über den Planer einzureichen.

Zu den Unterlagen gehören auch:
Grundrisse, sämtliche Installationseintragungen in geeigneter übersichtlicher Form, mittels Legende definiert, alle elektrischen Schaltpläne, Rohrschaltpläne, pneumatischen Schaltpläne, Anlagenschaltpläne oder Kanalschaltpläne eindeutig beschriftet und einzelnen Baugruppen sinngebend zugeordnet und ggf. schriftlich erläutert.
Die Anlagenteile, wie Ventile, Klappen, Geber, Motoren, Ventilatoren Pumpen, Schalter in Anlagen, Fühler etc. sind dauerhaft und unverlierbar zu beschriften und in den Plänen darzustellen.
Schaltkästen, Verteilungen etc. sind mittels eindeutiger und unverlierbarer Bauteilbeschriftung auf der Montageplatte oder mittels topographischer Zeichnung darzustellen. Klemmleisten sind eindeutig zu beschriften und im Schaltplan eindeutig zuzuordnen. Diese Anforderungen müssen auch bei zugekauften Schaltkästen, Verteilungen und Schaltanlagen erfüllt werden.
Bei Türen, Raumtüren, Fenstern, Schubladen, Auszügen, Klappen etc. sind auch die Typenbezeichnungen der Hersteller und Lieferanten der verwendeten Einzelteile, wie Dichtungsprofile, Bänder, Scharniere, Drückergarnituren etc. eindeutig den Anlagen/Anlageteilen, Bauteilen wiederfindend zuordnend aufzulisten.
Bei Raumtüren mit Schließsystemen empfehlen sich Türlisten mit den dazugehörigen Raumnummern zum eindeutigen Bezug.

Weiterhin sind mitzuliefern: Bedienungsanleitungen, Funktionsbeschreibungen, Ersatzteillisten, Explosionszeichnungen, Hersteller- und Lieferantennachweise, Konformitätsnachweise, Typenprüfungsnachweise, Abnahmebescheinigungen, Messprotokolle, Protokolle von Druck- und Dichtheitsprüfungen,
Inbetriebnahmeprotokolle, elektrischen Messungen und Erstmessungen mit Wertetabellen,
Validierungsergebnisse. Diese Nachweise müssen sich eindeutig auf die jeweilige Anlagen, Geräte etc. beziehen und dürfen keine Fragen des gemeinten Typs offen lassen.

Alle technischen Anlagen sind mittels Einweisungen und ggf. Schulungen an die Mitarbeiter der technischen Abteilung zu übergeben.
Alle Termine sind mit dem Technischen Leiter der Klinik abzustimmen und es sind grundsätzlich je Einweisung und oder Schulung 2 Termine einzukalkulieren. Das kann je nach Anlagenumfang mehrere Stunden in Anspruch nehmen.

## Zusätzlicher Text
Hinweise zum Bauvorhaben KG 430 Raumlufttechnische Anlagen

Das vorliegende Leistungsverzeichnis beinhaltet die Raumlufttechnischen Anlagen für die Sanierung und Erweiterung des Zentral-OP Universitätsklinikum Gießen und Marburg, Standort Marburg.

Das Baufeld für die Erneuerung des OP-Bereiches erstreckt sich von der UK Rohdecke U -3 bis zu der UK Rohdecke U -2 zwischen den Achsen Bc bis Cc/-8 bis 12 sowie von der UK Rohdecke U -3 bis zum Rohboden U -3 im Bereich des derzeitigen Archivraumes zwischen den Achsen Ca bis Cc/-1 bis 4, bezogen auf die beigefügten Grundrisspläne.
Das Baufeld für die Erneuerung des Bereiches Aufwach und Holding erstreckt sich von der UK Rohdecke U -3 bis zu der UK Rohdecke U -2 zwischen den Achsen Cc bis Dc/- 5 bis 8 sowie von der UK Rohdecke U -3 bis zum Rohboden U -3.
Neu zu errichtende bzw. zu erweiternde zentrale Versorgungsanlagen der Löschwasser- und Elektroenergieversorgung sind zum Teil außerhalb dieses Bereiches angeordnet.

Die Sanierungsmaßnahme soll in folgenden Teilabschnitten realisiert werden:

1. UBA
-  Errichtung der Hauptlüftungsgeräte auf dem Gebäudedach
-  Errichtung von Aufstellräumen für Lüftungsgeräte auf der beräumten Fläche
-  Neuerrichtung von 8 OP-Räumen einschließlich Nebenräumen in U -2, diese wurden mit der Bezeichnung OP N1-N3 bezeichnet
-  Errichtung eines Aufwach-/Holdingbereiches
-  Errichtung einer Lüftungszentrale in U -3 (ehem. Wäscherei) für die Versorgung der zu sanierenden OP-/Aufwach- und Nebenräume im 1. Teilbauabschnitt

2. UBA
-  Freiräumen der Umbaufläche
-  Errichtung von Aufstellräumen für Lüftungsgeräte auf der beräumten Fläche
-  Errichtung einer Lüftungszentrale in U -3 (Archivraum) für die Versorgung der zu sanierenden OP-/Aufwach- und Nebenräume im 2. und 3. Teilbauabschnitt
-  Neuerrichtung von 8 OP-Räumen einschließlich Nebenräumen sowie ein Hybrid-OP mit MRT

3. UBA
-  Freiräumen der Umbaufläche
-  Errichtung von Aufstellräumen für Lüftungsgeräte auf der beräumten Fläche
-  Neuerrichtung von 2 OP-Räumen einschließlich Nebenräumen

Die Medientrassen für alle Teilabschnitte, teilweise parallel für mehrere Abschnitte, werden überwiegend über die Zwischendecke oberhalb der OP geführt.
Die Teilbauabschnitte und die Technikflächen sind in den beigefügten Grundrissplänen dargestellt.

Abgrenzungen KG 430
-  Bereiche 1. UBA und Aufwachraum (ehemals durch RLT-Anlagen 5 und 8 versorgt):
  Die bereits anlagentechnisch rückgebauten Bereiche werden weiter zurückgebaut. Berücksichtigt ist der Rückbau der verbliebenen Kanalbauteile bis zum Schachteintritt sowie der Verschluss der Kanalanbindung.
-  Nicht enthalten sind der schadstoffgerechte Ausbau und die Entsorgung der asbesthaltigen Brandschutzklappen (Klappenblatt und Dichtungen). Diese Leistungen erfolgen durch ein separates Gewerk der KG 300.
-  Die Einregulierung der verbleibenden Anlagen auf neue Betriebspunkte zur Versorgung des Bestands ist nicht Bestandteil der Leistung
-  RLT-Anlage 4: Nach Inbetriebnahme des 1. UBA entfällt die RLT-Anlage 4 vollständig. Die Anlage wird freigeschaltet und vom Verbundkanal in der Ebene -3 getrennt. Die Demontage der Anlage erfolgt über ein separates Gewerk der KG 300.
-  RLT-Anlage 30 (im Zuge des 2. UBA): Rückbauarbeiten an der RLT-Anlage 30 sind erforderlich. Kurzzeitige Beeinträchtigungen durch Anlagenabschaltungen sind möglich. Die hierfür erforderlichen Maßnahmen sind Teil des Leistungsumfangs.

KG 431 Lüftungsanlagen

Entrauchung
Im Brandfall ist nach Auslösung der Hochdruckwassernebel-Löschanlage eine mechanische Entrauchung des Installationsraums sowie der darunterliegenden OP-Flure erforderlich. Ziel der Maßnahme ist es, die Evakuierung betroffener Bereiche zu ermöglichen und die Sichtverhältnisse für Rettungs- und Löschkräfte zu verbessern.

Systembeschreibung und Auslegung
Ein Kompartment setzt sich jeweils aus dem Installationsraum und den zugehörigen OP-Fluren der darunterliegenden Ebene zusammen. Diese Bereiche bilden im Brandfall eine gemeinsame Raucheinheit und werden gemeinsam entraucht.
Die zwischen Installationsraum und OP-Fluren liegende Decke besitzt keine raumabschließende Funktion und unterliegt keinen brandschutztechnischen Anforderungen.
Die Entrauchungsanlage ist auf einen 5-fachen Luftwechsel, bezogen auf das Volumen des größten Kompartments, ausgelegt. Die gesamte Anlage wird entsprechend für den Maximalfall dimensioniert und entspricht einer Entrauchungs-Gesamtluftmenge von 16.000 m³/h.
Die Rauchabführung erfolgt über klassifizierte Entrauchungskanäle und Brandgasventilatoren.
Die Zuluftnachströmung wird maschinell über ein Zuluftverteilsystem mit Entrauchungsklappen realisiert. In Kompartments mit direkter Anbindung an einen Innenhof erfolgt die Nachströmung über Zuluft-Entrauchungsklappen direkt aus dem Hof. Zusätzlich sind Wetterschutzgitter an der Fassade vorgesehen. Das Herstellen der Außenwandöffnungen (inkl. Einbau der Klappen und Gitter) erfolgt durch die KG 300.

Besonderheiten einzelner Kompartments
Im Kompartment „Aufwachraum“ erfolgt die Entrauchung des Installationsraums direkt in den angrenzenden Innenhof. Der zugehörige Entrauchungsventilator ist in dieser Ebene untergebracht.
Die Zuluftnachströmung erfolgt aus dem gegenüberliegenden Innenhof über entsprechende Klappen.
Der darunterliegende Aufwachraum kann im Bedarfsfall über Fenster entraucht werden.

Anlagentechnische Umsetzung
Der Entrauchungsventilator für die übrigen Kompartments wird im Abluftturm der ehemaligen RLT-Anlage 4 installiert. Die RLT-Anlage 4 wird im Zuge des zweiten Unterbauabschnitts vollständig außer Betrieb genommen und demontiert.
Der Zuluftventilator für die maschinelle Nachströmung wird in der Zuluftzentrale (ehemals RLT-Anlage 4) auf Ebene -3 untergebracht.
Die Außenluftansaugung erfolgt über den vorhandenen Außenluftkanal, der mit einem F7-Vorfilter ausgestattet ist. Ein zusätzlicher F9-Filter ist nach dem Ventilator vorgesehen.
Das Entrauchungskanalnetz auf der OP-Ebene dient im Regelbetrieb der Zu- und Abluftversorgung der entsprechenden Bereiche und wird im Entrauchungsfall über Entrauchungsklappen auf Entrauchungsbetrieb umgeschaltet.
Alle lufttechnischen Leitungen und Komponenten werden gemäß den hygienischen Anforderungen der VDI 6022 ausgeführt.

Steuerung und Volumenstromabgleich
Die Entrauchung und Nachströmung erfolgen kompartmentweise und über zwei Ebenen hinweg.
Der Volumenstromabgleich wird über die Stellpositionen der motorisch betriebenen Entrauchungsklappen sichergestellt.
Die Umschaltung zwischen den Kompartments erfolgt automatisch über die Anlagensteuerung.
Zusätzlich wird die Entrauchungsanlage mit einem Feuerwehr-Bedientableau ausgestattet.

KG 432 Teilklimaanlagen

Die Lüftungsanlagen werden gemäß DIN 1946-4/2018-09 - Raumlufttechnische Anlagen in Gebäuden und Räumen des Gesundheitswesens ausgeführt.
Grundlage für die Auslegung der RLT-Anlagen ist eine Luftmengenberechnung. Im Vorfeld der Vorplanung wurden mehrere Varianten zur Lüftung untersucht und die am 01.11.2024 dem Bauherrn vorgestellte Variante 4 favorisiert.

Die vorliegende Variante 4 beinhaltet diese Ausarbeitung mit separaten Kompakt-Umluftgeräten pro OP und Zonengeräten für die Anlagen der Nebenräume und des MRT.

Grundsätzlich sind bei dieser Variante 3 Standorte für die Aufstellung der Lüftungsgeräte geplant.
Die Hauptgeräte sind auf dem Dach vorgesehen. Von hier wird mittels Wärmerückgewinnung vorkonditionierte Außenluft über Außenkanäle an der Fassade bis in die Ebene -3 verteilt.
In der Installationsebene -2 werden Abgänge zur Versorgung der OP-Zonengeräte hergestellt. Aus aerodynamischen Gründen ist hier eine Aufteilung in mindestens 3 Kanäle erforderlich.

In der Ebene -2 werden in unmittelbarer Nähe zu jedem OP-Raum Aufstellräume für Kompaktlüftungsgeräte geschaffen, die jeweils 1 OP in 1b-Luftqualität versorgen. Die Umluft-Kompaktgeräte werden über einen Außenluftkanal in der Installationsebene angeschlossen und versorgen die OP-Räume im Umluftbetrieb mit einem Außenluftanteil von ca. 1.500 m³/h.
Der MRT-Raum wird in Raumklasse 1b ausgeführt. Hier erfolgt die Konditionierung ebenfalls über ein Kompakt-Umluftgerät. Der Außenluftanteil beträgt abweichend zu den OP-Räumen 1.200 m³/h. Zusätzlich ist eine Dampfbefeuchtung vorgesehen.
Aus lüftungstechnischer Sicht gibt es keine Anforderungen an die Aufstellräume, sofern vom Lüftungsgerät nur Räume im selben Brandabschnitt und in derselben Etage versorgt werden.

Es ist vorgesehen, Zonengeräte für die Nebenräume in der Ebene -3 im ehemaligen Archivraum und der alten Wäscherei aufzustellen.

Geräteaufteilung nach Bauabschnitten:

1. UBA
Hauptgeräte-Anlagen 1 - 4
Zuluftgeräte 1 - 2 mit je 42.000 m³/h Luftmenge (50 % Redundanz), 1. Filterstufe ePM1-60 % (F7), Schalldämpfer, Vorerhitzer, KV-System zur Wärmerückgewinnung,
Ventilator, Schalldämpfer, 2 Jalousieklappen,
Abluftgeräte 3 - 4 mit je 42.000 m³/h Luftmenge (50 % Redundanz), keine Filterstufe, Schalldämpfer, KV-System zur Wärmerückgewinnung, Ventilator, Schalldämpfer, 2 Jalousieklappen

8 Umluft-Zuluft-Kompaktgeräte (Teilklimageräte)
Ein Gerät pro OP, dezentrale Aufstellung in Ebene -2,
mit Kühler, Erhitzer, Ventilator, 1. Filterstufe ePM1-60 % (F7),
2 Jalousieklappen,
2. Filterstufe ePM1-90 % (F9) und Schalldämpfer extern angeordnet

1 Zonengerät Nebenräume 1. UBA
Aufstellung in der Lüftungszentrale (alte Wäscherei) in Ebene -3,
Zuluftgerät mit Kühler, Erhitzer, Ventilator, Schalldämpfer, 2. Filterstufe ePM1-90 % (F9),
2 Jalousieklappen,
Abluftgerät mit Filter ePM1-60 % (F7), Schalldämpfer, Ventilator, 2 Jalousieklappen

1 Zonengerät 1. UBA „Aufwachraum“
Aufstellung in der Lüftungszentrale (alte Wäscherei) in Ebene -3,
Zuluftgerät mit Kühler, Erhitzer, Ventilator, Schalldämpfer, 2. Filterstufe ePM1-90 % (F9),
2 Jalousieklappen,
Abluftgerät mit Filter ePM1-60 % (F7), Schalldämpfer, Ventilator, 2 Jalousieklappen

2.UBA
10 Umluft-Zuluft-Kompaktgeräte (Teilklimageräte)

Ein Gerät pro OP, dezentrale Aufstellung in Ebene -2,
mit Kühler, Erhitzer, Ventilator, 1. Filterstufe ePM1-60 % (F7),
2 Jalousieklappen,
2. Filterstufe ePM1-90 % (F9) und Schalldämpfer extern angeordnet

MRT-Gerät zusätzlich mit Dampfbefeuchter
Für den MRT ist ein Klimagerät zur dezentralen Aufstellung in der Ebene -2 vorgesehen. Das Gerät ist mit Kühler, Erhitzer, Ventilator, Dampfbefeuchtung, 1. Filterstufe, 2 Jalousieklappen,
2. Filterstufe F9 und Schalldämpfer extern ausgestattet.

1 Zonengerät Nebenräume 2. UBA
Aufstellung in der Lüftungszentrale (ehemals Archiv) in Ebene -3,
Zuluftgerät mit Kühler, Erhitzer, Ventilator, Schalldämpfer, 2. Filterstufe ePM1-90 % (F9),
2 Jalousieklappen,
Abluftgerät mit Filter ePM1-60 % (F7), Schalldämpfer, Ventilator, 2 Jalousieklappen

3. UBA
2 Umluft-Zuluft-Kompaktgeräte (Teilklimageräte)
Ein Gerät pro OP, dezentrale Aufstellung in Ebene -2,
mit Kühler, Erhitzer, Ventilator, 1. Filterstufe ePM1-60 % (F7),
2 Jalousieklappen,
2. Filterstufe ePM1-90 % (F9) und Schalldämpfer extern angeordnet

1 Zonengerät Nebenräume 3. UBA
Aufstellung in der Lüftungszentrale (ehemals Archiv) in Ebene -3,
Zuluftgerät mit Kühler, Erhitzer, Ventilator, Schalldämpfer, 2. Filterstufe ePM1-90 % (F9),
2 Jalousieklappen,
Abluftgerät mit Filter ePM1-60 % (F7), Schalldämpfer, Ventilator, 2 Jalousieklappen

Luftführung
Die Hauptgeräte auf dem Dach saugen die Außenluft über beheizbare Wetterschutzgitter an. Vor hier aus wird die vorkonditionierte Zuluft über Luftkanäle an der Fassade im Innenhof bis in die Technikzentralen Ebene -3 gefördert, um dort jeweils die Zonengeräte zu versorgen. Die kanaltechnische Erschließung der Zentrale in der alten Wäscherei erfolgt vertikal durch die Ebene -2.
Außen- und Fortluft für die Zentrale im ehemaligen Archiv der Ebene -3 müssen über das Dach der Ebene -2 bis zum vertikalen Schacht an der Achse 4-Cb geführt werden, da eine Kanalführung im Deckenbereich der Ebene -2 den gesamten Deckenhohlraum großflächig für andere Installationen sperren würde. Eine Kanalverbindung zwischen den Zentralen in Ebene -3 oberhalb der AWT-Trassen ist nicht möglich. Diese Zentralen müssen die baulichen Anforderungen nach MLüAR 6.4 erfüllen.
Die Abluftkanäle werden ebenfalls von den Zentralen über die Innenhoffassade zu den Dachgeräten gefördert. Die Abluft aus dem OP strömt anteilmäßig in die Nebenräume geringerer Raumklasse über und wird über die Abluftgeräte der Nebenräume erfasst und zu den Hauptgeräten auf dem Dach geführt. Im 1. UBA werden die Hauptkanäle für den 2. und 3. UBA nur durch den Fußboden von Ebene -2 zur Ebene -3 geführt und enden dort unter der Decke. Im 2./3. UBA werden die Hauptkanäle für die Ebene -3 in der Ebene -3 in die Lüftungszentrale (ehemals Archiv) geführt und dort die Zonengeräte angeschlossen.

Bei der Durchdringung von brandschutzrelevanten Bauteilen (Wänden, Decken) erhalten die Luftkanäle Brandschutzklappen mit Federrücklaufmotoren.

Die Luftführung in den OP der Raumklasse 1b erfolgt als ungerichtete, turbulente Verdünnungsströmung. Die 1b-OP erhalten zuluftseitig Filterauslässe der Klasse H13. Die Abluft wird in den Raumecken über Fußboden und unter der Decke über Flusenabscheider abgeführt.
Der septische OP wird abluftseitig mit Filtern der Klasse H13 ausgestattet, ebenso die angrenzenden Nebenräume.

Die Nebenräume erhalten Deckenluftauslässe als Drallauslässe oder Tellerventile. Alle Räume erhalten variable oder konstante Volumenstromregler mit Schalldämpfern.

Die Luftkanäle werden zur Verhinderung von Tauwasserbildung und Wärmeverlusten gedämmt.

Sonstiges zu KG 430

Zu Beginn des Ausbaus der 2. UBA wird die RLT-Anlage 4 vollständig demontiert. Betroffen hiervon sind das gesamte Verteilsystem im Installationsraum der Ebene -2, die Installationen in den vertikalen Versorgungsschächten, das Zentralgerät in Ebene -3 sowie die Abluftventilatoren im Abluftturm auf dem Flachdach. In der KG 430 ist ausschließlich das Freischalten der betroffenen Komponenten berücksichtigt. Die eigentlichen Abbrucharbeiten werden durch ein Gewerk der KG 300 ausgeführt.

Rohrdurchführungen durch brand- und raumabschließende Bauteile werden entsprechend den jeweils gültigen bauordnungsrechtlichen Vorgaben und technischen Regelwerken (z.  B. MLAR, DIN 4102 bzw. DIN EN 13501) fachgerecht mit geeigneten Abschottungssystemen ausgeführt. Dies erfordert umfangreiche Eingriffe im Deckenbereich der Ebenen -2 und -3 sowie im Wandbereich der Ebene -1.

Luftleitungssystem

Geforderte Dichtheitsklasse:
-  Dichtheitsklasse ATC 3 (f=0,003 * p0,65 x 0,001) (alt = C)
-  Leckluftmenge max. 2 %

Verbindungsart:
-  Steckverbinder/Muffe/ Flanschverbinder

Verlegungsarten:
-  Aufputzinstallation in Ebene -3 und Installationsebene -2
-  Steigkanäle im Innenhof und auf den Flachdach

Dämmung ohne/mit Ummantelung:
-  Dämmung entsprechend des aktuell gültigem Gebäudeenergiegesetzes (GEG)
-  Kanäle in Installationswänden und nicht sichtbaren Bereichen (Unterhangdecken / Installationsschächten) werden mit Mineralwolle einschließlich Aluminiumfolienummantelung ausgeführt
-  Leitungen im sichtbaren Bereich erhalten als Schutz vor mechanischer Beanspruchung einen Mantel aus verzinktem Stahlblech
-  Außenluftkanäle erhalten im Außenbereich Mineralwolledämmung mit Mantel aus verzinkten Stahlblech, im Gebäude eine Schwitzwasserdämmung.

MSR- und Elektroinstallationen:
Entrauchung
-  Elektrische Verkabelung der Entrauchung übernimmt Gewerk Lüftung (nur die Hauptzuleitung zum Schaltschrank übernimmt Gewerk Elektro)
-  Auflegen auf die Klemmen Gewerk Lüftung

Teilklimaanlagen
-  Elektrische Verkabelung übernimmt Gewerk MSR
-  Auflegen auf die Klemmen Gewerk MSR

Kanalkennzeichnung:
-  Gemäß DIN 2403 und DIN 825

Kälteleistungsbedarf, -erzeugung, Rohrleitungsmaterial

Der Anschluss an das bestehende Kältenetz sowie die Kälteverteilung erfolgen durch das Gewerk Heizung/Kälte und sind nicht Bestandteil dieses Leistungsverzeichnisses. Dies gilt ebenfalls für die Verrohrung der Hydraulikstationen (KVS) auf dem Flachdach.

ALLGEMEIN

Notwendige Genehmigungen, Prüfungen und Abnahmen
-  Sachverständigenabnahme / Abnahmeprüfung gemäß DIN 12599 / Abnahme gemäß 1946-6 / ergänzende Prüfungen nach 1946-4 /- VDI 6031 (Abnahme von Raumkühlflächen)

Anzahl, Art und Maße von Mustern und Musterkonstruktionen, Ort der Anbringung
-  Nicht vorgesehen / siehe Leistungsverzeichnis

Art und Umfang hygienischer Maßnahmen entsprechen VDI 6022 "Hygiene-Anforderungen an Raumlufttechnische Anlagen"
-  siehe Leistungsverzeichnis

Durchführung von Funktionsmessungen
-  siehe Leistungsverzeichnis

Art und Umfang von Provisorien
-  Während der gesamten Baumaßnahme ist die lüftungsseitige Versorgung des Gebäudes und aller am System beteiligten Abnehmer zu gewährleisten

Inbetriebnahme
-  Gemäß DIN 1946-4 /  VDI 6022
-  Zeitpunkte der Inbetriebnahme: stufenweise nach Bauabschnitten

Vorgaben zur Aufschaltung auf die Gebäudeautomation
-  Visualisierung auf GLT vorgesehen (Visualisierung von Brandschutzklappen / Volumenstromregler / Lüftungsanlage einschl. Luftbehandlungsfunktionen

Prüfklasse und Prüfumfang nach DIN EN 12 599 "Lüftung von Gebäuden - Prüf- und Messverfahren für die Übergabe eingebauter raumlufttechnischer Anlagen"
-  Gemäß DIN EN 12 599 einschl. Dokumentation
-  Prüfumfang: Vollständigkeitsprüfung gemäß Anhang A / Funktionsprüfung gemäß Anhang B, D und C / Funktionsmessungen gemäß Anhang G, D, und E / Sondermessungen gemäß Anhang F

Art und Umfang von Zustandsprüfungen vorhandener Luftleitungen und Anlagenteile
-  Gemäß DIN EN 12 599 einschl. Dokumentation
-  Prüfumfang: Vollständigkeitsprüfung gemäß Anhang A / Funktionsprüfung gemäß Anhang B, D und C / Funktionsmessungen gemäß Anhang G, D, und E / Sondermessungen gemäß Anhang F

Schutzmaßnahmen Witterung
-  Bis zur Abnahme sind alle Anlagenteile vor äußeren Witterungseinflüssen zu schützen

## Zusätzlicher Text
Schutz von Lüftungskomponenten während der Montage
Alle angelieferten und auf der Baustelle gelagerten Komponenten der Lüftungsanlage
(Kanäle, Formstücke, Geräte, Klappen u.ä.) sind vom Auftragnehmer gegen den Eintrag von Staub, Schmutz und Feuchtigkeit zu schützen. Offene Kanalenden und Geräteanschlüsse sind mit geeigneten Mitteln (Kappen, Stopfen, Folienabdeckungen) zu verschließen und bis zum vollständigen Anschluss gesichert zu halten.
Eingebaute Bauteile, die zum Zeitpunkt der Montage noch nicht beidseitig angeschlossen sind, sind an der jeweils offenen Seite unverzüglich nach dem Einbau zu verschließen.
Dies gilt insbesondere für Brandschutzklappen, die zwar eingebaut, jedoch noch nicht angeschlossen sind. Für Brandschutzklappen im Außenbereich, insbesondere bei Durchführungen durch das Flachdach, ist zusätzlich eine wetterfeste Abdeckung gegen Niederschlag und Witterungseinflüsse vorzusehen. Die Schutzmaßnahmen sind bis zur Inbetriebnahme der jeweiligen Anlage aufrechtzuerhalten und nach Witterungsereignissen auf ihre Wirksamkeit zu prüfen und bei Bedarf zu erneuern.
Kosten für diese Schutzmaßnahmen sind in den Einheitspreisen der jeweiligen Positionen einzukalkulieren und werden nicht gesondert vergütet.

## Zusätzlicher Text
Besondere Hinweise - Dämmarbeiten an techn. Anlagen DIN 18 421
Qualitäts- und Maßbestimmungen für Stoffe und Bauteile entsprechend der DIN 4140 und den AGI-
Arbeitsblättern, güteüberwacht und zertifiziert nach VDI 2055!

Technische Daten
-  Betriebstemperatur:  bis 40 °C
-  Betriebsweise der Anlage:  gleitend/unterbrochen
-  Kälte-/Wärmedämmung
-  Tauwasserverhütung
-  Schallschutzvorgabe:  TA-Lärm
-  Anforderungen an den baulichen
  Brandschutz:  siehe Brandschutzkonzept
-  Ökologisches Verhalten (z. B. Recycling)
-  Chemisches Verhalten der
  Dämmstoffe:  angreifende Flüssigkeiten, Feststoffe, Gase
-  Physikalisches Verhalten der
  Dämmstoffe:  z. B. durch Vibrationen, Druckfestigkeit
-  Standort:  Lage der Objekte, an denen Dämmung anzubringen oder Brandschutzarbeiten auszuführen sind, getrennt nach Geschossen, Höhe über FFB
-  Umgebungstemperatur und
  relative Luftfeuchte:  -20 - +40 °C, 20 - 100 %

Bereiche mit Behinderungen und Erschwernissen
-  Beengte Arbeitsräume
-  Unterschreitung der Mindestabstände nach DIN 4140
-  Schlecht belüftete Räume
-  Belastungen durch Staub, Gerüche
-  Besonders niedrige oder hohe Temperaturen
-  Höhe: bis 26 m und auf dem Flachdach
-  Lange Transportwege
-  Arbeiten auf Gerüsten und Leitern

## Lüftung L - DIN 18 379
Datum: 30.09.2026

*Hinweis: Das Leistungsverzeichnis besteht aus zwei Teilen*
Das Leistungsverzeichnis besteht
aus zwei Teilen

Teil 1:
Installationen Technische Anlagen

Teil 2:
Wartung Technische Anlagen

Beide Teile gehen zusammen in die wirtschaftliche Prüfung der Angebote ein. Die Auftragsvergabe erfolgt getrennt.

Der Wartungs- und Instandhaltungsvertrag wird für die Gewährleistungszeit gewertet, jedoch erhält der Bieter kein Anrecht auf Vertragsabschluss.
Wird die Wartung beauftragt, erfolgt dies zu einem späteren Zeitpunkt.

*Hinweis: Teil 1*
Teil 1

Installationen Technische Anlagen

### 30 KG 430 Raumlufttechnische Anlagen

#### 30.01 KG 431.1 Lüftungsanlagen / Zentrale Betriebstechnik

*Hinweis:  Leitbeschreibung - Entrauchungsaxialventilator ****
*** Leitbeschreibung - Entrauchungsaxialventilator ***
Entrauchungsaxialventilator für die Förderung von Rauchgasen der Temperaturklasse F300 in geschweißter Stahlblechausführung mit Leistungserklärung (DoP) gemäß EN 12101-3, Temperaturklasse F300, für Aufstellung innerhalb und außerhalb der Brandzone geeignet, komplett mit allen nachfolgend aufgeführten Komponenten und Zubehörteilen.

Technische Ausführung

Hauptkomponente Ventilator:

Gehäuse und Konstruktion
-  Gehäuse: Schachtgehäuse geschweißt, Stahlblech
-  Flansche: Gebohrt nach DIN 24154, Reihe 3
-  Oberflächenschutz: Pulverbeschichtung RAL 7030
-  Luftrichtung: Über Motor drückend, Einbauanordnung D
-  Einbauanordnung: Saugseitig Rohrleitung, druckseitig Rohrleitung
  2,5 D
-  Montage: Horizontal
-  Reparaturschalter: Angebaut (Klemmenkasten entfällt)

Laufrad
-  Bauart: Meridianbeschleunigt, gekantetes Stahlblech
-  Schaufeln: 9 Stück
-  Nabe: Kegelstumpfnabe
-  Wuchtung: Dynamisch gewuchtet ISO 1940, Güteklasse G6,3
-  Schaufelwinkel: 42°
-  Antrieb: Direktantrieb auf Motorwellenstumpf
-  Umfangsgeschwindigkeit: 90 m/s

Motor
-  Ausführung: Drehstrom-Normmotor im Brandgasstrom
-  Baugröße: 132
-  Bauform: B3
-  Schutzart: IP 55
-  Bemessungsleistung: 7,5 kW
-  Effizienzklasse: IE3
-  Motorwirkungsgrad: 90,1%
-  Nenndrehzahl: 3.000 1/min
-  ISO-Klasse: ISO-F
-  FU-Betrieb: Geeignet für Frequenzumrichter-Betrieb

Elektrische Daten
-  Betriebsspannung: 400V
-  Frequenz: 50 Hz
-  Nennstrom: 13,65 A
-  Einschaltart: Stern/Dreieck
-  Cos φ: 0,88
-  IA/IN: 7,8
-  Anschlussseite: In Luftrichtung rechts
-  Motorschutz: Thermistorschutz

Auslegungsdaten
Betriebspunkt: 1
-  Volumenstrom: 16.000 m³/h
-  Totaldruck Ventilator: 868 Pa
-  Dynamischer Druck saugseitig: 189 Pa
-  Dynamischer Druck druckseitig: 189 Pa
-  Druckverlust Zubehör: 68 Pa
-  Druckverlust Übergangsstück: 0Pa
-  Externer Bauteilverlust: 800 Pa
-  Auslegungstemperatur: 20°C
-  Dichte: 1,2 kg/m³
-  Drehfrequenz: 52 Hz
-  Ventilatordrehzahl: 3.069 1/min
-  Max. mechanisch zulässige Drehzahl: 3.752 1/min
-  Totalwirkungsgrad: 71%
-  Leistungsbedarf Welle: 5,4 kW
-  SFP: 1.299Ws/m³
-  Gesamtschallleistungspegel: 98 dB(A)

Enthaltene Komponenten und Zubehör

Thermistorschutz (1 Stück)
-  Motorvollschutz als PTC ausgeführt
-  Spannungsversorgung: 2,5 V

Reparaturschalter angebaut (1 Stück)
-  Material: Kunststoff
-  Ausführung: Abschließbar mit bauseitigem Steckschloss in 0- und 1-Stellung
-  Eigenschaften: UV- und witterungsbeständig
-  Farbe: Gehäuse/Griff grau/schwarz
-  Max. Umgebungstemperatur: 70°C
-  Schutzart: IP 65
-  Hinweis: Klemmenkasten entfällt

Schachtfüße für Ventilator (2 Stück)
-  Stahlblech gekantet
-  Für horizontale Aufstellung
-  Oberfläche gemäß Ventilator

Diagnosesystem VD-DP (1 Stück)
15-poliger Diagnosestecker auf Konsole montiert für Anschluss VentilatorDaten-Rekorder oder VD-Messkoffer
Bestehend aus:
-  Konsole
-  Diagnosestecker DP
-  Motorsensorik
-  Schwingungssensor
-  Konfiguration VD

Schächte und Messeinrichtung

Verlängerungsschacht (2 Stück)
-  Leerschacht aus Stahlblech
-  2 angedrückte Flansche DIN 24154 R3
-  Oberfläche gemäß Ventilator

Rohr mit selbsttätiger Verschlussklappe (1 Stück)
-  Gegengewichte werkseitig optimal voreingestellt
-  Einbau in jeder Lage möglich (horizontal/vertikal)
-  Minimierter Klappenwiderstand
-  Klappenflügel im Stillstand geschlossen
-  Geringe Leckagerate
-  Ab Nenngröße 1120: Schutzkasten für Gegengewichte aus Unfallverhütungsgründen

Inspektionsklappe (1 Stück)
-  Stahlblech, am Verlängerungsschacht verschraubt
-  Bedienseite in Luftrichtung rechts

Volumenstrom-Messeinrichtung VME-X (1 Stück)
Volumenstrommesseinrichtung für Axialventilator AXO
Ausführung:
-  Separater Schacht vor Ventilator
-  2 Messlanzen um 90° versetzt
-  Messung Totaldruck und statischer Druck
-  Ableitung Volumenstrom
-  Optionale Ausgabe über VDR oder CPG
Bestehend aus:
-  Verlängerungsschacht mit Flansch, Lochreihe R3
-  2 × Messlanzen
-  Dokumentation mit Volumenstrom-Kalibrierkurve

Schwingungsdämpfer und Anschlüsse

Satz Federdämpfer für Druckbelastung (1 Satz)
-  Als Feder-Element für Dämpfung der Ventilatorschwingungen
-  Geeignet für Lüftung, Entrauchung und drehzahlgeregelte Antriebe

Elastischer Stutzen saugseitig (1 Stück)
-  Material: PU (Polyurethan)-beschichtetes Glasfasergewebe
-  Einfassung: Beidseitig verzinktes Blech
-  Brandschutz: Nicht brennbar nach DIN 4102 A2
-  Eigenschaften: Silikonfrei und halogenfrei
-  Flansche: Beidseitig Stahlflansche, Anschlussmaße DIN 24154 R3
-  Eignung: Besonders für Innenaufstellung

Elastischer Stutzen druckseitig (1 Stück)
-  Ausführung identisch zu saugseitigem Stutzen

Potentialausgleich für elastische Stutzen (1 Stück)
Ausgleichsleitung beidseitig mit Ringkabelschuh versehen

Flansch Saugseite (1 Stück)
-  Stahlblech, Oberfläche gemäß Ventilator
-  Anschlussmaße DIN 24154 R3
-  Als Losflansch für Befestigung bauseitiger Kanalsysteme

Flansch Druckseite (1 Stück)
-  Ausführung identisch zu Saugseiten-Flansch

Frequenzumrichter

Frequenzumrichter für Gebäudetechnik zur stufenlosen Drehzahlregelung von Drehstromasynchronmotoren in Lüftungsapplikationen
Elektrische Daten:
-  Netzspannung: 3 × 380 V - 480 V +10/-15%
-  Netzfrequenz: 48 … 63 Hz
-  Ausgangsstrom: 17 A (max. 110% für 1 min alle 10min)
-  Motornennleistung: 7,5 kW
-  Verlustleistung: 228 W
-  Gegenmoment: Quadratisch
Mechanische Daten:
-  Abmessungen (H × B × T): 473 × 125 × 229 mm
-  Gewicht: 6,5 kg
-  Schutzart: IP 21
-  Farbe: NCS 1502-Y, RAL 9002, PMS 420 C
Ausstattung:
-  Einbaugerät mit verbesserter Zwischenkreisdrossel (Swinging Choke)
-  Kaltleiterauswertung
-  Mehrere Möglichkeiten der integrierten sowie optionalen Feldbusankopplung
-  PC-Steuerung über RS 485/232 Schnittstelle (als Option) möglich
-  Komfort-Steuertafel mit Klartextanzeige
-  EMV-Filter integriert

Normenkonformität:
-  EMV-Richtlinie 89/336/EWG einschl. Nachträgen
-  EN 61800-3 Klasse C2 (Erste Umgebung eingeschränkte Erhältlichkeit)
  ohne externe Filter bei Motorkabellänge bis 100 m
-  EN 61000-3-12 (zulässige Netzoberschwingungen in öffentlichen Netzen)

**30.01.0010 Entrauchungsaxialventilator, einseitig saugend, für Abluft**
Entrauchungsaxialventilator, einseitig saugend,
für Abluft
Volumenstrom:  16.000 m³/h
Pressung:  868 Pa
Gewicht:  ca. 170 kg (fertig montiert)
Montageort:  Abluftbauwerk 22
auf dem Flachdach, freistehend,
sonst wie vor beschrieben

Der Planung liegen die technischen Merkmale des Fabrikates Trox Typ BVAXO 9/27/560 M-D zugrunde.

Angeb. Fabrikat/Typ: '..........'........................................''
Menge: 1,000 St

**30.01.0020 Entrauchungsaxialventilator auf Baustelle transportieren**
Entrauchungsaxialventilator auf Baustelle transportieren
Länge der Transportstrecke ca.  100 m
Transportmasse  170 kg

Wegbeschreibung
Der Entrauchungsventilator ist mithilfe von Rollbrettern zum Bettenaufzug im Treppenhaus 22 zu transportieren und in die Ebene +3 zu verfahren. Von dort erfolgt der Weitertransport über eine halbe Geschosshöhe Treppe bis zum Ausgang auf das Flachdach. Der Zugang zum Dach erfolgt durch eine Tür. Anschließend wird der Ventilator auf dem Flachdach über eine Strecke von ca. 30 m bis zum Abluftbauwerk transportiert. Dort wird das Gerät am vorgesehenen Aufstellort eingebracht und positioniert.
Menge: 1,000 St

*Hinweis:  Leitbeschreibung - Axialventilator zur Nachströmung ****
*** Leitbeschreibung - Axialventilator zur Nachströmung ***
Axialventilator zur Nachströmung im Entrauchungsfall, Temperaturklasse F300, mit Leistungserklärung nach EN 12101-3. Komplettausstattung mit Frequenzumrichter, Volumenstrom-Messeinrichtung, Diagnosesystem und allen erforderlichen Komponenten für horizontale Montage in Luftrichtung D (über Motor drückend).

Technische Ausführung

Hauptkomponente Ventilator:

Gehäuse und Konstruktion
-  Gehäuse: Schachtgehäuse geschweißt, Stahlblech
-  Flansche: Gebohrt nach DIN 24154, Reihe 3
-  Oberflächenschutz: Pulverbeschichtung RAL 7030
-  Luftrichtung: Über Motor drückend, Einbauanordnung D
-  Einbauanordnung: Saugseitig Rohrleitung, druckseitig Rohrleitung
  2,5 D
-  Montage: Horizontal
-  Reparaturschalter: Angebaut (Klemmenkasten entfällt)

Laufrad
-  Bauart: Meridianbeschleunigt, gekantetes Stahlblech
-  Schaufeln: 9 Stück
-  Nabe: Kegelstumpfnabe
-  Wuchtung: Dynamisch gewuchtet ISO 1940, Güteklasse G6,3
-  Schaufelwinkel: 42°
-  Antrieb: Direktantrieb auf Motorwellenstumpf
-  Umfangsgeschwindigkeit: 90 m/s

Motor
-  Ausführung: Drehstrom-Normmotor im Brandgasstrom
-  Baugröße: 132
-  Bauform: B3
-  Schutzart: IP 55
-  Bemessungsleistung: 7,5 kW
-  Effizienzklasse: IE3
-  Motorwirkungsgrad: 90,1%
-  Nenndrehzahl: 3.000 1/min
-  ISO-Klasse: ISO-F
-  FU-Betrieb: Geeignet für Frequenzumrichter-Betrieb

Elektrische Daten
-  Betriebsspannung: 400V
-  Frequenz: 50 Hz
-  Nennstrom: 13,65 A
-  Einschaltart: Stern/Dreieck
-  Cos φ: 0,88
-  IA/IN: 7,8
-  Anschlussseite: In Luftrichtung rechts
-  Motorschutz: Thermistorschutz

Auslegungsdaten
Betriebspunkt: 1
-  Volumenstrom: 16.000 m³/h
-  Totaldruck Ventilator: 868 Pa
-  Dynamischer Druck saugseitig: 189 Pa
-  Dynamischer Druck druckseitig: 189 Pa
-  Druckverlust Zubehör: 68 Pa
-  Druckverlust Übergangsstück: 0Pa
-  Externer Bauteilverlust: 800 Pa
-  Auslegungstemperatur: 20°C
-  Dichte: 1,2 kg/m³
-  Drehfrequenz: 52 Hz
-  Ventilatordrehzahl: 3.069 1/min
-  Max. mechanisch zulässige Drehzahl: 3.752 1/min
-  Totalwirkungsgrad: 71%
-  Leistungsbedarf Welle: 5,4 kW
-  SFP: 1.299Ws/m³
-  Gesamtschallleistungspegel: 98 dB(A)

Enthaltene Komponenten und Zubehör

Thermistorschutz (1 Stück)
-  Motorvollschutz als PTC ausgeführt
-  Spannungsversorgung: 2,5 V

Reparaturschalter angebaut (1 Stück)
-  Material: Kunststoff
-  Ausführung: Abschließbar mit bauseitigem Steckschloss in 0- und 1-Stellung
-  Eigenschaften: UV- und witterungsbeständig
-  Farbe: Gehäuse/Griff grau/schwarz
-  Max. Umgebungstemperatur: 70°C
-  Schutzart: IP 65
-  Hinweis: Klemmenkasten entfällt

Schachtfüße für Ventilator (2 Stück)
-  Stahlblech gekantet
-  Für horizontale Aufstellung
-  Oberfläche gemäß Ventilator

Diagnosesystem VD-DP (1 Stück)
15-poliger Diagnosestecker auf Konsole montiert für Anschluss VentilatorDaten-Rekorder oder VD-Messkoffer
Bestehend aus:
-  Konsole
-  Diagnosestecker DP
-  Motorsensorik
-  Schwingungssensor
-  Konfiguration VD

Schächte und Messeinrichtungen

Verlängerungsschacht (2 Stück)
-  Leerschacht aus Stahlblech
-  2 angedrückte Flansche DIN 24154 R3
-  Oberfläche gemäß Ventilator

Rohr mit selbsttätiger Verschlussklappe (1 Stück)
-  Gegengewichte werkseitig optimal voreingestellt
-  Einbau in jeder Lage möglich (horizontal/vertikal)
-  Minimierter Klappenwiderstand
-  Klappenflügel im Stillstand geschlossen
-  Geringe Leckagerate
-  Ab Nenngröße 1120: Schutzkasten für Gegengewichte aus Unfallverhütungsgründen

Inspektionsklappe (1 Stück)
-  Stahlblech, am Verlängerungsschacht verschraubt
-  Bedienseite in Luftrichtung rechts

Volumenstrom-Messeinrichtung VME-X (1 Stück)
-  Separater Schacht vor Ventilator
-  2 Messlanzen um90° versetzt
-  Messung Totaldruck und statischer Druck
-  Ableitung Volumenstrom
-  Optionale Ausgabe über VDR oder CPG
Bestehend aus:
-  Verlängerungsschacht mit Flansch, Lochreihe R3
-  2 × Messlanzen
-  Dokumentation mit Volumenstrom-Kalibrierkurve

Schwingungsdämpfer und Anschlüsse

Satz Federdämpfer für Druckbelastung (1 Satz)
-  Als Feder-Element für Dämpfung der Ventilatorschwingungen
-  Geeignet für Lüftung, Entrauchung und drehzahlgeregelte Antriebe

Elastischer Stutzen saugseitig (1 Stück)
-  Material: PU (Polyurethan)-beschichtetes Glasfasergewebe
-  Einfassung: Beidseitig verzinktes Blech
-  Brandschutz: Nicht brennbar nach DIN 4102 A2
-  Eigenschaften: Silikonfrei und halogenfrei
-  Flansche: Beidseitig Stahlflansche, Anschlussmaße DIN 24154 R3
-  Eignung: Besonders für Innenaufstellung

Elastischer Stutzen druckseitig (1 Stück)
-  Ausführung identisch zu saugseitigem Stutzen

Potentialausgleich für elastische Stutzen (1 Stück)
-  Ausgleichsleitung beidseitig mit Ringkabelschuh versehen

Flansch Saugseite (1 Stück)
-  Stahlblech, Oberfläche gemäß Ventilator
-  Anschlussmaße DIN 24154 R3
-  Als Losflansch für Befestigung bauseitiger Kanalsysteme

Flansch Druckseite (1 Stück)
-  Ausführung identisch zu Saugseiten-Flansch

Frequenzumrichter

Frequenzumrichter für Gebäudetechnik zur stufenlosen Drehzahlregelung von Drehstromasynchronmotoren in Lüftungsapplikationen
Elektrische Daten:
-  Netzspannung: 3 × 380 V - 480 V +10/-15%
-  Netzfrequenz: 48 … 63 Hz
-  Ausgangsstrom: 17 A (max. 110% für 1 min alle 10min)
-  Motornennleistung: 7,5 kW
-  Verlustleistung: 228 W
-  Gegenmoment: Quadratisch
Mechanische Daten:
-  Abmessungen (H × B × T): 473 × 125 × 229 mm
-  Gewicht: 6,5 kg
-  Schutzart: IP 21
-  Farbe: NCS 1502-Y, RAL 9002, PMS 420 C
Ausstattung:
-  Einbaugerät mit verbesserter Zwischenkreisdrossel (Swinging Choke)
-  Kaltleiterauswertung
-  Mehrere Möglichkeiten der integrierten sowie optionalen Feldbusankopplung
-  PC-Steuerung über RS 485/232 Schnittstelle (als Option) möglich
-  Komfort-Steuertafel mit Klartextanzeige
-  EMV-Filter integriert

Normenkonformität:
-  EMV-Richtlinie 89/336/EWG einschl. Nachträgen
-  EN 61800-3 Klasse C2 (Erste Umgebung eingeschränkte Erhältlichkeit)
  ohne externe Filter bei Motorkabellänge bis 100 m
-  EN 61000-3-12 (zulässige Netzoberschwingungen in öffentlichen Netzen)

**30.01.0030 Axialventilator, über den Motor drückend, für Zuluft**
Axialventilator, über den Motor drückend,
für Zuluft
Volumenstrom:  16.000 m³/h
Pressung:  868 Pa
Gewicht:  ca. 150 kg (fertig montiert)
Montageort:  Lüftungszentrale Ebene -3
(ehemals Anlage 4), freistehend,
sonst wie vor beschrieben

Der Planung liegen die technischen Merkmale des Fabrikates Trox Typ AXO 9/27/560 M-D zugrunde.

Angeb. Fabrikat/Typ: '..........'........................................''
Menge: 1,000 St

**30.01.0040 Axialventilator Nachströmung auf Baustelle transportieren**
Axialventilator Nachströmung auf Baustelle transportieren
Länge der Transportstrecke ca.  100 m
Transportmasse  150 kg

Wegbeschreibung
Der Zuluftventilator kann direkt über die Fahrstraße in der Ebene -2 bis zum Aufzug im Treppenhaus 22 transportiert werden. Mit dem Aufzug erfolgt der Weitertransport in die Ebene -3. Von dort wird der Ventilator ebenerdig über eine Strecke von ca. 80 m mithilfe eines Hubwagens oder von Rollbrettern bis zum Aufstellort in der Lüftungszentrale (ehemals Anlage 4) verbracht. Am Zielort wird das Gerät in die vorgesehene Position eingebracht und aufgestellt.
Menge: 1,000 St

*Hinweis:  Leitbeschreibung - Entrauchungsaxialventilator ****
*** Leitbeschreibung - Entrauchungsaxialventilator ***
Entrauchungsaxialventilator mit Nachleitwerk für die Förderung von Rauchgasen der Temperatur- klasse F300mit Leistungserklärung (DoP) gemäß EN 12101-3. Geeignet für Aufstellung innerhalb und außerhalb der Brandzone. Komplettausstattung mit Aluminiumguss-Laufrad mit stufenlos verstellbaren Schaufeln, integrierter Volumenstrom-Messeinrichtung, motorbetätigter isolierter Wandklappe F400, Diagnosesystem und Anströmdüse mit Schutzgitter für horizontale Wandmontage in Luftrichtung D (über Motor drückend, frei ausblasend).

Technische Ausführung

Hauptkomponente Ventilator:

Gehäuse und Konstruktion
-  Zertifizierung: EN 12101-T3, Temperaturklasse F300
-  Einsatzbereich: Aufstellung innerhalb und außerhalb der Brandzone
-  Gehäuse: Schachtgehäuse geschweißt, Stahlblech
-  Flansche: Gebohrt nach DIN 24154, Reihe 3
-  Nachleitwerk: Zur Druckerhöhung und Erzielung einer weitgehend drallfreien Abströmung
-  Oberflächenschutz: Pulverbeschichtung RAL 7030
-  Luftrichtung: Über Motor drückend, Einbauanordnung D
-  Einbauanordnung: Saugseitig frei ansaugend, druckseitig frei ausblasend (Einbauanordnung A)
-  Montage: Horizontal (Wandmontage)
-  Besonderheit: Spezialmotor im Brandgasstrom angeordnet mit temperaturbeständigem Klemmenkasten am Gehäuse montiert
-  Reparaturschalter: Angebaut F300 (Klemmenkasten entfällt)

Laufrad
-  Material: Aluminiumguss
-  Schaufeln: Im Stillstand stufenlos verstellbar
-  Wuchtung: Dynamisch gewuchtet ISO 1940, Güteklasse G6,3
-  Schaufelwinkel: 18° (eingestellt)
-  Antrieb: Direkt aufgesetzt auf Motorwellenstumpf
-  Umfangsgeschwindigkeit: 38 m/s
-  Besonderheit: Stufenlose Schaufelverstellung ermöglicht optimale Anpassung an Betriebspunkt

Motor
-  Ausführung: Drehstrom-Normmotor, Spezialausführung für Brandgasstrom
-  Baugröße: 90
-  Bauform: B14 (Flanschmotor)
-  Flanschdurchmesser: 160 mm
-  Schutzart: IP 55
-  Bemessungsleistung: 1,1 kW
-  Effizienzklasse: IE3
-  Motorwirkungsgrad: 84,5%
-  Nenndrehzahl: 1.500 1/min
-  ISO-Klasse: ISO-H (erhöhte Temperaturbeständigkeit)
-  Besonderheit: Temperaturbeständiger Klemmenkasten am Gehäuse montiert

Elektrische Daten
-  Betriebsspannung: 400V
-  Frequenz: 50 Hz
-  Nennstrom: 2,35 A
-  Einschaltart: Direkt
-  Cos φ: 0,8
-  IA/IN: 7,6
-  Motorschutz: Thermistorschutz

Auslegungsdaten
-  Volumenstrom: 8.000 m³/h
-  Totaldruck Ventilator: 250 Pa
-  Dynamischer Druck saugseitig: 0Pa (frei ansaugend)
-  Dynamischer Druck druckseitig: 150 Pa (frei ausblasend)
-  Druckverlust Zubehör: 0 Pa
-  Druckverlust Übergangsstück: 0 Pa
-  Externer Bauteilverlust: 100 Pa
-  Auslegungstemperatur: 20°C
-  Dichte: 1,2 kg/m³
-  Drehfrequenz: 50 Hz
-  Ventilatordrehzahl: 1.460 1/min
-  Max. mechanisch zulässige Drehzahl: 3.714 1/min
-  Totalwirkungsgrad: 72%
-  Leistungsbedarf Welle: 0,75 kW
-  SFP: 411Ws/m³
-  Gesamtschallleistungspegel: 88 dB(A)

Enthaltene Komponenten und Zubehör

Volumenstrom-Messeinrichtung (1 Stück)
Fest am Ventilator installierte Volumenstrom-Messeinrichtung zur Bestimmung des geförderten Volumenstromes im Einbauzustand
Funktionsprinzip:
-  Bestimmung des Volumenstromes durch einfache Differenzdruckmessung
-  Druckmessung zwischen Druckstutzen der Druckmessleitungen
-  Individuelle Kalibrierkurve in Abhängigkeit ventilatorspezifischer Parameter
  Einflussgrößen: Ventilatorbauart, Ansaugdichte, Drehzahl, Baugröße
  Hinweis: Von der Auslegungsdrehzahl abweichende Betriebsdrehzahlen führen insbesondere bei kleineren Drehzahlen zu größeren Ungenauigkeiten. Betriebsanleitung ist zu beachten.
Bestehend aus:
-  Anströmkalotte aus Aluminium, montiert an der Nabe des Axialventilatorlaufrades
-  Verlängerungsschacht mit Flansch, Lochreihe R3
-  2 × Ringmessleitung aus Kunststoff mit Druckmessanschlussadapter
-  Dokumentation mit Volumenstrom-Kalibrierkurve

Anströmdüse mit Schutzgitter (1 Stück)
-  Material: Stahlblech gerundet
-  Funktion: Vollflächige Anströmung des Axiallaufrades
-  Oberfläche: Gemäß Ventilator (RAL 7030)
-  Anschlussmaße: DIN 24154 R3
-  Schutzgitter: Als Eingriffsschutz gemäß DIN EN 294

Wandplatte (1 Stück)
-  Form: Quadratisch
-  Material: Stahlblech
-  Funktion: Aufnahme des Ventilators für Wandmontage
-  Oberfläche: Gemäß Ventilator

Isolierte Wand-AX-Klappe, motorbetätigt (1 Stück)
Zertifizierung und Einsatzbereich:
-  Geprüft nach EN 12101-3 Entrauchung F400
-  Auch für Lüftung geeignet (Zu- bzw. Abluft)
Materialausführung:
-  Außenbereich: Korrosionsbeständiges Aluminium
-  Innenbereich: Stahlblech, pulverbeschichtet RAL 7030
-  Sicherung: Durch Sturmhaken gesichert
Isolierung:
-  Isolierstärke: 50 mm
-  U-Wert: ca. 1,0 W/(m²·K)
Antrieb:
-  Klappenantrieb: Mit Federrücklauf, stromlos offen
-  Verdrahtung: Antriebe intern verdrahtet
-  Anschluss: Mit Übergabeklemmenkasten
Konstruktion:
-  Mit Transportösen
-  Geringe Baulänge

Reparaturschalter angebaut F300 (1 Stück)
-  Ausführung: Für1- und 2-tourige Motoren von Entrauchungsventilatoren
-  Temperaturanforderung: Max. 400°C (120 Minuten)
-  Zertifizierung: Geprüft nach EN 12101-3 (Kategorie F400)
-  Material: Stahlblech gepulvert
-  Ausführung: Abschließbar in 0+1
-  Farbe: Schwarz/grau
-  Schutzart: IP 65
-  Hinweis: Klemmenkasten entfällt (temperaturbeständiger Klemmenkasten am Gehäuse montiert)

Diagnosesystem VD-DP (1 Stück)
15-poliger Diagnosestecker auf Konsole montiert für Anschluss VentilatorDaten-Rekorder oder VD-Messkoffer
Bestehend aus:
-  Konsole
-  Diagnosestecker DP
-  Motorsensorik
-  Schwingungssensor
-  Konfiguration VD

Technische Besonderheiten

Nachleitwerk
-  Funktion: Druckerhöhung und Erzielung weitgehend drallfreier Abströmung
-  Vorteil: Verbesserte aerodynamische Effizienz, reduzierte Strömungsverluste
-  Integration: Fest im Schachtgehäuse integriert

Stufenlos verstellbare Schaufeln
-  Material: Aluminiumguss
-  Verstellung: Im Stillstand stufenlos verstellbar
-  Vorteil: Optimale Anpassung an unterschiedliche Betriebspunkte ohne Motorwechsel
-  Einstellung: Werksseitig auf18° eingestellt (Auslegungspunkt)

Integrierte Volumenstrom-Messeinrichtung
-  Anströmkalotte: Aus Aluminium, direkt an Laufradnabe montiert
-  Messsystem: 2 Ringmessleitungen mit Differenzdruckmessung
-  Kalibrierkurve: Individuell für diesen Ventilator erstellt
-  Genauigkeit: Optimal bei Auslegungsdrehzahl, Abweichungen bei anderen Drehzahlen beachten

**30.01.0050 Entrauchungsaxialventilator, über Motor drückend, für Abluft**
Entrauchungsaxialventilator, über Motor drückend,
für Abluft
Volumenstrom:  8.000 m³/h
Pressung:  250 Pa
Gewicht:  ca. 75 kg (fertig montiert)
Montageort:  Installationsebene -2
Decken- und Wandbefestigung,
sonst wie vor beschrieben

Der Planung liegen die technischen Merkmale des Fabrikates Trox Typ BVAXN 12/56/500 M-D zugrunde.

Angeb. Fabrikat/Typ: '..........'........................................''
Menge: 1,000 St

**30.01.0060 Entrauchungsaxialventilator auf Baustelle transportieren**
Entrauchungsaxialventilator auf Baustelle transportieren
Länge der Transportstrecke ca.  50 m
Transportmasse  75 kg

Wegbeschreibung
Der Entrauchungsventilator für den Bereich der Installationsebene oberhalb des Aufwachraums wird über eine geöffnete Fassadenfläche in die Installationsebene eingebracht. Für den Einbringvorgang kann ein Gerüst bzw. der Aufzug des Fassadenbauers mitgenutzt werden. Der Zugang zur Einbringstelle erfolgt über den Innenhof. Nach dem Einbringen wird das Gerät innerhalb der Installationsebene zum vorgesehenen Aufstellort verbracht und dort positioniert.
Menge: 1,000 St

**30.01.0070 Zentrale Schalt- und Regelanlage für maschinelles Entrauchungssystem**
Zentrale Schalt- und Regelanlage für maschinelles Entrauchungssystem
mit NETCOM AS-i Feldgerätemanagement für bis zu 124 Teilnehmer. Komplettausstattung mit Steuerlogik für6 Szenarien, 10" Display, integrierter Frequenzumrichter-Steuerung und umfassenden Inbetriebnahme- und Engineering-Leistungen. Steuerung von 3 Ventilatoren (2 × 7,5 kW, 1 × 1,1 kW), 57 Entrauchungsklappen und 12 Feuerwehrschlüsselschaltern über AS-Interface.

Hauptkomponente Schaltschrank

Mechanische Ausführung
-  Typ: Standschrank
-  Abmessungen (H × B × T) ca.: 2.000 × 1.000 × 400 mm
-  Material: Stahlblech lackiert

Ausstattung
-  Schaltschrankbeleuchtung: Mit Bewegungsmelder
-  Steckdose: 1× auf Hutschiene
-  Schaltschrank-Belüftung: 1× integriert
-  Display: 10" in Schaltschranktür montiert
-  Frequenzumrichter: Einbau der angebotenen Frequenzumrichter (2× 7,5 kW, 1× 1,1 kW)

Steuerungssystem

Zentrale Steuereinheit, Auslösung und Priorisierung:
- 4 unabhängige Auslöselinien:
- Feuerwehrtableau (oberste Priorität)
- Brandmeldezentrale
- Rauchmelder
- Druckknopfmelder
- Feuerwehrschalter/Feuerwehrtableau: Hat oberste Priorität über alle anderen Auslösungen
Kommunikation und Meldungen:
- Potentialfreie Meldekontakte zum Anlagenstatus
- Wartungsmeldung
- Optional: Feldbuskommunikation via AS-Interface für Klappen und Feldgeräte

Feldgerätemanagement
-  System: TROX NETCOM AS-i
-  Kapazität: Bis zu 124 Teilnehmer
-  Topologie: AS-i BUS in freier Topologie bis 150 m ohne Repeater
-  Steuerlogik: Bis zu 6 Szenarien (optional weitere möglich)
  Ansteuerung über AS-Interface (optional):
-  Entrauchungsklappen
-  Jalousieklappen
-  Statusmeldung der Klappenlage

Anlagekomponenten

Ventilatoren (3 Stück)
Steuerung der angebotenen Ventilatoren:
-  2 Stück: Ventilator mit 7,5 kW inkl. Reparaturschalter-Überwachung
-  1 Stück: Ventilator mit 1,1 kW inkl. Reparaturschalter-Überwachung

Klappen und Feldgeräte
Steuerung der angebotenen Klappen- und Feldgeräte:
-  57 Stück: Entrauchungsklappen mit angebautem AS-EM/M Modul
-  12 Stück: Druckknopfmelder mit eingebautem AS-i Modul

Funktionsbeschreibung

Lüftungs- und Wartungsfunktion
-  Motorschutz: Alle Motorschutzorgane zur Vermeidung von Motorschäden in Funktion
-  Ansteuerung: Entrauchungsventilatoren und Nachströmventilatoren je Brandbereich
-  Klappenmatrix: Individuelle Klappenmatrix programmierbar
-  Anzeige: Aktuelle Betriebszustände am Schaltschrank und im Feuerwehrbedientableau
-  Wartungslauf: Halbjährlicher automatischer Wartungslauf der Ventilator-Zustands-Überprüfungseinrichtung

Entrauchungsfunktion
-  Motorschutz: Motorschutzorgane zur Erreichung der längstmöglichen Funktionsdauer bis zur Zerstörung der Entrauchungsventilatoren überbrückt
-  Ansteuerung: Entrauchungsventilatoren und Nachströmventilatoren je Brandbereich
-  Brandfallmatrix: Ablauf individueller Brandfallmatrix
-  Anzeige: Aktuelle Betriebszustände am Schaltschrank und im Feuerwehrbedientableau
-  Priorität: Feuerwehrschalter hat oberste Priorität über alle anderen Auslösungen
Menge: 1,000 St

**30.01.0080 Inbetriebnahme Schalt- und Regelanlage 1. BA**
Inbetriebnahme Schalt- und Regelanlage 1. BA
mit folgendem Leistungsumfang:

Montage Schaltschrank:
Abladen des Schaltschrankes und Transport bis in Aufstellort
Befestigung: Wandschränke hängend an Wand, Standschränke/Frequenzumformer nach Aufstellung befestigen

Verkabelung:
Beidseitiges Auflegen der Verkabelung an Ventilatoren und Feldgeräten sowie am Schaltschrank

Klappenanschluss:
Auflegen der Klappen am Schaltschrank und auf Klappenseite

Motorschutz:
Einstellen und Funktionskontrolle der Motorschutzeinrichtungen

Funktionsprüfung:
Prüfung aller Schaltfunktionen

Einweisung:
Einweisung des Bedienungspersonals in ordnungsgemäße Bedienung der Schaltschränke und MSR-Einrichtungen

Sonst wie vor beschrieben
Menge: 1,000 St

**30.01.0090 Inbetriebnahme Schalt- und Regelanlage 2. BA**
Inbetriebnahme Schalt- und Regelanlage 2. BA
mit folgendem Leistungsumfang:

Verkabelung:
Beidseitiges Auflegen der Verkabelung an Ventilatoren und Feldgeräten sowie am Schaltschrank

Klappenanschluss:
Auflegen der Klappen am Schaltschrank und auf Klappenseite

Motorschutz:
Einstellen und Funktionskontrolle der Motorschutzeinrichtungen

Funktionsprüfung:
Prüfung aller Schaltfunktionen

Einweisung:
Einweisung des Bedienungspersonals in ordnungsgemäße Bedienung der Schaltschränke und MSR-Einrichtungen

Sonst wie vor beschrieben
Menge: 1,000 St

**30.01.0100 Inbetriebnahme Schalt- und Regelanlage 3. BA**
Inbetriebnahme Schalt- und Regelanlage 3. BA
mit folgendem Leistungsumfang:

Verkabelung:
Beidseitiges Auflegen der Verkabelung an Ventilatoren und Feldgeräten sowie am Schaltschrank

Klappenanschluss:
Auflegen der Klappen am Schaltschrank und auf Klappenseite

Motorschutz:
Einstellen und Funktionskontrolle der Motorschutzeinrichtungen

Funktionsprüfung:
Prüfung aller Schaltfunktionen

Einweisung:
Einweisung des Bedienungspersonals in ordnungsgemäße Bedienung der Schaltschränke und MSR-Einrichtungen

Sonst wie vor beschrieben
Menge: 1,000 St

**30.01.0110 Lüftungstechnische Inbetriebnahme 1.BA**
Lüftungstechnische Inbetriebnahme 1.BA
durch erfahrenen deutschsprachigen Mess- und Inbetriebnahme-Ingenieur oder Servicetechniker
-  Kontrolle von Funktion, Laufrichtung sowie Sichtkontrolle der Ventilatoren und zugehörigem Zubehör
-  Messung und Protokollierung der Stromaufnahme der gelieferten Ventilatoren in jeder erforderlichen Schaltstufe
-  Messung und Protokollierung der IST-Volumenströme an Ventilatoren
-  Funktionsprüfung mit Protokollierung des Maschinellen Entrauchungssystems entsprechend vorgegebenen Funktionsszenarien für Lüftungs- und ggf. Brandbetrieb
-  Einweisung des Bauherrn oder Betreibers bzw. dessen benannten Vertretern in Anlagenfunktionen sowie mögliche Störungsszenarien Zeitrahmen: Längstens 1 Werktag (inkl. An- und Abreise), gemeinsam mit Abnahme in zusammenhängendem Zeitraum bauseitige Leistungen:
-  Organisation der Termine und Koordinierung aller Beteiligten
-  Termin- oder Ablaufplan mind. mit 6-wöchigem Vorlauf bekannt geben
Menge: 1,000 St

**30.01.0120 Lüftungstechnische Inbetriebnahme 2.BA**
Lüftungstechnische Inbetriebnahme 2.BA
durch erfahrenen deutschsprachigen Mess- und Inbetriebnahme-Ingenieur oder Servicetechniker
-  Kontrolle von Funktion, Laufrichtung sowie Sichtkontrolle der Ventilatoren und zugehörigem Zubehör
-  Messung und Protokollierung der Stromaufnahme der gelieferten Ventilatoren in jeder erforderlichen Schaltstufe
-  Messung und Protokollierung der IST-Volumenströme an Ventilatoren
-  Funktionsprüfung mit Protokollierung des Maschinellen Entrauchungssystems entsprechend vorgegebenen Funktionsszenarien für Lüftungs- und ggf. Brandbetrieb
-  Einweisung des Bauherrn oder Betreibers bzw. dessen benannten Vertretern in Anlagenfunktionen sowie mögliche Störungsszenarien Zeitrahmen: Längstens 1 Werktag (inkl. An- und Abreise), gemeinsam mit Abnahme in zusammenhängendem Zeitraum bauseitige Leistungen:
-  Organisation der Termine und Koordinierung aller Beteiligten
-  Termin- oder Ablaufplan mind. mit 6-wöchigem Vorlauf bekannt geben
Menge: 1,000 St

**30.01.0130 Lüftungstechnische Inbetriebnahme 3.BA**
Lüftungstechnische Inbetriebnahme 3.BA
durch erfahrenen deutschsprachigen Mess- und Inbetriebnahme-Ingenieur oder Servicetechniker
-  Kontrolle von Funktion, Laufrichtung sowie Sichtkontrolle der Ventilatoren und zugehörigem Zubehör
-  Messung und Protokollierung der Stromaufnahme der gelieferten Ventilatoren in jeder erforderlichen Schaltstufe
-  Messung und Protokollierung der IST-Volumenströme an Ventilatoren
-  Funktionsprüfung mit Protokollierung des Maschinellen Entrauchungssystems entsprechend vorgegebenen Funktionsszenarien für Lüftungs- und ggf. Brandbetrieb
-  Einweisung des Bauherrn oder Betreibers bzw. dessen benannten Vertretern in Anlagenfunktionen sowie mögliche Störungsszenarien Zeitrahmen: Längstens 1 Werktag (inkl. An- und Abreise), gemeinsam mit Abnahme in zusammenhängendem Zeitraum bauseitige Leistungen:
-  Organisation der Termine und Koordinierung aller Beteiligten
-  Termin- oder Ablaufplan mind. mit 6-wöchigem Vorlauf bekannt geben
Menge: 1,000 St

**30.01.0140 Erstellung Verbraucherliste, Schaltmatrix, Schaltpläne,**
Erstellung Verbraucherliste, Schaltmatrix, Schaltpläne,
durch das technisches Büro des Anlagenherstellers oder fachlich qualifizierten Nachunternehmer in Abstimmung mit dem Projektleiter

Leistungen im Einzelnen:
Schaltdiagramm: Festlegung aller Funktionen und Funktionsstufen der Anlagenbauteile (Ventilatoren, motorische Klappen) für alle Betriebsszenarien (Format: PDF)
Verbraucherliste: Elektrische Feldgeräte mit Motordaten (Leistung, Stromaufnahme), Verkabelungsanforderungen (Adrigkeit, Funktionsklasse) ohne Querschnittsdimensionierung (Format: PDF)

Revisionsunterlagen in deutsche Sprache bestehend aus:
-  Anlagenbeschreibung
-  Gewerksspezifische Angaben (Bedienungsanweisung, Wartungs- und Pflegeanweisungen, Ersatzteillisten, Inbetriebnahmeprotokoll)
-  Einweisungsprotokolle
-  Abnahmen und Bescheinigungen
-  Bestandspläne: Grundrisse und Schaltpläne Format: PDF auf Datenträger bzw. elektronisch versendet

Übergabe: Spätestens 3 Wochen nach erfolgter Inbetriebnahme/Abnahme und nachweislicher Vorlage bzw. Übergabe aller relevanten Unterlagen
Menge: 1,000 St

**30.01.0150 AS-i Abschlusswiderstand**
AS-i Abschlusswiderstand
Funktion: Passiver Busabschluss zur Verbesserung der Signalqualität und Leitungsverlängerung des AS-i-Netzwerks
Ausführung: Bestehend aus TNC-A1147 und TNC-70096 Anschluss an AS-i-Flachkabel
Leitungsverlängerung bis zu 150 m möglich
Technische Daten: Betriebsspannung: 26,5 – 31,6 V DC Stromaufnahme: < 10 mA
Strombelastbarkeit: 2 A
Umgebungstemperatur: –25 – 70°C
Schutzart: IP 67

Der Planung liegen die technischen Merkmale des Fabrikates Trox Typ TNC-Z0119 zugrunde.

Angeb. Fabrikat/Typ: '..........'........................................''
Menge: 12,000 St

**30.01.0160 Druckknopfmelder für maschinelle Rauchabzugsanlagen**
Druckknopfmelder für maschinelle Rauchabzugsanlagen
Rauchabzugstaster in Grenzwertmeldetechnik mit Selbstrückzug zur manuellen Auslösung für Aufputzmontage
inkl. AS-i Koppelmodul für die Integration in AS-Interface Netzwerken

Eigenschaften
-  LED-Meldeleuchte für Betriebsbereit, ausgelöst und Störung
-  Bemessungsspannung: 24 V DC
-  Farbe: Orange
-  Gehäuse: Kunststoff mit auswechselbarer Einschlagscheibe
-  Abmessung: HxBxT 125x125x37mm
-  Schutzart: IP42
Menge: 12,000 St

**30.01.0170 Feuerwehrtableau**
Feuerwehrtableau
zur Anbindung an die Entrauchungsanlage, mit dem bestimmte Betriebszustände in einheitlicher und übersichtlicher Erscheinungsform angezeigt, und den Einsatzkräften der Feuerwehr die erforderlichen Informationen zur Verfügung gestellt werden.

Für 6 Rauchabschnitte, je Abschnitt eine Handsteuereinrichtung
·  1x Steuerungsschalter für Ein / Automatik / Aus

Funktionsanzeigen als Leuchtdioden:
1 x LED-Betriebsanzeige Grün: Betriebsbereit
LED Ein:  Bei Betriebsbereitschaft des Rauchabschnittes (RA) (unabhängig von der Freigabe über den Schließzylinder/ Knebelschalter etc. durch die Feuerwehr)
LED Aus:  Bestätigung eines Reparaturschalters Ausfall der Spannungsversorgung

1 x LED-Betriebsanzeige Gelb: Störung / LED Ein, bei Störung oder Sperre des RA
LED Ein:  Ausfall der Spannungsversorgung, Leitungsunterbrechung, Phasenausfall Fehlende Rückmeldung notwendiger Klappen

1 x LED-Betriebsanzeige ROT: Feuer
LED Ein:  Bei automatischer oder manueller Auslösung des RA
LED Aus  Manuelle Abschaltung der Anlage (Tableau)

Enthaltene Leistungen und Zubehör
-  Ein-/Ausgänge und Klemmen im Schaltschrank
-  Schaltplanerstellung
-  Die Handsteuerung wird über einen Schlüsselschalter frei geschaltet
-  Der DIN-Profil-Halbzylinder ist entsprechend der für das Projekt gültigen Feuerwehrschließung bauseits bereit zu stellen (Vorgaben der zuständigen Feuerwehr beachten)
-  Die relevanten Grundrisspläne bzw. Schnittdarstellungen werden vereinfacht mit markanten Punkten und farbig dargestellt. Jeder Entrauchungsbereich erhält eine eigene Farbe. Geeignete Pläne werden zur Verfügung gestellt.
-  Die Steuerschalter werden in der Farbe des Entrauchungsbereiches abgebildet
-  Das Entrauchungstableau ist mit einem Nordpfeil versehen
-  Berücksichtigung eines Standortpunktes nach Kundenvorgabe
-  Aluminium-Frontplatte, mit schematischer Darstellung der Rauchabschnitte durch eloxierte Linien Wandaufbaugehäuse für AP-Montage
Menge: 1,000 St

**30.01.0180 Inbetriebnahme Feuerwehrtableau je BA**
Inbetriebnahme Feuerwehrtableau je BA
durch erfahrenen deutschsprachigen Mess- und Inbetriebnahme-Ingenieur oder Servicetechniker mit folgenden Spezifikationen:
-  Beidseitiges Aufklemmen der bauseitigen Verkabelung am Feuerwehrtableau und Schaltschrank
-  Messung und Protokollierung der Stromaufnahme der gelieferten Ventilatoren in jeder erforderlichen Schaltstufe
-  Prüfung aller Schaltfunktionen
-  Einweisung des Bedienungspersonals in die ordnungsgemäße Bedienung des Feuerwehrtableaus, gemäß Lieferumfang
-  Die notwendigen Arbeiten vor Ort erfolgen im zeitlichen Zusammenhang mit den Inbetriebnahmearbeiten des Entrauchungssystems
Menge: 3,000 St

*Hinweis:  Leitbeschreibung - RadialRohrventilator ****
*** Leitbeschreibung - RadialRohrventilator ***
RadialRohrventilator mit Gehäuse aus schlag- und korrosionsfestem Kunststoff, Farbe hellgrau, mit angeformter Montagekonsole für einfache Installation an Wand oder Decke sowie den Norm-Rohr-Durchmessern entsprechende Ansaug- und Ausblasstutzen. Durch Lösen der Spannbügel ist die Ventilatoreinheit mit Klemmkasten in jede Position drehbar und zur Wartung und Reinigung herausnehmbar. Lieferung inkl. Dübel und Schrauben. Halbaxiales Laufrad, acht räumlich gekrümmte Schaufeln aus Thermoplast, Auswuchtgüte G 6.3 nach VDI 2060 und DIN ISO 1940. Geschlossener, kugelgelagerter Kondensatormotor mit Feuchtschutz, Isolationsklasse F, für Dauerbetrieb. Wartungs- und funkstörfrei. Motorschutz durch thermischen Überlastungsschutz in der Wicklung.

Ventilator-Daten
Vol.str. bei 0 Pa  240 m3/h
Vol.str. Betr.pkt.  150 m3/h
Max. Druckerhöhung  110 Pa
Druckerh. Betriebspkt  50 Pa
Fördermitteldichte  1.2 Kg/m3
Fördermitteltemperatur  20 °C
Drehzahl  1590 / 2170 1/min
aufgenomm.Leistung  0,02 / 0,02 kW
Gewicht  1,7 kg
Schallleistung  60 dB(A)
Spannung  230 V
Stromaufnahme  0,09 / 0,1 Amp
Frequenz  50 Hz
Isolierklasse  F
Schutzart  IP 44
Explosionsschutz  N

Flexible Verbindungsstücke (2 Stück), Reparaturschalter und Montagekonsole sind im Einheitspreis zu berücksichtigen!

**30.01.0190 Rohrventilator, einseitig saugend, für Abluft/Nachströmung**
Rohrventilator, einseitig saugend,
für Abluft/Nachströmung
Nenndurchmesser:  100 mm
Volumenstrom:  150 m³/h
Pressung:  50 Pa
Gewicht:  ca. 2 kg
Montageort:  BSV, Ebene -2

sonst wie vor beschrieben

Der Planung liegen die technischen Merkmale des Fabrikates Helios Typ MV 100 B zugrunde.

Angeb. Fabrikat/Typ: '..........'........................................''
Menge: 2,000 St

**30.01.0200 Mehrpreis für Ausführung in Explosionsschutz E Exe II 2G,**
Mehrpreis für Ausführung in Explosionsschutz E Exe II 2G,
erhöhte Sicherheit. EG-Baumuster-Prüfbescheinigung gemäß ATEX vorliegend.

Volumenstrom:  150 m³/h
Pressung:  50 Pa

Sonst wie vor beschrieben

Angeb. Fabrikat/Typ: '..........'........................................''
Menge: 2,000 St

#### 30.02 KG 431.2 Lüftungsanlagen / Entrauchungsleitungen Stahl verzinkt

*Hinweis:  Anmerkungstext - VDI 6022 ****
*** Anmerkungstext - VDI 6022 ***
Ziel der nachfolgend aufgeführten Positionen ist eine den hygienischen Empfehlungen der VDI 6022 entsprechende energetisch optimierte Erstellung der RLT-Anlage. Das Luftleitungssystem muss nach DIN EN mindestens die Dichtheitsklasse "ATC 3" erfüllen.
Die weitergehenden detaillierten Anforderungen der Normen sind zu beachten.

Der Schutz der Bauteile gegen Verunreinigungen beim Transport durch Verpackung ab Werk wird gefordert. Weiter ist ausreichender Schutz bei der Lagerung auf der Baustelle und mit fortschreitender Montage durch Verschließen der Öffnungen notwendig (gesonderte Position).

Die Luftdichtheit des montierten Systems muss mindestens der Dichtheitsklasse ATC 3 entsprechen und ist durch eine Abnahmemessung nach DIN EN 12 599 nachzuweisen. Der Transport und die Montage, insbesondere von eckigen Luftleitungen, haben mit größter Sorgfalt zu erfolgen, um die angestrebte Dichtheitsklasse zu erreichen. Der Dichtheitsnachweis ist an Teilabschnitten in Anwesenheit der Bauleitung vorzunehmen, solange das Luftleitungssystem zugänglich ist.

*Hinweis:  Anmerkungstext - Erschwerte Install.-Bed. Entrauchungsanlage ****
*** Anmerkungstext -  Erschwerte Install.-Bed. Entrauchungsanlage ***
Hinweis zur erschwerenden Montagesituation – Entrauchungsanlage (Kanalinstallation)
Die Installation der Entrauchungsanlage (Kanäle, Formteile sowie alle Einbaubauteile wie Entrauchungsklappen, und sonstige Armaturen) erfolgt nahezu vollständig im Installationsgeschoss (lichte Raumhöhe 1,80 m, achsweise Unterzüge mit 800 mm Höhe) sowie in Installationsschächten. Die daraus resultierenden erschwerenden Montagebedingungen, einschließlich eingeschränkter Bewegungsfreiheit, eingeschränktem Geräteeinsatz, erschwertem Materialtransport sowie einseitiger Zugänglichkeit in den Schächten, sind vom Bieter vollständig in den Einheitspreisen der nachfolgenden Positionen einzukalkulieren.

Nachträgliche Zuschläge oder Mehrforderungen aufgrund dieser Montagebedingungen werden nicht anerkannt.

*Hinweis:  Leitbeschreibung - Entrauchungsleitung und Formstücke ****
*** Leitbeschreibung - Entrauchungsleitung und Formstücke ***
Rechteckige Entrauchungsleitung für Zuluft und Entrauchung bis 600 °C/120 Minuten zum Einsatz innerhalb der zu entrauchenden Räume, ohne Feuerwiderstandsanforderung. Nach DIN EN 12101-7:2011 mit Zertifikat der Leistungsbeständigkeit 0761-CPR-3-1376-16-2.6, geprüft nach DIN EN 1366-9 für 600°C für 120 Minuten und mit einem nicht ablösbaren gelben Aufkleber als Entrauchungskanal gekennzeichnet. Sie dürfen nicht durch Bauteile hindurchgeführt werden, für die eine Feuerwiderstandsdauer gefordert ist.
Die Abmessungen und Montage sind gemäß Prüfzeugnissen auszuführen.

Der Planung liegen die Merkmale des Fabrikates Lindab Smoke control System zugrunde.

**30.02.0010 Rechteckkanal Kantenlänge bis 500 mm**
Rechteckkanal Kantenlänge bis 500 mm
sonst wie vor beschrieben

Angeb. Fabrikat/Typ: '..........'........................................''

Gilt auch für die folgenden Positionen!
Menge: 20,000 m2

**30.02.0020 Rechteckkanal Kantenlänge von 500 - 1000 mm**
Rechteckkanal Kantenlänge von 500 - 1000 mm
sonst wie vor beschrieben
Menge: 120,000 m2

**30.02.0030 Rechteckkanal Kantenlänge von 1000 - 1500 mm**
Rechteckkanal Kantenlänge von 1000 - 1500 mm
sonst wie vor beschrieben
Menge: 20,000 m2

*Hinweis:  Leitbeschreibung - Entrauchungsformstücke - Bogen ****
*** Leitbeschreibung - Entrauchungsformstücke - Bogen ***
Rechteckige Entrauchungsformstücke für Zuluft und Entrauchung bis 600 °C/120 Minuten zum Einsatz innerhalb der zu entrauchenden Räume, ohne Feuerwiderstandsanforderung. Nach DIN EN 12101-7:2011 mit Zertifikat der Leistungsbeständigkeit 0761-CPR-3-1376-16-2.6, geprüft nach DIN EN 1366-9 für 600°C für 120 Minuten und mit einem nicht ablösbaren gelben Aufkleber als Entrauchungsformstück gekennzeichnet. Sie dürfen nicht durch Bauteile hindurchgeführt werden, für die eine Feuerwiderstandsdauer gefordert ist.
Die Abmessungen und Montage sind gemäß Prüfzeugnissen auszuführen.

Passend zu v. g. Entrauchungsleitung

**30.02.0040 Formteil Bogen Kantenlänge bis 500 mm**
Formteil Bogen Kantenlänge bis 500 mm
sonst wie vor beschrieben
Menge: 20,000 m2

**30.02.0050 Formteil Bogen Kantenlänge von 500 - 1000 mm**
Formteil Bogen Kantenlänge von 500 - 1000 mm
sonst wie vor beschrieben
Menge: 30,000 m2

**30.02.0060 Formteil Bogen Kantenlänge von 1000 - 1500 mm**
Formteil Bogen Kantenlänge von 1000 - 1500 mm
sonst wie vor beschrieben
Menge: 20,000 m2

*Hinweis:  Leitbeschreibung - Entrauchungsformstücke - T-Stück ****
*** Leitbeschreibung - Entrauchungsformstücke - T-Stück ***
Rechteckige Entrauchungsformstücke für Zuluft und Entrauchung bis 600 °C/120 Minuten zum Einsatz innerhalb der zu entrauchenden Räume, ohne Feuerwiderstandsanforderung. Nach DIN EN 12101-7:2011 mit Zertifikat der Leistungsbeständigkeit 0761-CPR-3-1376-16-2.6, geprüft nach DIN EN 1366-9 für 600°C für 120 Minuten und mit einem nicht ablösbaren gelben Aufkleber als Entrauchungsformstück gekennzeichnet. Sie dürfen nicht durch Bauteile hindurchgeführt werden, für die eine Feuerwiderstandsdauer gefordert ist.
Die Abmessungen und Montage sind gemäß Prüfzeugnissen auszuführen.

Passend zu v. g. Entrauchungsleitung

**30.02.0070 Formteil T-Stück Kantenlänge bis 500 mm**
Formteil T-Stück Kantenlänge bis 500 mm
sonst wie vor beschrieben
Menge: 10,000 m2

*Hinweis:  Leitbeschreibung - Kalziumsilikat-Anschluss ****
*** Leitbeschreibung - Kalziumsilikat-Anschluss ***
Verbindungsstück zu Kalziumsilikatkanal. Nach DIN EN 12101-7:2011 mit Zertifikat der Leistungsbeständigkeit 0761-CPR-3-1376-16-2.6, geprüft nach DIN EN 1366-9 für 600°C für 120 Minuten. Für Anschluss von Entrauchungskanäle an Kalziumsilikatkanäle und Kalziumsilikat Entrauchungsklappen. Einseitig mit Winkeleisen-Anschlussprofil zum Anschluss an Weichstoffkompensator, andererseits zum Einstecken in Kalziumsilikatkanal.

Material: verzinktes Stahlblech

Passend zu v. g. Entrauchungsleitung

**30.02.0080 Kalziumsilikat-Anschluss 300 x 320 mm**
Kalziumsilikat-Anschluss 300 x 320 mm
sonst wie vor beschrieben
Menge: 6,000 St

**30.02.0090 Kalziumsilikat-Anschluss 500 x 250 mm**
Kalziumsilikat-Anschluss 500 x 250 mm
sonst wie vor beschrieben
Menge: 5,000 St

**30.02.0100 Kalziumsilikat-Anschluss 1000 x 400 mm**
Kalziumsilikat-Anschluss 1000 x 400 mm
sonst wie vor beschrieben
Menge: 2,000 St

*Hinweis:  Leitbeschreibung - Elastische-Verbindungs-Stutzen ****
*** Leitbeschreibung - Elastische-Verbindungs-Stutzen ***
Kompensatoren für Körperschallentkopplung und Dehnungsausgleich. Das Produkt ist gemäss DIN EN 12101-7:2011 mit Zertifikat der Leistungsbeständigkeit 0761-CPR-3-1376-16-2.6, geprüft nach DIN EN 1366-9 für 600°C für 120 Minuten.
Bestehend aus luftdicht beschichtetem Spezialgewebebalg, beidseitig mit 2 biegestabilen, kantengerundeten Profilrahmen, passend zum Anschluss an Standard-Luftkanalprofile. Rahmen korrosionsgeschützt verzinkt, mit umlaufender in Sicke formschlüssig eingelassener, mit dem Balg dicht vernähtem Dichtstrang.

Eigenschaften:
Balg: hochtemperaturbeständig, nicht brennbar, resistent gegen Rauchgas, Brandverhalten A2 s1 d0 getestet nach DIN EN 13501-1. Gewicht ca. 460 gr./m² Fläche

Passend zu v. g. Entrauchungsleitung

**30.02.0110 Elastischer Verbindungsstutzen 165 x 250 mm**
Elastischer Verbindungsstutzen 165 x 250 mm
sonst wie vor beschrieben
Menge: 36,000 St

**30.02.0120 Elastischer Verbindungsstutzen 300 x 320 mm**
Elastischer Verbindungsstutzen 300 x 320 mm
sonst wie vor beschrieben
Menge: 10,000 St

**30.02.0130 Elastischer Verbindungsstutzen 350 x 320 mm**
Elastischer Verbindungsstutzen 350 x 320 mm
sonst wie vor beschrieben
Menge: 4,000 St

**30.02.0140 Elastischer Verbindungsstutzen 400 x 480 mm**
Elastischer Verbindungsstutzen 400 x 480 mm
sonst wie vor beschrieben
Menge: 2,000 St

**30.02.0150 Brandgeprüfte Aufhängung für Entrauchungsleitung aus Stahl,**
Brandgeprüfte Aufhängung für Entrauchungsleitung aus Stahl,
einschließlich Befestigungszubehör komplett, für Stütz-, Hänge-, Trag- und Sonderbefestigung mit Brandschutznachweis! Der Nachweis ist vorzulegen.
Nach DIN EN 12101-7:2011 mit Zertifikat der Leistungsbeständigkeit 0761-CPR-3-1376-16-2.6 geprüft nach DIN EN 1366-9 für 600°C für 120 Minuten

Material: verzinkter Stahl
Befestigungsuntergrund: Beton
Menge: 200,000 m

*Hinweis:  Leitbeschreibung - Entrauchungsrohr / Formstücke rund ****
*** Leitbeschreibung - Entrauchungsrohr / Formstücke rund ***
Entrauchungsrohr aus verzinktem Wickelfalzrohr für Zuluft und Entrauchung bis 600 °C/120 Minuten zum Einsatz innerhalb der zu entrauchenden Räume, ohne Feuerwiderstandsanforderung.
Nach DIN EN 12101-7:2011 mit Zertifikat der Leistungsbeständigkeit 0761-CPR-3-1376-16-2.5, geprüft nach DIN EN 1366-9 für 600°C für 120 Minuten. Montage mittels Steckverbindungen mit werkseitig fest montierter Doppellippendichtung aus alterungsbeständigem EPDM- Gummi und einer Thermo-Intumeszenz-Dichtung. Befestigungsmaterial zur horizontalen Montage der runden Entrauchungsleitung ist im Lieferumfang entsprechend enthalten. Zur Montage bei vertikalen Höhenversätzen wird zusätzliches Material, wie Wandkonsolen und Winkel benötigt.

- Material: verzinktes Stahlblech
- Montagehöhe über Zwischendeckenboden  bis 2 m
- Befestigungsuntergrund:  Stahlbeton

Der Planung liegen die Merkmale des Fabrikates Lindab Smoke control System zugrunde.

**30.02.0160 Entrauchungsrohr DN 250**
Entrauchungsrohr DN 250
sonst wie vor beschrieben

Angeb. Fabrikat/Typ: '..........'........................................''

Gilt auch für die folgenden Positionen!
Menge: 62,000 m

**30.02.0170 Entrauchungsrohr DN 315**
Entrauchungsrohr DN 315
sonst wie vor beschrieben
Menge: 480,000 m

**30.02.0180 Entrauchungsrohr DN 400**
Entrauchungsrohr DN 400
sonst wie vor beschrieben
Menge: 6,000 m

**30.02.0190 Entrauchungsrohr DN 450**
Entrauchungsrohr DN 450
sonst wie vor beschrieben
Menge: 30,000 m

*Hinweis:  Leitbeschreibung - Bogen in gepresster Bauweise ****
*** Leitbeschreibung - Bogen in gepresster Bauweise ***
aus verzinktem Stahlblech für Zuluft und Entrauchung bis 600 °C/120 Minuten, zum Einsatz innerhalb der zu entrauchenden Räume, ohne Feuerwiderstandsanforderung. Nach DIN EN 12101-7:2011 mit Zertifikat der Leistungsbeständigkeit 0761-CPR-3-1376-16-2.5, geprüft nach DIN EN 1366-9 für 600°C für 120 Minuten. Steckverbindung mit werkseitig fest montierter Doppellippendichtung aus alterungsbeständigem EPDM – Gummi und einer Thermo-Intumeszenz-Dichtung. Dichtheitsklasse D nach DIN EN 12237

Material: verzinktes Stahlblech

Passend zu v. g. Entrauchungsleitung

**30.02.0200 Bogen DN 250 - bis 45°**
Bogen DN 250 - bis 45°
sonst wie vor beschrieben
Menge: 156,000 St

**30.02.0210 Bogen DN 250 - über 45° bis 90°**
Bogen DN 250 - über 45° bis 90°
sonst wie vor beschrieben
Menge: 181,000 St

*Hinweis:  Leitbeschreibung - Bogen in Segmentbauweise ****
*** Leitbeschreibung - Bogen in Segmentbauweise ***
aus verzinktem Stahlblech für Zuluft und Entrauchung bis 600 °C/120 Minuten, zum Einsatz innerhalb der zu entrauchenden Räume, ohne Feuerwiderstandsanforderung. Nach DIN EN 12101-7:2011 mit Zertifikat der Leistungsbeständigkeit 0761-CPR-3-1376-16-2.5, geprüft nach DIN EN 1366-9 für 600°C für 120 Minuten. Vorzugsweise eingesetzt ab Nennweite 280mm, Steckverbindung mit werkseitig fest montierter Doppellippendichtung aus alterungsbeständigem EPDM – Gummi und einer Thermo-Intumeszenz-Dichtung. Dichtheitsklasse D nach DIN EN 12237.

Material: verzinktes Stahlblech

Passend zu v. g. Entrauchungsleitung

**30.02.0220 Bogen DN 315 - bis 45°**
Bogen DN 315 - bis 45°
sonst wie vor beschrieben
Menge: 95,000 St

**30.02.0230 Bogen DN 315 - über 45° bis 90°**
Bogen DN 315 - über 45° bis 90°
sonst wie vor beschrieben
Menge: 63,000 St

**30.02.0240 Bogen DN 400 - bis 45°**
Bogen DN 400 - bis 45°
sonst wie vor beschrieben
Menge: 5,000 St

**30.02.0250 Bogen DN 400 - über 45° bis 90°**
Bogen DN 400 - über 45° bis 90°
sonst wie vor beschrieben
Menge: 5,000 St

**30.02.0260 Bogen DN 450 - bis 45°**
Bogen DN 450 - bis 45°
sonst wie vor beschrieben
Menge: 7,000 St

**30.02.0270 Bogen DN 450 - über 45° bis 90°**
Bogen DN 450 - über 45° bis 90°
sonst wie vor beschrieben
Menge: 5,000 St

*Hinweis:  Leitbeschreibung - Dehnungskompensator ****
*** Leitbeschreibung - Dehnungskompensator ***
für runde Entrauchungsleitungen bis 600 °C/120 Minuten
zum Einsatz innerhalb der zu entrauchenden Räume, ohne Feuerwiderstandsanforderung. Nach DIN EN 12101-7:2011 mit Zertifikat der Leistungsbeständigkeit 0761-CPR-3-1376-16-2.5, geprüft nach DIN EN 1366-9 für 600°C für 120 Minuten. Zum Ausgleich von Leitungsdehnungen und zur Verhinderung daraus resultierenden Horizontalkräfte bei Entrauchungsleitungen mit einer Länge von über 5 m anzuordnen. Ebenso bei Anschluss von Entrauchungsleitungen an Bauteile, für die eine Feuerwiderstandsdauer gefordert werden muss, anzuordnen. Kompensatoren dürfen zu einander keinen größeren Abstand als 10 m aufweisen.

Material: verzinktes Stahlblech

Passend zu v. g. Entrauchungsleitung

**30.02.0280 Dehnungskompensator DN 250**
Dehnungskompensator DN 250
sonst wie vor beschrieben
Menge: 20,000 St

**30.02.0290 Dehnungskompensator DN 315**
Dehnungskompensator DN 315
sonst wie vor beschrieben
Menge: 98,000 St

**30.02.0300 Dehnungskompensator DN 400**
Dehnungskompensator DN 400
sonst wie vor beschrieben
Menge: 2,000 St

**30.02.0310 Dehnungskompensator DN 450**
Dehnungskompensator DN 450
sonst wie vor beschrieben
Menge: 6,000 St

*Hinweis:  Leitbeschreibung - Schiebenippel****
*** Leitbeschreibung - Schiebenippel***
Schiebenippel/Steckverbinder zum Verbinden zweier Entrauchungsrohre oder einem Entrauchungsrohr mit einem Formteil. Eine Seite ohne Stopsicke, dadurch einfacher Längenausgleich bis zu 360 mm sowie einfache Inspektion von Bauteilen. Nach DIN EN 12101-7:2011 mit Zertifikat der Leistungsbeständigkeit 0761-CPR-3-1376-16-2.5, geprüft nach DIN EN 1366-9 für 600°C für 120 Minuten. Steckverbindung mit werkseitig fest montierter Doppellippendichtung aus alterungsbeständigem EPDM – Gummi und einer Thermo-Intumeszenz-Dichtung, für Dichtheitsklasse D nach DIN EN 12237.

Material: verzinktes Stahlblech

Passend zu v. g. Entrauchungsleitung

**30.02.0320 Schiebenippel DN 250**
Schiebenippel DN 250
sonst wie vor beschrieben
Menge: 20,000 St

**30.02.0330 Schiebenippel DN 315**
Schiebenippel DN 315
sonst wie vor beschrieben
Menge: 50,000 St

**30.02.0340 Schiebenippel DN 400**
Schiebenippel DN 400
sonst wie vor beschrieben
Menge: 4,000 St

**30.02.0350 Schiebenippel DN 450**
Schiebenippel DN 450
sonst wie vor beschrieben
Menge: 4,000 St

*Hinweis:  Leitbeschreibung - Abzweigstück symmetrisch ****
*** Leitbeschreibung - Abzweigstück symmetrisch ***
Gepresstes, zentrisches T- Stück mit Abgang 90° für Zuluft und Entrauchung bis 600 °C/120 Minuten zum Einsatz innerhalb der zu entrauchenden Räume, ohne Feuerwiderstandsanforderung. Nach DIN EN 12101-7:2011 mit Zertifikat der Leistungsbeständigkeit 0761-CPR-3-1376-16-2.5, geprüft nach DIN EN 1366-9 für 600°C für 120 Minuten. Steckverbindung mit werkseitig fest montierter Doppellippendichtung aus alterungsbeständigem EPDM-Gummi und einer Thermo-Intumeszenz-Dichtung. Dichtheitsklasse D nach DIN EN 12237

Material: verzinktes Stahlblech, ohne Reduzierung

Passend zu v. g. Entrauchungsleitung

**30.02.0360 Abzweigstück symmetrisch DN 250**
Abzweigstück symmetrisch DN 250
sonst wie vor beschrieben
Menge: 5,000 St

**30.02.0370 Abzweigstück symmetrisch DN 315**
Abzweigstück symmetrisch DN 315
sonst wie vor beschrieben
Menge: 50,000 St

**30.02.0380 Abzweigstück symmetrisch DN 400**
Abzweigstück symmetrisch DN 400
sonst wie vor beschrieben
Menge: 2,000 St

**30.02.0390 Abzweigstück symmetrisch DN 450**
Abzweigstück symmetrisch DN 450
sonst wie vor beschrieben
Menge: 5,000 St

*Hinweis:  Leitbeschreibung - Symmetrische Reduzierung ****
*** Leitbeschreibung - Symmetrische Reduzierung ***
Gepresste, symmetrische Reduzierung mit Muffenmaß auf der Seite des größeren Durchmessers zum direkten Aufstecken auf Formteile für Zuluft und Entrauchung bis 600 °C/120 Minuten zum Einsatz innerhalb der zu entrauchenden Räume, ohne Feuerwiderstandsanforderung. Nach DIN EN 12101-7:2011 mit Zertifikat der Leistungsbeständigkeit 0761-CPR-3-1376-16-2.5, geprüft nach DIN EN 1366-9 für 600°C für 120 Minuten. Steckverbindung mit werkseitig fest montierter Doppellippendichtung aus alterungsbeständigem EPDM – Gummi und einer Thermo-Intumeszenz-Dichtung. Dichtheitsklasse D nach DIN EN 12237

Material: verzinktes Stahlblech

Passend zu v. g. Entrauchungsleitung

**30.02.0400 Symmetrische Reduzierung größte Nennweite DN 315**
Symmetrische Reduzierung größte Nennweite DN 315
sonst wie vor beschrieben
Menge: 50,000 St

**30.02.0410 Symmetrische Reduzierung größte Nennweite DN 400**
Symmetrische Reduzierung größte Nennweite DN 400
sonst wie vor beschrieben
Menge: 4,000 St

**30.02.0420 Symmetrische Reduzierung größte Nennweite DN 450**
Symmetrische Reduzierung größte Nennweite DN 450
sonst wie vor beschrieben
Menge: 6,000 St

*Hinweis:  Leitbeschreibung - Nippel / Steckverbinder ****
*** Leitbeschreibung - Nippel / Steckverbinder ***
Nippel/Steckverbinder zum Verbinden zweier Entrauchungsrohre, passend in Rohr für Zuluft und Entrauchung bis 600 °C/120 Minuten
zum Einsatz innerhalb der zu entrauchenden Räume, ohne Feuerwiderstandsanforderung. Nach DIN EN 12101-7:2011 mit Zertifikat der Leistungsbeständigkeit 0761-CPR-3-1376-16-2.5, geprüft nach DIN EN 1366-9 für 600°C für 120 Minuten. Steckverbindung mit werkseitig fest montierter Doppellippendichtung aus alterungsbeständigem EPDM – Gummi und einer Thermo-Intumeszenz-Dichtung. Dichtheitsklasse D nach DIN EN 12237

Material: verzinktes Stahlblech

Passend zu v. g. Entrauchungsleitung

**30.02.0430 Nippel / Steckverbinder DN 250**
Nippel / Steckverbinder DN 250
sonst wie vor beschrieben
Menge: 20,000 St

**30.02.0440 Nippel / Steckverbinder DN 315**
Nippel / Steckverbinder DN 315
sonst wie vor beschrieben
Menge: 160,000 St

**30.02.0450 Nippel / Steckverbinder DN 400**
Nippel / Steckverbinder DN 400
sonst wie vor beschrieben
Menge: 3,000 St

**30.02.0460 Nippel / Steckverbinder DN 450**
Nippel / Steckverbinder DN 450
sonst wie vor beschrieben
Menge: 10,000 St

*Hinweis:  Leitbeschreibung - Bundkragen ****
*** Leitbeschreibung - Bundkragen ***
Bundkragen, passend in Rohr für Zuluft und Entrauchung bis 600 °C/120 Minuten, zum Einsatz innerhalb der zu entrauchenden Räume, ohne Feuerwiderstandsanforderung. Nach DIN EN 12101-7:2011 mit Zertifikat der Leistungsbeständigkeit 0761-CPR-3-1376-16-2.5, geprüft nach DIN EN 1366-9 für 600°C für 120 Minuten. Steckverbindung mit werkseitig fest montierter Doppellippendichtung aus alterungsbeständigem EPDM-Gummi und einer Thermo-Intumeszenz-Dichtung. Dichtheitsklasse D nach DIN EN 12237

Material: verzinktes Stahlblech

Passend zu v. g. Entrauchungsleitung

**30.02.0470 Bundkragen DN 250**
Bundkragen  DN 250
sonst wie vor beschrieben
Menge: 10,000 St

**30.02.0480 Bundkragen DN 315**
Bundkragen  DN 315
sonst wie vor beschrieben
Menge: 10,000 St

**30.02.0490 Bundkragen DN 355**
Bundkragen  DN 355
sonst wie vor beschrieben
Menge: 10,000 St

*Hinweis:  Leitbeschreibung - Brandgeprüfte Aufhängung ****
*** Leitbeschreibung - Brandgeprüfte Aufhängung  ***
für Entrauchungsleitung aus Stahl, einschließlich Befestigungszubehör komplett, für Hängebefestigung mit Brandschutznachweis! Der Nachweis ist vorzulegen.
Nach DIN EN 12101-7:2011 mit Zertifikat der Leistungsbeständigkeit 0761-CPR-3-1376-16-2.6 geprüft nach DIN EN 1366-9 für 600°C für 120 Minuten.
Rohrbefestigungen schalldämmend, für Wandbefestigung mit Wandabstand 0-10 cm, für Deckenbefestigung mit Länge Aufhängung bis 1,5 m, einschließlich Befestigungsmaterial.
Befestigungsuntergrund: Beton

**30.02.0500 brandschutzgeprüfte Aufhängung für Luftleitung bis DN 250**
brandschutzgeprüfte Aufhängung für Luftleitung bis DN 250
sonst wie vor beschrieben
Menge: 30,000 St

**30.02.0510 brandschutzgeprüfte Aufhängung für Luftleitung bis DN 315**
brandschutzgeprüfte Aufhängung für Luftleitung bis DN 315
sonst wie vor beschrieben
Menge: 180,000 St

**30.02.0520 brandschutzgeprüfte Aufhängung für Luftleitung bis DN 400**
brandschutzgeprüfte Aufhängung für Luftleitung bis DN 400
sonst wie vor beschrieben
Menge: 5,000 St

**30.02.0530 brandschutzgeprüfte Aufhängung für Luftleitung bis DN 450**
brandschutzgeprüfte Aufhängung für Luftleitung bis DN 450
sonst wie vor beschrieben
Menge: 12,000 St

*Hinweis:  Leitbeschreibung - Inspektions-/Wartungsöffnung Rundrohr ****
*** Leitbeschreibung - Inspektions-/Wartungsöffnung Rundrohr ***
Revisionsdeckel aus verzinktem Stahl für ovale Inspektions- und Wartungsöffnungen, geeignet für runde Entrauchungsleitungen bis
600 °C/120 Minuten zum Einsatz innerhalb der zu entrauchenden Räume, ohne Feuerwiderstandsanforderung. Nach DIN EN 12101-7:2011 mit Zertifikat der Leistungsbeständigkeit 0761-CPR-3-1376-16-2.5, geprüft nach DIN EN 1366-9 für 600°C für 120 Minuten. Mit Keramikfaserdichtung und Eisensterngriffen.
Einschließlich Herstellen des Ausschnittes in der Luftleitung.

Material: verzinktes Stahlblech

Passend zu v. g. Entrauchungsleitung

**30.02.0540 Inspektions-/Wartungsöffnung max. 200 x 100 mm in Entrauchungsleitung aus verz. Stahl**
Inspektions-/Wartungsöffnung max. 200 x 100 mm
in Entrauchungsleitung aus verz. Stahl
sonst wie vor beschrieben
Menge: 60,000 St

**30.02.0550 Inspektions-/Wartungsöffnung max. 300 x 200 mm in Entrauchungsleitung aus verz. Stahl**
Inspektions-/Wartungsöffnung max. 300 x 200 mm
in Entrauchungsleitung aus verz. Stahl
sonst wie vor beschrieben
Menge: 10,000 St

*Hinweis:  Leitbeschreibung - Inspektions-/Wartungsöffnung Kanal ****
*** Leitbeschreibung - Inspektions-/Wartungsöffnung Kanal ***
Revisionsdeckel aus verzinktem Stahl für rechteckige Inspektions- und Wartungsöffnungen, geeignet für rechteckige Entrauchungsleitungen bis 600 °C/120 Minuten zum Einsatz innerhalb der zu entrauchenden Räume, ohne Feuerwiderstandsanforderung. Nach DIN EN 12101-7:2011 mit Zertifikat der Leistungsbeständigkeit 0761-CPR-3-1376-16-2.6, geprüft nach DIN EN 1366-9 für 600°C für 120 Minuten. Mit Keramikfaserdichtung und Flügelschrauben.
Einschließlich Herstellen des Ausschnittes in der Luftleitung.

Material: verzinktes Stahlblech

Passend zu v. g. Entrauchungsleitung

**30.02.0560 Inspektions-/Wartungsöffnung, max. 250 x 150 mm in Rechteckkanal aus verz. Stahl**
Inspektions-/Wartungsöffnung, max. 250 x 150 mm
in Rechteckkanal aus verz. Stahl
sonst wie vor beschrieben
Menge: 5,000 St

**30.02.0570 Inspektions-/Wartungsöffnung, max. 300 x 200 mm in Rechteckkanal aus verz. Stahl**
Inspektions-/Wartungsöffnung, max. 300 x 200 mm
in Rechteckkanal aus verz. Stahl
sonst wie vor beschrieben
Menge: 5,000 St

**30.02.0580 Inspektions-/Wartungsöffnung, max. 400 x 300 mm in Rechteckkanal aus verz. Stahl**
Inspektions-/Wartungsöffnung, max. 400 x 300 mm
in Rechteckkanal aus verz. Stahl
sonst wie vor beschrieben
Menge: 10,000 St

*Hinweis:  Leitbeschreibung - Ausschnitt herstellen ****
*** Leitbeschreibung - Ausschnitt herstellen ***
Ausschnitt herstellen in Entrauchungsleitung aus verzinktem Stahl.

**30.02.0590 Ausschnitt 0,1 - 0,3 m² herstellen in Rechteckkanal aus verz. Stahl**
Ausschnitt 0,1 - 0,3 m² herstellen
in Rechteckkanal aus verz. Stahl
sonst wie vor beschrieben
Menge: 10,000 St

**30.02.0600 Ausschnitt 0,3 - 0,5 m² herstellen in Rechteckkanal aus verz. Stahl**
Ausschnitt 0,3 - 0,5 m² herstellen
in Rechteckkanal aus verz. Stahl
sonst wie vor beschrieben
Menge: 10,000 St

**30.02.0610 Ausschnitt 0,1 - 0,3 m² herstellen in runder Leitung aus verz. Stahl**
Ausschnitt 0,1 - 0,3 m² herstellen
in runder Leitung aus verz. Stahl
sonst wie vor beschrieben
Menge: 10,000 St

**30.02.0620 Ausschnitt 0,3 - 0,5 m² herstellen in runder Leitung aus verz. Stahl**
Ausschnitt 0,3 - 0,5 m² herstellen
in runder Leitung aus verz. Stahl
sonst wie vor beschrieben
Menge: 10,000 St

#### 30.03 KG 431.3 Lüftungsanlagen / Luftdurchlässe

*Hinweis:  Anmerkungstext - VDI 6022 ****
*** Anmerkungstext - VDI 6022 ***
Ziel der nachfolgend aufgeführten Positionen ist eine den hygienischen Empfehlungen der VDI 6022 entsprechende energetisch optimierte RLT-Anlagenerstellung. Das Luftleitungssystem muss nach DIN EN mindestens die Dichtheitsklasse "ATC 3" erfüllen.
Die weitergehenden detaillierten Anforderungen der Normen sind zu beachten.

Der Schutz der Bauteile gegen Verunreinigungen beim Transport durch Verpackung ab Werk wird gefordert. Weiter ist ausreichender Schutz bei der Lagerung auf der Baustelle und mit fortschreitender Montage durch Verschließen der Öffnungen notwendig (gesonderte Position).

Die Luftdichtheit des montierten Systems muss mindestens der Dichtheitsklasse ATC 3 entsprechen und ist durch eine Abnahmemessung nach DIN EN 12 599 nachzuweisen. Der Transport und die Montage, insbesondere von eckigen Luftleitungen, haben mit größter Sorgfalt zu erfolgen, um die angestrebte Dichtheitsklasse zu erreichen. Der Dichtheitsnachweis ist an Teilabschnitten in Anwesenheit der Bauleitung vorzunehmen, solange das Luftleitungssystem zugänglich ist.

*Hinweis:  Leitbeschreibung - Deckenluftdurchlass ****
*** Leitbeschreibung - Deckenluftdurchlass ***
Deckenluftdurchlass, rechteckig, für Montage unterkantenbündig in
Rasterdecke, für den Lüftungs- und Entrauchungsbetrieb

Technische Daten
-  Deckendurchlass aus verzinktem Stahlblech, pulverbeschichtet, weiß RAL 9010, inklusive einer Befestigungsschraube
-  Nach DIN EN 12101-7:2011 mit Zertifikat der Leistungsbeständigkeit 0761-CPR-3-1376-16-2.6 geprüft nach DIN EN 1366-9 für 600°C für 120 Minuten

Fabrikat/Typ der Planung: Lindab 4WAYSS

**30.03.0010 Deckenluftdurchlass max. Einbauhöhe bis UK Unterdecke in mm 3000**
Deckenluftdurchlass
max. Einbauhöhe bis UK Unterdecke in mm 3000
Farbton:  RAL 9010
Abmessungen:  625 mm x 625 mm
sonst wie vor beschrieben

Angeb. Fabrikat/Typ: '..........'........................................''
Menge: 46,000 St

*Hinweis:  Leitbeschreibung - Anschlusskasten ****
*** Leitbeschreibung - Anschlusskasten ***
Anschlusskasten aus verzinktem Stahlblech und seitlichen Anschlussstutzen mit Doppellippendichtung aus alterungsbeständigem EPDMGummi und einer Thermo-Intumeszenz-Dichtung für die Gewährleistung der Dichtheit im Entrauchungsfall ausgeführt.
Der Anschlusskasten enthält eine Einbautraverse für die einfache Befestigung eines quadratischen Deckenauslasses

Technische Daten
-  Material: verzinkter Stahl
-  Nach DIN EN 12101-7:2011 mit Zertifikat der Leistungsbeständigkeit 0761-CPR-3-1376-16-2.6 geprüft nach DIN EN 1366-9 für 600°C für 120 Minuten.

Fabrikat/Typ der Planung: Lindab AKSS

**30.03.0020 Anschlusskasten ca. 500 x 100 mm, Höhe: ca. 300 mm**
Anschlusskasten ca. 500 x 100 mm, Höhe: ca. 300 mm
Anschlussstutzen: ca. 160 mm
sonst wie vor beschrieben

Angeb. Fabrikat/Typ: '..........'........................................''
Menge: 46,000 St

*Hinweis:  Leitbeschreibung - Luftgitter ****
*** Leitbeschreibung - Luftgitter ***
Einbaugitter für Rauchableitung aus verzinktem Stahlblech für Montage direkt in den Entrauchungskanal.

Technische Daten
-  Frontrahmen mit Lochung für sichtbare Schraubbefestigung
-  Nach DIN EN 12101-7:2011 mit Zertifikat der Leistungsbeständigkeit 0761-CPR-3-1376-16-2.6, geprüft nach DIN EN 1366-9 für 600°C für 120 Minuten
-  mit fixen strömungsgünstig geformten Lamellen
-  Lamellen sind fest fixiert
-  Material: verzinktes Stahlblech

Fabrikat/Typ der Planung: Lindab RHSS

**30.03.0030 Luftgitter für Kanaleinbau in Entrauchungskanal B/H: 1225 / 325 mm**
Luftgitter für Kanaleinbau in Entrauchungskanal
B/H: 1225 / 325 mm
max. Abluftvolumenstrom 4.000 m³/h
sonst wie vor beschrieben

Angeb. Fabrikat/Typ: '..........'........................................''
Menge: 8,000 St

*Hinweis:  Leitbeschreibung - Wetterschutzgitter ****
*** Leitbeschreibung - Wetterschutzgitter ***
Wetterschutzgitter für Nachströmung, aus Stahl verzinkt, Beschichtung in Korrosionsschutzklasse C2 - mittel (80 µm), RAL Farbton 7016.
Zum Schutz gegen Regen und das Eindringen von Fremdkörpern in die Ansaug- und Abluftöffnungen von lüftungstechnischen Anlagen. Hergestellt aus einem umlaufenden Rahmen mit waagerecht angeordneten speziellen, regenabweisenden Lamellen und hinterlegtem Vogelschutzgitter.

**30.03.0040 Wetterschutzgitter Breite / Höhe: 980 x 910 mm,**
Wetterschutzgitter Breite / Höhe: 980 x 910 mm,
für Außenluftnachströmung, rechteckig,
sonst wie vor beschrieben
Menge: 2,000 St

**30.03.0050 Wetterschutzgitter Breite / Höhe: 1080 x 1100 mm,**
Wetterschutzgitter Breite / Höhe: 1080 x 1100 mm,
für Außenluftnachströmung, rechteckig,
sonst wie vor beschrieben
Menge: 6,000 St

**30.03.0060 Farbton angepasst an Außenwand für vorher genannte Wetterschutzgitter,**
Farbton angepasst an Außenwand
für vorher genannte Wetterschutzgitter,
entsprechend den Vorgaben des Bauherrn/Architekten.
als Sonderfarbe / Standardfarbe
Menge: 8,000 St

*Hinweis:  Leitbeschreibung - Fassadenausschnitt für Wetterschutzgitter ****
*** Leitbeschreibung - Fassadenausschnitt für Wetterschutzgitter ***
Herstellen eines Ausschnitts in der vorhandenen Fassade (Blechelemente, statisch nicht relevant) zum Einbau von Wetterschutzgittern.
Leistung umfasst das maßgenaue Aussägen/Ausschneiden der Fassadenbekleidung entsprechend den Abmessungen der einzubauenden Wetterschutzgitter sowie das fachgerechte, dauerhaft dichte Abdichten der Ausschnittkanten gegen Regen und Witterungseinflüsse, entsprechend den anerkannten Regeln der Technik.

Hinweis: Das für die Ausführung im Innenhof erforderliche Gerüst wird durch den Gerüstbauer bauseits gestellt und ist nicht Gegenstand dieser Leistung.

**30.03.0070 Ausschnitt in der Blechfassade herstellen Breite / Höhe: 980 x 910 mm**
Ausschnitt in der Blechfassade herstellen Breite / Höhe:  980 x 910 mm
und gegen Regen abdichten, für Wetterschutzgitter
Breite / Höhe: 980 x 910 mm,
sonst wie vor beschrieben
Menge: 2,000 St

**30.03.0080 Ausschnitt in der Blechfassade herstellen Breite / Höhe: 1080 x 1100 mm**
Ausschnitt in der Blechfassade herstellen Breite / Höhe:  1080 x 1100 mm
und gegen Regen abdichten, für Wetterschutzgitter
Breite / Höhe: 1080 x 1100 mm,
sonst wie vor beschrieben
Menge: 6,000 St

*Hinweis:  Leitbeschreibung - Luftfiltergehäuse mit Filtern ****
*** Leitbeschreibung - Luftfiltergehäuse mit Filtern ***
Universalgehäuse für horizontalen Kanaleinbau in raumlufttechnischen Anlagen zur Aufnahme von Filterelementen zur Abscheidung partikulärer Verunreinigungen.
Universalgehäuse in einstufiger Ausführung mit seitlicher Bedienungstür rechts in Luftrichtung, ausgestattet mit Handgriffen und Klemmverschlüssen. Standard-Zellenrahmen mit vier Spannelementen für die Abdichtung zwischen Zellenrahmen und Filterelement. Gehäuserahmen mit breiten Dichtflächen und Druckmessstellen.

Technische Daten Universalgehäuse
-  Variante: Einstufig für Partikelfilter
-  Material: verzinktes Stahlblech
-  für horizontalen Luftleitungseinbau
-  Gehäuserahmen mit Dichtflächen
-  inkl. Druckmessstellen
-  max. Breite: 1325 mm
-  max. Höhe: 1325 mm
-  max. Tiefe: 650 mm

Technische Daten Filter
-  Art des Filterelementes: Taschenfilter
-  Filterelementabmessungen: 592 × 592 × 535 mm
-  Anzahl der Filter: 4
-  Nenn-Volumenstrom qv,nom: 16.000 m³/h
-  Nennvolumenstrom Filterelement qv,nom,: 4.000 m³/h
-  Filterklasse: ePM1 ≥ 85 % nach DIN EN ISO 16890
-  Anfangsdruckverlust:≤ 120 Pa bei qv,nom
-  Hygienekonformität: VDI 6022 Blatt 1

**30.03.0090 Luftfiltergehäuse mit Taschenfiltern für Luftleitungseinbau,**
Luftfiltergehäuse mit Taschenfiltern
für Luftleitungseinbau,
Volumenstrom: 16.000 m³
sonst wie vor beschrieben
Menge: 1,000 St

#### 30.04 KG 431.4 Lüftungsanlagen / Brandschutz

*Hinweis:  Anmerkungstext - VDI 6022 ****
*** Anmerkungstext - VDI 6022 ***
Ziel der nachfolgend aufgeführten Positionen ist die entsprechend den hygienischen Empfehlungen der VDI 6022 energetisch optimierte RLT-Anlagen-Errichtung. Das Luftleitungssystem muss nach DIN EN mindestens die Dichtheitsklasse "ATC 3" erfüllen.
Die weitergehenden detaillierten Anforderungen der Normen sind zu beachten.

Der Schutz der Bauteile gegen Verunreinigungen beim Transport durch Verpackung ab Werk wird gefordert. Weiter ist ausreichender Schutz bei der Lagerung auf der Baustelle und mit fortschreitender Montage durch Verschließen der Öffnungen notwendig (gesonderte Position).

Die Luftdichtheit des montierten Systems muss mindestens der Dichtheitsklasse ATC 3 nach DIN EN 16 798 entsprechen und ist durch eine Abnahmemessung nach DIN EN 12 599 nachzuweisen. Der Transport und die Montage, insbesondere von eckigen Luftleitungen, haben mit größter Sorgfalt zu erfolgen, um die angestrebte Dichtheitsklasse zu erreichen. Der Dichtheitsnachweis ist in Teilabschnitten in Anwesenheit der Bauleitung vorzunehmen, solange das Luftleitungssystem zugänglich ist.

*Hinweis:  Anmerkungstext - Erschwerte Install.-Bed. Entrauchungsanlage ****
*** Anmerkungstext -  Erschwerte Install.-Bed. Entrauchungsanlage ***
Hinweis zur erschwerenden Montagesituation – Entrauchungsanlage (Kanalinstallation)
Die Installation der Entrauchungsanlage (Kanäle, Formteile sowie alle Einbaubauteile wie Entrauchungsklappen, und sonstige Armaturen) erfolgt nahezu vollständig im Installationsgeschoss (lichte Raumhöhe 1,80 m, achsweise Unterzüge mit 800 mm Höhe) sowie in Installationsschächten. Die daraus resultierenden erschwerenden Montagebedingungen, einschließlich eingeschränkter Bewegungsfreiheit, eingeschränktem Geräteeinsatz, erschwertem Materialtransport sowie einseitiger Zugänglichkeit in den Schächten, sind vom Bieter vollständig in den Einheitspreisen der nachfolgenden Positionen einzukalkulieren.

Nachträgliche Zuschläge oder Mehrforderungen aufgrund dieser Montagebedingungen werden nicht anerkannt.

*Hinweis:  Leitbeschreibung - F90-Form-/Profilstahlkonstruktion ****
*** Leitbeschreibung - F90-Form-/Profilstahlkonstruktion ***
Brandschutzgeprüfte Form-/Profilstahlkonstruktion, verzinkt, für Stütz-, Hänge-, Trag- und Sonderbefestigung, für Feuerwiderstandsklasse 90 Minuten.
Geeignet für die nachträgliche brandsichere Befestigung von Leitungsanlagen oberhalb einer Entrauchungsleitung. Befestigung an zugelassenen Dübeln und Ankern aus Stahl mit Brandschutznachweis! Der Nachweis ist vorzulegen.
Einhaltung der entsprechenden Befestigungsabstände der Feuerwiderstandsklasse F90.
Befestigung schallentkoppelt gelagert entsprechend DIN 4109.
Der rechnerische Nachweis der Tragfähigkeit der Konstruktion ist auf Verlangen vorzulegen,
Die Anforderungen von DIN 4109 und RAL-GZ 655 werden erfüllt.
Befestigungsuntergrund: Beton

**30.04.0010 Brandschutzgeprüfte Form-/Profilstahlkonstruktion F90,**
Brandschutzgeprüfte Form-/Profilstahlkonstruktion F90,
verzinkt, für Stütz-, Hänge-, Trag- und Sonderbefestigung, einschließlich Befestigungsmaterial,
sonst wie vor beschrieben.

Angeb. Fabrikat/Typ: '..........'........................................''
Menge: 1000,000 kg

*Hinweis:  Leitbeschreibung - Brandschutzgeprüfte Befestigung F90 ****
*** Leitbeschreibung - Brandschutzgeprüfte Befestigung F90 ***
Brandschutzgeprüfte Befestigungstechnik F90 für Feuerwiderstandsklasse 90 Minuten. Die brandgeprüfte Rohrbefestigung entspricht den Kriterien des RAL-Gütezeichens RAL-GZ 656. Geeignet für die brandsichere Befestigung von bestehenden Leitungsanlagen oberhalb einer Entrauchungsleitung. Befestigung an zugelassenen Dübeln und Ankern aus Stahl mit Brandschutznachweis! Der Nachweis ist vorzulegen.
Schalldämmende Befestigungstechnik entsprechend DIN 4109, Einhaltung der entsprechenden Befestigungsabstände der Feuerwiderstandsklasse F90, für Wandbefestigung mit Wandabstand 0-10 cm und für Deckenbefestigung mit Länge Aufhängung bis 0,5 m.
Befestigungsuntergrund: Beton

**30.04.0020 Brandschutzgeprüfte Befestigungstechnik F90**
Brandschutzgeprüfte Befestigungstechnik F90
geeignet für die brandsichere Befestigung von Leitungsanlagen oberhalb von L90 Entrauchungsleitungen,
sonst wie vor beschrieben.

Angeb. Fabrikat/Typ: '..........'........................................''
Menge: 500,000 St

*Hinweis:  Leitbeschreibung - Schließen Fugen um Entrauchungsklappen ****
*** Leitbeschreibung - Schließen Fugen um Entrauchungsklappen ***
Schließen von Fugen um Entrauchungskappen, gemäß Verwendungsnachweis des Herstellers der Entrauchungsklappe, Feuerwiderstandsklasse EI 90 DIN EN 13501-3, beidseitig geprüft DIN EN 1366-2, für vertikalen Einbau, rauchdicht S, mit Mörtel V 18580, Mörtelgruppe III, in Außenwand zum Innenhof
Die mechanischen Schließteile der Entrauchungsklappe sind vor Verunreinigungen zu schützen. Sämtliche Leistungen wie Schalungsaufbau, Verschlauchung, Auf- und Abbau Verpressungsaggregat mit Hilfsmittel sind einzukalkulieren.

Technische Daten
-  Oberkante Klappe über Fußboden Zwischenebene bis 1,8 m
-  Einbauöffnung/ Wechsel aus Kalziumsilikat, Dicke bis 200 mm

**30.04.0030 Schließen von Fugen um Entrauchungsklappe, Fugenbreite 10 - 30 mm**
Schließen von Fugen um Entrauchungsklappe,
Fugenbreite 10 - 30 mm
sonst wie vor beschrieben
Menge: 32,000 m

*Hinweis:  Leitbeschreibung - Elastisches Verbindungsstück ****
*** Leitbeschreibung - Elastisches Verbindungsstück ***
Elastisches Verbindungsstück für runde Luftleitung, max. Betriebsüber-/-unterdruck bis 1000 Pa, Dichtheitsklasse C mit Prüfzeugnis nach DIN EN 13180, gestreckte Länge 100 - 180 mm, mit Potentialausgleich, mit Anschlussrahmen aus verzinktem Stahl, einschl. Gegenrahmen, Schrauben und Dichtungen.

**30.04.0040 Elastisches Verbindungsstück mit Hygienezertifikat, Durchmesser 500 - 600 mm,**
Elastisches Verbindungsstück mit Hygienezertifikat,
Durchmesser 500 - 600 mm,
mit Prüfzeugnis, erfüllt die Anforderungen der DIN 1946-4, Baustoffklasse DIN 4102-1 B2 (normal entflammbar),
sonst wie vor beschrieben
Menge: 2,000 St

**30.04.0050 Elastisches Verbindungsstück nicht brennbar, Durchmesser 100 - 180 mm**
Elastisches Verbindungsstück nicht brennbar,
Durchmesser 100 - 180 mm
Baustoffklasse DIN 4102-1 A2, mit Prüfzeugnis,
sonst wie vor beschrieben
Menge: 2,000 St

**30.04.0060 Elastisches Verbindungsstück nicht brennbar, Durchmesser 500 - 600 mm**
Elastisches Verbindungsstück nicht brennbar,
Durchmesser 500 - 600 mm
Baustoffklasse DIN 4102-1 A2, mit Prüfzeugnis,
sonst wie vor beschrieben
Menge: 2,000 St

*Hinweis:  Anmerkungstext - Entrauchungsklappen****
*** Anmerkungstext - Entrauchungsklappen***
Entrauchungsklappen

*Hinweis:  Leitbeschreibung - Entrauchungsklappen Nachströmung ****
*** Leitbeschreibung - Entrauchungsklappen Nachströmung ***
Entrauchungsklappen nach Produktnorm EN 12101-8, geprüft nach EN 1366-10 und EN 1366-2 in quadratischer oder rechteckiger Bauform für die Verwendung in Rauchabzugsanlagen. Zusätzlich zur Ableitung von Rauch, Wärme und Verbrennungsprodukten aus einem Brandbereich ermöglichen Entrauchungsklappen das kontrollierte Ableiten von freigesetzten, gefährlichen und giftigen Löschgasen. Die Entrauchungsklappen können auch in Anlagen zur Druckbelüftung und Entlüftungseinrichtungen von Überdrucksystemen sowie als Druckentlastungsklappe für Gaslöschanlagen eingesetzt werden. Auch zur Abführung von Rauchgasen und zur Nachströmung für die natürliche und maschinelle Entrauchung einzelner oder mehrerer Brandabschnitte. Die Entrauchungsklappe kann in kombinierten Rauchabzugsanlagen, die für eine geregelte Be- und Entlüftung zulässig sind, verwendet werden. Die feuerwiderstandsfähige Entrauchungsklappe für Mehrfachabschnitte ist geeignet für den Einbau an und in feuerwiderstandsfähigen Entrauchungsleitungen und in feuerbeständigen Normtragkonstruktionen. Ansteuerung über Auf-Zu-Stellantriebe mit anschlussfertig verdrahteten Antriebbussteuermodulen innerhalb der temperaturbeständigen Antriebskapselung.

Materialien und Oberflächen
Gehäuse, Absperrklappenblatt und Antriebskapselung aus Kalziumsilikat-Platten
Lager aus Messing
Lagerachsen, Antriebshebel und außenliegendes Hebelgestänge aus Stahl verzinkt

Besondere Merkmale
Cmod für die Entrauchungs- und Lüftungsfunktion in kombinierten Anlagen und damit pneumatischer Abgleich durch das Anfahren von Zwischenstellungen

Enthaltene Anbauteile und Zubehör
AUF-ZU-Stellantriebe mit 24 V AC/DC
Netzwerkmodule zur Integration in AS-i-Netzwerken
Anbauseite mit Abschlussgitter als Welldrahtgitter
HT- Dichtung unten und seitlich

**30.04.0070 Entrauchungsklappen (700 x 830 x 250) - freie Nachströmung**
Entrauchungsklappen (700 x 830 x 250) - freie Nachströmung
Volumenstrom:  ca. 4.000 m³/h
Abmessungen (B x H x L):  max. 700 x 830 x 250 mm
Gewicht:  ca. 64 kg
Kapselung Bedienseite:  rechts
Klappenklappausrichtung:  Vertikal
Beschichtung:  inkl. Promat-Imprägnierung
Stellantrieb:  mit Netzwerkmodul AS-i

Elektrische Daten
Betriebsspannung:  24 V DC

Montageort:  Installationsebene -2, Wandbefestigung,
sonst wie vor beschrieben

Der Planung liegen die technischen Merkmale des Fabrikates Trox Typ EK-JZ-R-C1/DE/700x830/A0/B24AM/05
zugrunde.

Angeb. Fabrikat/Typ: '..........'........................................''
Menge: 2,000 St

**30.04.0080 Entrauchungsklappen (800 x 1030 x 250) - freie Nachströmung**
Entrauchungsklappen (800 x 1030 x 250) - freie Nachströmung
Volumenstrom:  ca. 4.000 m³/h
Abmessungen (B x H x L):  max. 800 x 1030 x 250 mm
Gewicht:  ca. 83 kg
Kapselung Bedienseite:  rechts
Klappenklappausrichtung:  Vertikal
Beschichtung:  inkl. Promat-Imprägnierung
Stellantrieb:  mit Netzwerkmodul AS-i

Elektrische Daten
Betriebsspannung:  24 V DC

Montageort:  Installationsebene -2, Wandbefestigung,
sonst wie vor beschrieben

Der Planung liegen die technischen Merkmale des Fabrikates Trox Typ EK-JZ-R-C1/DE/800x1030/A0/B24AM/05
zugrunde.

Angeb. Fabrikat/Typ: '..........'........................................''
Menge: 6,000 St

**30.04.0090 Entrauchungsklappen (900 x 1030 x250) - masch. Nachströmung**
Entrauchungsklappen (900 x 1030 x250) - masch. Nachströmung
Volumenstrom:  ca. 16.000 m³/h
Abmessungen (B x H x L):  max. 900 x 1030 x 250 mm
Gewicht:  ca. 85 kg
Kapselung Bedienseite:  rechts
Klappenklappausrichtung:  Vertikal
Beschichtung:  inkl. Promat-Imprägnierung
Stellantrieb:  mit Netzwerkmodul AS-i

Elektrische Daten
Betriebsspannung:  24 V DC

Montageort:  Installationsebene -3, Bodenbefestigung,
sonst wie vor beschrieben

Der Planung liegen die technischen Merkmale des Fabrikates Trox Typ EK-JZ-R-C1/DE/900x1030/A0/B24AM/05
zugrunde.

Angeb. Fabrikat/Typ: '..........'........................................''
Menge: 1,000 St

*Hinweis:  Leitbeschreibung - Entrauchungsklappen Multikompartment ****
*** Leitbeschreibung - Entrauchungsklappen Multikompartment ***
Entrauchungsklappen nach Produktnorm DIN EN 12101-8, geprüft nach DIN EN 1366-10 und DIN EN 1366-2, in quadratischer oder rechteckiger Bauform für die Verwendung in Entrauchungsanlagen. Entrauchungsklappen kommen zur Vorbeugung der Übertragung von Rauch und Verbrennungsprodukten aus einem Brandbereich zum Einsatz. Zudem verhindern Entrauchungsklappen das Austreten von freigesetzten, gefährlichen und giftigen Löschgasen aus dem betroffenen Bereich und steuern die Druckbelüftung sowie Entlüftungseinrichtungen in Überdrucksystemen. Als Druckentlastungs- klappe für Gaslöschanlagen geeignet. Zur Abführung von Rauchgasen und zur Nachströmung für die Entrauchung einzelner oder mehrerer Brandabschnitte. Die Entrauchungsklappe kann in Entrauchungsanlagen, die für die Entlüftung zulässig sind, verwendet werden. Die feuerwiderstandsfähige Entrauchungsklappe für Mehrfachabschnitte ist geeignet für den Einbau in massiven Wänden und Schächten, in leichten Trennwänden und Decken sowie an/in feuerwiderstandsfähigen Entrauchungsleitungen. Antrieb über Auf-Zu-Stellantrieb mit anschlussfertig verdrahtetem Antriebbussteuermodul innerhalb der temperaturbeständigen Antriebskapselung.
Gleichwertigkeitskriterien
• Klassifizierung nach EI 120/90 (vedw-hodw-i↔o) S 1500 Cmod HOT 400/30 MA multi in Wand und Kanaleinbau
• Erfüllt Druckstufe 3 (Betriebsdruck von -1500 Pa – 500 Pa)
• Geprüfte manuelle Auslösung MA inklusive Bussteuermodul (für Feuerwehr-Übersteuerung)
• Für Entrauchungsleitungen ab 35 mm Wandstärke
• Einbau von Klappe an Klappe neben- und übereinander

Besondere Merkmale
• Leistungserklärung nach Bauprodukteverordnung
• Klassifizierung nach EI 120/90 (vedw-hodw-i↔o) S 1500 Cmod HOT 400/30 MA multi
• Entspricht der europäischen Produktnorm DIN EN 12101-8
• Brandschutztechnisch geprüft nach DIN EN 1366-10 und DIN EN 1366-2
• Leckluftstrom nach DIN EN 1751, Klasse 3 und Klasse C
• Geringe Druckdifferenz und Schallleistungspegel
• Beliebige Luftstromrichtung
• Gewichtsbelasteter Dauerversuch nach DIN EN 1366-10, mit 10000 Auf-Zu-Zyklen und 10000 Zyklen in Zwischenstellung (Cmod)

Materialien und Oberflächen
• Gehäuse, Klappenblatt und Antriebskapselung aus Kalziumsilikatplatten
• Lager aus Messing
• Lagerachsen, Antriebswelle aus Edelstahl

Enthaltene Anbauteile und Zubehör
AUF-ZU-Stellantriebe mit 24 V AC/DC
Netzwerkmodule zur Integration in AS-i-Netzwerken

**30.04.0100 Entrauchungsklappen (500 x 300 x 600)**
Entrauchungsklappen (500 x 300 x 600)
Volumenstrom:  ca. 4.400 m³/h
Abmessungen (B x H x L):  max. 500 x 250 x 600 mm
Gewicht:  ca. 52 kg
Ausführung:  Stellantrieb thermisch gekapselt
Inspektionsdeckel:  2 Stück auf Bedienseite
Beschichtung:  inkl. Promat-Imprägnierung

Elektrische Daten
Betriebsspannung:  24 V DC

Montageort:  Installationsebene -2,
sonst wie vor beschrieben

Der Planung liegen die technischen Merkmale des Fabrikates Trox Typ EK2-EU-MA-IC-C1/DE/500x300x600/B24AM
zugrunde.

Angeb. Fabrikat/Typ: '..........'........................................''
Menge: 8,000 St

**30.04.0110 Entrauchungsklappen (600 x 350 x 600)**
Entrauchungsklappen (600 x 350 x 600)
Volumenstrom:  ca. 5.500 m³/h
Abmessungen (B x H x L):  max. 600 x 350 x 600 mm
Gewicht:  ca. 59 kg
Ausführung:  Stellantrieb thermisch gekapselt
Inspektionsdeckel:  2 Stück auf Bedienseite
Beschichtung:  inkl. Promat-Imprägnierung

Elektrische Daten
Betriebsspannung:  24 V DC

Montageort:  Installationsebene -2,
sonst wie vor beschrieben

Der Planung liegen die technischen Merkmale des Fabrikates Trox Typ EK2-EU-MA-IC-C1/DE/600x350x600/B24AM
zugrunde.

Angeb. Fabrikat/Typ: '..........'........................................''
Menge: 2,000 St

**30.04.0120 Entrauchungsklappen (1.000 x 400 x 600)**
Entrauchungsklappen (1.000 x 400 x 600)
Volumenstrom:  ca. 12.000 m³/h
Abmessungen (B x H x L):  max. 1000 x 400 x 600 mm
Gewicht:  ca. 89 kg
Ausführung:  Stellantrieb thermisch gekapselt
Inspektionsdeckel:  2 Stück auf Bedienseite
Beschichtung:  inkl. Promat-Imprägnierung

Elektrische Daten
Betriebsspannung:  24 V DC

Montageort:  Installationsebene -2,
sonst wie vor beschrieben

Der Planung liegen die technischen Merkmale des Fabrikates Trox Typ EK2-EU-MA-IC-C1/DE/1000x400x600/B24AM
zugrunde.

Angeb. Fabrikat/Typ: '..........'........................................''
Menge: 4,000 St

**30.04.0130 Entrauchungsklappen (1.200 x 350 x 600)**
Entrauchungsklappen (1.200 x 350 x 600)
Volumenstrom:  ca. 5.500 m³/h
Abmessungen (B x H x L):  max. 1200 x 350 x 600 mm
Gewicht:  ca. 89 kg
Ausführung:  Stellantrieb thermisch gekapselt
Inspektionsdeckel:  2 Stück auf Bedienseite
Beschichtung:  inkl. Promat-Imprägnierung

Elektrische Daten
Betriebsspannung:  24 V DC

Montageort:  Installationsebene -2,
sonst wie vor beschrieben

Der Planung liegen die technischen Merkmale des Fabrikates Trox Typ EK2-EU-MA-IC-C1/DE/1200x350x600/B24AM
zugrunde.

Angeb. Fabrikat/Typ: '..........'........................................''
Menge: 1,000 St

**30.04.0140 Entrauchungsklappen (1300 x 350 x 600)**
Entrauchungsklappen (1300 x 350 x 600)
Volumenstrom:  ca. 6.300 m³/h
Abmessungen (B x H x L):  max. 1300 x 350 x 600 mm
Gewicht:  ca. 94 kg
Ausführung:  Stellantrieb thermisch gekapselt
Inspektionsdeckel:  2 Stück auf Bedienseite
Beschichtung:  inkl. Promat-Imprägnierung

Elektrische Daten
Betriebsspannung:  24 V DC

Montageort:  Installationsebene -2,
sonst wie vor beschrieben

Der Planung liegen die technischen Merkmale des Fabrikates Trox Typ EK2-EU-MA-IC-C1/DE/1300x350x600/B24AM
zugrunde.

Angeb. Fabrikat/Typ: '..........'........................................''
Menge: 4,000 St

**30.04.0150 Entrauchungsklappen (1400 x 500 x 600)**
Entrauchungsklappen (1400 x 500 x 600)
Volumenstrom:  ca. 5.500 m³/h
Abmessungen (B x H x L):  max. 1400 x 500 x 600 mm
Gewicht:  ca. 112 kg
Ausführung:  Stellantrieb thermisch gekapselt
Inspektionsdeckel:  2 Stück auf Bedienseite
Beschichtung:  inkl. Promat-Imprägnierung

Elektrische Daten
Betriebsspannung:  24 V DC

Montageort:  Installationsebene -2,
sonst wie vor beschrieben

Der Planung liegen die technischen Merkmale des Fabrikates Trox Typ EK2-EU-MA-IC-C1/DE/1400x500x600/B24AM
zugrunde.

Angeb. Fabrikat/Typ: '..........'........................................''
Menge: 2,000 St

**30.04.0160 Entrauchungsklappen (1500 x 500 x 600)**
Entrauchungsklappen (1500 x 500 x 600)
Volumenstrom:  ca. 6.300 m³/h
Abmessungen (B x H x L):  max. 1500 x 500 x 600 mm
Gewicht:  ca. 117 kg
Ausführung:  Stellantrieb thermisch gekapselt
Inspektionsdeckel:  2 Stück auf Bedienseite
Beschichtung:  inkl. Promat-Imprägnierung

Elektrische Daten
Betriebsspannung:  24 V DC

Montageort:  Installationsebene -2,
sonst wie vor beschrieben

Der Planung liegen die technischen Merkmale des Fabrikates Trox Typ EK2-EU-MA-IC-C1/DE/1500x500x600/B24AM
zugrunde.

Angeb. Fabrikat/Typ: '..........'........................................''
Menge: 2,000 St

*Hinweis:  Leitbeschreibung - Entrauchungsklappen Singlekompartment****
*** Leitbeschreibung - Entrauchungsklappen Singlekompartment***
Entrauchungsklappen geprüft nach EN12101-8 und EN 1366-10. In rechteckiger Stahl- und Edelstahlausführung. Vorgesehen für die Ableitung von Rauch und Wärme in Entrauchungsanlagen und zum Nachströmen notwendiger Zuluft in den zu entrauchenden Bereich. Die Klappen sind für die Verwendung in Druckbelüftungsanlagen (DBA), zur Rauchfreihaltung von Sicherheitstreppenräumen und deren Vorräumen sowie Feuerwehraufzugsschächten oder Fluchttunnel vorgesehen. Sie ermöglichen somit das kontrollierte Ableiten von freigesetztem Rauch. Die Klappen sind für die Verwendung in Einzelabschnitten, sogenannten Single-Abschnitten, vorgesehen und dürfen bei erhöhten Betriebstemperaturen bis zu 600 °C an und in horizontal sowie vertikal ausgerichteten Entrauchungsleitungen gemäß EN 12101-7, geprüft nach EN 1366-9, verwendet werden. Die Klappe kann in kombinierten Anlagen (Kombiklappe) zur Entlüftung eingesetzt zu werden und eignet sich zum Drosseln von Abluftvolumenströmen. Die Ansteuerung der AUF-ZU-Stellantriebe erfolgt mit anschlussfertig verdrahteten Busmodulen.
Materialien und Oberflächen
Gehäuse, Klappenblätter und Mechanik: wahlweise stahlverzinkt,
Gleitlager: Stahl beschichtet, Dichtungen aus Glasgewebe und Hochtemperaturdichtband

Besondere Merkmale
Cmod für die Entrauchungs- und Lüftungsfunktion in kombinierten Anlagen und damit pneumatischer Abgleich durch das Anfahren von Zwischenstellungen

Enthaltene Anbauteile und Zubehör
AUF-ZU-Stellantriebe mit 24 V AC/DC
Netzwerkmodule zur Integration in AS-i-Netzwerken

Gleichwertigkeitskriterien
Für erhöhte Temperaturen bis 600 °C
Betriebsdruck -1500/+500 Pa (Druckstufe 3)
Cmod für die Entrauchungs- und Lüftungsfunktion mit Regelcharakteristik über alle Nennweiten, Regelbereich 30 – 90° Klappenblattstellung
Automatische Auslösung (AA) auch mit Netzwerkmodulen für weitere Standard-Bussysteme
Beliebige Anströmrichtung

**30.04.0170 Entrauchungsklappen (250 x 165 x 200)**
Entrauchungsklappen (250 x 165 x 200)
Volumenstrom:  ca. 600 m³/h
Abmessungen (B x H x L):  max. 250 x 165 x 200 mm
Gewicht:  ca. 10 kg
Kapselung:  Antrieb thermisch gekapselt

Elektrische Daten
Betriebsspannung:  24 V AC/DC

Montageort:  Installationsebene -2,
sonst wie vor beschrieben

Der Planung liegen die technischen Merkmale des Fabrikates Trox Typ EK-JS-MA/DE/250x165/B24AM zugrunde.

Angeb. Fabrikat/Typ: '..........'........................................''
Menge: 18,000 St

**30.04.0180 Entrauchungsklappen (300 x 320 x 200)**
Entrauchungsklappen (300 x 320 x 200)
Volumenstrom:  ca. 1.800 m³/h
Abmessungen (B x H x L):  max. 300 x 320 x 200 mm
Gewicht:  ca. 13 kg
Kapselung:  Antrieb thermisch gekapselt

Elektrische Daten
Betriebsspannung:  24 V AC/DC

Montageort:  Installationsebene -2,
sonst wie vor beschrieben

Der Planung liegen die technischen Merkmale des Fabrikates Trox Typ EK-JS-MA/DE/300x320/B24AM zugrunde.

Angeb. Fabrikat/Typ: '..........'........................................''
Menge: 9,000 St

**30.04.0190 Entrauchungsklappen (350 x 320 x 200)**
Entrauchungsklappen (350 x 320 x 200)
Volumenstrom:  ca. 1.800 m³/h
Abmessungen (B x H x L):  max. 350 x 320 x 200 mm
Gewicht:  ca. 13 kg
Kapselung:  Antrieb thermisch gekapselt

Elektrische Daten
Betriebsspannung:  24 V AC/DC

Montageort:  Installationsebene -2,
sonst wie vor beschrieben

Der Planung liegen die technischen Merkmale des Fabrikates Trox Typ EK-JS-MA/DE/350x320/B24AM zugrunde.

Angeb. Fabrikat/Typ: '..........'........................................''
Menge: 2,000 St

**30.04.0200 Entrauchungsklappen (400 x 480 x 200)**
Entrauchungsklappen (400 x 480 x 200)
Volumenstrom:  ca. 3.500 m³/h
Abmessungen (B x H x L):  max. 400 x 480 x 200 mm
Gewicht:  ca. 17 kg
Kapselung:  Antrieb thermisch gekapselt

Elektrische Daten
Betriebsspannung:  24 V AC/DC

Montageort:  Installationsebene -2,
sonst wie vor beschrieben

Der Planung liegen die technischen Merkmale des Fabrikates Trox Typ EK-JS-MA/DE/400x480/B24AM zugrunde.

Angeb. Fabrikat/Typ: '..........'........................................''
Menge: 1,000 St

*Hinweis: Entrauchungsleitungen Kalziumsilikat*

*Hinweis:  Anmerkungstext - selbstständige Lüftungsleitung L90 und Entrauchungsleitungen ****
*** Anmerkungstext - selbstständige Lüftungsleitung L90 und Entrauchungsleitungen ***
selbstständige Lüftungsleitung L90 und Entrauchungsleitungen Kalziumsilikat

*Hinweis:  Leitbeschreibung - L90 -Luftleitung und -Formstück ****
*** Leitbeschreibung - L90 -Luftleitung und -Formstück ***
L90 -Luftleitung und -Formstück selbsttragend, rechteckig, aus Kalziumsilikat-Platten, Mindestwanddicke gemäß max. Betriebsdruck und Temperatur, Feuerwiderstandsklasse F90 nach DIN 4102-6, nach Verwendungsnachweis des Herstellers, mit Aufhänge-/ Auflagekonstruktion, mit bauaufsichtlich zugelassenen Befestigungsmitteln. Geeignet zum Einsatz in RLT-Anlagen nach VDI 6022, Blatt1.

Technische Daten
-  Rohdichte ca. 520 kg/m³, nichtbrennbar - A1.
-  mit Aufhänge-/Auflagekonstruktion,
-  Abhängehöhe über 1500 bis 2000 mm,
-  Befestigungsuntergrund Stahlbeton
-  Querschnitt im Lichten (i.L.)

Dem Angebot ist der gültige allgemeine bauaufsichtliche Nachweis der
angebotenen Konstruktion beizufügen.

Fabrikat/Typ der Planung: Promat-Konstruktion 476

**30.04.0210 L90-Rechteckkanal, 4- seitig, bis 600 bis 600 mm i.L.,**
L90-Rechteckkanal, 4- seitig, bis 600 bis 600 mm i.L.,
Betriebsdruck: Pa (-2300 Pa bis +2000 Pa)
sonst wie vor beschrieben
Menge: 40,000 m2

**30.04.0220 L90-Rechteckkanal, 4- seitig, bis 1250 x 1250 mm i.L.,**
L90-Rechteckkanal, 4- seitig, bis 1250 x 1250 mm i.L.,
Betriebsdruck: Pa (-750 Pa bis +1000 Pa)
sonst wie vor beschrieben
Menge: 60,000 m2

**30.04.0230 L90-Formteil, 4- seitig, bis 600 x 600 mm i.L.,**
L90-Formteil, 4- seitig, bis 600 x 600 mm i.L.,
wie Bögen oder sonstige Formstücke für die Lüftungsleitung der vorgenannten Grundposition
sonst wie vor beschrieben
Menge: 20,000 m2

**30.04.0240 L90-Formteil, 4- seitig, bis 1250 x 1250 mm i.L.,**
L90-Formteil, 4- seitig, bis 1250 x 1250 mm i.L.,
wie Bögen oder sonstige Formstücke für die Lüftungsleitung der vorgenannten Grundposition
sonst wie vor beschrieben
Menge: 20,000 m2

**30.04.0250 Anschluss herstellen von L90-Kanal an Entrauchungskanal, Kantenlänge 600-600 mm**
Anschluss herstellen von L90-Kanal
an Entrauchungskanal, Kantenlänge 600-600 mm
gemäß Verwendungsnachweis des Herstellers
einschließlich eindichten
Menge: 1,000 St

**30.04.0260 Anschluss herstellen von L90-Kanal an Entrauchungskanal, Kantenlänge 1250-1250 mm**
Anschluss herstellen von L90-Kanal
an Entrauchungskanal, Kantenlänge 1250-1250 mm
gemäß Verwendungsnachweis des Herstellers
einschließlich eindichten
Menge: 1,000 St

*Hinweis:  Leitbeschreibung - Entrauchungsleitung, rechteckig ****
*** Leitbeschreibung - Entrauchungsleitung, rechteckig ***
Entrauchungsleitung, nach DIN V 18232-6; rechteckig, feuerbeständig mit bauaufsichtlichem Verwendbarkeitsnachweis, Ausführung 4-seitig, horizontal und vertikal, aus Kalziumsilikatplatten, zementgebunden, feuchtigkeitsbeständig, zusätzliche brandschutztechnische Bekleidung der Abhänger, befestigen mit Befestigungsmitteln mit bauaufsichtlichem Verwendbarkeitsnachweis einschließlich Bohrungen. Geeignet zum Einsatz in RLT-Anlagen nach VDI 6022, Blatt1,

Technische Daten
-  geprüfte Druckstufe mit Druckdifferenz von 1500 Pa Unterdruck bis 500 Pa Überdruck bei Umgebungstemperatur
-  Rohdichte ca. 550 kg/m³, nichtbrennbar - A1.
-  mit Aufhänge-/Auflagekonstruktion,
-  Abhängehöhe über 1500 bis 2000 mm,
-  Befestigungsuntergrund Stahlbeton
-  Querschnitt im Lichten (i.L.)

Dem Angebot ist der gültige allgemeine bauaufsichtliche Nachweis der
angebotenen Konstruktion beizufügen.

Fabrikat/Typ der Planung: Promat-Konstruktion 477

**30.04.0270 Entrauchungsleitung, bis 600 x 600 mm i.L.,**
Entrauchungsleitung, bis 600 x 600 mm i.L.,
feuerbeständig
sonst wie vor beschrieben

Angeb. Fabrikat/Typ: '..........'........................................''
Menge: 280,000 m2

**30.04.0280 Entrauchungsleitung, bis 1250 x 1000 mm i.L.,**
Entrauchungsleitung, bis 1250 x 1000 mm i.L.,
feuerbeständig
sonst wie vor beschrieben
Menge: 450,000 m2

**30.04.0290 Entrauchungskanal-Formteile bis 600 x 600 mm i.L.**
Entrauchungskanal-Formteile bis 600 x 600 mm i.L.
sonst wie vor beschrieben
Menge: 250,000 m2

**30.04.0300 Entrauchungskanal-Formteile bis 1250 x 1000 mm i.L.**
Entrauchungskanal-Formteile bis 1250 x 1000 mm i.L.
sonst wie vor beschrieben
Menge: 220,000 m2

**30.04.0310 Abhängekonstruktion für horizontale Entrauchungsleitungen**
Abhängekonstruktion für horizontale Entrauchungsleitungen
Abhängekonstruktion, bestehend aus zwei Gewindestäben und einer Traverse

Gewindestab: mind. M12
Traverse: z.B. Hilti MQ 41/2
Traversenabstand: max. 1200mm
Menge: 200,000 St

**30.04.0320 Bekleidung Gewindestäbe bei Längen größer 1500 mm**
Bekleidung Gewindestäbe bei Längen größer 1500 mm
Brandschutzbekleidung für die Gewindestäbe der Entrauchungsleitung der vorgenannten Grundposition, aus Silikat-Brandschutzbauplatten.

Gewindestab: mind. M12
Länge: max. 2000 mm
Menge: 100,000 m

**30.04.0330 Brandschutzbekleidung für die Traversen**
Brandschutzbekleidung für die Traversen
der Entrauchungsleitung der vorgenannten Grundposition,
aus Silikat-Brandschutzbauplatten
Menge: 50,000 m

**30.04.0340 Wanddurchführung Massivwand bis 600 x 600 mm i.L.**
Wanddurchführung Massivwand bis 600 x 600 mm i.L.
für die Entrauchungsleitung der vorgenannten
Grundpositionen

Wandart: Massivwand, mind. F90
Menge: 2,000 St

**30.04.0350 Wanddurchführung Massivwand bis 1250 x 1000 mm i.L.**
Wanddurchführung Massivwand bis 1250 x 1000 mm i.L.
für die Entrauchungsleitung der vorgenannten
Grundpositionen

Wandart: Massivwand, mind. F90
Menge: 2,000 St

**30.04.0360 Wanddurchführung leichte Trennwand bis 600 x 600 mm i.L.**
Wanddurchführung leichte Trennwand bis 600 x 600 mm i.L.
für die Entrauchungssleitung der vorgenannten
Grundpositionen

Wandart: leichte Trennwand, mind. F90
Menge: 2,000 St

**30.04.0370 Wanddurchführung leichte Trennwand bis 1250 x 1000 mm**
Wanddurchführung leichte Trennwand bis 1250 x 1000 mm
i.L. für die Entrauchungssleitung der vorgenannten
Grundpositionen

Wandart: leichte Trennwand, mind. F90
Menge: 2,000 St

**30.04.0380 Maßnahmen gegen Knicken von vertikal Leitungen,**
Maßnahmen gegen Knicken von vertikal Leitungen,
bis 1250 x 1000 mm i.L. der vorgenannten Grundposition,
liefern und fachgerecht montieren.
Menge: 4,000 St

**30.04.0390 Stirnseitiger Anschluss für Entrauchungsleitung bis 600x600 mm**
Stirnseitiger Anschluss für Entrauchungsleitung bis 600x600 mm
i.L. der vorgenannten Grundposition
an massiven, luftführenden, brandlastfreien Schacht.
Menge: 2,000 St

**30.04.0400 Stirnseitiger Anschluss für die Entrauchungsleitung bis**
Stirnseitiger Anschluss für die Entrauchungsleitung bis
1250 x 1000 mm i.L. der vorgenannten Grundposition
an verzinkten Entrauchungskanal / Kompensator.
Menge: 2,000 St

**30.04.0410 Lastabtrag von senkrechten Entrauchungsleitungen bis**
Lastabtrag von senkrechten Entrauchungsleitungen bis
1250 x 1000 mm i.L der vorgenannten Grundposition.
Bestehend aus einer statisch dimensionierten Tragschienenkonstruktion (2 Konsolen, 1 Gewindestab)
bekleidet mit Brandschutzbauplatten d= 35 mm.
Menge: 10,000 St

**30.04.0420 Lastabtrag von Entrauchungsleitungen bis 600 x 600 mm i.L**
Lastabtrag von Entrauchungsleitungen bis 600 x 600 mm i.L
Lastabtrag von horizontalen und vertikalen Entrauchungsleitungen der vorgenannten Grundposition.
Bestehend aus einer statisch dimensionierten Stahlkonstruktion.
Bekleidet gemäß dem U/A bzw. ApV Faktor, mit den Brandschutzbauplatten
Bekleidungsdicke: 35 mm

Größe Stahlbauteil, t mind. 4 mm: 800 x 1000 mm
Menge: 10,000 St

**30.04.0430 Lastabtrag von Entrauchungsleitungen**
Lastabtrag von Entrauchungsleitungen
bis 1250 x 1000 mm i.L
Lastabtrag von horizontalen und vertikalen Entrauchungsleitungen der vorgenannten Grundposition.
Bestehend aus einer statisch dimensionierten Stahlkonstruktion.
Bekleidet gemäß dem U/A bzw. ApV Faktor, mit den Brandschutzbauplatten
Bekleidungsdicke: 35 mm

Größe Stahlbauteil, t mind. 4 mm: 800x1000mm
Menge: 10,000 St

**30.04.0440 Revisionsöffnung in der Entrauchungsleitung 100 x 100 mm**
Revisionsöffnung in der Entrauchungsleitung 100 x 100 mm
der vorgenannten Grundposition, mit dem werkseitig hergestellten Inspektionsöffnungsverschluss IÖV als einbaufertiges Element aus Brandschutzbauplatten und integriertem Befestigungsmaterial fachgerecht herstellen.

Durchreichmaß Inspektionsöffnung: 100 mm x 100 mm
Menge: 10,000 St

**30.04.0450 Revisionsöffnung in der Entrauchungsleitung 100 x 200 mm**
Revisionsöffnung in der Entrauchungsleitung 100 x 200 mm
der vorgenannten Grundposition, mit dem werkseitig hergestellten Inspektionsöffnungsverschluss IÖV als einbaufertiges Element aus Brandschutzbauplatten und integriertem Befestigungsmaterial fachgerecht herstellen.

Durchreichmaß Inspektionsöffnung: 100 mm x 200 mm
Menge: 10,000 St

**30.04.0460 Revisionsöffnung in der Entrauchungsleitung 200 x 300 mm**
Revisionsöffnung in der Entrauchungsleitung  200 x 300 mm
der vorgenannten Grundposition, mit dem werkseitig hergestellten Inspektionsöffnungsverschluss IÖV als einbaufertiges Element aus Brandschutzbauplatten und integriertem Befestigungsmaterial fachgerecht herstellen.

Durchreichmaß Inspektionsöffnung: 200 mm x 300 mm
Menge: 20,000 St

**30.04.0470 Revisionsöffnung in der Entrauchungsleitung 300 x 400 mm**
Revisionsöffnung in der Entrauchungsleitung 300 x 400 mm
der vorgenannten Grundposition, mit dem werkseitig hergestellten Inspektionsöffnungsverschluss IÖV als einbaufertiges Element aus Brandschutzbauplatten und integriertem Befestigungsmaterial fachgerecht herstellen.

Durchreichmaß Inspektionsöffnung: 300 mm x 400 mm
Menge: 10,000 St

**30.04.0480 Ausschnitte in der Entrauchungsleitung 1300 x 350 mm**
Ausschnitte in der Entrauchungsleitung 1300 x 350 mm
der vorgenannten Grundposition,
fachgerecht herstellen (für z.B. Entrauchungsklappe).

Größe: 1300 x 350 mm
Menge: 4,000 St

**30.04.0490 Ausschnitte in der Entrauchungsleitung 1400 x 500 mm**
Ausschnitte in der Entrauchungsleitung 1400 x 500 mm
der vorgenannten Grundposition,
fachgerecht herstellen (für z. B. Entrauchungsklappe).

Größe: 1400 x 500 mm
Menge: 6,000 St

**30.04.0500 Imprägnierung von L90 und Entrauchungsleitungen**
Imprägnierung von L90 und Entrauchungsleitungen
der vorgenannten Grundpositionen,
mit der Imprägnierung 2000,
gemäß Verwendungsnachweis des Herstellers.
Menge: 1340,000 m2

#### 30.05 KG 432.1 Teilklimaanlagen / Zentrale Betriebstechnik

*Hinweis:  Anmerkungstext - Gelieferte Komponenten ****
*** Anmerkungstext - Gelieferte Komponenten ***
Die gelieferten Komponenten sind betriebsfertig montiert,
komplett verdrahtet einschließlich beidseitigem, zugentlasteten Einführen, Ausformen, Absetzen und Anklemmen der Kabel und Verbindungsleitungen sowie der Durchführung einer Funktionsprüfung bzw. Funktionskontrolle mit Dokumentation vom Auftragnehmer fertigzustellen. Bei der Kalkulation der Einheitspreise ist dies zu berücksichtigen.

Vom Gewerk Elektroinstallation wird nach Angabe des Auftragnehmers nur die benötigte Zuleitung für die Spannungsversorgung verlegt. Jede weitere Verdrahtung gehört zum Leistungsumfang des Auftragnehmers.

*Hinweis:  Leitbeschreibung - RLT-Gerät Hygiene / Außenaufstellung ****
*** Leitbeschreibung - RLT-Gerät Hygiene / Außenaufstellung ***
Geräte in Hygieneausführung für Außenaufstellung nach DIN 1946 Teil4,
baumustergeprüft nach VDI 6022, Blatt 1 und 2, VDI 3803, sowie ÖNORM H 6021und SWKI 2003-5. Die Geräte erfüllen die relevanten Normen (DIN EN 1886, DINEN 13053), und den Empfehlungen des RLT Raumlufttechnische Geräte Herstellerverbandes e.V. (z.B. RLT 01) sowie die Anforderungen der DIN 1946 Teil4.

Die modular aufgebaute Gerätekonstruktion ist auf einem Raster von 153 mm aufgebaut, das Längenraster beträgt 76,5mm.
Alle Funktionsteile sind zu variablen Baueinheiten zusammenstellbar.
Die Gerätekonstruktion ist vollkommen zerlegbar, ohne Schweißverbindung und besteht aus einer innenliegenden Vierkantrahmenkonstruktion und außen angebrachten Wandpaneelen. Durch diese Konstruktion werden Kältebrücken vermieden. Die Konstruktion ist innen vollkommen glatt, ohne Rahmenvorsprünge, Schraubspitzen und Wandbefestigungen ausgeführt. Die selbsttragende Rahmenkonstruktion wird aus Aluminium (AlMg) oder Edelstahl 1.4301 gefertigt. Die Ausführung erfolgt mit wetterfesten Dach. Der Dachüberstand beträgt umlaufend 40 mm und besitzt eine Tropfkante. Alle Türen erhalten Feststellvorrichtungen.

Wandung und Boden
Im Bodenbereich ist der Rahmen in die Bodenkonstruktion integriert. Die Oberfläche zwischen Boden und Rahmen bildet eine Ebene ohne Rillen und Vertiefungen und ist zur Wischreinigung geeignet. Alle Fugen im Inneren sind mit einem desinfektionsmittelbeständigen, gesundheitlich unbedenklichen Dichtstoff dauerelastisch versiegelt.
Die Paneele ist verzinkt mit zusätzlicher Beschichtung RAL 7035.
Die Bodenoberfläche im Inneren ist aus Edelstahl (1.4301) gefertigt. Der Boden ist begehbar. Alle Einbauschienen und Einschubrahmen sind aus Edelstahl (1.4301) oder Aluminium gefertigt und somit dauerhaft korrosionsfest.

Die Außenluftkammer erhält eine begehbare Wanne aus Edelstahl 1.4301 mit seitlichen Ablaufstutzen.

Im gesamten Innenbereich ist der Rahmen in das Stufenpaneel integriert. Dieser Gehäuseaufbau steht für eine hohe Verwindungssteifigkeit und lange Lebensdauer.

Paneelstärke Wand/ Decke  mm  min. 64
Paneelstärke Boden  mm  min. 62

Gehäusedaten nach DIN EN 1886 (gemessen vom TÜV Süd an einer Modellbox):
Thermische Isolierung  min. T2
Wärmebrückenfaktor Klasse  min. TB2
Mechanische Stabilität  min. D1
Gehäuseleckage  min. L1
Filter-Bypass-Leckage  0,1 % bis Filterklasse F9

Einfügungsdämmaße De (dB) gemäß EN 1886:
  125  250  500  1000  2000  4000  8000  [Hz]
  20,8  31,6  33,5  22,5  27,2  37,5  39,0  [dB]

Türen und Bediendeckel
Die Türen und Bedienungsdeckel sind mit umlaufenden, geschäumten Dichtungen gemäß VDI 6022 und DIN 1946/T4 ausgestattet
Bedienungsöffnungen sind generell mit außenliegenden, nur durch Werkzeug zu öffnende, Verschlüsse ausgestattet. Diese können alternativ mit einem Griff und abschließbar ausgeführt werden. Abnehmbare Bediendeckel verfügen über Klemmhebelverschlüsse.

Die 2 bzw. 3-dimensional einstellbaren Türscharniere erlauben eine einfache Verstellung des Türblattes und des Anpressdruckes.

Verkabelung
Die Kabelverlegung erfolgt möglichst außerhalb des Gerätes. Im Inneren verlegte Kabel werden im extra dafür vorgesehenen Installationsbereich montiert.

Grundrahmen
Zur Verhinderung der Bodenelement-Korrosion und zum besseren Transport und Montage ist im Gehäuse ein Grundrahmen in verzinkter Ausführung integriert. Die Lieferung erfolgt „am Gerät montiert“.

Grundrahmenhöhe:  gemäß Beschreibung technische Daten

Ventilatorelement - freilaufendes Rad
für Zu- oder Abluft, mit einem Einbau-Radialventilator mit IEC-Drehstrom-Normmotor, energieoptimiert für den Einsatz ohne Spiralgehäuse. Laufrad fliegend auf der Motorwelle montiert. Einlaufdüse starr mit der Motorträgerkonsole verbunden und einjustiert.
Gesamte Einheit auf U/C-Profilen befestigt und somit durch Schwingungsdämpferelemente entkoppelt aufstellbar. Hochleistungslaufrad mit rückwärts gekrümmter Beschaufelung, spezielle Schaufelgestaltung für hohe Wirkungsgrade und günstiges akustisches Verhalten.
Laufrad mit Nabe gewuchtet (mind. G 6,3 nach ISO 1940 T1). Hinterzogene Einlaufdüse zur optimalen Laufradanströmung, aus verzinktem/ lackiertem Stahlblech.
Eingeschraubte/eingeschweißte Taperlock-Nabe aus Grauguss/Stahl. IEC-Drehstrom-Normmotor (deutsches Markenfabrikat), 400V, 50Hz, Motorschutz durch Kaltleiter, Iso.-Kl. F, für Frequenzumformerbetrieb geeignet. Der Motor ist mit einem Motorvollschutz mittels Kaltleiter ausgestattet. Die Motordrehzahl ist regelbar durch einen Frequenzumrichter. Zwischen Ventilator und Gerätegehäuse ist ein Potential-Ausgleichsband montiert.
Zwischen Ventilatorstutzen und Gerätetrennwand erfolgt die Verbindung mittels elastischen Stutzens mit Potentialausgleich.
Die Ventilator-Motor-Konstruktion ist für erhöhten Korrosionsschutz zusätzlich beschichtet.
Die Bedienungstür der Ventilatorkammer ist abschließbar.
Der saugseitige Abstand von Einbauteilen beträgt mindestens 0.5 x Raddurchmesser. Der druckseitige Abstand zu Einbauteilen ist ohne Abströmeinrichtung mindestens 1 x Laufraddurchmesser und mit Abströmvorrichtung min. 0.5 x Laufraddurchmesser. Der Mindestabstand zur Wand beträgt 0.35 x Laufraddurchmesser (0.3 x D bei pstat < = 500 Pa). Im Mittel muss der Abstand zu den Wänden min. 0.4 x Laufraddurchmesser (0.35 x D bei pstat < = 500 Pa) betragen.
Ein Reparaturschalter für Hauptstrom und ein Potentialausgleich sind am RLT-Gerät vorgesehen. Gehäuse in Schutzart IP 65, Vorhängeschlosssperre 3-fach.
Schalter mit Motor komplett laststromseitig verkabelt inklusive Schutzrohr auf Schellen verlegt sowie Kabelverschraubungen. Schalter mit
2 Hilfskontakten für Meldung an DDC.
Eine doppelschalige Schauöffnung und Beleuchtung mit Lichtschalter ist integriert.

Frequenzumformer
Europäisches Markenfabrikat als Spannungszwischenkreisumrichter mit konstanter Zwischenkreisspannung, Netzfilter, RS 485 Schnittstelle für Parametrierung und Diagnose, integriertem Motorschutz sowie Bedienpaneel, überlast- und leerlaufsicher, und nach Spannungsausfall selbsttätig wieder einschaltend.
Im Werk wird der Frequenzumformer auf die in der Gerätekarte angegebenen Werte parametriert.
Die Einheit Umrichter - Motor, inklusive Verkabelung, ist funkentstört nach dem Grenzwert B gemäß den Bestimmungen des Amtsblattes Nr. 61 VFG 243/f199 des BMT vom 11.12.1991 auszuführen. Gehäuse in Schutzart IP 55. Der Frequenzumformer wird außen am Gerät angeordnet.
Der Umrichter mit Netzfilter ist am Ventilatorteil zu installieren. Die Leitung zwischen Motor und Frequenzumrichter ist mit abgeschirmtem Kabel zu verlegen.

Schalldämpferelement
Der Rahmen, die Kammerbleche und ggf. An- bzw. Abströmprofile der einzelnen Schalldämmkulissen sind je nach Verwendung aus Aluminium gefertigt. Die Oberflächenbeschaffenheit des Dämmmaterials ist dauerhaft abriebfest und aus reinigungsbeständigem Material (z.B. Glasseide). Die Kulissen erfüllen die Forderungen der VDI 6022 und der RLT Gütegemeinschaft Kulissenschalldämpfer. Die Kulissen sind zur Reinigung ausziehbar, ohne dass andere Einbauteile abgebaut werden müssen.
Die Einbauschienen und Verblendungen sind aus Aluminium oder Edelstahl gefertigt.

Die Mindestabstände zu weiteren Einbauteilen betragen:
anströmseitig  1.0 x max. Kulissenbreite
abströmseitig  1.5 x max. Kulissenbreite

Der Druckverlust beträgt maximal 50 Pa.

Erhitzerelement PWW/ Glykol
Der Wärmetauscher ist als Register in Cu / Alu - Ausführung hergestellt.
Der Rahmen ist aus Edelstahl und die Lamellen aus Aluminium gefertigt. Die Sammler sind aus Kupfer. Die erforderlichen Einbauschienen bestehen aus Aluminium oder Edelstahl.
Zur Reinigung bis in den Kern hat das Tauscherpaket bei versetzen Rohren eine max. Tiefe von 300 mm (bezogen auf einen Lamellenabstand von 2,0 mm). Wärmetauscher mit größeren Bautiefen werden zweigeteilt ausgeführt.
Die Heizmittelanschlüsse sind als Anschlussstutzen mit Gewinde seitlich aus dem Gerät herausgeführt und gegen das Gerätegehäuse diffusionsdicht abgedichtet. Außen sind Dichtrosetten als Wandabschluss vorhanden. Die Anschlussstutzen sind mit Entlüftungs- und Entleerungsstutzen versehen.
Der Druckverlust auf der Medienseite beträgt max. 20 kPa.
Der Erhitzer ist im eingebauten Zustand von allen Seiten aus reinigbar angeordnet, ohne andere Einbauteile demontieren zu müssen. Die Gehäusekammer ist mit Druckmessstutzen ausgestattet.

Kühlerelement PKW/ Glykol
Der Wärmetauscher ist als Register in Cu / Alu - Ausführung hergestellt.
Der Rahmen ist aus Edelstahl und die Lamellen aus beschichteten Aluminium gefertigt. Die Sammler sind aus Kupfer.
Zur Reinigung bis in den Kern hat das Tauscherpaket bei versetzen Rohren eine max. Tiefe von 300 mm (bezogen auf einen Lamellenabstand von 2,0 mm). Wärmetauscher mit größeren Bautiefen werden zweigeteilt ausgeführt.
Wärmetauscher mit Kondensatanfall haben einen minimalen Lamellenabstand von 2,5 mm.
Die Kühlmittelanschlüsse sind als Anschlussstutzen mit Gewinde seitlich aus dem Gerät herausgeführt und gegen das Gerätegehäuse diffusionsdicht abgedichtet. Außen sind Dichtrosetten als Wandabschluss vorhanden. Die Anschlussstutzen sind mit Entlüftungs- und Entleerungsstutzen versehen.
Der Druckverlust auf der Medienseite beträgt max. 50 kPa.
Die Kühlerkammer ist mit einer Kondensatwanne aus korrosionsbeständigen Material z. B. Edelstahl (min. 1.4301) und allseitigen Gefälle ausgerüstet. Nach dem Abschalten der Anlage verbleibt aus hygienischen Gründen kein Kondensat in der Wanne.
Der Kühler ist im eingebauten Zustand von allen Seiten aus reinigbar, ohne andere Einbauteile demontieren zu müssen. Die Gehäusekammer ist mit Druckmessstutzen ausgestattet.

Tropfenabscheider
Der Einsatz eines Tropfenabscheiders ist aus energetischen und hygienischen Gründen durch eine entsprechende Dimensionierung nach Möglichkeit zu vermeiden. Eine spätere Nachrüstung ist jedoch generell gegeben.
Der Tropfenabscheider besteht aus ausbaubaren Kunststoffprofilen mit einem Rahmen aus Aluminium oder Edelstahl und ist seitlich aus dem Gerät separat ausziehbar.

KVS-Wärmeübertrager
Zur rekuperativen Wärmerückgewinnung (Kategorie IIa gemäß DIN EN 308) werden EUROVENT zertifizierte Hochleistungs-Lammellen-Wärmeübertrager eingesetzt. Die Übertrager werden projektspezifisch für niedrige luft- und wasserseitige Druckverluste optimiert. Sie sind gemäß Druckgeräterichtlinie 2014/68/EU Artikel 4.3 geprüft und bei einem Druck von max. 16 bar sowie einen Temperaturbereich von -30 °C bis +100 °C standardmäßig einsetzbar.
Sie bestehen aus Kupferrohren mit mechanisch angepressten Lamellen sowie einem stabilen Rahmen und sind für Wasser-Glykol-Gemische geeignet.
Der Rahmen des Wärmeübertragers ist aus Edelstahl 1.4301, die Lamellen sind mindestens aus Aluminium mit Epoxydbeschichtung ausgeführt.
Der Lamellenabstand muss aus energetischen und hygienischen Gründen mindestens 2,5 mm betragen und darüber hinaus, eine durchgängige Reinigung bis in den Kern gewährleisten. Für berippte Wärmeübertrager ab einer Bautiefe von 300 mm (450 mm bei fluchtender Rohranordnung), bezogen auf einen Lamellenabstand von 2,0 mm, sind daher besondere Maßnahmen erforderlich (VDI3803-Blatt1). Bei größeren Lamellenabständen kann die zulässige Bautiefe linear größer gewählt werden. Wärmeübertrager mit >14 versetzten Rohrreihen sollten geteilt und mit entsprechenden Zugangsmöglichkeiten ausgeführt werden.
Die verwendeten Hochleistungs-Wärmeübertrager verfügen, je hydraulischem Wasserweg, über eine integrierte Entlüftungs- und Entleerungsvorrichtung. Eine zentrale Vorrichtung am Ein- bzw. Austritt des Wärmeübertragers ist aus energetischen Gründen nicht zulässig.
Die Wärmeübertrager werden Standardmäßig mit Außengewindeanschlüssen ausgeführt. Optional können Gewinde- und Gegenflansche mitgeliefert werden. Die Übertrager müssen von beiden Seiten einseh- und reinigbar sein und mit einer Kondensatwanne mit allseitigem Gefälle versehen sein.

Taschenfilterelement
Die Filterklasse am Ansaug entspricht mindestens der Klasse ISO ePM1 ≥ 60% und ist dauerhaft gekennzeichnet. Die Filterfläche der Taschenfilter beträgt min. 10 m² pro 1 m² Anströmfläche. Der dauerhafte Dichtsitz ist durch eine staubluftseitige Bedienung sichergestellt (Federn und Klammern wirken nicht allein gegen den Luftstrom). Dies gilt auch für ausziehbare Filtereinheiten. Die Dichtgummis in den Filteraufnahmerahmen sind geschlossenzellig.
Der Filteraufnahmerahmen besteht aus Edelstahl 1.4301.
Es sind nur Filtereinsätze im Standardmaß 592x592, 592x287, 287x592 oder 287x287 zulässig. Alle Filtertaschen sind stehend angeordnet.

Der Dimensionierungswiderstand errechnet sich aus der halben Differenz des Anfangs- und Endwiderstandes, wobei folgende Endwiderstände zugrunde gelegt werden: ISO ePM1, ISO ePM2,5, ISO ePM10
Der geringere Wert im Vergleich zwischen dem 3-fachen des Anfangswiderstandes und dem Anfangswiderstand + 100 Pa;
Filterkammer mit örtlicher Anzeige zur Überwachung des Druckverlustes. Eine doppelschalige Schauöffnung und Beleuchtung mit Lichtschalter sind integriert.

Kompaktfilterelement
Die Filterklasse am Ansaug entspricht mindestens der Klasse ISO ePM1 ≥ 60% und ist dauerhaft gekennzeichnet.
Die Filterfläche beträgt min. 10 m² pro 1 m² Anströmfläche. Der dauerhafte Dichtsitz ist durch eine staubluftseitige Bedienung sichergestellt (Federn und Klammern wirken nicht allein gegen den Luftstrom). Dies gilt auch für ausziehbare Filtereinheiten. Die Dichtgummis in den Filteraufnahmerahmen sind geschlossenzellig.
Der Filteraufnahmerahmen besteht aus Edelstahl 1.4301.
Es sind nur Filtereinsätze im Standardmaß 592x592 oder 592x287 zulässig. Der Dimensionierungswiderstand errechnet sich aus der halben Differenz des Anfangs- und Endwiderstandes, wobei folgende Endwiderstände zugrunde gelegt werden: ISO ePM1, ISO ePM2,5, ISO ePM10
Der geringere Wert im Vergleich zwischen dem 3-fachen des Anfangswiderstandes und dem Anfangswiderstand + 100 Pa;
Filterkammer mit örtlicher Anzeige zur Überwachung des Druckverlustes. Eine doppelschalige Schauöffnung und Beleuchtung mit Lichtschalter sind integriert.

Leerkammer
als Anström-, Abström-, Misch- oder Wartungskammer mit Bedienungsöffnung ausgeführt mit oder ohne einer Jalousieklappe. Eine doppelschalige Schauöffnung und Beleuchtung mit Lichtschalter sind integriert.

Jalousieklappe - Hygiene
Luftregel- und Absperrklappen entsprechen der Klasse 4 (raumseitig) bzw. Klasse 2 nach DIN/EN 1751. Die Strömungsgeschwindigkeit beträgt maximal 8 m/s (ausgenommen sind Umluft- oder Bypassklappen). Um eine optimale An- und Abströmung zu gewährleisten, werden folgende Winkel gemäß RLT 01 eingehalten:
Anströmwinkel >= 25 °Abströmwinkel >= 35 °
Der Platzbedarf bzw. die Möglichkeit zur Anbringung von Klappenstellantrieben (z. B. herausgeführte Anschlüsse) sind vorgesehen.
Die Oberflächenbeschaffenheit des Rahmens und der Lamellen ist AlMg oder V2A.

Beleuchtung mit Verdrahtung
Beleuchtungseinheit mit Leuchte als Feuchtraumleuchte für 230 V, 50 Hz, IP 65 zusätzlich zu den Standardeinbauorten eingebaut in Leerkammer mit Schauglas, komplett verkabelt auf einen außen liegenden Flächenschalter mit Abzweigdose.

Schauglas
Doppelglasig mit einem Durchmesser von 200 mm für alle Revisionskammern.

Entkoppelter Anschlussstutzen
Hygienische, elastische Verbindung ohne Faltenbildung als Profilgummiverbinder zwischen Geräteanschluss und Luftkanälen, bestehend aus einem Moosgummiprofil, geschlossenporig und Rahmen aus Aluminium hergestellt, Stöße dauerhaft luftdicht verklebt, geeignet für senkrechte und waagerechte Anordnung.

Kugelsiphon Saugseite
Selbstfüllender und selbstschließender Siphon zur Entwässerung von RLT-Geräten im Bereich der Kühler, Befeuchter oder anderer Nassbereiche mit Unterdruck gegenüber der Umgebung. Mit eingelegter Schwimmerkugel als Rückschlagventil, Schraubdeckel zu Revisionszwecken.
Geeignet für einen max. Unterdruck von P = 2.900 Pa
Ausführung in Polypropylen (PP), Zulaufanschluss über Quetschverschraubung oder Gummimanschette für Geräteabläufe ¾", 1", 1¼", 1½"
Ablaufdurchmesser 40 mm, Variable Ablaufanordnung über zweiseitigen Gewindeanschluss und veränderlicher Einbauhöhe.

Spezialsiphon Druckseite
Füllbarer Siphon zur Entwässerung von RLT-Geräten im Bereich der Kühler, Befeuchter oder anderer Nassbereiche mit Überdruck gegenüber der Umgebung. Variable Ablaufanordnung und veränderliche Einbauhöhe, Schraubdeckel zur Füllung und Revisionszwecken.
Geeignet für einen max. Überdruck von P = 1.690 Pa bei Sicherheitsfaktor 1,5 für Druckschwankungen im System
Ausführung in Polypropylen (PP),Zulaufanschluss über Quetschverschraubung oder Gummimanschette für Geräteabläufe ¾", 1", 1¼", 1½",
Ablaufdurchmesser 40 mm.

Frostschutzheizung für Siphons
Frostschutzheizung für den Einsatz an allen gängigen druck- und saugseitigen Siphons mit 1½"-Anschluss. Die Frostschutzheizung besteht im Wesentlichen aus einem flexiblen Heizkabel, welches durch den Siphon geführt und über einen variabel einstellbaren Thermostat automatisch angesteuert wird, sobald die eingestellte Temperatur unterschritten wird. Durch erwärmen des Heizbandes wird ein Einfrieren des Siphons verhindert.

Technische Daten:
Spannung 230 V, Länge beheizt: 70 cm, selbstregulierende Heizleitung mit Leistung: 19W/m (bei 10°C) und 30W/m bei (-25°C), Heizleistung somit: 13,3W (bei 10°C) und 21W bei (-25°C), Schutzklasse I, Ausführung mit Schutzleiter, ab der Verbindungsmuffe im beheizten Bereich vollkommen wasserdicht. Zuleitung unbeheizt 100cm in IP54, Zulässige Betriebstemperatur -30°C bis +55°C.
-  universell einsetzbar an allen Siphons mit 1½"
-  leicht nachzurüsten
-  fertig vormontiert
-  inkl. Anschlussdose (IP67) mit integriertem Frostschutz-Thermostat zur Montage in direkter Umgebung des Siphons
-  fertig bestückt mit Klemmen zum einfachen Anschluss an bauseitige E-Zuleitung (3x 1,5 mm²), permanente Stromversorgung, 230V erforderlich
-  Thermostat voreingestellt auf +5° C

Allgemein
Zur Prüfung der technischen Gleichwertigkeit ist bei Alternativangeboten zwingend einzureichen:
-  vollständige Angabe und detaillierte Gegenüberstellung aller vom LV abweichenden Eigenschaften
-  Datenblätter und Gerätezeichnungen mit Abmessungen, Lieferteilungen und Modulgewichten sowie Schallemissionsberechnung der Kanalanschlüsse und Gehäuseoberfläche
-  Nachweis Baumusterprüfung TÜV-Süd
-  Nachweis Baumusterprüfung Hygieneinstitut
-  Nachweis zur DIN ISO 9001

Für das Berücksichtigen von Alternativen ist das Einreichen aller Unterlagen Voraussetzung.
Das alleinige Beifügen von Skizzen und Gerätekarten ist nicht ausreichend, da die vom LV abweichenden Eigenschaften für eine Angebotsprüfung eindeutig erkennbar sein müssen.

**30.05.0010 Außenluftanlage - 42.000 m³/h**
Außenluftanlage - 42.000 m³/h

Anlage:  Zentrale Außenluft
Gehäuseausführung:  Hygienegerät nach  DIN 1946/4
Aufstellung:  Außengerät
EU-Verordnung 1253/ 2014:Anforderungen 2018 erfüllt

Kenndaten RLT-Gehäuse DIN EN 1886 (gemessen vom TÜV Süd an einer Modellbox)
Paneelstärke Wand/ Decke:  mm  min. 64
Paneelstärke Boden:  mm  min. 62
Thermische Isolierung Klasse:  min. T2
Wärmebrückenfaktor Klasse:  min. TB2
Mechanische Stabilität Klasse:  min. D1
Dichtheitsklasse Gehäuse:  min. L1

Zuluft
Paneele außen: min. verzinkt und beschichtet RAL 7035
Paneele innen: min. verzinkt und beschichtet RAL 7035
Profile:  min. Edelstahl 1.4301
Einbauschienen:  min. Edelstahl 1.4301
Volumenstrom:  m³/h  min. 42.000
Geschwindigkeit im Gerät  max.  1,92 m/s
Gerätelänge:  mm  max. 8.516
Gerätebreite:  mm  max. 2.576
Gerätehöhe:  mm  max. 2.774
Gewicht (ohne Medien):  kg  max. 6.750

Ansaugsektion
Anordnung Kanalanschluss:  stirnseitig
Baulänge:  mm  min. 765
enthaltenes Zubehör:
Tür mit Hebel-/ Doppelhebelverschluss Jalousieklappe Kl. 4, Edelstahl, innen montiert, Entkoppelter Anschlussstutzen Aluminium montiert, Schauglas doppelschalig, Beleuchtung 230 V/ IP 65 montiert und verdrahtet, Lichtschalter montiert und verdrahtet, Kondensatwanne V2A montiert

Ausblassektion
Anordnung Kanalanschluss  stirnseitig
Baulänge  mm  min. 789
enthaltenes Zubehör:
Tür mit Hebel-/ Doppelhebelverschluss Jalousieklappe Kl. 4, Edelstahl, innen montiert Entkoppelter Anschlussstutzen Aluminium montiert, Schauglas doppelschalig, Beleuchtung 230 V/ IP 65 montiert und verdrahtet, Lichtschalter montiert und verdrahtet, Schutzgitter Zuluftkanal (n. MLüAR)

Filter
Bauart:  Taschenfilter
Filterklasse:  ISO ePM1 ≥ 60%
Volumenstrom:  m³/h  42.000
Anfangsdruckverlust:  Pa  max. 51
Auslegungsdruckverlust:  Pa  max. 104
Enddruckverlust:  Pa  max. 154
Filterfläche:  m²  min. 100,80
enthaltenes Zubehör:
Tür mit Hebel-/ Doppelhebelverschluss, Ersatzfilter, Zeigermanometer, Filterrahmen Edelstahl 1.4301

WRG-Register Außenluft
System:  WRG mit reversibler Wärmepumpe
Angaben nach DIN EN 13053/ EU-Verordnung 1253/ 2014
Temperaturübertragungsgrad:  %  min. 80,5
WRG-Effizienz:  %  min. 73,4
Rückgewinnungsklasse:  min. H2
Volumenstrom:  m³/h  42.000
Nachweisfall
Leistung  :  kW  229,10
Temperatur Lufteintritt:  °C  5
Temperatur Luftaustritt:  °C  21,1
Einspeisung Fremdenergie:  nein
COP:  5
Winterfall
Leistung:  kW  342,00
Temperatur Lufteintritt:  °C  -12
Temperatur Luftaustritt:  °C  12,1
Einspeisung Fremdenergie:  0
COP:  3,58
Sommerfall
Leistung  :  kW  109,80
Temperatur Lufteintritt:  °C  34
Feuchte Lufteintritt:  %  50
Temperatur Luftaustritt:  °C  26,4
Einspeisung Fremdenergie:  0
EER:  3,88
Medium:  Wasser-Glykol
Frostschutzanteil:  %  30
Material Rohr:  Kupfer
Material Lamellen:  Aluminium-beschichtet
Material Sammler:  Kupfer
Material Rahmen:  V2A
enthaltenes Zubehör:
Entleerung und Entlüftung, Messnippelset, Kondensatwanne V2A montiert, Kugelsiphon, Frostschutzheizung für Kugelsiphon

Schalldämpfer
Anordnung:  Außenluft
Volumenstrom:  m³/h  42.000
Einfügungsdämpfung:  dB  gemäß Geräteschalldaten
Material Kulissenrahmen:  Aluminium

Schalldämpfer
Anordnung:  Zuluft
Volumenstrom:  m³/h  42.000
Einfügungsdämpfung:  dB  gemäß Geräteschalldaten
Material Kulissenrahmen:  Aluminium

Ventilator, freilaufendes Rad
Volumenstrom:  m³/h  42.000
Druckverlust extern:  Pa  min. 800
Druckverlust gesamt:  Pa  max. 1.277
Leistungsbedarf:  kW  max. 18,30
Drehzahlreserve:  %  min. 5
Schwingungsdämpfer:  ja
Schwingungsisolierung:  %  min. 90
Motorbauart:  Normmotor
Motorwirkungsgradklasse:  min. IE3
Elektr. Leistungsaufnahme:  kW  max. 21,12
Motornennleistung:  kW  max. 22,00
Motornenndrehzahl:  1/m  975
Nennstrom:  A  42,00
Spannung:  V  3x400
Nennfrequenz:  Hz  50
Schutzart:  IP55
enthaltenes Zubehör:
Tür mit abschließbaren Hebel-/ Doppelhebelverschluss, Schauglas doppelschalig, Beleuchtung 230 V/ IP 65 montiert und verdrahtet, Lichtschalter montiert und verdrahtet, Messnippelset, Ringmessleitung, Flexibler Anschlussstutzen, Frequenzumrichter innen montiert und abgeschirmt verkabelt, Verkabelung für FU-Bypass, FU-Fernbedienung außen montiert, FU-Vorparametrierung Motor- und Ventilatordaten, Ventilator-Motor-Einheit beschichtet/ Hygieneausführung, Reparaturschalter montiert und abgeschirmt verkabelt, Kaltleiter

Leerteil 1
Baulänge:  mm  min. 765
enthaltenes Zubehör:
Tür mit Hebel-/ Doppelhebelverschluss, Schauglas doppelschalig, Beleuchtung 230 V/ IP 65 montiert und verdrahtet, Lichtschalter montiert und verdrahtet

Leerteil 2
Baulänge:  mm  min. 765
enthaltenes Zubehör:
Tür mit Hebel-/ Doppelhebelverschluss, Schauglas doppelschalig, Beleuchtung 230 V/ IP 65 montiert und verdrahtet, Lichtschalter montiert und verdrahtet

Summen-Schallleistungspegel LW(A)
Kanalanschluss Außenluft:  dB(A)  max. 63
Kanalanschluss Zuluft:  dB(A)  max. 67
Gehäuse Außenluft:  dB(A)  max. 64

Weiteres enthaltenes Gerätezubehör:
Gerätegrundrahmen 160 mm mit Öffnungen für Traversen
Wetterfestes Dach
Verpackung
Paneel innen komplett abgedichtet
Potentialausgleichskabel

sonst wie vor beschrieben

Das Datenblatt des angebotenen Gerätes ist zusammen mit dem Angebot abzugeben!

Der Planung liegen die Merkmale des Fabrikates Berliner Luft Technik GmbH Typ HC 64 zugrunde.

Angeb. Fabrikat/Typ: '..........'........................................''
Menge: 2,000 St

**30.05.0020 Fortluftanlage - 42.000 m³/h**
Fortluftanlage - 42.000 m³/h

Anlage:  Zentrale Fortluft
Gehäuseausführung  Hygienegerät nach DIN 1946/4
Aufstellung  Außengerät
EU-Verordnung 1253/ 2014:Anforderungen 2018 erfüllt

Kenndaten RLT-Gehäuse DIN EN 1886 (gemessen vom TÜV Süd an einer Modellbox)
Paneelstärke Wand/ Decke:  mm  min. 64
Paneelstärke Boden:  mm  min. 62
Thermische Isolierung Klasse:  min. T2
Wärmebrückenfaktor Klasse:  min. TB2
Mechanische Stabilität Klasse:  min. D1
Dichtheitsklasse Gehäuse:  min. L1

Abluft
Paneele außen: min. verzinkt und beschichtet RAL 7035
Paneele innen: min. verzinkt und beschichtet RAL 7035
Profile:  min. Edelstahl 1.4301
Einbauschienen:  min. Edelstahl 1.4301
Volumenstrom:  m³/h  min. 42.000
Geschwindigkeit im Gerät  :  max. 1,92 m/s
Gerätelänge:  mm  max. 7.674
Gerätebreite:  mm  max. 2.576
Gerätehöhe:  mm  max. 2.774
Gewicht (ohne Medien):  kg  max. 6.300

Ansaugsektion
Anordnung Kanalanschluss:  stirnseitig
Baulänge:  mm  min. 789
enthaltenes Zubehör:
Tür mit Hebel-/ Doppelhebelverschluss, Jalousieklappe
Kl. 4, Edelstahl, innen montiert, Entkoppelter Anschlussstutzen Aluminium montiert, Schauglas doppelschalig, Beleuchtung 230 V/ IP 65 montiert und verdrahtet, Lichtschalter montiert und verdrahtet

Ausblassektion
Anordnung Kanalanschluss:  stirnseitig
Baulänge:  mm  min. 765
enthaltenes Zubehör:
Tür mit Hebel-/ Doppelhebelverschluss, Jalousieklappe
Kl. 4, Edelstahl, innen montiert, Entkoppelter Anschlussstutzen Aluminium montiert, Schauglas doppelschalig, Beleuchtung 230 V/ IP 65 montiert und verdrahtet, Lichtschalter montiert und verdrahtet, Schutzgitter Zuluftkanal

WRG-Register Fortluft
System:  WRG mit reversibler Wärmepumpe
Angaben nach DIN EN 13053/ EU-Verordnung 1253/ 2014
Temperaturübertragungsgrad:  %  min. 80,5
WRG-Effizienz:  %  min. 73,4
Rückgewinnungsklasse:  min. H2
Volumenstrom:  m³/h  42.000
Nachweisfall
Leistung:  kW  220,50
Temperatur Lufteintritt:  °C  25
Feuchte Lufteintritt:  %  20
Einspeisung Fremdenergie:  nein
COP:  5
Winterfall
Leistung  :  kW  333,40
Temperatur Lufteintritt:  °C  22
Feuchte Lufteintritt:  %  15
Einspeisung Fremdenergie:  0
COP:  3,58
Sommerfall
Leistung:  kW  121,20
Temperatur Lufteintritt:  °C  26
Feuchte Lufteintritt:  %  50
Einspeisung Fremdenergie:  0
EER:  3,88
Medium:  Wasser-Glykol
Frostschutzanteil:  %  30
Material Rohr:  Kupfer
Material Lamellen:  Aluminium-beschichtet
Material Sammler:  Kupfer
Material Rahmen:  V2A
enthaltenes Zubehör:
Entleerung und Entlüftung, Messnippelset, Kondensatwanne V2A montiert, Kugelsiphon, Frostschutzheizung für Kugelsiphon

Schalldämpfer
Anordnung:  Abluft
Volumenstrom:  m³/h  42.000
Einfügungsdämpfung:  dB  gemäß Geräteschalldaten
Material Kulissenrahmen:  Aluminium

Schalldämpfer
Anordnung:  Fortluft
Volumenstrom:  m³/h  42.000
Einfügungsdämpfung:  dB  gemäß Geräteschalldaten
Material Kulissenrahmen:  Aluminium

Ventilator, freilaufendes Rad
Volumenstrom:  m³/h  42.000
Druckverlust extern:  Pa  min. 800
Druckverlust gesamt:  Pa  max. 1.188
Leistungsbedarf:  kW  max. 17,10
Drehzahlreserve:  %  min. 7
Schwingungsdämpfer:  ja
Schwingungsisolierung:  %  min. 90
Motorbauart:  Normmotor
Motorwirkungsgradklasse:  min. IE3
Elektr. Leistungsaufnahme:  kW  max. 19,91
Motornennleistung:  kW  max. 22,00
Motornenndrehzahl:  1/m  975
Nennstrom:  A  42,00
Spannung:  V  3x400
Nennfrequenz:  Hz  50
Schutzart:  IP55
enthaltenes Zubehör:
Tür mit abschließbarem Hebel-/ Doppelhebelverschluss, Schauglas doppelschalig, Beleuchtung 230 V/ IP 65 montiert und verdrahtet, Lichtschalter montiert und verdrahtet, Messnippelset, Ringmessleitung, Flexibler Anschlussstutzen, Frequenzumrichter innen montiert und abgeschirmt verkabelt, Verkabelung für FU-Bypass, FU-Fernbedienung außen montiert, FU-Vorparametrierung Motor- und Ventilatordaten, Ventilator-Motor-Einheit beschichtet/ Hygieneausführung, Reparaturschalter montiert und abgeschirmt verkabelt, Kaltleiter

Leerteil 1
Baulänge  mm  min. 612
enthaltenes Zubehör:
Tür mit Hebel-/ Doppelhebelverschluss, Schauglas doppelschalig, Beleuchtung 230 V/ IP 65 montiert und verdrahtet, Lichtschalter montiert und verdrahtet

Leerteil 2
Baulänge  mm  min. 765
enthaltenes Zubehör:
Tür mit Hebel-/ Doppelhebelverschluss, Schauglas doppelschalig, Beleuchtung 230 V/ IP 65 montiert und verdrahtet, Lichtschalter montiert und verdrahtet

Summen-Schallleistungspegel LW(A)
Kanalanschluss Außenluft:  dB(A)  max. 67
Kanalanschluss Zuluft:  dB(A)  max. 63
Gehäuse Außenluft:  dB(A)  max. 64

weiteres enthaltenes Gerätezubehör:  Gerätegrundrahmen 160 mm mit Öffnungen für Traversen
Wetterfestes Dach
Verpackung
Paneel innen komplett abgedichtet
Potentialausgleichskabel

sonst wie vor beschrieben

Das Datenblatt des angebotenen Gerätes ist zusammen mit dem Angebot abzugeben!

Der Planung liegen die Merkmale des Fabrikates Berliner Luft Technik GmbH Typ HC 64 zugrunde.

Angeb. Fabrikat/Typ: '..........'........................................''
Menge: 2,000 St

*Hinweis:  Leitbeschreibung - Hydraulikstation ****
*** Leitbeschreibung - Hydraulikstation ***
Die Hydraulikstation wird in kompakter Bauform mit Grundrahmen, einer Auffangwanne in Edelstahl (1.4301) und verschlossenen Ablaufstutzen sowie einer außenliegenden offenen Rahmenkonstruktion aus verzinktem Stahl geliefert. Die Hydraulikstation muss mindestens in der Druckstufe PN 10 nach DIN EN 1333 oder besser ausgeführt sein.
Die wesentlichen Bestandteile sind:
-  drehzahlgeregelte Hochdruckkreiselpumpe
-  Reversible Wärmepumpe mit zugehörigen Plattenwärmeübertrager und kältetechnischem Zubehör
-  Absperrarmaturen
-  Sicherheitsbaugruppe (inkl. MAG, Niederdruckschalter, Manometer und Sicherheitsventil)
-  Regelventil(e)
-  Schmutzfänger
-  Füll- und Entleerungseinrichtungen
-  magnetisch-induktiver Durchflussmengenmesser
-  Tauchtemperaturfühler
-  Schaltschrank

Rohrleitungen für PWWH- und Industrieanlagen (nicht für Trinkwasserinstallationen) aus Edelstahl, Verbindung mit Pressverbinder aus Edelstahl, im unverpressten Zustand undicht, Pressverbindung bis DN 50 mit doppelter Presskontur (vor und hinter dem Dichtelement), EPDM-Dichtelement, unlösbar, Rohr und Verbinder im Systemverbund

Absperrarmaturen
Für eine allseitige Absperrung der Hydraulikstation hin zur bauseitigen Verrohrung muss diese mit entsprechenden Absperrarmaturen ausgestattet sein. Kugelhahn mit einem Gehäuse und Kugel aus korrosionsbeständigem, entzinkungsfreiem Rotguss. Gehäuse rohrförmig für durchlaufende Wärmedämmung. Kugel mit glattem Durchgang. Wartungsfreie Spindelabdichtung durch zwei O-Ringe. Kugelabdichtung durch PTFE-Ringe. Knebel aus schlagfestem Kunststoff, Anschläge verdeckt. Knebel auch bei wärmegedämmten Gehäuse von außen bedienbar. Anschluss Innengewinde für Gewinderohr. Zulässige Betriebstemperatur TB 120 °C.
Nenndruck PN 16.

Sicherheitsbaugruppe
Sicherheitsbaugruppe bestehend aus:
-  Membran-Druckausdehnungsgefäß für geschlossene Solar-, Heiz- und Kühlwassersysteme
-  Gefäße nach DIN EN 13831 gebaut
-  Zulassung gemäß Richtlinie für Druckgeräte 2014/68/EU
-  langlebige Epoxidharzbeschichtung
-  für Frostschutzmittelzusatz mind. 25 bis 50 %
-  zulässige Betriebstemperatur 70 °C

Kappenventil aus Messing
-  Nenndruck PN 10
-  plombiert

Sicherheitsventil aus Rotguss
-  zur Absicherung von Drucksystemen für Kühlflüssigkeiten
-  aus Umweltschutzgründen (WHG §5, Ethylenglykol= WGK 1) wird die Öffnung des Sicherheitsventils standardmäßig in Richtung der Auffangwanne ausgerichtet
-  EPDM Dichtung
-  Ansprechdruck 9,5 bar
-  TÜV-Bauteilprüfzeichen 293: F
-  EG-Baumusterprüfung: L
-  TR ZU 032/2013 - TR ZU 010/2011: L (F)
-  DIN EN ISO 4126-1.

Niederdruckschalter
-  IP54
-  kompakte Bauweise
-  Bereich -0,2-10 bar
-  max. Balgdruck 15 bar

Rohrfedermanometer
-  nach EN 837-1,
-  Anzeigebereich 0-10 bar.

Absperrventil für Druckmessgeräte aus Messing
-  nach DIN 16270,
-  mit Entlüftungsschraube.
  Regelventil
Dreiwegventil PN 16 mit Gewindeanschluss,
Gehäuse aus Rotguss CC491K (Rg5); Kegel, Sitz und Stößel aus CrNi-Stahl, Rotguss Rg5 oder Messing; Ventilkennlinie linear nach VDI/VDE 2173, Außengewindeanschluss nach ISO 228-1, Medien: Wasser bis 100 °C, Wasser mit max. 50 % Glykol, Nennhub: 5,5 mm

Ventilantrieb für Regelventil
elektromotorisch AC/DC 24 V, stetiges Stellsignal, Betriebsspannung: AC 24 V +/-20 %, DC 24 V +20% /-15 %, Frequenz: 45 - 65 HZ, Leistungsaufnahme bei 50 Hz: 5,3 / 4,5 VA, Stellzeit: 30 s, Stellkraft: 400 N, Nennhub: 5,5 mm, zul. Mediumstemperatur: 130 °C, Y-Stellsignal: DC 0 - 10 V, DC 4 - 20 mA, Stellungsrückmeldung U: DC 0 - 10 V, Gehäuseschutzart: IP 54 nach EN 60529, Isolationsschutzklasse: III nach EN 60730, Klimatische Bedingungen:  Betrieb IEC 60721-3-3, Klasse 3K5, Temperatur -5 - 55 °C, Transport: IEC 60721-3-2, Klasse 2K3, Lagerung: IEC 60721-3-1, Produktnorm EN60730-x, UL-Konformität: UL 873

Schmutzfänger
Zum Schutz der internen Komponenten der Hydraulikeinheit muss ein Schmutzfänger vorgesehen werden. Schmutzfänger mit Muffenanschluss in Schrägsitzausführung zur senkrechten und waagerechten Montage. Durch geschraubten Reinigungsverschluss austauschbare Siebe. Mit Siebgewebe aus nichtrostendem Chromnickelstahl. Sieb: 100 Maschen/cm² = 0,6 mm. Material: Rotguss / Messing. Oberfläche: roh; max. Betriebsdruck: 25 bar; min. Betriebstemperatur: -10 °C; max. Betriebstemperatur: 150 °C

Füll- und Entleerungseinrichtungen
Zum Füllen und Entleeren müssen entsprechende Serviceanschlüsse vorgesehen werden.
KFE-Hahn Nennweite: DN 15; Anschluss: R ½ AG; max. Betriebsdruck: PN 16; Material: Rotguss, DIN 3848
Durchflussmesser
Magnetisch-Induktiver Durchflussmesser, Gehäuse: PPS/ PVDF glasfaserverstärkt, Temperaturbereich: -20…80 °C, Pmax: 10 bar, Ausgangsspannung Bereich: 4-20 mA, Spannungsversorgung: DC 24 V, Schutzart IEC/EN: IP65. Mit den folgenden Eigenschaften:
-  Robust gegen Schmutz und Magnetite,
-  geringer Druckabfall über dem Sensor,
-  kalibrierter Magnetisch-Induktiver Durchflusssensor,
-  unabhängig von Druck, Dichte, Viskosität und Temperatur (in Bereichen der Anwendung).

Temperaturfühler
Alle für die Funktion des WRG-Systems nötigen Temperaturfühler müssen vorgesehen werden. Tauchtemperaturfühler mit Anschlussgehäuse aus Kunststoff, Messbereich: -30 - +150 °C, Sensoren: PT1000, Einbaulänge: 50 mm/ 100 mm, Schaltungsart: 2-Leiteranschluss, Messstrom: ca. 1 mA, Prozessanschluss: Einschraubgewinde G1/2, Schutzrohrwerkstoff: ETF1 Messing, Schutzrohrdurchmesser: d=6 mm, Hülse=8 mm, Anschlusskopf: Kunststoffgehäuse, weiß Isolationswiderstand: > 100 MOHM, bei 20 °C, Schutzart: IP 65
Reversible Wärmepumpe
Die reversible Wärmepumpe dient zur Erhöhung der Temperaturdifferenz im Vorlauf des RLT-Abluftwärmeübertragers. Das hat eine Erhöhung der Übertragungsleistung auf der Abluftseite zur Folge und somit eine Steigerung der Rückwärmezahl / Temperaturübertragungsgrad. So wird im Sommer zusätzlich Kälte- und im Winter zusätzliche Wärmeleistung aus der Abluft zurückgewonnen. Die Wärmpumpe besteht aus zwei Kältemittel-Sole-Plattenwärmeübertrager, die durch ein Vier-Wege-Umkehrventils reversibel (Heizen/ Kühlen) aufgebaut sind, ein oder mehrere vollhermetische Scroll-Verdichter, 2 elektronischen Expansionsventilen, Drucktransmittern, Temperaturfühlern, Druckbegrenzer auf Hochdruck, Druckwächter auf Niederdruck, Kältemittelsammler, Filtertrockner, Schauglas und dem jeweiligem Rohrsystem. Der Verdichtersatz ist auf Druckfestigkeit und Dichtigkeit entsprechend der Druckgeräte-Richtlinie 2014/68/EU und der DIN EN 378 geprüft. Und der Kältekreislauf wird vor Befüllung mit Kältemittel evakuiert und getrocknet. Es wird das Sicherheits-Kältemittel R513A, und als Kältemaschinenöl Esteröl verwendet. Der Verdichtersatz ist im Gestell des Hydraulikmoduls wartungsfreundlich eingebaut und die hermetischen Kompressoren sind mittels Gummivibrationsdämpfern schwingungsgedämpft.

Verwendet werden ausschließlich Scroll-Verdichter, die sich durch eine hohe Zuverlässigkeit, einen niedrigen Geräuschpegel und eine hohe Effizienz auszeichnen. Bei diesen Verdichtern besteht das Verdichtungssystem aus zwei Metall-Spiralen (Scrolls), einer orbitierenden (drehenden) und einer festen Spirale. Die obere Spirale, die den Druckgasauslass enthält, ist feststehend, während die untere, angetrieben durch einen dreiphasigen Induktionsmotor, eine Excenterbewegung ausführt. Wenn sich die untere Spirale in der oberen bewegt, entstehen sichelförmige Verdichtungsräume, deren Volumen sich bis zum Zentrum verringert. Während eines gleichmäßigen Arbeitsprozesses der beiden sich ineinander bewegenden Spiralen gehen Ansaugung, Verdichtung und Ausstoßung gleichzeitig vonstatten, so dass eine gleichmäßige und sanfte Verdichtung erfolgt. Diese Verdichter benötigen keine Ventilplatten und zeichnen sich durch ihre wenigen beweglichen Teile aus. Des Weiteren haben diese Kompressoren eine hohe Toleranz gegenüber angesaugten Flüssigkeiten und Schmutzpartikeln, ein niedriges Anlaufmoment, kleiner Schadraum, geringe Rückexpansion und hohe Leistungsziffern.

Zur Vermeidung eines Ölaufschäumens bzw. einer Verlagerung von flüssigen Kältemittel in den Ölsumpf, welches eine Viskositätsreduzierung zur Folge hätte, hält eine Kurbelwannenheizung die Öltemperatur auch während Stillstandszeiten auf Betriebstemperatur.
Der Kompressor ist sauggasgekühlt, d. h. das angesaugte Kältemittelgas wird über den Elektromotor geführt und bewirkt so die Kühlung des Motors auf der einen Seite und die Überhitzung des Sauggases auf der anderen Seite. Eine solche Konstruktion reduziert die Gefahr von Flüssigkeitsschlägen durch unverdampftes Kältemittel.
Der Elektromotor des Verdichters wird über einen internen Motorschutz überwacht und ist gegen zu hohen Druck über einen Hochdruckbegrenzer (nicht absperrbar) sowie gegen zu niedrigen Druck über einen Niederdruckwächter geschützt.
Niederdruckwächter als Sicherung gegen zu niedrigen Saugdruck mit automatischen Reset, Ausführung mit Schutzart IP65 nach EN 60529/IEC 529 geeignet für Umgebungstemperaturen von -20°C bis +70°C, max. Betriebsdruck 27 bar, Niederdruckstörung führt zu Abschalten des Verdichters, Hochdruckschalter je Verdichter als Sicherung gegen zu hohen
Verflüssigungsdruck mit manuellem Reset, Ausführung mit Schutzart IP65 nach EN 60529/IEC 529 geeignet für Umgebungstemperaturen von -20°C bis +70°C, max. Betriebsdruck 45 bar.

Der Motorschutz, und die Druckschalter sind in die Sicherheitskette des Verdichters eingebunden. Der Verdichtersatz ist mit Absperrventilen und Schraderventileinsatz in der Saug- und Druckleitung versehen, so dass der Verdichter separat im Kältekreislauf absperrbar ist. Die Schraderventileinsätze ermöglichen einen Anschluss von Servicemanometern.
Druckmessumformer auf der Nieder- und Hochdruckseite zur Anzeige, Regelung des Verflüssigungsdruckes, Überwachung und Diagnose der Anlage sowie Früherkennung einer Hochdruckstörung. Ausführung mindestens in Schutzart IP44, Berstdruck bei 6-fachen des oberen Nenndrucks, Überlast bei 3-fachen des oberen genannten Nenndruckes ohne Kalibrierungsverschiebung, Betriebstemperatur von -40°C bis +120°C, Messbereich-Niederdrucktransmitter -1,0-9,3 barÜ, Messbereich-Hochdrucktransmitter 0,0-34,5 barÜ, Spannungsversorgung: 4,5-5,5 Vdc und Ausgangssignal 0,5-4,5 Vdc.
Abhängig von der Kältemittelfüllmenge und des Fördervolumens der Verdichter wird zum Schutz der Anlage gegen überhöhten Druck ein Überströmventil zwischen Druck- und Saugseite als Druckentlastungsvorrichtung, ein Sicherheitsdruckbegrenzer und wenn erforderlich weitere sicherheitstechnische Vorrichtungen gemäß DIN EN 378-2 vorgesehen.
Das Überströmventil ist ein Sicherheitsventil mit dem das Abblasen in die Atmosphäre verhindert wird. Es wird grundsätzlich nur mit TÜV-Abnahme und Bescheinigung, fest eingestellt und plombiert ausgeliefert.

Zulässiger Temperaturbereich: -30°C bis +80°C, Einstelldruck: 10 bis 35 bar, max. zulässiger Druck 35 bar

Ölauffangwanne unterhalb des Maschinengestells zur Verhinderung des Eindringens von Öl ins Erdreich bei einer evtl. Leckage.

Kältemittelsammler entsprechend der Druckgeräterichtlinie 97/23/EG und der DIN EN 378, mit Rotalockabsperrventil mit Lötansschluss und absperrbaren Servicemanometeranschluss am Flüssigkeitsaustritt. Filtertrockner in Flüssigkeitsleitung mit Festkörpereinsatz und 100% Molekularsieb zur Aufnahme von Feuchtigkeit, Säure und Schmutzpartikeln (bis 25 Mikrometer). Maximaler Betriebsüberdruck 42 bar, in geschlossener Ausführung bis Kälteleistung von 70kW  und mit austauschbaren Blockeinsätzen ab Kälteleistung >70kW, sowie ein Schauglas mit Feuchtigkeitsindikator.
Die im Kältekreislauf installierten Rohrleitungen bestehen aus nahtlos gezogenen, gereinigten und getrockneten Kupferrohr in Kühlschrankqualität entsprechend der DIN EN 12735-1 und die dazugehörigen Fittinge nach DIN EN 1254. Die Rohrleitungen werden mittels Hartlöten unter Schutzgas miteinander verbunden und entsprechend den Anforderungen der DIN EN 378-2 verlegt. Die Saug- und Druckleitungen werden gegen Einwirkungen von Wärmequellen, zur dauerhaften Reduktion von Energieverlusten und zum Schutz vor Kondensat-/ Frostbildung mit einer Wärmedämmung versehen. Diese Wärmedämmung besitzt eine äußerst geringe Wärmeleitfähigkeit (Lambda=0,033), einen hohen Wasserdampfdiffusionswiderstand (>=10.000), ein ausgezeichnetes Brandverhalten (Euroklasse B), ist schwerentflammbar, selbstverlöschend, nicht abtropfend, leitet kein Feuer und ist insbesondere für den Einsatz in öffentlichen Gebäuden geeignet. Des Weiteren wird eine Körperschallübertragung um bis zu 28 dB(A) nach DIN 52219 reduziert.

Zur Regelung des Kältemittelmassenstroms im Verdampfer und zur Überhitzungsregelung wird ein Elektronisches Expansionsventil (EEV), Temperaturfühler und ein Drucksensor verwendet. Das EEV ist ein stetig regelndes Ventil mit einem motorischen Stellantrieb und zeichnet sich durch präziser Stellungsregelung mit Stellungsrückmeldung aus. Es weist eine sehr kurze Stellzeit (15 s/ 90°), eine hohe Auflösung und hervorragende Regelgenauigkeit sowie einen großen Regelleistungsbereich (10 - 100 %) und eine proportionale Regelung des Massenstroms (kein Pulsventil) auf. Hierdurch werden Kältemittelschläge im Kältekreislauf verhindert und die Schließfunktion erspart ein zusätzliches Magnetventil.
Es ist stromlos geschlossen, robust und wartungsfrei. Bei Defekt des Stellantriebs, ist dieser einfach auszutauschen.
Das Ventil wird über das Standardsignal für Soll- und Istwert: DC 0…10V angesteuert und besitzt eine DC 0-10V Rückmeldung. Die Spannungsversorgung beträgt AC/DC 24 V, 50/60Hz.
Wärme- und Kältedämmung
Rohrleitung und medienberührte Komponenten der Hydraulikeinheit, sind mit einer Wärme- und Kältedämmung gemäß DIN4140 und DIN EN ISO 12944 auszuführen. Diffusionsdicht, aus hochwertigem Armaflex, mit Mikro-Zellstruktur und integrierten antimikrobiellen Schutz. Die Dämmung ist FM und UL-zugelassen und erfüllt die Euroklasse B/BL-s2 d0 (EN 13823, EN ISO 11925-2).
Doppelpumpe
Zwei mehrstufige Hochdruckkreiselpumpen in Inline Bauweise. Ausführung als Doppelpumpe mit zusätzlichen Absperrorgan inkl. Entleerungsmöglichkeiten sowie Rückschlagventilen. Ausführung Standardmäßig
100 % (Redundanz) oder 66 %.

Absperrorgan inkl. Entleerung
Kugelhahn mit einem Gehäuse und Kugel aus korrosionsbeständigem, entzinkungsfreiem Rotguss. Gehäuse rohrförmig für durchlaufende Wärmedämmung. Kugel mit glattem Durchgang. Wartungsfreie Spindelabdichtung durch zwei O-Ringe. Kugelabdichtung durch PTFE-Ringe. Knebel aus schlag-festem Kunststoff, Anschläge verdeckt. Knebel auch bei wärmegedämmten Gehäuse von außen bedienbar. Anschluss Innengewinde für Gewinderohr. Zul. Betriebstemperatur TB 120 °C. Nenndruck PN 16
Ab DN65 als Gewinde-Flansch-Absperrklappe
Wartungsfreie weichdichtende Gewinde-Flansch-Absperrklappe mit angegossenen Gewindeaugen mit durchgehendem Gewinde, Baulänge (DIN 3202 T3, Reihe K1), DIN EN 558-1, Grundreihe 20, Gehäuse aus Gusseisen EN-JS1030 (Kurzbezeichnung: EN-GJS-400-15, eh. GGG-40), mit Grundanstrich, Scheibe aus Edelstahl 1.4581, von -10 °C bis + 130 °C, EPDM-Dichtmanschette, zum Absperren und Drosseln, zweifache Abdichtung der Klappenwelle mit Profilring und Taupunktsperre, zentrische Scheibenlagerung, voll isolierbar gemäß Gebäudeenergiegesetz GEG, CE-Zertifizierung nach Druckgeräterichtlinie für Fluide der Gruppen 1 und 2. Als Endklappe und zum einseitigen Abflanschen zugelassen. Mit gebohrter Welle für optionale Temperaturmessung mit THEA (Thermo-Anzeige). DVGW Registrierung für Trinkwasser DW-6201BR0244 nach DIN EN 1074-1/-2 einschließlich Desinfektionsprüfung DVGW VP64.

Rückschlagventil
Rückschlagventile für Wasser, als Schwerkraftbremse, Montage in beliebiger Lage, Betriebsdruck bis 25 bar je nach Abmessung, Körper aus Pressmessing CW 617N, Ventileinsatz aus Edelstahl, Sitz aus Gummi, Feder aus Edelstahl, max. Temperatur 100 °C, Anschlüsse Innengewinde.
Ab DN65 als Einklemm-Rückschlagventil
Einklemm-Rückschlagventil, wartungsfrei. Zentrierung mittels Gehäusekontur. Abdichtung durch Platte (federbelastet), Führung mittels Niro-Stahlbolzen in Dreipunktlage. Konstruiert, gefertigt, geprüft und gekennzeichnet nach Europäischer Druckgeräterichtlinie 2014/68/EU (DGR). Gehäuse: Messing, Baulänge nach: EN 558/49, Dichtungsart: Platte, Abdichtung: Nirostahl/GJL-250, Anstrich: ohne Anstrich, Betriebstemperatur: -10 bis 250 °C, Nenndruck: PN 6/10/16

Umschaltungen:
Zyklischer Wechsel
Zur Erreichung einer gleichmäßigen Beanspruchung/ werden die Pumpen Zyklisch umgeschaltet (bei 100 % Redundanz)
Störumschaltung
Bei Ausfall einer Pumpe wird automatisch eine Störumschaltung ausgeführt und hierdurch die andere Pumpe angefahren

Drehzahlgeregelte Hochdruckkreiselpumpe
Die normalsaugende, horizontale, mehrstufige Pumpe erzielt hohe Hydraulikleistungen. Ihre kompakte und robuste Bauform mit korrosionsbeständigen Bauteilen und ihre Benutzerfreundlichkeit in Umgebungstemperaturen bis zu 50 °C bieten einen breiten Anwendungsbereich für eine Pum-penintegration in größere Systeme.
Die Pumpe ist geeignet für Wasserversorgung und Druckerhöhung, industrielle Umwälzsysteme, Prozesswasser- und Kühlwasserkreisläufe. Sie kann ferner in Waschanlagen sowie für die Bewässerung verwendet werden. Als Gleitringdichtung muss eine FKM-Dichtung nach DIN ISO 1629 und nach ASTM D 1418 eingesetzt werden, da diese, im Gegensatz zu anderen Elastomeren, Kohlenwasserstoffverbindung langfristig standhält. Die Hochdruckkreiselpumpe wird projektspezifisch an Hand des Volumenstromes und des individuellen Systemdruckabfalls dimensioniert. Dabei wird ein Δp von 20kPa für die externe Rohrleitung angenommen sofern nichts anderes definiert wurde.

Produktdaten
Maximaler Betriebsdruck: 10 bar
Min. Medientemperatur: -20 °C
Max. Medientemperatur: 120 °C
Max. Umgebungstemperatur: 50 °C
Werkstoffe Pumpengehäuse: 1.4301
Laufrad: 1.4301
Welle: 1.4301
Dichtungswerkstoffe : FKM nach DIN ISO 1629
Fördermedium : Wasser-Glykol-Gemisch mit Monoethylen-/Propylenglykol
Direkt angeflanschter Wechselstrommotor mit zusätzlichem luftgekühltem Frequenzumformer für stufenlose Drehzahlregelung. Der Motorschutz wird über den Frequenzumformer realisiert.
Frequenzumrichter
Frequenzumrichter zur stufenlosen Drehzahlsteuerung von Drehstromasynchronmotoren und geberlosen Permanentmagnet-Synchronmotoren oder Synchron-Reluktanzmotoren in der Gebäudeautomation speziell für Antriebe von Pumpen, Lüftern und Verdichtern, für antriebsnahe Montage, geeignet für Betrieb ohne Leistungsreduzierung im Umgebungstemperaturbereich von 0 bis 45 °C.
Es müssen mindestens 150 m geschirmtes Motorkabel anschließbar sein.
Der in den Einzelpositionstexten angegebene Mindest- Nennlastwirkungsgrad ist unter Einbeziehung evtl. zusätzlich erforderlicher Funkentstörfilter und Drosseln zu erreichen.
Der Umrichter muss über eine automatische Energieoptimierung für maximalen Motorwirkungsgrad auch im Teillastbereich verfügen.
Bei Umrichterbetrieb mit Motornenndrehzahl muss die gleiche Wellenleistung wie bei direktem Netzbetrieb erreichbar sein. Die dazu erforderliche Übermodulation (300 Hz-Motorspannungsbeaufschlagung) muss wahlweise zuschaltbar sein.
Die Verwendung von Umrichtern mit schlankem Zwischenkreis ist nicht zulässig!
Der Umrichter muss als vollständig montierte Installationseinheit mit integrierter Drossel zur Reduzierung von Netzrückwirkungen gem. IEC/EN 61000-3-12 und integriertem Funkentstörfilter, zur Einhaltung der leitungsgebundenen Grenzwerte gemäß Fachgrundnorm EN 55011 Klasse B bzw. Produktnorm EN 61800-3 C1 für 10 m geschirmter Motorleitung ausgeführt sein.
Die Kurzschluss-, Erdschluss- und Schaltfestigkeit des Frequenzumrichterausgangs muss sowohl bei stillstehendem als auch bei laufendem Motor gegeben sein.
Eine Netz- und Motorphasenausfallüberwachung ist zu gewährleisten.
Folgende Normen sind einzuhalten:
Verwendung von Geräten aus ISO 9001 zertifizierter Qualitätsfertigung
Einhaltung der Grenzwerte für leitungsgebundene Funkstörungen gem. Produktnorm EN 61800-3 bei Umrichtern bis 90 kW nach Kategorie C1 für 50 m, für Leistungen ab 110 kW mindestens Kategorie C2 für 150 m.
Schirmauflagen zum EMV-gerechten Aufbau von Schaltanlagen zu Erfüllung der Anforderungen an Störaussendung EN 50081-1 und Störfestigkeit EN 50082-2 müssen vorhanden sein.
Galvanische Trennung des Steueranschlusses vom Leistungsteil gem. EN 50178 /PELV.
Für die Beständigkeit gegen korrosive Bestandteile in der Umgebungsluft ist gem. EN 60721-3-3 (IEC 721-3-3), mindestens Umweltklasse 3C2, optional 3C3 einzuhalten.

Folgende Funktionen müssen verfügbar sein:
Automatische Motorfeinanpassung bei Antriebs-Inbetriebnahme
Motorvollschutz mit Kaltleiterauswertung im Umrichter
Erkennung und Alarmweiterleitung bei Ventilator-Keilriemenriss, Pumpentrockenlauf oder Betrieb gegen einen geschlossenen Schieber ohne externe Komponenten, bedarfsabhängige Abschaltung und Wiederzuschaltung zur Energieeinsparung bei Pumpenantrieben
Synchronisation auf bereits drehenden Motor (Fangschaltung)
Sichere Überbrückung von Netzwischern durch generatorische Pufferung (dynamisches Backup)
Betrieb an der Stromgrenze und DC-Überspannungssteuerung zur Störungsvermeidung
Weiterlauf mit reduzierter Drehzahl bei Übertemperatur, Unterspannung oder Ausfall einer Netzphase
Notfallbetriebsmodus mit Aufrechterhaltung der Antriebsfunktion bis zur Selbstopferung
Echtzeituhr für zeitabhängige Steuerungen und Zeitstempel für Störmeldungen
separate Umrichter- und Motor-Betriebsstundenzähler, Klartext-Störmeldungsspeicher
3-Zonen-Prozessregler mit Stellgröße Motordrehzahl
3 weitere separate PID-Regler für interne/externe Soll-/Istwerte (skalierbar in Prozessgrößen) und Stellwertübertragung mit Spannungs- oder Strom-Einheitssignal
programmierbare Logikfunktionen
Ablaufsteuerung für einfache Antriebsaufgaben mit bis zu 20 Ereignis-/Aktionspaaren

Das grafische Bedienteil muss folgenden Anzeige- und Steuerungsmöglichkeiten bieten:
-  Klartextanzeige in deutscher Sprache
-  Detailinfo zu jeder Funktion
-  Kurvenverlaufsdarstellung
-  Hand-0-Auto Umschaltung und Alarmquittierung
-  Drehzahl auf/ab über Tasten
-  Benutzerführung bei Erstinbetriebnahme
-  Zugriff auf alle Geräteparameter
-  Sichern und Kopieren von Parametersätzen
-  Passwortschutz für alle Umrichtereinstellungen
-  frei konfigurierbares Anwendermenü mit separatem Passwortschutz

Folgende Ein-/Ausgänge müssen als Mindestbestückung vorhanden sein:
-  2 x Analogeingänge (umschaltbar 0-10 V/0-20 mA), skalierbar und invertierbar
-  4 x Digitaleingänge 24 V-Logik, wählbar H- oder L-aktiv
-  2 x Digitalklemmen 24 V-Logik, wahlweise als Ein- oder Ausgang nutzbar
-  2 x potenzialfreie Wechslerkontakte, programmierbar bzgl. Funktion sowie Anzugs- und Abfallverzögerung
-  1x programmierbarer Analogausgang 0/4-20 mA, skalierbar
interne Hilfsspannungsversorgung:
-  24 V/DC für die Beschaltung der digitalen Eingänge und ggf. zur Versorgung aktiver Istwertgeber
-  10 V/DC für Sollwertpotentiometer 1 kOhm und Motorschutzkaltleiter

Folgende Schnittstellen müssen für die externe Bedienung, Steuerung und Datenkommunikation am Basisgerät zur Verfügung stehen:
-  USB Anschluss für PC-Kommunikation mit optionaler Software
-  RS-485 Anschluss für Modbus RTU- und BACnet MS-TP Feldbusankopplung
Die Verkabelung zwischen dem Frequenzumrichter und der Hochdruckkreiselpumpe ist Teil des Leistungsumfangs und muss mit kalkuliert sein

Projektbearbeitung
DDC-Regel- und Steuerungssystem, Es werden folgende Arbeiten ausgeführt:
-  Auslegung der Regelventile nach den vom Auftraggeber vorgegebenen Werten.
-  Technische Abklärung der Komponenten für die MSR-Technik.
-  Erstellen der Belegungspläne für die DDC auf DIN A4
-  Festlegen der Regelparameter für die Regelkreise in der DDC Aktivierung der benötigten Menüs und Bearbeitung aller erforderlichen DDC-Parameter
-  Erstellen der SPS-Programme unter Berücksichtigung aller vorgegebenen Steuerverknüpfungen. Klärung von Schnittstellen zu anderen Gewerken. Erstellen der Dokumentation auf DIN A4. Die Übergabe der Unterlagen erfolgt nach der Inbetriebnahme bzw. der Abnahme.

MSR allgemein
Zum Lieferumfang des Systems gehört neben den Wärmeübertragern und der Pumpengruppe eine leistungsstarke und intelligente MSR. Hier werden die Informationen der Feldebene gesammelt und ausgewertet. Für den energieeffizienten Betrieb des Gesamtsystems sind ausgereifte und getestete Regelabläufe notwendig.
Schaltschrank
Fertig verdrahteter separater Schaltschrank mit Verkabelung aller im Gerät eingebauten Steuer-, Regel- und Antriebskomponenten. Schaltschrank am Hydraulikmodul angebaut. Klemmen für die Hauptstromversorgung, Motor und Steuerleitungen, Haupt-/Reparaturschalter für die Abschaltung der Gerätezuleitungen, Sicherungen und alle notwendigen Komponenten zur Motoransteuerung, wie Schütze, Schutzschalter, etc. Klemmleiste zur Aufnahme der externen Mess- und Steuersignale.
Schaltschrank nach DIN EN 60439-1/VDE 0660-500 und DIN EN 50178/VDE 0160 Schutzmaßnahmen DIN VDE 0100-410 Verdrahtungsfarben DIN EN 60204-1/VDE 0113-1 Farbkennzeichnung DIN EN 60073/VDE 0199071 Berührungsschutz DIN VDE 0106-100 in Schutzart DIN VDE 0470-1 IP 54 geltende EMV-Richtlinien sind einzuhalten. Montageplatte, bestückt mit nachfolgenden Baugruppen und elektrisch verdrahtet auf Ein- und Abgangsklemmen als Reihenklemmen mit Erdungs- und Nulleiterklemmen, Gehäuse in verwindungsfreier Stahlblech Konstruktion, mit feldweiser Trennung bei verschiedenen Netzarten, Sicherungsabgänge >63 A als NH-Sicherung. Verdrahtung zu den Geräten in der Schaltschranktür und zu beweglichen Konstruktionselementen in Schutzschlauch mit flexiblen Leitungen mit Adernendhülsen, Verdrahtung in abgedeckten Kabelkanälen, Füllung mit max. 75 %. Es ist dafür zu sorgen, dass die Umgebungstemperatur der Einbauteile innerhalb des Schaltschrankes eingehalten wird. Bezeichnungsschilder aus Kunststoff für alle Bauteile auf der Frontseite, Beschriftung nach genehmigter Schilderliste. Betriebsmittel-Kennzeichnung auf Einbauteilen. Für gleichartige Bauteile werden Produkte des gleichen Herstellers verwendet. Umgebungsbedingungen + 10 bis + 40 °C, 5 bis 95 % relative Feuchte, Schaltplantasche auf der Innenseite der Tür in stabiler Kunststoffausführung Erstellen der Schalt- und Stromlaufpläne Klemmenanschlusspläne, Kabellisten, Geräteaufbaupläne und Gerätelisten mit CAD-Programm. Die gültigen Pläne sind nach der Inbetriebnahme dem Anlagenbetreiber 3-fach geheftet zu übergeben. bestehend aus: Schaltschrank, Wandschrank, eintürig, Türen gummigedichtet mit innenliegenden Scharnieren und Stangenverschluss mit Doppelbartschlüssel. Bei Kabeleinführung von oben oder unten einschließlich PG-Verschraubung, Zugentlastung für abgehende Kabel mit Kabelabfangschiene. Anzahl der Wandfelder: 1 Stück Gesamtbreite: 760 mm, Breite mm: 760, Höhe mm: 760, Tiefe mm:  210, Farbe:  RAL 7032.

Einbauteile Schaltschrank:
-  Einspeisung 400 V AC, bestehend aus Hauptschalter 3-polig und Zuleitungsklemmen in erforderlicher Größe, Nennstrom: 25A
-  Schaltschrankbeleuchtung je Schaltschrankfeld bestehend aus je: 1 Glühwendelröhre 20 W komplett, 1 Türkontaktschalter, 1 LS-Schalter
-  Steckdose 230 V/50Hz, 16 A in Aufputzausführung mit LS-Schalter B 16A, FI-Schutzschalter 2-polig, Nennstrom: 16A, Auslösestrom: 0,03A, Einbau auf Montageplatte
-  Steuerspannungstransformator 230 V/ 24 AC nach VDE 0550/0551 einschließlich Motorschutzschalter als Primärsicherung und LS-Schalter C, 1 polig als Sekundärsicherung, Nennleistung 250VA
-  Netzgerät für Gleichstrom-Versorgung 24 V/DC- 3 A, Netz 230 V/AC einschließlich Motorschutzschalter als Primärsicherung und 1 LS-Schalter C, 1 pol als Sekundärsicherung
-  Pumpensteuerung bestehend aus: Motorschutzschalter, 3-polig+Hi; Leistungsschütz, Hilfsrelais, Signalisierungsebene einschließlich Steuerung sind Bestandteil der Automationsstation (2x Bei Doppelpumpenausführung)
-  Netzabgang schaltbar für Kältemaschinen, bestehend aus Motorschutzschalter, 3-polig + Hi, Leistungsschütz und Hilfsrelais, Signalisierungsebene einschließlich Steuerung sind Bestandteil der Automationsstation
-  Allgemeinsteuerung bestehend aus: Taster, Hilfsrelais und 2 Meldeleuchten, Signalisierungsebene einschließlich Steuerung sind Bestandteil der Automationsstation
-  Elektrischer Anschluss verlegter Installationskabel: Absetzen der Kabel und  Anklemmen nach Kabelliste/Klemmenanschlussplan an die nummerierte Klemmleiste im Schaltschrank und an die Feldgeräte einschließlich Klein- und Befestigungsmaterial
-  E-Verkabelung: Kabel und Leitungsverbindung zwischen internen Feldgeräten und interner Schaltanlage incl. Installationsmaterial sowie Klein- und Befestigungsmaterial
-  Gravuren/Bezeichnungsschilder, Größe ca. 40 x 20 mm Schrift
  schwarz auf weißem Grund

DDC-WRG-Regelung
Frei programmierbare und erweiterbare Steuerung zur Regelung des kompletten WRG-Systems inkl. Touchscreen-Bedienung und Web-Technologie. Kommunikationsmöglichkeiten Modbus, BACnet, Profibus etc. Der Einbau der DDC-Geräte einschließlich sämtlicher Zubehörteile in die Schaltschranktür oder Montageplatte inkl. Verdrahtung mit Beschilderung ist im Lieferumfang enthalten. Die DDC-WRG-Regelung umfasst folgende Funktionen:

-  Volumenstrommessung WRG-Kreislauf
-  Drehzahlregelung WRG-Pumpe
-  Wirkungsgradoptimierung des WRG-Systems
-  Vereisungsschutzfunktionen und Leistungsregelung über stetiges Regelventil
-  Frostschutzüberwachung
-  Anfahrschaltung
-  Externe Sollwertvorgabe 0-10 V für Zulufttemperaturregelung
-  Übergabe der Messwerte der Gerätesensorik über Standardsignale (0-10 V oder 4-20 mA) oder über diverse Kommunikationsmöglichkeiten
-  Eingang externe Freigabe
-  Ausgänge Betriebsrückmeldung, Störungsmeldung und Anforderung externer Pumpen
-  Optional: Ansteuerung Primärventil Heizen (24 V, 0-10 V DC)
-  Optional: Ansteuerung Primärventil Kühlen (24 V, 0-10 V DC)
-  Optional: Ansteuerung Ventile EKRG
-  Optional: Ansteuerung Ventile Mehrfachanlage

DDC-WRG-Regelung bestehend aus:
-  Basisgerät: Anzahl E/A Modulsteckplätze: 17, Erweiterungsanschluss: ja, Arbeitsspeicher (RAM): 1 MByte, Datensicherung: 1-3 Jahre, integrierter Web Server: ja, Schnittstellen: RS 485 auf Klemmblock, 2 x Ethernet-TCP, Profi-S-Bus, RS232 (auf Sub D), Backup Option mit Flash Card, Slot für #0
-  Flash Speichermodul mit BACnet Erweiterung, steckbar auf Slot M1, M2
-  Touchscreen: 65536 Farben,Base line 7.0" TFT WVGA, 800 x 480 Pixel, 128 MByte on-board-Filesystem, FTP-Server, Schnittstellen: Ethernet TCP/IP, 1 x RJ45, USB 12 MBit: 1xSlave, Seriell: 1 x RS232; 1 x RS485, Browser: Micro Browser, Speisespannung: 18..32 VDC, IP 65 frontseitig, Größe: B X H X T 202 x 156 x 42 mm, Ausschnitt: 189 x 142 mm, inkl. Verbindungskabel
-  Datendose Cat 5e geschirmt: 2-fach Aufputz, RJ 45 Buchsen, mit LSA Plus-Anschluss, vollgeschirmt, geprüft und zertifiziert
-  Patchkabel Cat 5e geschirmt: Twisted Pair, FTP geschirmt, 4x2AWG 26, RJ 45 Stecker, geschirmt
-  Analoges Eingangsmodul mit 4 Eingangskanälen 12 Bit, Universal: 0 - 10 V, 0(4)-20 mA, PT/NI 1000, 0-2500 Ohm
-  Analoges Ausgangsmodul mit 4 Ausgangskanälen 12 Bit, Umschaltbar: 0 - 10 V, 10 mA
-  Digitales Eingangsmodul mit 4 Eingängen 24 VDC, galvanisch verbunden Eingangsspannung 15 - 30 VDC für zweiweggleichgerichtete externe Speisung, mit optischer Signalisierung der Eingangszustände, einsetzbar für positive und negative Logik, LED leuchtet bei Schalter geschlossen, bzw. bei Schalter geöffnet. Typische Eingangsverzögerung max. 8 ms
-  Digitales Ausgangsmodul mit 4 Relaiskontakten, in 2 Gruppen belastbar mit 2 A/ 48 VAC bzw. 2 A/ 50 VDC, mit optischer Signalisierung der Ausgangszustände

Kommunikation
Als Kommunikationsprotokolle müssen BACnet und Modbus zur Verfügung stehen. Die Auswahl des Protokolls erfolgt bei Auftragsvergabe.

Kommunikation BACnet IP oder MS/TP

BACnet-Objekte
Die Kommunikation erfolgt über die BACnet Standardobjekte. Dazu sind alle BACnet Objekte anzulegen, die zur Kommunikation und zum Gebäudemanagement notwendig sind.
Die Kommunikation mit proprietären Kommunikationsprotokollen und nicht genormten BACnet-Objekten ist nicht zulässig

EDE-Listen (Engineering Data Exchange)
Zum Austausch projektspezifischer BACnet Adressen (physikalische und virtuelle Datenpunkte) in einer standardisierten Form wird eine EDE-Liste in MS-Excel verwendet.
Die EDE-Liste ist  vom Lieferanten der Automationsstationen vollständig auszufüllen, inklusive aller Pflicht- und freiwilligen Felder sowie der angefügten Einheiten und Zustandstexttabellen.
Damit ist eine optimale Darstellung und Bedienung der BACnet-Datenpunkte im Managementsystem gewährleistet.

Folgende Informationen sind für BACnet anzugeben:
In allen Pflichtfeldern (Mandatory)
-  Device ID
-  Device Name
-  Objektnamen
-  Objekttypen

In allen freiwilligen Feldern
-  Klartext zum Objekt (Description)
-  physikalische Einheit (Unit)
-  Zustandstexte (State Text)
-  obere und untere Alarmgrenzen (high Limit,  low Limit)
-  Bereichsgrenzen, Wertebereiche (max/min present value)
-  Lese/Schreibrecht auf das Objekt (commandable)

Normungsbedingt sind die Feldbezeichner der Tabelle in englischer und deutscher Sprache gehalten. Die projektspezifischen Eingaben durch die Bieter sind vollständig in deutscher Sprache vorzunehmen. Die EDE-Liste ist in der Montage- und Revisionsplanung aktuell zu übergeben.

BACnet-Inbetriebnahme
Mit der Einregulierung der MSR-Technik werden alle Komponenten der Gebäudeautomation und des Netzwerkes auf Ihre Funktion geprüft und gemäß Spezifikation in Betrieb genommen.

Für die BACnet Inbetriebnahme gilt
-  Überprüfung der Teilnehmer im Netzsegment
-  Sicherheitsfunktionen prüfen
-  Kontrolle der integrierten Subsysteme
  (Ventile, Pumpen etc.)
-  Kontrolle der Funktionsabhängigkeiten.
-  Überprüfung des Systemverhaltens statisch, dynamisch
-  Einzelprüfung der Datenpunkte

Kommunikation Modbus IP oder RTU
Die Kommunikation erfolgt über die Modbus -Standarddatenpunkte.
Dazu sind alle Datenpunkte anzulegen, die zur Kommunikation und zum Gebäudemanagement notwendig sind.

Datenpunkt-Listen
Der Austausch projektspezifischer Modbus Datenpunkte (physikalische und virtuelle Datenpunkte) erfolgt in einer standardisierten Form (Liste in MS-Excel).

Temperaturmessung
Es erfolgt eine Messung der Außenluft- Zuluft- und Ablufttemperaturen mittels Kanaltemperaturfühler PT1000.

Kanaltemperaturfühler 300 mm PT1000
Kanaltemperaturfühler mit Anschlussgehäuse aus Kunststoff.
Messbereich: -30 - +150 °C, Sensoren: PT1000, Einbaulänge: 300 mm, Schaltungsart: 2-Leiteranschluss, Messstrom: ca. 1mA, Schutzrohrwerkstoff: Hülse aus Edelstahl, Schutzrohrdurchmesser: d=6mm, Anschlusskopf: Kunststoffgehäuse, weiß, Montage: mittels Flansch, Isolationswi-derstand: > 100 MOHM, bei 20°C, Schutzart: IP 65

Mittelwerttemperaturfühler 6m PT1000
Messbereich:-30°C - +80°C, Sensor: PT1000, Schaltungsart: 2 Leiteranschluss, Messstrom: 1mA, Hülse: V4A Nennlänge: 6m, Rutenwerkstoff: Kupfer mit Kunststoffüberzug, Anschlusskopf: Kunststoff, Feuchte:<95%r.H, Schutzklasse: 3, Schutzart: IP 65

Volumenstrommessung
Es erfolgt eine Messung des tatsächlichen WRG Sole-Volumenstroms mittels kalibrierten Volumenstromdurchflussmesser. Eine statische Einmessung des Volumenstroms ist nicht zulässig.

Volumenstrommessung
Es erfolgt eine Messung des tatsächlichen Luftvolumenstroms mittels Sensor pro Gerät.
Druck- und Differenzdruckumformer DF: Drucksensoren zur Messung von Über-, Unter- oder Differenzdrücken in Luft. Messbereiche:
Mehrbereichsumschaltung 0-100/300/500/1000/2000/3000/5000, Medientemp.: 0 - +50 °C Druckanschluss: 4/6 x 11 mm (Schläuche
d=4/6 mm), Gehäuse: 65 x 59 x 36 mm, Kunststoff, weiß, Elektr. Anschluss: 2- oder 3-Leiter, Druckart: Differenzdruck, Versorgungsspannung: 24 VAC(+/-20 %) 15-36 VDC(+/-10 %), Ausgangssignal: 0 - 10 V oder 4 - 20 mA,  Medium: Luft, nicht aggressive Gase, Stromaufnahme:
< 1 VA/ 24 VDC, <2,2 VA/ 24 VAC, Linearität: +/- 1% v. EW, Schutzklasse: 3, Luftfeuchte: < 95% r.H, Schutzart: IP 65, Zubehör: Schlauchset

Volumenstromüberwachung
In Abhängigkeit der WRG Pumpen Ansteuerung und des gemessenen Solevolumenstroms erfolgt eine Volumenstromüberwachung. Hierbei wird sichergestellt, dass die WRG Pumpe bei Systemverschmutzung oder geschlossenen Ventilen abgeschaltet wird und somit Schäden vermieden werden.

Drehzahlregelung WRG-Pumpe
In Abhängigkeit der bauseitigen Anforderung, der Mediumstemperaturen und des Abluftvolumenstroms wird über eine Optimierungsfunktion die Drehzahl der WRG Pumpe und somit der Volumenstrom im WRG Kreislauf geregelt. Damit erreicht die WRG Station immer die bestmögliche Wärmerückgewinnungsleistung.

Vereisungsschutzfunktionen
Für den Vereisungsschutz des Abluftwärmeübertragers wird der Druckverlust über den Übertrager und die Mediumstemperaturen im WRG Kreislauf überwacht. Im Falle einer Vereisungsgefahr wird in 1. Sequenz die Pumpendrehzahl erhöht und in 2. Sequenz die Ansteuerung des WRG Ventils angepasst.
Drucküberwachung Solekreislauf
Durch einen Druckschalter in der Sicherheitsbaugruppe erfolgt eine einstufige Systemdrucküberwachung. Bei Unterschreitung des eingestellten Mindestdruck wird die WRG Pumpe abgeschaltet.
Leistungsmessung Wärmerückgewinnung
Die zurückgewonnene Leistung muss im Display angezeigt werden. Bei der Berechnung muss der Massestrom unter Beachtung der tatsächlichen Dichte des Wasser-Glykol-Gemischs und die Vorlauf- /Rücklauftemperaturdifferenz mit entsprechender Wärmekapazität berücksichtigt werden.

Speicherung der rückgewonnenen Wärmearbeit
Die zurückgewonnene Wärmearbeit (aus der Leistungsmessung) muss für den Heiz- bzw. Kühlfall einmal pro Stunde aktualisiert und als Nachweis der rückgewonnenen Wärmearbeit fortlaufend gespeichert werden.

Inbetriebnahme WRG System
Inbetriebnahme des DDC-Regel- und Steuerungssystems. Voraussetzungen für die Inbetriebnahme sind, dass alle baulichen Voraussetzungen erfüllt sind und sämtliche Versorgungsmedien ununterbrochen zur Verfügung stehen. Folgenden Arbeiten werden dabei im Einzelnen durchgeführt: Überprüfung der Feldgeräte auf ordnungsgemäßen Einbau. Überprüfung der elektrischen Anschlüsse Funktionsprüfung der im Lieferumfang enthaltenen Fühler, Geber und Stellglieder. Einladen der projektspezifischen DDC-Regel- und -SPS- Programme. Inbetriebnahme der DDC-Zentralen mit allen angeschlossenen Datenpunkten. Anpassung der Parameter an die Betriebsbedingungen der BTA, Einstellung und Einregulierung nach den vorgegebenen Sollwerten und Führungsgrößen. Prüfen der Steuerprogramme. Datensicherung der gesamten DDC-Regel- und Steuerungsanlage und Übergabe einer Datensicherung auf Datenträger, einmalige Einweisung des Bedienungspersonals in die ordnungsgemäße Bedienung der MSR- Einrichtungen gemäß Lieferumfang.

Bauseitige Leistungen
Folgend Arbeiten sind im Umfang des Anlagenbauers enthalten:
-  alle Verrohrungs- und Anschlussarbeiten zwischen Hydraulikstation und RLT-Gerät
-  die komplette Isolierung der externen Rohrleitung
-  Spülen, Wasser-Glykol-Füllung, Entlüften und hydraulischer Abgleich
-  Zulässige Gemische sind Monoethylenglykol und 1,2-Porpylenglykol (Mischungsverhältnis nach Herstellerangaben im Auslegungsfall)
-  Verkabelung zwischen RLT-Gerät, Hydraulikstation und Schaltschrank, bzw. zwischen Schaltschrank und Hauptspannungsversorgung
-  das Auflegen der Zuleitung

Achtung:
Wasser-Glykol
Aus Gründen des Korrosionsschutzes ist nur ein fertig vermengtes Wasser-Glykol-Gemisch aus Trinkwasser und Monoethylenglykol bzw. Propylenglykol von namhaften Herstellern mit nachweisbarer Zusammensetzung zulässig. Das Mischungsverhältnis resultiert aus der erforderlichen Frostschutzgrenze des Mediums. Ein vor Ort hergestelltes Gemisch darf auf Grund seiner Inhomogenität und unbekannten Zusammensetzung nicht verwendet werden.

**30.05.0030 Hydraulikmodul mit Wärmepumpe**
Hydraulikmodul mit Wärmepumpe
für Kreislaufverbundsystem zur Wärmerückgewinnung in
Lüftungsanlagen, im Gehäuse montiert

Standort:  Zentrale FO
WRG System:  KVS mit reversibler Wärmepumpe

Angaben nach DIN EN 13053/ EU-Verordnung 1253/ 2014
Temperaturübertragungsgrad:  %  80,5
WRG-Effizienz:  %  73,4
Rückgewinnungsklasse:  H2
Medium:  Wasser mit Ethylenglykol
Frostschutzanteil:  %  30

Nachweisfall nach EN 308
  Außenluft  Abluft
Volumenstrom:  m³/h  42.000  42.000
Leistung:  kW  229,10  220,50
Temperatur Lufteintritt:  °C  5  25
Feuchte Lufteintritt:  %  80  20
Temperatur Luftaustritt:  °C  21,1
Wärmepumpe COP:  5

Winterfall unter Berücksichtigung Vereisungsschutz
  Außenluft  Abluft
Volumenstrom:  m³/h  42.000  42.000
Leistung:  kW  342,00  333,40
Temperatur Lufteintritt:  °C  -12  22
Feuchte Lufteintritt:  %  90  15
Temperatur Luftaustritt:  °C  12,1
Zusatzenergie Heizen:  kW  0
Wärmepumpe COP:  3,58

Sommerfall
  Außenluft  Abluft
Volumenstrom:  m³/h  42.000  42.000
Leistung:  kW  109,80  121,20
Temperatur Lufteintritt:  °C  34  26
Feuchte Lufteintritt:  %  50  50
Temperatur Luftaustritt:  °C  26,4  34,5
Feuchte Luftaustritt:  %  77  31
Zusatzenergie Kühlen:  kW  0
Wärmepumpe EER:  3,88

Abmaße
Breite, ca.  mm  2.600
Tiefe, ca.  mm  1.200
Höhe, ca.  mm  1.900

Hydraulikstation EcoCond bestehend aus:
-  Hydraulikstation auf Gestell vormontiert
    -  Reversible Wärmepumpe R513A
    -  WRG-Schaltschrank mit SAIA SPS
    -  Bedienelement Touchscreen
    -  Differenzdrucksensor WRG-Kühler montiert und verschlaucht
    -  Regelventil mit Antrieb 24V
    -  Absperrarmaturen
    -  Sicherheitsbaugruppe
    -  Schmutzfänger
    -  Füll- und Entleerungseinrichtungen
    -  Durchflussmengenmesser
    -  Tauchtemperaturfühler
    -  Systemerweiterung Doppelpumpe
  Schaltschrankerweiterung
  2 x Hochdruckkreiselpumpe mit FU; Redundanz 100 %
    -  BACnet IP zur GLT-Aufschaltung
    -  Übernahme eine Anlagenkennzeichnungsschlüssels für Schaltschrank und BACnet IP
    -  Isolierung Hydraulikstation

Bauseitige Leistungen:
-  Verrohrung zw. Registern und Hydraulikstation
-  Befüllung mit Wasser-Ethylenglykol
-  Kabelzug zw. Schaltschrank und RLT-Geräten
-  Übergabe Luftmengenmessung RLT-Geräte von GLT
-  Übergabe Temperaturmessung RLT-Geräte von GLT
-  Elektrozuleitung mit Vorsicherung

Hinweis Pumpendimensionierung:
Bei der Pumpendimensionierung wurde ein medienseitiger Druckverlust der bauseitigen Rohrleitung von 20 kPa zugrunde gelegt.

Sonst wie vor beschrieben

Der Planung liegen die Merkmale des Berliner Luft Technik GmbH Typ EcoCond+ DN 50/2 zugrunde.

Angeb. Fabrikat/Typ: '..........'........................................''
Menge: 2,000 St

**30.05.0040 Provisorische Wetterschutzabdeckung Hydraulikstation**
Provisorische Wetterschutzabdeckung Hydraulikstation
Die auf dem Dach aufgestellte Hydraulikstation (s. Vorposition) ist unmittelbar nach Aufstellung mit einer wasserbeständigen, UV-stabilen Schutzabdeckung gegen Witterungseinflüsse (Niederschlag, Wind, Schnee, direkte Sonneneinstrahlung) zu versehen.

Die Leistung umfasst:
• Liefern und Aufstellen einer formstabilen, wasserbeständigen Schutzeinhausung bzw. Abdeckung (z. B. PE-/PVC-Plane≥ 250 g/m², Wellplatten-Schutzkonstruktion o. glw.), passend auf die Abmessungen der Hydraulikstation inkl. aller Anschlüsse und Aggregate
• Windsogsichere Befestigung der Abdeckung auf dem Dach (Zurrgurte, Beschwerung o. Ä.), ohne Beschädigung der Dachabdichtung
• Sicherstellung einer ausreichenden Hinterlüftung zur Vermeidung von Kondensat- und Korrosionsbildung
• Regelmäßige Kontrolle und Instandhaltung der Abdeckung während der gesamten Vorhaltezeit
• Vorhalten des Wetterschutzes ab Aufstellung der Hydraulikstation bis zur endgültigen Fertigstellung des bauseitigen Witterungsschutzes durch den Architekten (Dauer derzeit nicht bestimmbar)
• Rückbau und Entsorgung der provisorischen Abdeckung nach Freigabe durch die Bauleitung
•
Hinweis:
Eine Vorhaltedauer von 4 Wochen ist im Angebotspreis kalkulatorisch zu berücksichtigen.
Menge: 2,000 St

*Hinweis:  Leitbeschreibung - RLT-Gerät Hygiene / Innenaufstellung ****
*** Leitbeschreibung - RLT-Gerät Hygiene / Innenaufstellung ***
Geräte in Hygieneausführung für Innenaufstellung nach DIN 1946 Teil4,
baumustergeprüft nach VDI 6022, Blatt 1 und 2, VDI 3803, sowie ÖNORM H 6021und SWKI 2003-5. Die Geräte erfüllen die relevanten Normen (DIN EN 1886, DINEN 13053), und den Empfehlungen des RLT Raumlufttechnische Geräte Herstellerverbandes e.V. (z.B. RLT 01) sowie die Anforderungen der DIN 1946 Teil4.

Die modular aufgebaute Gerätekonstruktion ist auf einem Raster von
153 mm aufgebaut, das Längenraster beträgt 76,5 mm.
Alle Funktionsteile sind zu variablen Baueinheiten zusammenstellbar.
Die Gerätekonstruktion ist vollkommen zerlegbar, ohne Schweißverbindung und besteht aus einer innenliegenden Vierkantrahmenkonstruktion und außen angebrachten Wandpaneelen. Durch diese Konstruktion werden Kältebrücken vermieden. Die Konstruktion ist innen vollkommen glatt, ohne Rahmenvorsprünge, Schraubspitzen und Wandbefestigungen ausgeführt. Die selbsttragende Rahmenkonstruktion wird aus Aluminium (AlMg) oder Edelstahl 1.4301 gefertigt. Die Ausführung erfolgt mit wetterfesten Dach. Der Dachüberstand beträgt umlaufend 40 mm und besitzt eine Tropfkante. Alle Türen erhalten Feststellvorrichtungen.

Wandung und Boden
Im Bodenbereich ist der Rahmen in die Bodenkonstruktion integriert. Die Oberfläche zwischen Boden und Rahmen bildet eine Ebene ohne Rillen und Vertiefungen und ist zur Wischreinigung geeignet. Alle Fugen im Inneren sind mit einem desinfektionsmittelbeständigen, gesundheitlich unbedenklichen Dichtstoff dauerelastisch versiegelt.
Die Paneele ist verzinkt mit zusätzlicher Beschichtung RAL 7035.
Die Bodenoberfläche im Inneren ist aus Edelstahl (1.4301) gefertigt. Der Boden ist begehbar. Alle Einbauschienen und Einschubrahmen sind aus Edelstahl (1.4301) oder Aluminium gefertigt und somit dauerhaft korrosionsfest.

Die Außenluftkammer erhält eine begehbare Wanne aus Edelstahl 1.4301 mit seitlichen Ablaufstutzen.

Im gesamten Innenbereich ist der Rahmen in das Stufenpaneel integriert. Dieser Gehäuseaufbau steht für eine hohe Verwindungssteifigkeit und lange Lebensdauer.

Paneelstärke Wand/ Decke  mm  min. 64
Paneelstärke Boden  mm  min. 62

Gehäusedaten nach DIN EN 1886 (gemessen vom TÜV Süd an einer Modellbox):
Thermische Isolierung  min. T2
Wärmebrückenfaktor Klasse  min. TB2
Mechanische Stabilität  min. D1
Gehäuseleckage  min. L1
Filter-Bypass-Leckage  0,1 % bis Filterklasse F9

Einfügungsdämmmaße De (dB) gemäß EN 1886:
  125  250  500  1000  2000  4000  8000  [Hz]
  20,8  31,6  33,5  22,5  27,2  37,5  39,0  [dB]

Türen und Bediendeckel
Die Türen und Bedienungsdeckel sind mit umlaufenden, geschäumten Dichtungen gemäß VDI 6022 und DIN 1946/T4 ausgestattet.
Bedienungsöffnungen sind generell mit außenliegenden, nur durch Werkzeug zu öffnende, Verschlüsse ausgestattet. Diese können alternativ mit einem Griff und abschließbar ausgeführt werden. Abnehmbare Bediendeckel verfügen über Klemmhebelverschlüsse.

Die 2 bzw. 3-dimensional einstellbaren Tür-Scharniere erlauben eine einfache Verstellung des Türblattes und des Anpressdruckes.

Verkabelung
Die Kabelverlegung erfolgt möglichst außerhalb des Gerätes. Im Inneren verlegte Kabel werden im extra dafür vorgesehenen Installationsbereich montiert.

Grundrahmen
Zur Verhinderung der Bodenelement-Korrosion und zum besseren Transport und Montage ist im Gehäuse ein Grundrahmen in verzinkter Ausführung integriert. Die Lieferung erfolgt „am Gerät montiert“.

Grundrahmenhöhe:  gemäß Beschreibung technische Daten

Ventilatorelement - freilaufendes Rad
für Zu- oder Abluft, mit einem Einbau-Radialventilator mit IEC-Drehstrom-Normmotor, energieoptimiert für den Einsatz ohne Spiralgehäuse. Laufrad fliegend auf der Motorwelle montiert. Einlaufdüse starr mit der Motorträgerkonsole verbunden und einjustiert.
Gesamte Einheit auf U/C-Profilen befestigt und somit durch Schwingungsdämpferelemente entkoppelt aufstellbar. Hochleistungslaufrad mit rückwärts gekrümmter Beschaufelung, spezielle Schaufelgestaltung für hohe Wirkungsgrade und günstiges akustisches Verhalten.
Laufrad mit Nabe gewuchtet (mind. G 6,3 nach ISO 1940 T1). Hinterzogene Einlaufdüse zur optimalen Laufradanströmung, aus verzinktem/ lackiertem Stahlblech.
Eingeschraubte/eingeschweißte Taperlock-Nabe aus Grauguss/Stahl. IEC-Drehstrom-Normmotor (deutsches Markenfabrikat), 400V, 50Hz, Motorschutz durch Kaltleiter, Iso.-Kl. F, für Frequenzumformerbetrieb geeignet. Der Motor ist mit einem Motorvollschutz mittels Kaltleiter ausgestattet. Die Motordrehzahl ist regelbar durch einen Frequenzumrichter. Zwischen Ventilator und Gerätegehäuse ist ein Potential-Ausgleichsband montiert.
Zwischen Ventilatorstutzen und Gerätetrennwand erfolgt die Verbindung mittels elastischen Stutzens mit Potentialausgleich.
Die Ventilator-Motor-Konstruktion ist für erhöhten Korrosionsschutz zusätzlich beschichtet.
Die Bedienungstür der Ventilatorkammer ist abschließbar.
Der saugseitige Abstand von Einbauteilen beträgt mindestens 0.5 x Raddurchmesser. Der druckseitige Abstand zu Einbauteilen ist ohne Abströmeinrichtung mindestens 1 x Laufraddurchmesser und mit Abströmvorrichtung min. 0.5 x Laufraddurchmesser. Der Mindestabstand zur Wand beträgt 0.35 x Laufraddurchmesser (0.3 x D bei pstat < = 500 Pa). Im Mittel muss der Abstand zu den Wänden min. 0.4 x Laufraddurchmesser (0.35 x D bei pstat < = 500 Pa) betragen.
Ein Reparaturschalter für Hauptstrom und ein Potentialausgleich sind am RLT-Gerät vorgesehen. Gehäuse in Schutzart IP 65, Vorhängeschlosssperre 3-fach.
Schalter mit Motor komplett laststromseitig verkabelt inklusive Schutzrohr auf Schellen verlegt sowie Kabelverschraubungen. Schalter mit 2 Hilfskontakten für Meldung an DDC.
Eine doppelschalige Schauöffnung und Beleuchtung mit Lichtschalter ist integriert.

Frequenzumformer
Europäisches Markenfabrikat als Spannungszwischenkreisumrichter mit konstanter Zwischenkreisspannung, Netzfilter, RS 485 Schnittstelle für Parametrierung und Diagnose, integriertem Motorschutz sowie Bedienpaneel, überlast- und leerlaufsicher, und nach Spannungsausfall selbsttätig wieder einschaltend.
Im Werk wird der Frequenzumformer auf die in der Gerätekarte angegebenen Werte parametriert.
Die Einheit Umrichter - Motor, inklusive Verkabelung, ist funkentstört nach dem Grenzwert B gemäß den Bestimmungen des Amtsblattes Nr. 61 VFG 243/f199 des BMT vom 11.12.1991 auszuführen. Gehäuse in Schutzart IP 55. Der Frequenzumformer wird außen am Gerät angeordnet.
Der Umrichter mit Netzfilter ist am Ventilatorteil zu installieren. Die Leitung zwischen Motor und Frequenzumrichter ist mit abgeschirmtem Kabel zu verlegen.

Schalldämpferelement
Der Rahmen, die Kammerbleche und ggf. An- bzw. Abströmprofile der einzelnen Schalldämmkulissen sind je nach Verwendung aus Aluminium gefertigt. Die Oberflächenbeschaffenheit des Dämmmaterials ist dauerhaft abriebfest und aus reinigungsbeständigem Material (z. B. Glasseide). Die Kulissen erfüllen die Forderungen der VDI 6022 und der RLT Gütegemeinschaft Kulissenschalldämpfer. Die Kulissen sind zur Reinigung ausziehbar, ohne dass andere Einbauteile abgebaut werden müssen.
Die Einbauschienen und Verblendungen sind aus Aluminium oder Edelstahl gefertigt.

Die Mindestabstände zu weiteren Einbauteilen betragen:
anströmseitig  1.0 x max. Kulissenbreite
abströmseitig  1.5 x max. Kulissenbreite

Der Druckverlust beträgt maximal 50 Pa.

Erhitzerelement PWW/ Glykol
Der Wärmetauscher ist als Register in Cu / Alu - Ausführung hergestellt.
Der Rahmen ist aus Edelstahl und die Lamellen aus Aluminium gefertigt. Die Sammler sind aus Kupfer. Die erforderlichen Einbauschienen bestehen aus Aluminium oder Edelstahl.
Zur Reinigung bis in den Kern hat das Tauscherpaket bei versetzen Rohren eine max. Tiefe von 300 mm (bezogen auf einen Lamellenabstand von 2,0 mm). Wärmetauscher mit größeren Bautiefen werden zweigeteilt ausgeführt.
Die Heizmittelanschlüsse sind als Anschlussstutzen mit Gewinde seitlich aus dem Gerät herausgeführt und gegen das Gerätegehäuse diffusionsdicht abgedichtet. Außen sind Dichtrosetten als Wandabschluss vorhanden. Die Anschlussstutzen sind mit Entlüftungs- und Entleerungsstutzen versehen.
Der Druckverlust auf der Medienseite beträgt max. 20 kPa.
Der Erhitzer ist im eingebauten Zustand von allen Seiten aus reinigbar angeordnet, ohne andere Einbauteile demontieren zu müssen. Die Gehäusekammer ist mit Druckmessstutzen ausgestattet.

Kühlerelement PKW/ Glykol
Der Wärmetauscher ist als Register in Cu / Alu - Ausführung hergestellt.
Der Rahmen ist aus Edelstahl und die Lamellen aus beschichteten Aluminium gefertigt. Die Sammler sind aus Kupfer.
Zur Reinigung bis in den Kern hat das Tauscherpaket bei versetzen Rohren eine max. Tiefe von 300 mm (bezogen auf einen Lamellenabstand von 2,0 mm). Wärmetauscher mit größeren Bautiefen werden zweigeteilt ausgeführt.
Wärmetauscher mit Kondensatanfall haben einen minimalen Lamellenabstand von 2,5 mm.
Die Kühlmittelanschlüsse sind als Anschlussstutzen mit Gewinde seitlich aus dem Gerät herausgeführt und gegen das Gerätegehäuse diffusionsdicht abgedichtet. Außen sind Dichtrosetten als Wandabschluss vorhanden. Die Anschlussstutzen sind mit Entlüftungs- und Entleerungsstutzen versehen.
Der Druckverlust auf der Medienseite beträgt max. 50 kPa.
Die Kühlerkammer ist mit einer Kondensatwanne aus korrosionsbeständigen Material z. B. Edelstahl (min. 1.4301) und allseitigen Gefälle ausgerüstet. Nach dem Abschalten der Anlage verbleibt aus hygienischen Gründen kein Kondensat in der Wanne.
Der Kühler ist im eingebauten Zustand von allen Seiten aus reinigbar, ohne andere Einbauteile demontieren zu müssen. Die Gehäusekammer ist mit Druckmessstutzen ausgestattet.

Tropfenabscheider
Der Einsatz eines Tropfenabscheiders ist aus energetischen und hygienischen Gründen durch eine entsprechende Dimensionierung nach Möglichkeit zu vermeiden. Eine spätere Nachrüstung ist jedoch generell gegeben.
Der Tropfenabscheider besteht aus ausbaubaren Kunststoffprofilen mit einem Rahmen aus Aluminium oder Edelstahl und ist seitlich aus dem Gerät separat ausziehbar.

KVS-Wärmeübertrager
Zur rekuperativen Wärmerückgewinnung (Kategorie IIa gemäß DIN EN 308) werden EUROVENT zertifizierte Hochleistungs-Lammellen-Wärmeübertrager eingesetzt. Die Übertrager werden projektspezifisch für niedrige luft- und wasserseitige Druckverluste optimiert. Sie sind gemäß Druckgeräterichtlinie 2014/68/EU Artikel 4.3 geprüft und bei einem Druck von max. 16 bar sowie einen Temperaturbereich von -30 °C bis +100 °C standardmäßig einsetzbar.
Sie bestehen aus Kupferrohren mit mechanisch angepressten Lamellen sowie einem stabilen Rahmen und sind für Wasser-Glykol-Gemische geeignet.
Der Rahmen des Wärmeübertragers ist aus Edelstahl 1.4301, die Lamellen sind mindestens aus Aluminium mit Epoxydbeschichtung ausgeführt.
Der Lamellenabstand muss aus energetischen und hygienischen Gründen mindestens 2,5 mm betragen und darüber hinaus, eine durchgängige Reinigung bis in den Kern gewährleisten. Für berippte Wärmeübertrager ab einer Bautiefe von 300 mm (450 mm bei fluchtender Rohranordnung), bezogen auf einen Lamellenabstand von 2,0 mm, sind daher besondere Maßnahmen erforderlich (VDI3803-Blatt1). Bei größeren Lamellenabständen kann die zulässige Bautiefe linear größer gewählt werden. Wärmeübertrager mit >14 versetzten Rohrreihen sollten geteilt und mit entsprechenden Zugangsmöglichkeiten ausgeführt werden.
Die verwendeten Hochleistungs-Wärmeübertrager verfügen, je hydraulischem Wasserweg, über eine integrierte Entlüftungs- und Entleerungsvorrichtung. Eine zentrale Vorrichtung am Ein- bzw. Austritt des Wärmeübertragers ist aus energetischen Gründen nicht zulässig.
Die Wärmeübertrager werden Standardmäßig mit Außengewindeanschlüssen ausgeführt. Optional können Gewinde- und Gegenflansche mitgeliefert werden. Die Übertrager müssen von beiden Seiten einseh- und reinigbar sein und mit einer Kondensatwanne mit allseitigem Gefälle versehen sein.

Taschenfilterelement
Die Filterklasse am Ansaug entspricht mindestens der Klasse ISO ePM1 ≥ 60% und ist dauerhaft gekennzeichnet. Die Filterfläche der Taschenfilter beträgt min. 10 m² pro 1 m² Anströmfläche. Der dauerhafte Dichtsitz ist durch eine staubluftseitige Bedienung sichergestellt (Federn und Klammern wirken nicht allein gegen den Luftstrom). Dies gilt auch für ausziehbare Filtereinheiten. Die Dichtgummis in den Filteraufnahmerahmen sind geschlossenzellig.
Der Filteraufnahmerahmen besteht aus Edelstahl 1.4301.
Es sind nur Filtereinsätze im Standardmaß 592x592, 592x287, 287x592 oder 287x287 zulässig. Alle Filtertaschen sind stehend angeordnet.

Der Dimensionierungswiderstand errechnet sich aus der halben Differenz des Anfangs- und Endwiderstandes, wobei folgende Endwiderstände zugrunde gelegt werden: ISO ePM1, ISO ePM2,5, ISO ePM10
Der geringere Wert im Vergleich zwischen dem 3-fachen des Anfangswiderstandes und dem Anfangswiderstand + 100 Pa;
Filterkammer mit örtlicher Anzeige zur Überwachung des Druckverlustes. Eine doppelschalige Schauöffnung und Beleuchtung mit Lichtschalter sind integriert.

Kompaktfilterelement
Die Filterklasse am Ansaug entspricht mindestens der Klasse ISO ePM1 ≥ 60% und ist dauerhaft gekennzeichnet.
Die Filterfläche beträgt min. 10 m² pro 1 m² Anströmfläche. Der dauerhafte Dichtsitz ist durch eine staubluftseitige Bedienung sichergestellt (Federn und Klammern wirken nicht allein gegen den Luftstrom). Dies gilt auch für ausziehbare Filtereinheiten. Die Dichtgummis in den Filteraufnahmerahmen sind geschlossenzellig.
Der Filteraufnahmerahmen besteht aus Edelstahl 1.4301.
Es sind nur Filtereinsätze im Standardmaß 592x592 oder 592x287 zulässig. Der Dimensionierungswiderstand errechnet sich aus der halben Differenz des Anfangs- und Endwiderstandes, wobei folgende Endwiderstände zugrunde gelegt werden: ISO ePM1, ISO ePM2,5, ISO ePM10
Der geringere Wert im Vergleich zwischen dem 3-fachen des Anfangswiderstandes und dem Anfangswiderstand + 100 Pa;
Filterkammer mit örtlicher Anzeige zur Überwachung des Druckverlustes. Eine doppelschalige Schauöffnung und Beleuchtung mit Lichtschalter sind integriert.

Leerkammer
als Anström-, Abström-, Misch- oder Wartungskammer mit Bedienungsöffnung ausgeführt mit oder ohne einer Jalousieklappe. Eine doppelschalige Schauöffnung und Beleuchtung mit Lichtschalter sind integriert.

Jalousieklappe - Hygiene
Luftregel- und Absperrklappen entsprechen der Klasse 4 (raumseitig) bzw. Klasse 2 nach DIN/EN 1751. Die Strömungsgeschwindigkeit beträgt maximal 8 m/s (ausgenommen sind Umluft- oder Bypassklappen).
Um eine optimale An- und Abströmung zu gewährleisten, werden folgende Winkel gemäß RLT 01 eingehalten:
Anströmwinkel >= 25 °
Abströmwinkel >= 35 °
Der Platzbedarf bzw. die Möglichkeit zur Anbringung von Klappenstellantrieben (z. B. herausgeführte Anschlüsse) sind vorgesehen.
Die Oberflächenbeschaffenheit des Rahmens und der Lamellen ist AlMg oder V2A.

Beleuchtung mit Verdrahtung
Beleuchtungseinheit mit Leuchte als Feuchtraumleuchte für 230 V, 50 Hz, IP 65 zusätzlich zu den Standardeinbauorten eingebaut in Leerkammer mit Schauglas, komplett verkabelt auf einen außen liegenden Flächenschalter mit Abzweigdose.

Schauglas
Doppelglasig mit einem Durchmesser von 200 mm für alle Revisionskammern.

Entkoppelter Anschlussstutzen
Hygienische, elastische Verbindung ohne Faltenbildung als Profilgummiverbinder zwischen Geräteanschluss und Luftkanälen, bestehend aus einem Moosgummiprofil, geschlossenporig und Rahmen aus Aluminium hergestellt, Stöße dauerhaft luftdicht verklebt, geeignet für senkrechte und waagerechte Anordnung.

Kugelsiphon Saugseite
Selbstfüllender und selbstschließender Siphon zur Entwässerung von RLT-Geräten im Bereich der Kühler, Befeuchter oder anderer Nassbereiche mit Unterdruck gegenüber der Umgebung. Mit eingelegter Schwimmerkugel als Rückschlagventil, Schraubdeckel zu Revisionszwecken.
Geeignet für einen max. Unterdruck von P = 2.900 Pa
Ausführung in Polypropylen (PP), Zulaufanschluss über Quetschverschraubung oder Gummimanschette für Geräteabläufe ¾", 1", 1¼", 1½"
Ablaufdurchmesser 40 mm, Variable Ablaufanordnung über zweiseitigen Gewindeanschluss und veränderlicher Einbauhöhe.

Spezialsiphon Druckseite
Füllbarer Siphon zur Entwässerung von RLT-Geräten im Bereich der Kühler, Befeuchter oder anderer Nassbereiche mit Überdruck gegenüber der Umgebung. Variable Ablaufanordnung und veränderliche Einbauhöhe, Schraubdeckel zur Füllung und Revisionszwecken.
Geeignet für einen max. Überdruck von P = 1.690 Pa bei Sicherheitsfaktor 1,5 für Druckschwankungen im System
Ausführung in Polypropylen (PP),Zulaufanschluss über Quetschverschraubung oder Gummimanschette für Geräteabläufe ¾", 1", 1¼", 1½",
Ablaufdurchmesser 40 mm.

Frostschutzheizung für Siphons
Frostschutzheizung für den Einsatz an allen gängigen druck- und saugseitigen Siphons mit 1½"-Anschluss. Die Frostschutzheizung besteht im Wesentlichen aus einem flexiblen Heizkabel, welches durch den Siphon geführt und über einen variabel einstellbaren Thermostat automatisch angesteuert wird, sobald die eingestellte Temperatur unterschritten wird. Durch erwärmen des Heizbandes wird ein Einfrieren des Siphons verhindert.

Technische Daten:
Spannung 230 V, Länge beheizt: 70cm, selbstregulierende Heizleitung mit Leistung: 19W/m (bei 10°C) und 30W/m bei (-25°C), Heizleistung somit: 13,3W (bei 10°C) und 21W bei (-25°C), Schutzklasse I, Ausführung mit Schutzleiter, ab der Verbindungsmuffe im beheizten Bereich vollkommen wasserdicht. Zuleitung unbeheizt 100 cm in IP54, Zulässige Betriebstemperatur -30°C bis +55°C.
-  universell einsetzbar an allen Siphons mit 1½"
-  leicht nachzurüsten
-  fertig vormontiert
-  inkl. Anschlussdose (IP67) mit integriertem Frostschutz-Thermostat zur Montage in direkter Umgebung des Siphons
-  fertig bestückt mit Klemmen zum einfachen Anschluss an bauseitige E-Zuleitung (3 x 1,5 mm²), permanente Stromversorgung, 230 V erforderlich
-  Thermostat voreingestellt auf +5° C

Allgemein
Zur Prüfung der technischen Gleichwertigkeit ist bei Alternativangeboten zwingend einzureichen:
-  vollständige Angabe und detaillierte Gegenüberstellung aller vom LV abweichenden Eigenschaften
-  Datenblätter und Gerätezeichnungen mit Abmessungen, Lieferteilungen und Modulgewichten sowie Schallemissionsberechnung der Kanalanschlüsse und Gehäuseoberfläche
-  Nachweis Baumusterprüfung TÜV-Süd
-  Nachweis Baumusterprüfung Hygieneinstitut
-  Nachweis zur DIN ISO 9001

Für das Berücksichtigen von Alternativen ist das Einreichen aller Unterlagen Voraussetzung.
Das alleinige Beifügen von Skizzen und Gerätekarten ist nicht ausreichend, da die vom LV abweichenden Eigenschaften für eine Angebotsprüfung eindeutig erkennbar sein müssen.

**30.05.0050 Anlage 1. UBA Aufwachraum 15.500/15.500 m²/h**
Anlage 1. UBA Aufwachraum 15.500/15.500 m²/h

Gehäuseausführung:  Hygienegerät nach DIN 1946/4
Aufstellung:  Innengerät, Zentrale 1.UBA

Kenndaten RLT-Gehäuse DIN EN 1886 (gemessen vom TÜV Süd an einer Modellbox)
Paneelstärke Wand/ Decke:  mm  min. 64
Paneelstärke Boden:  mm  min. 62
Thermische Isolierung Klasse:  min. T2
Wärmebrückenfaktor Klasse:  min. TB2
Mechanische Stabilität Klasse:  min. D1
Dichtheitsklasse Gehäuse:  min. L1

Paneele außen: min. verzinkt und beschichtet RAL 7035
Paneele innen: min. verzinkt und beschichtet RAL 7035
Profile:  min. Aluminium
Einbauschienen:  min. Edelstahl 1.4301
Volumenstrom:  m³/h  min. 15.500
Geschwindigkeit im Gerät:  m/s  max. 2,23
Gerätelänge:  mm  max. 6.197
Gerätebreite:  mm  max. 1.658
Gerätehöhe:  mm  max. 3.080
Gewicht (ohne Medien):  kg  max. 3.900

Ansaugsektion
Anordnung Kanalanschluss:  stirnseitig
Baulänge:  mm  min. 636
enthaltenes Zubehör:
Tür mit Hebel-/ Doppelhebelverschluss, Jalousieklappe Kl. 4, Edelstahl, montiert, Entkoppelter Anschlussstutzen Aluminium montiert, Schauglas doppelschalig, Beleuchtung
230 V/ IP 65 montiert und verdrahtet, Lichtschalter montiert und verdrahtet

AB-Filter
Bauart:  Taschenfilter
Filterklasse:  ISO ePM1 ≥ 60%
Volumenstrom:  m³/h  15.500
Anfangsdruckverlust:  Pa  max. 68
Auslegungsdruckverlust:  Pa  max. 118
Enddruckverlust:  Pa  max. 168
Filterfläche:  m²  min. 31,60
enthaltenes Zubehör:
Tür mit Hebel-/ Doppelhebelverschluss, Ersatzfilter, Zeigermanometer, Filterrahmen Edelstahl 1.4301

ZU-Filter
Bauart:  Kompaktfilter
Filterklasse:  ISO ePM1 ≥ 85%
Volumenstrom:  m³/h  15.500
Anfangsdruckverlust:  Pa  max. 86
Auslegungsdruckverlust:  Pa  max. 136
Enddruckverlust:  Pa  max. 168
Filterfläche:  m²  min. 84,60
enthaltenes Zubehör: Tür mit Hebel-/ Doppelhebelverschluss, Ersatzfilter, Zeigermanometer, Filterrahmen Edelstahl 1.4301, Jalousieklappe Kl. 4, Edelstahl, montiert, Entkoppelter Anschlussstutzen Aluminium montiert, Schutzgitter Zuluftkanal

Schalldämpfer
Anordnung:  Außenluft
Volumenstrom:  m³/h  15.500
Einfügungsdämpfung: dB  gemäß Geräteschalldaten
Material Kulissenrahmen:  Aluminium
enthaltenes Zubehör: Revisionspaneel mit Klemmbügel, Kulissen seitlich ausziehbar, Jalousieklappe Kl. 4, Edelstahl, montiert, Entkoppelter Anschlussstutzen Aluminium montiert

Schalldämpfer
Anordnung:  Zuluft
Volumenstrom:  m³/h  15.500
Einfügungsdämpfung: dB  gemäß Geräteschalldaten
Material Kulissenrahmen:  Aluminium
enthaltenes Zubehör:
Revisionspaneel mit Klemmbügel, Kulissen seitlich ausziehbar

Schalldämpfer
Anordnung:  Abluft
Volumenstrom:  m³/h  15.500
Einfügungsdämpfung: dB  gemäß Geräteschalldaten
Material Kulissenrahmen:  Aluminium
enthaltenes Zubehör:
Revisionspaneel mit Klemmbügel, Kulissen seitlich ausziehbar

Schalldämpfer
Anordnung:  Fortluft
Volumenstrom:  m³/h  15.500
Einfügungsdämpfung: dB  gemäß Geräteschalldaten
Material Kulissenrahmen:  Aluminium
enthaltenes Zubehör:
Revisionspaneel mit Klemmbügel, Kulissen seitlich ausziehbar, Jalousieklappe Kl. 4, Edelstahl, montiert, Entkoppelter Anschlussstutzen Aluminium montiert

Erhitzer
Volumenstrom:  m³/h  15.500
Heizleistung:  kW  136,16
Temperatur Lufteintritt:  °C  0
Temperatur Luftaustritt:  °C  26
Mediumtyp:  Wasser
Frostschutzanteil:  %  0
Temperatur Vorlauf:  °C  70
Temperatur Rücklauf:  °C  50
Druckverlust Medium:  kPa  max. 20
Mediummenge:  l/s  1,65
Material Rohr:  Kupfer
Material Lamellen:  Aluminium
Material Sammler:  Kupfer
Material Rahmen:  Edelstahl
enthaltenes Zubehör:
Entleerung und Entlüftung, Messnippelset

Kühler
Volumenstrom:  m³/h  15.500
Kühlleistung:  kW  140,24
Temperatur Lufteintritt:  °C  34
Feuchte Lufteintritt:  %  50
Temperatur Luftaustritt:  °C  18
Feuchte Luftaustritt:  %  98
Mediumtyp:  Wasser
Frostschutzanteil:  %  0
Temperatur Vorlauf:  °C  8
Temperatur Rücklauf:  °C  14
Druckverlust Medium:  kPa  max. 50
Mediummenge:  l/s  5,58
Material Rohr:  Kupfer
Material Lamellen: Aluminium-beschichtet
Material Sammler:  Kupfer
Material Rahmen:  Edelstahl
enthaltenes Zubehör:
Entleerung und Entlüftung, Messnippelset, Tropfenabscheider ausziehbar, Tropfwanne V2A, Kugelsiphon

ZU-Ventilator, freilaufendes Rad
Volumenstrom:  m³/h  15.500
Druckverlust extern:  Pa  min. 600
Druckverlust gesamt:  Pa  max. 1.087
Leistungsbedarf:  kW  max. 5,79
Drehzahlreserve:  %  min. 6
Schwingungsdämpfer:  ja
Schwingungsisolierung:  %  min. 90
Motorbauart:  Normmotor
Motorwirkungsgradklasse:  min. IE3
Elektr. Leistungsaufnahme:  kW  max. 6,88
Motornennleistung:  kW  max. 7,50
Motornenndrehzahl:  1/m  1.460
Nennstrom:  A  16,10
Spannung:  V  3x400
Nennfrequenz:  Hz  50
Schutzart:  IP55
enthaltenes Zubehör:
Tür mit abschließbarem Hebel-/ Doppelhebelverschluss, Schauglas doppelschalig, Beleuchtung 230 V/ IP 65 montiert und verdrahtet, Lichtschalter montiert und verdrahtet, Messnippelset, Ringmessleitung, Flexibler Anschlussstutzen, Frequenzumrichter außen montiert und abgeschirmt verkabelt, Verkabelung für FU-Bypass, FU-Vorparametrierung Motor- und Ventilatordaten, Ventilator-Motor-Einheit beschichtet/ Hygieneausführung, Reparaturschalter montiert und abgeschirmt verkabelt, Kaltleiter

AB-Ventilator, freilaufendes Rad
Volumenstrom:  m³/h  15.500
Druckverlust extern:  Pa  min. 600
Druckverlust gesamt:  Pa  max. 917
Leistungsbedarf:  kW  max. 4,94
Drehzahlreserve:  %  min. 11
Schwingungsdämpfer:  ja
Schwingungsisolierung:  %  min. 90
Motorbauart:  Normmotor
Motorwirkungsgradklasse:  min. IE3
Elektr. Leistungsaufnahme:  kW  max. 6,03
Motornennleistung:  kW  max. 7,50
Motornenndrehzahl:  1/m  1.460
Nennstrom:  A  16,10
Spannung:  V  3x400
Nennfrequenz:  Hz  50
Schutzart:  IP55
enthaltenes Zubehör:
Tür mit abschließbarem Hebel-/ Doppelhebelverschluss, Schauglas doppelschalig, Beleuchtung 230 V/ IP 65 montiert und verdrahtet, Lichtschalter montiert und verdrahtet, Messnippelset, Ringmessleitung, Flexibler Anschlussstutzen, Frequenzumrichter außen montiert und abgeschirmt verkabelt, Verkabelung für FU-Bypass, FU-Vorparametrierung Motor- und Ventilatordaten, Ventilator-Motor-Einheit beschichtet/ Hygieneausführung, Reparaturschalter montiert und abgeschirmt verkabelt, Kaltleiter

Leerteil 1
Baulänge:  mm  min. 459
enthaltenes Zubehör:
Tür mit Hebel-/ Doppelhebelverschluss, Schauglas doppelschalig, Beleuchtung 230 V/ IP 65 montiert und verdrahtet, Lichtschalter montiert und verdrahtet

Leerteil 2
Baulänge:  mm  min. 459
enthaltenes Zubehör:
Tür mit Hebel-/ Doppelhebelverschluss, Schauglas doppelschalig, Beleuchtung 230 V/ IP 65 montiert und verdrahtet, Lichtschalter montiert und verdrahtet

Leerteil 3
Baulänge:  mm  min. 459
enthaltenes Zubehör:
Tür mit Hebel-/ Doppelhebelverschluss, Schauglas doppelschalig, Beleuchtung 230 V/ IP 65 montiert und verdrahtet, Lichtschalter montiert und verdrahtet

Leerteil 4
Baulänge:  mm  min. 459
enthaltenes Zubehör:
Tür mit Hebel-/ Doppelhebelverschluss, Schauglas doppelschalig, Beleuchtung 230 V/ IP 65 montiert und verdrahtet, Lichtschalter montiert und verdrahtet

Leerteil 5
Baulänge:  mm  min. 765
enthaltenes Zubehör:
Tür mit Hebel-/ Doppelhebelverschluss, Schauglas doppelschalig, Beleuchtung 230 V/ IP 65 montiert und verdrahtet, Lichtschalter montiert und verdrahtet

Summen-Schallleistungspegel LW(A)
Kanalanschluss Außenluft:  dB(A)  max. 62
Kanalanschluss Zuluft:  dB(A)  max. 59
Gehäuse Außenluft:  dB(A)  max. 59
Kanalanschluss Abluft:  dB(A)  max. 57
Kanalanschluss Fortluft:  dB(A)  max. 69
Gehäuse Abluft:  dB(A)  max. 58

Sonstiges enthaltenes Gerätezubehör:
-  Gerätegrundrahmen 300 mm montiert
-  Kranösen für jede Liefereinheit
-  Verpackung
-  Paneel innen komplett abgedichtet
-  Potentialausgleichskabel

Hinweis zur Einbringung:
max. Kubenhöhe 1.690 mm inkl. Grundrahmen
max. Kubenlänge 2.200 mm
max. Kubebreite 1.550 mm

Sonst wie vor beschrieben

Das Datenblatt des angebotenen Gerätes ist zusammen mit dem Angebot abzugeben!

Der Planung liegen die Merkmale des Berliner Luft Technik GmbH Typ HC20 zugrunde.

Angeb. Fabrikat/Typ: '..........'........................................''
Menge: 1,000 St

**30.05.0060 Abluftanlage 1. UBA Nebenräume 28.100 m³/h**
Abluftanlage 1. UBA Nebenräume 28.100 m³/h

Gehäuseausführung:  Hygienegerät nach DIN 1946/4
Aufstellung:  Innengerät, Zentrale 1. UBA

Kenndaten RLT-Gehäuse DIN EN 1886 (gemessen vom TÜV Süd an einer Modellbox)
Paneelstärke Wand/ Decke:  mm  min. 64
Paneelstärke Boden:  mm  min. 62
Thermische Isolierung Klasse:  min. T2
Wärmebrückenfaktor Klasse:  min. TB2
Mechanische Stabilität Klasse:  min. D1
Dichtheitsklasse Gehäuse:  min. L1

Paneele außen: min. verzinkt und beschichtet RAL 7035
Paneele innen: min. verzinkt und beschichtet RAL 7035
Profile:  min. Aluminium
Einbauschienen:  min. Edelstahl
Volumenstrom.  m³/h  min. 28.100
Geschwindigkeit im Gerät.  m/s  max. 2,32
Gerätelänge:  mm  max. 5.786
Gerätebreite:  mm  max. 2.270
Gerätehöhe:  mm  max. 1.796
Gewicht (ohne Medien):  kg  max. 2.600

Ansaugssektion
Anordnung Kanalanschluss:  stirnseitig
Baulänge:  mm  min. 636
enthaltenes Zubehör:
Tür mit Hebel-/ Doppelhebelverschluss, Jalousieklappe Kl. 4, Edelstahl, montiert, Entkoppelter Anschlussstutzen Aluminium montiert, Schauglas doppelschalig, Beleuchtung
230 V/ IP 65 montiert und verdrahtet, Lichtschalter montiert und verdrahtet

Ausblassektion
Anordnung Kanalanschluss:  stirnseitig
Baulänge:  mm  min. 636
enthaltenes Zubehör:
Tür mit Hebel-/ Doppelhebelverschluss, Jalousieklappe Kl. 4, Edelstahl, montiert, Entkoppelter Anschlussstutzen Aluminium montiert, Schauglas doppelschalig, Beleuchtung
230 V/ IP 65 montiert und verdrahtet, Lichtschalter montiert und verdrahtet

AB-Filter
Bauart:  Taschenfilter
Filterklasse:  ISO ePM1 ≥ 60%
Volumenstrom:  m³/h  28.100
Anfangsdruckverlust:  Pa  max. 71
Auslegungsdruckverlust:  Pa  max. 121
Enddruckverlust:  Pa  max. 171
Filterfläche:  m²  min. 55,50
enthaltenes Zubehör:
Tür mit Hebel-/ Doppelhebelverschluss, Ersatzfilter, Zeigermanometer, Filterrahmen Edelstahl 1.4301

Schalldämpfer
Anordnung:  Abluft
Volumenstrom:  m³/h  28.100
Einfügungsdämpfung: dB  gemäß Geräteschalldaten
Material Kulissenrahmen:  Aluminium
enthaltenes Zubehör:
Revisionspaneel mit Klemmbügel, Kulissen seitlich ausziehbar

Schalldämpfer
Anordnung:  Fortluft
Volumenstrom:  m³/h  28.100
Einfügungsdämpfung: dB  gemäß Geräteschalldaten
Material Kulissenrahmen:  Aluminium
enthaltenes Zubehör:
Revisionspaneel mit Klemmbügel, Kulissen seitlich ausziehbar

Ventilator, freilaufendes Rad
Volumenstrom:  m³/h  28.100
Druckverlust extern:  Pa  min. 600
Druckverlust gesamt:  Pa  max. 903
Leistungsbedarf:  kW  max. 8,60
Drehzahlreserve:  %  min. 6
Schwingungsdämpfer:  ja
Schwingungsisolierung:  %  min. 90
Motorbauart:  Normmotor
Motorwirkungsgradklasse:  min. IE3
Elektr. Leistungsaufnahme:  kW  max. 12,54
Motornennleistung:  kW  max. 14,00
Motornenndrehzahl:  1/m  975
Nennstrom:  A  25,00
Spannung:  V  3x400
Nennfrequenz:  Hz  50
Schutzart:  IP55
enthaltenes Zubehör:
Tür mit abschließbaren Hebel-/ Doppelhebelverschluss, Schauglas doppelschalig, Beleuchtung 230 V/ IP 65 montiert und verdrahtet, Lichtschalter montiert und verdrahtet, Messnippelset, Ringmessleitung, Flexibler Anschlussstutzen, Frequenzumrichter außen montiert und abgeschirmt verkabelt, Verkabelung für FU-Bypass, FU-Vorparametrierung Motor- und Ventilatordaten, Ventilator-Motor-Einheit beschichtet/ Hygieneausführung, Reparaturschalter montiert und abgeschirmt verkabelt, Kaltleiter

Leerteil 1
Baulänge:  mm  min. 612
enthaltenes Zubehör:
Tür mit Hebel-/ Doppelhebelverschluss, Schauglas doppelschalig, Beleuchtung 230 V/ IP 65 montiert und verdrahtet, Lichtschalter montiert und verdrahtet

Summen-Schallleistungspegel LW(A)
Kanalanschluss Abluft:  dB(A)  max. 58
Kanalanschluss Fortluft:  dB(A)  max. 65
Gehäuse Abluft:  dB(A)  max. 58

Sonstiges enthaltenes Gerätezubehör:
-  Gerätegrundrahmen 100 mm montiert
-  Kranösen für jede Liefereinheit
-  Verpackung
-  Paneel innen komplett abgedichtet
-  Potentialausgleichskabel

Hinweis zur Einbringung:
max. Kubenhöhe 1.796 mm inkl. Grundrahmen
max. Kubenlänge 1.478 mm
max, Kubenbreite 1.550 mm

Sonst wie vor beschrieben

Das Datenblatt des angebotenen Gerätes ist zusammen mit dem Angebot abzugeben!

Der Planung liegen die Merkmale des Berliner Luft Technik GmbH Typ HC 42 zugrunde.

Angeb. Fabrikat/Typ: '..........'........................................''
Menge: 1,000 St

**30.05.0070 Zuluftanlage 1. UBA Nebenräume 14.600 m³/h**
Zuluftanlage 1. UBA Nebenräume 14.600 m³/h

Gehäuseausführung:  Hygienegerät nach DIN 1946/4
Aufstellung:  Innengerät, Zentrale 1. UBA

Kenndaten RLT-Gehäuse DIN EN 1886 (gemessen vom TÜV Süd an einer Modellbox)
Paneelstärke Wand/ Decke:  mm  min. 64
Paneelstärke Boden:  mm  min. 62
Thermische Isolierung Klasse:  min. T2
Wärmebrückenfaktor Klasse:  min. TB2
Mechanische Stabilität Klasse:  min. D1
Dichtheitsklasse Gehäuse:  min. L1

Paneele außen: min. verzinkt und beschichtet RAL 7035
Paneele innen: min. verzinkt und beschichtet RAL 7035
Profile:  min. Aluminium
Einbauschienen:  min. Edelstahl 1.4301
Volumenstrom:  m³/h  min. 14.600
Geschwindigkeit im Gerät.  m/s  max. 2,10
Gerätelänge:  mm  max. 6.503
Gerätebreite:  mm  max. 1.658
Gerätehöhe:  mm  max. 1.690
Gewicht (ohne Medien):  kg  max. 2.600

ZU-Filter
Bauart:  Kompaktfilter
Filterklasse:  ISO ePM1 ≥ 85%
Volumenstrom:  m³/h  14.600
Anfangsdruckverlust:  Pa  max. 79
Auslegungsdruckverlust:  Pa  max. 129
Enddruckverlust:  Pa  max. 179
Filterfläche:  m²  min. 84,60
enthaltenes Zubehör:
Tür mit Hebel-/ Doppelhebelverschluss, Ersatzfilter, Zeigermanometer, Filterrahmen Edelstahl 1.4301, Jalousieklappe Kl. 4, Edelstahl, montiert, Entkoppelter Anschlussstutzen Aluminium montiert, Schutzgitter Zuluftkanal

Schalldämpfer
Anordnung:  Außenluft
Volumenstrom:  m³/h  14.600
Einfügungsdämpfung  :  dB  gemäß Geräteschalldaten
Material Kulissenrahmen:  Aluminium
enthaltenes Zubehör:
Revisionspaneel mit Klemmbügel, Kulissen seitlich ausziehbar; Jalousieklappe Kl. 4, Edelstahl, montiert, Entkoppelter Anschlussstutzen Aluminium montiert

Schalldämpfer
Anordnung:  Zuluft
Volumenstrom:  m³/h  14.600
Einfügungsdämpfung  :  dB  gemäß Geräteschalldaten
Material Kulissenrahmen:  Aluminium
enthaltenes Zubehör  :
Revisionspaneel mit Klemmbügel, Kulissen seitlich ausziehbar

Erhitzer
Volumenstrom:  m³/h  14.600
Heizleistung:  kW  128,26
Temperatur Lufteintritt:  °C  0
Temperatur Luftaustritt:  °C  26
Mediumtyp:  Wasser
Frostschutzanteil:  %  0
Temperatur Vorlauf:  °C  70
Temperatur Rücklauf:  °C  50
Druckverlust Medium:  kPa  max. 20
Mediummenge:  l/s  1,56
Material Rohr:  Kupfer
Material Lamellen:  Aluminium
Material Sammler:  Kupfer
Material Rahmen:  Edelstahl
enthaltenes Zubehör:
Entleerung und Entlüftung, Messnippelset

Kühler
Volumenstrom:  m³/h  14.600
Kühlleistung:  kW  132,10
Temperatur Lufteintritt:  °C  34
Feuchte Lufteintritt:  %  50
Temperatur Luftaustritt:  °C  18
Feuchte Luftaustritt:  %  98
Mediumtyp:  Wasser
Frostschutzanteil:  %  0
Temperatur Vorlauf:  °C  8
Temperatur Rücklauf:  °C  14
Druckverlust Medium:  kPa  max. 50
Mediummenge:  l/s  5,25
Material Rohr:  Kupfer
Material Lamellen:  Aluminium-beschichtet
Material Sammler:  Kupfer
Material Rahmen  Edelstahl
enthaltenes Zubehör:
Entleerung und Entlüftung, Messnippelset, Tropfenabscheider ausziehbar, Tropfwanne V2A,  Kugelsiphon

Ventilator, freilaufendes Rad
Volumenstrom:  m³/h  14.600
Druckverlust extern:  Pa  min. 600
Druckverlust gesamt:  Pa  max. 1.057
Leistungsbedarf:  kW  max. 5,29
Drehzahlreserve:  %  min. 10
Schwingungsdämpfer:  ja
Schwingungsisolierung:  %  min. 90
Motorbauart:  Normmotor
Motorwirkungsgradklasse:  min. IE3
Elektr. Leistungsaufnahme:  kW  max. 6,38
Motornennleistung:  kW  max. 7,50
Motornenndrehzahl:  1/m  1.460
Nennstrom:  A  16,10
Spannung:  V  3x400
Nennfrequenz:  Hz  50
Schutzart:  IP55
enthaltenes Zubehör:
Tür mit abschließbaren Hebel-/ Doppelhebelverschluss, Schauglas doppelschalig, Beleuchtung 230 V/ IP 65 montiert und verdrahtet, Lichtschalter montiert und verdrahtet, Messnippelset, Ringmessleitung, Flexibler Anschlussstutzen, Frequenzumrichter außen montiert und abgeschirmt verkabelt, Verkabelung für FU-Bypass, FU-Vorparametrierung Motor- und Ventilatordaten, Ventilator-Motor-Einheit beschichtet/ Hygieneausführung, Reparaturschalter montiert und abgeschirmt verkabelt, Kaltleiter

Leerteil 1
Baulänge  mm  min. 612
enthaltenes Zubehör
Tür mit Hebel-/ Doppelhebelverschluss, Schauglas doppelschalig, Beleuchtung 230 V/ IP 65 montiert und verdrahtet, Lichtschalter montiert und verdrahtet

Leerteil 2
Baulänge  mm  min. 612
enthaltenes Zubehör:
Tür mit Hebel-/ Doppelhebelverschluss, Schauglas doppelschalig, Beleuchtung 230 V/ IP 65 montiert und verdrahtet, Lichtschalter montiert und verdrahtet

Leerteil 3
Baulänge:  mm  min. 612
enthaltenes Zubehör:
Tür mit Hebel-/ Doppelhebelverschluss, Schauglas doppelschalig, Beleuchtung 230 V/ IP 65 montiert und verdrahtet, Lichtschalter montiert und verdrahtet

Leerteil 4
Baulänge:  mm  min. 612
enthaltenes Zubehör:
Tür mit Hebel-/ Doppelhebelverschluss, Schauglas doppelschalig, Beleuchtung 230 V/ IP 65 montiert und verdrahtet, Lichtschalter montiert und verdrahtet

Summen-Schallleistungspegel LW(A)
Kanalanschluss Außenluft:  dB(A)  max. 60
Kanalanschluss Zuluft:  dB(A)  max. 57
Gehäuse Außenluft:  dB(A)  max. 58

Sonstiges enthaltenes Gerätezubehör:
-  Gerätegrundrahmen 300 mm montiert
-  Kranösen für jede Liefereinheit
-  Verpackung
-  Paneel innen komplett abgedichtet
-  Potentialausgleichskabel

Hinweis zur Einbringung:
max. Kubenhöhe 1.690 mm inkl. Grundrahmen
max. Kubenlänge 1.224 mm
max, Kubenbreite 1.550 mm

Sonst wie vor beschrieben

Das Datenblatt des angebotenen Gerätes ist zusammen mit dem Angebot abzugeben!

Der Planung liegen die Merkmale des Berliner Luft Technik GmbH Typ HC 20 zugrunde.

Angeb. Fabrikat/Typ: '..........'........................................''
Menge: 1,000 St

**30.05.0080 Abluftanlage 2. UBA Nebenräume 31.500 m³/h**
Abluftanlage 2. UBA Nebenräume 31.500 m³/h

Gehäuseausführung:  Hygienegerät nach DIN 1946/4
Aufstellung:  Innengerät, Zentrale 2. UBA

Kenndaten RLT-Gehäuse DIN EN 1886 (gemessen vom TÜV Süd an einer Modellbox)
Paneelstärke Wand/ Decke:  mm  min. 64
Paneelstärke Boden:  mm  min. 62
Thermische Isolierung Klasse:  min. T2
Wärmebrückenfaktor Klasse:  min. TB2
Mechanische Stabilität Klasse:  min. D1
Dichtheitsklasse Gehäuse:  min. L1

Paneele außen: min. verzinkt und beschichtet RAL 7035
Paneele innen: min. verzinkt und beschichtet RAL 7035
Profile:  min. Aluminium
Einbauschienen:  min. Edelstahl 1.4301
Volumenstrom:  m³/h  min. 31.500
Geschwindigkeit im Gerät:  m/s  max. 2,28
Gerätelänge:  mm  max. 5.939
Gerätebreite:  mm  max. 2.576
Gerätehöhe:  mm  max. 1.796
Gewicht (ohne Medien):  kg  max. 2.900

Ansaugsektion
Anordnung Kanalanschluss:  stirnseitig
Baulänge:  mm  min. 636
enthaltenes Zubehör:
Tür mit Hebel-/ Doppelhebelverschluss, Jalousieklappe Kl. 4, Edelstahl, montiert, Entkoppelter Anschlussstutzen Aluminium montiert, Schauglas doppelschalig, Beleuchtung
230 V/ IP 65 montiert und verdrahtet, Lichtschalter montiert und verdrahtet

Ausblassektion
Anordnung Kanalanschluss:  stirnseitig
Baulänge:  mm  min. 636
enthaltenes Zubehör:
Tür mit Hebel-/ Doppelhebelverschluss, Jalousieklappe Kl. 4, Edelstahl, montiert, Entkoppelter Anschlussstutzen Aluminium montiert, Schauglas doppelschalig, Beleuchtung
230 V/ IP 65 montiert und verdrahtet, Lichtschalter montiert und verdrahtet

AB-Filter
Bauart:  Taschenfilter
Filterklasse:  ISO ePM1 ≥ 60%
Volumenstrom:  m³/h  31.500
Anfangsdruckverlust:  Pa  max. 69
Auslegungsdruckverlust:  Pa  max. 119
Enddruckverlust:  Pa  max. 169
Filterfläche:  m²  min. 63,20
enthaltenes Zubehör:
Tür mit Hebel-/ Doppelhebelverschluss, Ersatzfilter, Zeigermanometer, Filterrahmen Edelstahl 1.4301

Schalldämpfer
Anordnung:  Abluft
Volumenstrom:  m³/h  31.500
Einfügungsdämpfung: dB  gemäß Geräteschalldaten
Material Kulissenrahmen:  Aluminium
enthaltenes Zubehör:
Revisionspaneel mit Klemmbügel,  Kulissen seitlich ausziehbar

Schalldämpfer
Anordnung:  Fortluft
Volumenstrom:  m³/h  31.500
Einfügungsdämpfung: dB  gemäß Geräteschalldaten
Material Kulissenrahmen:  Aluminium
enthaltenes Zubehör:
Revisionspaneel mit Klemmbügel, Kulissen seitlich ausziehbar

Ventilator, freilaufendes Rad
Volumenstrom:  m³/h  31.500
Druckverlust extern:  Pa  min. 600
Druckverlust gesamt:  Pa  max. 897
Leistungsbedarf:  kW  max. 9,62
Drehzahlreserve:  %  min. 13
Schwingungsdämpfer:  ja
Schwingungsisolierung:  %  min. 90
Motorbauart:  Normmotor
Motorwirkungsgradklasse:  min. IE3
Elektr. Leistungsaufnahme  kW:  max. 11,70
Motornennleistung:  kW  max. 15,00
Motornenndrehzahl:  1/m  980
Nennstrom:  A  29,00
Spannung:  V  3x400
Nennfrequenz:  Hz  50
Schutzart:  IP55
enthaltenes Zubehör:
Tür mit abschließbarem Hebel-/ Doppelhebelverschluss, Schauglas doppelschalig, Beleuchtung 230 V/ IP 65 montiert und verdrahtet, Lichtschalter montiert und verdrahtet, Messnippelset, Ringmessleitung, Flexibler Anschlussstutzen, Frequenzumrichter außen montiert und abgeschirmt verkabelt, Verkabelung für FU-Bypass, FU-Vorparametrierung Motor- und Ventilatordaten, Ventilator-Motor-Einheit beschichtet/ Hygieneausführung, Reparaturschalter montiert und abgeschirmt verkabelt, Kaltleiter

Leerteil 1
Baulänge:  mm  min. 612
enthaltenes Zubehör:
Tür mit Hebel-/ Doppelhebelverschluss, Schauglas doppelschalig, Beleuchtung 230 V/ IP 65 montiert und verdrahtet, Lichtschalter montiert und verdrahtet

Summen-Schallleistungspegel LW(A)
Kanalanschluss Abluft:  dB(A)  max. 60
Kanalanschluss Fortluft:  dB(A)  max. 68
Gehäuse Abluft:  dB(A)  max. 60

sonstiges enthaltenes Gerätezubehör:
-  Gerätegrundrahmen 100 mm montiert
-  Kranösen für jede Liefereinheit
-  Verpackung
-  Paneel innen komplett abgedichtet
-  Potentialausgleichskabel

Hinweis zur Einbringung:
max. Kubenhöhe 1.796 mm inkl. Grundrahmen
max. Kubenlänge 1.530 mm

Sonst wie vor beschrieben

Das Datenblatt des angebotenen Gerätes ist zusammen mit dem Angebot abzugeben!

Der Planung liegen die Merkmale des Berliner Luft Technik GmbH Typ HC 56/25 zugrunde.

Angeb. Fabrikat/Typ: '..........'........................................''
Menge: 1,000 St

**30.05.0090 Zuluftanlage 2. UBA Nebenräume 15.200 m³/h**
Zuluftanlage 2. UBA Nebenräume 15.200 m³/h

Gehäuseausführung:  Hygienegerät nach DIN 1946/4
Aufstellung:  Innengerät, Zentrale 2. UBA

Kenndaten RLT-Gehäuse DIN EN 1886 (gemessen vom TÜV Süd an einer Modellbox)
Paneelstärke Wand/ Decke:  mm  min. 64
Paneelstärke Boden:  mm  min. 62
Thermische Isolierung Klasse:  min. T2
Wärmebrückenfaktor Klasse:  min. TB2
Mechanische Stabilität Klasse:  min. D1
Dichtheitsklasse Gehäuse:  min. L1

Paneele außen: min. verzinkt und beschichtet RAL 7035
Paneele innen: min. verzinkt und beschichtet RAL 7035
Profile:  min. Aluminium
Einbauschienen:  min. Edelstahl 1.4301
Volumenstrom:  m³/h  min. 15.200
Geschwindigkeit im Gerät.  m/s  max. 2,18
Gerätelänge:  mm  max. 6.503
Gerätebreite:  mm  max. 1.658
Gerätehöhe:  mm  max. 1.690
Gewicht (ohne Medien):  kg  max. 2.600

ZU-Filter
Bauart:  Kompaktfilter
Filterklasse:  ISO ePM1 ≥ 85%
Volumenstrom:  m³/h  14.600
Anfangsdruckverlust:  Pa  max. 84
Auslegungsdruckverlust:  Pa  max. 134
Enddruckverlust:  Pa  max. 184
Filterfläche:  m²  min. 84,60
enthaltenes Zubehör:
Tür mit Hebel-/ Doppelhebelverschluss, Ersatzfilter, Zeigermanometer, Filterrahmen Edelstahl 1.4301, Jalousieklappe Kl. 4, Edelstahl, montiert, Entkoppelter Anschlussstutzen Aluminium montiert, Schutzgitter Zuluftkanal

Schalldämpfer
Anordnung:  Außenluft
Volumenstrom:  m³/h  15.200
Einfügungsdämpfung  :  dB  gemäß Geräteschalldaten
Material Kulissenrahmen:  Aluminium
enthaltenes Zubehör:
Revisionspaneel mit Klemmbügel, Kulissen seitlich ausziehbar; Jalousieklappe Kl. 4, Edelstahl, montiert, Entkoppelter Anschlussstutzen Aluminium montiert

Schalldämpfer
Anordnung:  Zuluft
Volumenstrom:  m³/h  15.200
Einfügungsdämpfung  :  dB  gemäß Geräteschalldaten
Material Kulissenrahmen:  Aluminium
enthaltenes Zubehör  :
Revisionspaneel mit Klemmbügel,  Kulissen seitlich ausziehbar

Erhitzer
Volumenstrom:  m³/h  15.200
Heizleistung:  kW  133,53
Temperatur Lufteintritt:  °C  0
Temperatur Luftaustritt:  °C  26
Mediumtyp:  Wasser
Frostschutzanteil:  %  0
Temperatur Vorlauf:  °C  70
Temperatur Rücklauf:  °C  50
Druckverlust Medium:  kPa  max. 20
Mediummenge:  l/s  1,62
Material Rohr:  Kupfer
Material Lamellen:  Aluminium
Material Sammler:  Kupfer
Material Rahmen:  Edelstahl
enthaltenes Zubehör:
Entleerung und Entlüftung, Messnippelset

Kühler
Volumenstrom:  m³/h  15.200
Kühlleistung:  kW  137,53
Temperatur Lufteintritt:  °C  34
Feuchte Lufteintritt:  %  50
Temperatur Luftaustritt:  °C  18
Feuchte Luftaustritt:  %  98
Mediumtyp:  Wasser
Frostschutzanteil:  %  0
Temperatur Vorlauf:  °C  8
Temperatur Rücklauf:  °C  14
Druckverlust Medium:  kPa  max. 50
Mediummenge:  l/s  5,27
Material Rohr:  Kupfer
Material Lamellen:  Aluminium-beschichtet
Material Sammler:  Kupfer
Material Rahmen  Edelstahl
enthaltenes Zubehör:
Entleerung und Entlüftung, Messnippelset, Tropfenabscheider ausziehbar, Tropfwanne V2A,  Kugelsiphon

Ventilator, freilaufendes Rad
Volumenstrom:  m³/h  15.200
Druckverlust extern:  Pa  min. 600
Druckverlust gesamt:  Pa  max. 1.078
Leistungsbedarf:  kW  max. 5,75
Drehzahlreserve:  %  min. 7
Schwingungsdämpfer:  ja
Schwingungsisolierung:  %  min. 90
Motorbauart:  Normmotor
Motorwirkungsgradklasse:  min. IE3
Elektr. Leistungsaufnahme:  kW  max. 6,84
Motornennleistung:  kW  max. 7,50
Motornenndrehzahl:  1/m  1.460
Nennstrom:  A  16,10
Spannung:  V  3x400
Nennfrequenz:  Hz  50
Schutzart:  IP55
enthaltenes Zubehör:
Tür mit abschließbaren Hebel-/ Doppelhebelverschluss, Schauglas doppelschalig, Beleuchtung 230 V/ IP 65 montiert und verdrahtet, Lichtschalter montiert und verdrahtet, Messnippelset, Ringmessleitung, Flexibler Anschlussstutzen, Frequenzumrichter außen montiert und abgeschirmt verkabelt, Verkabelung für FU-Bypass, FU-Vorparametrierung Motor- und Ventilatordaten, Ventilator-Motor-Einheit beschichtet/ Hygieneausführung, Reparaturschalter montiert und abgeschirmt verkabelt, Kaltleiter

Leerteil 1
Baulänge  mm  min. 612
enthaltenes Zubehör
Tür mit Hebel-/ Doppelhebelverschluss, Schauglas doppelschalig, Beleuchtung 230 V/ IP 65 montiert und verdrahtet, Lichtschalter montiert und verdrahtet

Leerteil 2
Baulänge  mm  min. 612
enthaltenes Zubehör:
Tür mit Hebel-/ Doppelhebelverschluss, Schauglas doppelschalig, Beleuchtung 230 V/ IP 65 montiert und verdrahtet, Lichtschalter montiert und verdrahtet

Leerteil 3
Baulänge:  mm  min. 612
enthaltenes Zubehör:
Tür mit Hebel-/ Doppelhebelverschluss, Schauglas doppelschalig, Beleuchtung 230 V/ IP 65 montiert und verdrahtet, Lichtschalter montiert und verdrahtet

Leerteil 4
Baulänge:  mm  min. 612
enthaltenes Zubehör:
Tür mit Hebel-/ Doppelhebelverschluss, Schauglas doppelschalig, Beleuchtung 230 V/ IP 65 montiert und verdrahtet, Lichtschalter montiert und verdrahtet

Summen-Schallleistungspegel LW(A)
Kanalanschluß Außenluft:  dB(A)  max. 59
Kanalanschluß Zuluft:  dB(A)  max. 57
Gehäuse Außenluft:  dB(A)  max. 57

Sonstiges enthaltenes Gerätezubehör:
-  Gerätegrundrahmen 300 mm montiert
-  Kranösen für jede Liefereinheit
-  Verpackung
-  Paneel innen komplett abgedichtet
-  Potentialausgleichskabel

Hinweis zur Einbringung:
max. Kubenhöhe 1.690 mm inkl. Grundrahmen
max. Kubenlänge 1.224 mm

Sonst wie vor beschrieben

Das Datenblatt des angebotenen Gerätes ist zusammen mit dem Angebot abzugeben!

Der Planung liegen die Merkmale des Berliner Luft Technik GmbH Typ HC 20 zugrunde.

Angeb. Fabrikat/Typ: '..........'........................................''
Menge: 1,000 St

**30.05.0100 Anlage 3. UBA Nebenräume 5.900/9.400 m²/h**
Anlage 3. UBA Nebenräume 5.900/9.400 m²/h

Gehäuseausführung:  Hygienegerät nach DIN 1946/4
Aufstellung:  Innengerät, Zentrale 2.UBA

Kenndaten RLT-Gehäuse DIN EN 1886 (gemessen vom TÜV Süd an einer Modellbox)
Paneelstärke Wand/ Decke:  mm  min. 64
Paneelstärke Boden:  mm  min. 62
Thermische Isolierung Klasse:  min. T2
Wärmebrückenfaktor Klasse:  min. TB2
Mechanische Stabilität Klasse:  min. D1
Dichtheitsklasse Gehäuse:  min. L1

Paneele außen: min. verzinkt und beschichtet RAL 7035
Paneele innen: min. verzinkt und beschichtet RAL 7035
Profile:  min. Aluminium
Einbauschienen:  min. Edelstahl 1.4301
Volumenstrom Zuluft:  m³/h  min. 5.900
Geschwindigkeit im Gerät:  m/s  max. 1,87
Volumenstrom Abluft:  m³/h  min. 9.400
Geschwindigkeit im Gerät:  m/s  max. 2,25
Gerätelänge:  mm  max. 6.044
Gerätebreite:  mm  max. 1.046
Gerätehöhe:  mm  max. 2.774
Gewicht (ohne Medien):  kg  max. 1.450

Ansaugsektion
Anordnung Kanalanschluss:  stirnseitig
Baulänge:  mm  min. 636
enthaltenes Zubehör:
Tür mit Hebel-/ Doppelhebelverschluss, Jalousieklappe Kl. 4, Edelstahl, montiert, Entkoppelter Anschlussstutzen Aluminium montiert, Schauglas doppelschalig, Beleuchtung
230 V/ IP 65 montiert und verdrahtet, Lichtschalter montiert und verdrahtet

AB-Filter
Bauart:  Taschenfilter
Filterklasse:  ISO ePM1 ≥ 60%
Volumenstrom:  m³/h  9.400
Anfangsdruckverlust:  Pa  max. 69
Auslegungsdruckverlust:  Pa  max. 119
Enddruckverlust:  Pa  max. 169
Filterfläche:  m²  min. 19,00
enthaltenes Zubehör:
Tür mit Hebel-/ Doppelhebelverschluss, Ersatzfilter, Zeigermanometer, Filterrahmen Edelstahl 1.4301

ZU-Filter
Bauart:  Kompaktfilter
Filterklasse:  ISO ePM1 ≥ 85%
Volumenstrom:  m³/h  5.900
Anfangsdruckverlust:  Pa  max. 81
Auslegungsdruckverlust:  Pa  max. 131
Enddruckverlust:  Pa  max. 181
Filterfläche:  m²  min. 33,60
enthaltenes Zubehör: Tür mit Hebel-/ Doppelhebelverschluss, Ersatzfilter, Zeigermanometer, Filterrahmen Edelstahl 1.4301, Jalousieklappe Kl. 4, Edelstahl, montiert, Entkoppelter Anschlussstutzen Aluminium montiert, Schutzgitter Zuluftkanal

Schalldämpfer
Anordnung:  Außenluft
Volumenstrom:  m³/h  5.900
Einfügungsdämpfung: dB  gemäß Geräteschalldaten
Material Kulissenrahmen:  Aluminium
enthaltenes Zubehör: Revisionspaneel mit Klemmbügel, Kulissen seitlich ausziehbar, Jalousieklappe Kl. 4, Edelstahl, montiert, Entkoppelter Anschlussstutzen Aluminium montiert

Schalldämpfer
Anordnung:  Zuluft
Volumenstrom:  m³/h  5.900
Einfügungsdämpfung: dB  gemäß Geräteschalldaten
Material Kulissenrahmen:  Aluminium
enthaltenes Zubehör:
Revisionspaneel mit Klemmbügel, Kulissen seitlich ausziehbar

Schalldämpfer
Anordnung:  Abluft
Volumenstrom:  m³/h  9.400
Einfügungsdämpfung: dB  gemäß Geräteschalldaten
Material Kulissenrahmen:  Aluminium
enthaltenes Zubehör:
Revisionspaneel mit Klemmbügel, Kulissen seitlich ausziehbar

Schalldämpfer
Anordnung:  Fortluft
Volumenstrom:  m³/h  9.400
Einfügungsdämpfung: dB  gemäß Geräteschalldaten
Material Kulissenrahmen:  Aluminium
enthaltenes Zubehör:
Revisionspaneel mit Klemmbügel, Kulissen seitlich ausziehbar, Jalousieklappe Kl. 4, Edelstahl, montiert, Entkoppelter Anschlussstutzen Aluminium montiert

Erhitzer
Volumenstrom:  m³/h  5.900
Heizleistung:  kW  51,83
Temperatur Lufteintritt:  °C  0
Temperatur Luftaustritt:  °C  26
Mediumtyp:  Wasser
Frostschutzanteil:  %  0
Temperatur Vorlauf:  °C  70
Temperatur Rücklauf:  °C  50
Druckverlust Medium:  kPa  max. 20
Mediummenge:  l/s  0,63
Material Rohr:  Kupfer
Material Lamellen:  Aluminium
Material Sammler:  Kupfer
Material Rahmen:  Edelstahl
enthaltenes Zubehör:
Entleerung und Entlüftung, Messnippelset

Kühler
Volumenstrom:  m³/h  5.900
Kühlleistung:  kW  53,38
Temperatur Lufteintritt:  °C  34
Feuchte Lufteintritt:  %  50
Temperatur Luftaustritt:  °C  18
Feuchte Luftaustritt:  %  98
Mediumtyp:  Wasser
Frostschutzanteil:  %  0
Temperatur Vorlauf:  °C  8
Temperatur Rücklauf:  °C  14
Druckverlust Medium:  kPa  max. 50
Mediummenge:  l/s  2,12
Material Rohr:  Kupfer
Material Lamellen: Aluminium-beschichtet
Material Sammler:  Kupfer
Material Rahmen:  Edelstahl
enthaltenes Zubehör:
Entleerung und Entlüftung, Messnippelset, Tropfenabscheider ausziehbar, Tropfwanne V2A, Kugelsiphon

ZU-Ventilator, freilaufendes Rad
Volumenstrom:  m³/h  5.900
Druckverlust extern:  Pa  min. 600
Druckverlust gesamt:  Pa  max. 1.000
Leistungsbedarf:  kW  max. 2,07
Drehzahlreserve:  %  min. 12
Schwingungsdämpfer:  ja
Schwingungsisolierung:  %  min. 90
Motorbauart:  Normmotor
Motorwirkungsgradklasse:  min. IE3
Elektr. Leistungsaufnahme:  kW  max. 2,58
Motornennleistung:  kW  max. 3,00
Motornenndrehzahl:  1/m  1.450
Nennstrom:  A  6,40
Spannung:  V  3x400
Nennfrequenz:  Hz  50
Schutzart:  IP55
enthaltenes Zubehör:
Tür mit abschließbarem Hebel-/ Doppelhebelverschluss, Schauglas doppelschalig, Beleuchtung 230 V/ IP 65 montiert und verdrahtet, Lichtschalter montiert und verdrahtet, Messnippelset, Ringmessleitung, Flexibler Anschlussstutzen, Frequenzumrichter außen montiert und abgeschirmt verkabelt, Verkabelung für FU-Bypass, FU-Vorparametrierung Motor- und Ventilatordaten, Ventilator-Motor-Einheit beschichtet/ Hygieneausführung, Reparaturschalter montiert und abgeschirmt verkabelt, Kaltleiter

AB-Ventilator, freilaufendes Rad
Volumenstrom:  m³/h  9.400
Druckverlust extern:  Pa  min. 600
Druckverlust gesamt:  Pa  max. 884
Leistungsbedarf:  kW  max. 2,87
Drehzahlreserve:  %  min. 10
Schwingungsdämpfer:  ja
Schwingungsisolierung:  %  min. 90
Motorbauart:  Normmotor
Motorwirkungsgradklasse:  min. IE3
Elektr. Leistungsaufnahme:  kW  max. 3,52
Motornennleistung:  kW  max. 4,00
Motornenndrehzahl:  1/m  1.455
Nennstrom:  A  8,10
Spannung:  V  3x400
Nennfrequenz:  Hz  50
Schutzart:  IP55
enthaltenes Zubehör:
Tür mit abschließbarem Hebel-/ Doppelhebelverschluss, Schauglas doppelschalig, Beleuchtung 230 V/ IP 65 montiert und verdrahtet, Lichtschalter montiert und verdrahtet, Messnippelset, Ringmessleitung, Flexibler Anschlussstutzen, Frequenzumrichter außen montiert und abgeschirmt verkabelt, Verkabelung für FU-Bypass, FU-Vorparametrierung Motor- und Ventilatordaten, Ventilator-Motor-Einheit beschichtet/ Hygieneausführung, Reparaturschalter montiert und abgeschirmt verkabelt, Kaltleiter

Leerteil 1
Baulänge:  mm  min. 459
enthaltenes Zubehör:
Tür mit Hebel-/ Doppelhebelverschluss, Schauglas doppelschalig, Beleuchtung 230 V/ IP 65 montiert und verdrahtet, Lichtschalter montiert und verdrahtet

Leerteil 2
Baulänge:  mm  min. 459
enthaltenes Zubehör:
Tür mit Hebel-/ Doppelhebelverschluss, Schauglas doppelschalig, Beleuchtung 230 V/ IP 65 montiert und verdrahtet, Lichtschalter montiert und verdrahtet

Leerteil 3
Baulänge:  mm  min. 459
enthaltenes Zubehör:
Tür mit Hebel-/ Doppelhebelverschluss, Schauglas doppelschalig, Beleuchtung 230 V/ IP 65 montiert und verdrahtet, Lichtschalter montiert und verdrahtet

Leerteil 4
Baulänge:  mm  min. 459
enthaltenes Zubehör:
Tür mit Hebel-/ Doppelhebelverschluss, Schauglas doppelschalig, Beleuchtung 230 V/ IP 65 montiert und verdrahtet, Lichtschalter montiert und verdrahtet

Leerteil 5
Baulänge:  mm  min. 765
enthaltenes Zubehör:
Tür mit Hebel-/ Doppelhebelverschluss, Schauglas doppelschalig, Beleuchtung 230 V/ IP 65 montiert und verdrahtet, Lichtschalter montiert und verdrahtet

Summen-Schallleistungspegel LW(A)
Kanalanschluss Außenluft:  dB(A)  max. 59
Kanalanschluss Zuluft:  dB(A)  max. 53
Gehäuse Außenluft:  dB(A)  max. 57
Kanalanschluss Abluft:  dB(A)  max. 54
Kanalanschluss Fortluft:  dB(A)  max. 67
Gehäuse Abluft:  dB(A)  max. 55

Sonstiges enthaltenes Gerätezubehör:
- Gerätegrundrahmen 300 mm montiert
- Kranösen für jede Liefereinheit
- Verpackung
-  Paneel innen komplett abgedichtet
-  Potentialausgleichskabel

Hinweis zur Einbringung:
max. Kubenhöhe 1.390 mm inkl. Grundrahmen
max. Kubenlänge 1.046 mm

Sonst wie vor beschrieben

Das Datenblatt des angebotenen Gerätes ist zusammen mit dem Angebot abzugeben!

Der Planung liegen die Merkmale des Berliner Luft Technik GmbH Typ HC9/12.S zugrunde.

Angeb. Fabrikat/Typ: '..........'........................................''
Menge: 1,000 St

*Hinweis:  Leitbeschreibung - Klimagerät für OP mit Hygienezertifikat****
*** Leitbeschreibung - Klimagerät für OP mit Hygienezertifikat***
Einteiliges Schrankgerät für den Betrieb mit festem, vorbehandeltem Außenluftanteil (Sommer 34°C 50 % r.F., Winter 0 °C 40 % r.F.)

Das Gerät erfüllt die Anforderungen der DIN EN 16798-3:2017, DIN EN 1886, DIN EN 1751, VO (EU) 1253/2014 und der VDI 6022, soweit diese auf Klimaschrankgeräte Anwendung finden können. Die Baumusterbegutachtung zur Erteilung eines Prüfzertifikats gemäß DIN 1946 Teil 4 erfolgte durch ein unabhängiges Hygieneinstitut und ist mit Prüfzertifikat vom 25.02.2022 belegt.

Die geräteinterne Luftrichtung ist von oben nach unten.

Gehäuse in extra schallgedämmter Ausführung
Das Gehäuse ist als doppelt beplankte, verschraubte Rahmenkonstruktion aus verzinktem und gepulvertem Stahl ausgeführt. Die Doppelschale ist mit einer dazwischenliegenden Schall- und Wärmeisolierung aus stark verdichteten und feuchtigkeitsstabilen Steinwolle-Dämmplatten sowie zusätzlich mit akustische Absorbtionsplatten mit Bitumenfolie versehen. Diese sind nicht brennbar bzw. schwer entflammbar und entsprechen der Baustoffklasse A1 nach DIN 4102. Die Gesamtstärke der Dämmung  beträgt an der Rückwand 60 mm, an den Seitenwänden 40 mm, am Boden bei geschlossener Ausführung 25 mm und an der Decke bei geschlossener Ausführung 40 mm.
Abnehm- oder öffenbare Beplankungsteile (Deckel/Türen/Sichtscheiben) sind durch umlaufende Profilsteckdichtungen aus EPDM-Kautschuk abgedichtet. Durch die Türen in der Gerätefront erfolgt die Wartung ausschließlich von vorn. Die Türen werden von vorn über werkzeuglos zu betätigende Vorreiber verschlossen. Der Verschluss der E-Teil-Tür ist zusätzlich abschließbar. Die in die Wartungsöffnungen über die gesamte Gerätebreite integrierten zweifach verglasten Isolierscheiben aus ESG (Einscheibensicherheitsglas) ermöglichen die Sichtkontrolle von Filter und Ventilator und verhindern die Kondensation von Umgebungsfeuchte. Die erreichbare Schallpegelreduktion beträgt  ca. - 3 bis - 5 DB, wie bei einem Referenz Projekt messtechnisch ermittelt.

Außenschale
Die Außenschale des Gehäuses besteht aus elektrolytisch verzinktem Stahlblech. Die Blechstärken betragen für die Seitenwände und die Rückwand jeweils 1 mm sowie für die Türen und Frontdeckel 1,5 mm. Die Zinkauflage beträgt 18 g/m² bzw. 2,5 µm. Die Sichtseite ist mit einer 80 µm starken Pulverbeschichtung im RAL Farbton 7035 (lichtgrau) versehen.

Innenschale
Die Innenschale des Gehäuses besteht aus feuerverzinktem Stahlblech. Die Blechstärken betragen für die Rückwand, die Türen und die Frontdeckel jeweils 1 mm sowie für die Seitenwände 1,5 mm. Die Zinkauflage beträgt 275 g/m² bzw. 20 µm. Beide Seiten sind mit dem Klarlack Covex-E bzw. Covex-S beschichtet. Zusätzlich sind die Bleche im Luftweg pulverbeschichtet, das Bodenblech besteht aus rostfreiem Edelstahl Mat.-Nr. 1.4301.
Zur Abdichtung der luftführenden Bereiche werden silikonfreie, lebensmittelechte Dichtungsmittel eingesetzt.

Zuluftanschluss
Der Dämmstutzen mit integrierter Jalousieklappe, luftdicht ausgeführt nach DIN 1946-4, Länge 130 mm, zur schallentkoppelten Verbindung zwischen Gerät und Kanalsystem ist mit beiderseitigem Kanalflansch SBM 30 versehen. Die Jalousieklappe verfügt über einen Rahmen aus Aluminium, die Lagerzapfen sind in Polyamidbuchsen gelagert. Die strömungsgünstig geformten Lamellen bestehen ebenfalls aus Aluminium. Der Klappenantrieb erfolgt gegenläufig über außenliegende Zahnräder mit Stellantrieb. Das kanalseitige SBM 30-Profil ist mit einer Stützkante für die 20 mm starke EPDM-Dichtung versehen. Die Verbindung zum bauseitigen Kanalflansch erfolgt über eine durch Gummieinlagen entkoppelte Schraubverbindung. Ein Flachbandkabel, Querschnitt 16 mm², zum Potentialausgleich ist bereits vormontiert und muss lediglich mit der Kanalseite verschraubt werden. Der Stutzen ist leicht desinfizierbar und erleichtert eine genau fluchtende Kanalmontage. Der Schalldurchgang des Stutzens entspricht dem des angeschlossenen Kanalsystems.
Der Luftanschluss wird rechts oder links unten ausgeführt.

Abluftanschluss
Der Dämmstutzen mit integrierter Jalousieklappe, luftdicht ausgeführt nach DIN 1946, Länge 130 mm, zur schallentkoppelten Verbindung zwischen Gerät und Kanalsystem ist mit beiderseitigem Kanalflansch SBM 30 versehen. Die Jalousieklappe verfügt über einen Rahmen aus Aluminium, die Lagerzapfen sind in Polyamidbuchsen gelagert. Die strömungsgünstig geformten Lamellen bestehen ebenfalls aus Aluminium. Der Klappenantrieb erfolgt gegenläufig über außenliegende Zahnräder mit Stellantrieb. Das kanalseitige SBM 30-Profil ist mit einer Stützkante für die 20 mm starke EPDM-Dichtung versehen. Die Verbindung zum bauseitigen Kanalflansch erfolgt über eine durch Gummieinlagen entkoppelte Schraubverbindung. Ein Flachbandkabel, Querschnitt 16 mm², zum Potentialausgleich ist bereits vormontiert und muss lediglich mit der Kanalseite verschraubt werden. Der Stutzen ist leicht desinfizierbar und erleichtert eine genau fluchtende Kanalmontage. Der Schalldurchgang des Stutzens entspricht dem des angeschlossenen Kanalsystems.
Der Luftanschluss wird oben über die Decke ausgeführt.

Filterung
Der Filter ist als Kassettenfilter ausgeführt und im Geräteansaug angeordnet. Die Filterklasse beträgt ePM1 55 % gemäß DIN EN ISO 16890 (F7 gemäß EN 779). Ein maximaler Filter-Abscheidegrad wird aufgrund der gewählten Gesamtkonstruktion gewährleistet. Der hohe Abscheidegrad bietet erhöhten Sachwert- und Personenschutz. Durch Einsatz von Kassettenfiltern mit Filtermedium aus Glasfaservlies und einem Rahmen aus Kunststoff ist die Filterfläche auf ein Maximum optimiert. Eine umlaufende Dichtung befindet sich auf der Filteranpressseite.

Durch die separate Anordnung des Filters ist eine gute Zugänglichkeit sowie der frontseitige Filterwechsel gewährleistet.

Die Verschmutzung des Filters wird mittels eines elektrischen, stetig ausgeführten Sensors überwacht und angezeigt. Die Messung erfolgt über die Druckdifferenz vor und nach dem Filter mit Hilfe eines Differenzdruck-Transmitters. Der aktuelle Istwert wird gemäß VDI 6022 am Display des Gerätes angezeigt. Das Erreichen des voreingestellten Enddrucks wird als nicht dringende Störung zusätzlich signalisiert.

Kühlen - Pumpenkaltwasserkühlung
Lamellenwärmetauscher als Kaltwasserkühler für externe Kühlmittelversorgung mit Pumpenkaltwasser, bestehend aus Kupferrohren mit aufgezogenen Hochleistungslamellen aus hydrophil beschichtetem Aluminium; einschließlich Verteil- und Sammelrohr aus Kupfer für Mehrfachunterteilung, eingefasst in einen stabilen Rahmen aus 2 mm Aluminium. Entlüftungsmöglichkeit direkt am Wärmetauscher. Als Kühlmedium kann Kaltwasser mit Trinkwasserqualität oder ein Glykol-Trinkwasser-Gemisch verwendet werden.
Kondensatwanne zum Auffangen des anfallenden Kondensats mit Gefälle zum Ablauf, demontierbar und reinigungsfähig, aus eloxiertem Aluminium. Kondensatleitung bis zum Geräteaustritt verlegt, bestehend aus
40 mm-HT-Rohr. Kugelrückschlag-Siphon im Lieferumfang enthalten (externe Montage bei Direktanschluss).
Kaltwasser-Rohrgruppe im luftseitig abgeschotteten Maschinenteil, einschließlich Kaltwasserverrohrung mit Isolierung. Rohrgruppe als Umlenkschaltung mit im Rücklauf positioniertem Dreiwege-Mischventil, komplett mit montiertem Stellantrieb 24V DC. Ansteuerung im Grundgerät enthalten. Verrohrung mit Weichschaum-Isolierung, Anschlussmuffen und Entlüftungsventil im Vorlauf. Volle Zugänglichkeit von vorne für Service- und Wartungsarbeiten im laufenden Betrieb gegeben.

Der Wärmetauscher ist zu Reinigungszwecken über einfach demontierbare Revisionsöffnungen seitlich zugänglich. Ein Ausbau und Austausch sind bei Bedarf ebenfalls sehr einfach möglich.

Die Medienanschlüsse können links nach oben, unten oder seitlich aus dem Gerät geführt werden. Der Kondensatablauf kann nach unten oder seitlich links aus dem Gerät geführt werden.

Heizen
Lamellenwärmetauscher als Lufterhitzer für Pumpenwarmwasser, bestehend aus Kupferrohren mit aufgezogenen Hochleistungslamellen aus Aluminium; einschließlich Verteil- und Sammelrohr aus Kupfer für Mehrfachunterteilung, eingefasst in einen stabilen Rahmen aus 2 mm Aluminium; Entlüftungsmöglichkeit direkt am Wärmetauscher.
Der Wärmetauscher ist in Luftrichtung hinter dem Verdampfer oder Kühler angeordnet. Warmwasser-Rohrgruppe im luftseitig abgeschotteten Maschinenteil, einschließlich Verrohrung. Rohrgruppe als Umlenkschaltung mit im Rücklauf positioniertem Dreiwege-Mischventil, komplett mit montiertem Stellantrieb 24V DC. Ansteuerung im Grundgerät enthalten. Verrohrung mit Anschlussmuffen und Entlüftungsventil im Vorlauf. Volle Zugänglichkeit von vorne für Service- und Wartungsarbeiten im laufenden Betrieb gegeben. Der Wärmetauscher ist zu Reinigungszwecken über einfach demontierbare Revisionsöffnungen seitlich zugänglich. Ein Ausbau und Austausch sind bei Bedarf ebenfalls sehr einfach möglich.
Die Medienanschlüsse können links nach oben, unten oder seitlich aus dem Gerät geführt werden.

Lufttransport - Lüfter
Direkt getriebener einseitig saugender Radialventilator mit rückwärtsgekrümmten Hochleistungs-Radiallaufrädern mit Umlaufdiffusor, aufgebaut auf einen EC-Außenläufermotor, mit integrierter Steuerungselektronik. Laufrad mit rückwärts gekrümmten Schaufeln; strömungsoptimierte Einströmdüse Ringmessleitung. Motorlaufrad gemäß DIN ISO 1940 statisch und dynamisch in zwei Ebenen auf Wuchtgüte G 6.3 gewuchtet.
EC-Außenläufermotoren erreichen bzw. übertreffen die Wirkungsgradvorgaben gemäß der Effizienzklasse IE5 (IEC TS 60034-30-2:2016), Magnete ohne Verwendung von seltenen Erden, wartungsfreie Kugellager mit Langzeitschmierung, theoretisch nominale Lebensdauer von mindestens 40.000 Betriebsstunden.

Sanftanlauf, integrierte Strombegrenzung, 3~380-480 V, 50/60 Hz. Ventilator an allen üblichen EVU-Netzen mit unveränderter Luftleistung einsetzbar. Integrierte Elektronik, geräuscharme Kommutierungslogik; 100 % drehzahlsteuerbar; Alle Ventilatoren verfügen über eine RS485/MODBUS RTU Schnittstelle, keine Installation mit geschirmten Leitungen notwendig. Klemmkasten aus Aluminium mit einfach zugänglichem Anschlussbereich, umweltbeständigen Kabelverschraubungen.

Konformität gemäß DIN 1946-4.

Der Ventilator ist für Reinigungs- oder Wartungsarbeiten leicht nach vorne ausziehbar.

Elektroteil
Das Elektroteil ist komplett mit allen für den Betrieb des Klimagerätes notwendigen Komponenten ausgerüstet. Die Ansteuerung der einzelnen Verbraucher erfolgt über die bauseitige Regelung.
Als Leistungsversorgung des Klimagerätes wird lediglich eine Haupteinspeisung benötigt. Alle einzelnen Leistungsverbraucher sind mit schmelzsicherungsfreien Schütz-Motorschutz-Kombinationen oder Leitungsschutzschaltern abgesichert. (deutsches Markenfabrikat)
Alle Bauteile sind übersichtlich auf der Montageplatte montiert und leicht austauschbar.

Anschlussspannung 3 Phasen/N/PE, 400V +-10%, 50 Hz

Besonderheiten
-  Komplette Schaltanlage gemäß EN 60204-1 im Elektroteil des Klimaschrankes integriert
-  Elektroteil mit separater, abschließbarer Tür
-  Steuerspannung 24V DC als PELV nach VDE 0100 Teil 410
-  Übersichtlicher Aufbau durch Optimierung der Einbaukomponenten
-  Verdrahtung entspricht den europäischen Normen
-  Hauptschalter in Aus-Stellung mit Bügelschloss verriegelbar
-  Schmelzsicherungsfreie Schütz-Motorschutz-Kombinationen
-  Schraubfreie Klemmleiste zur rationelleren sicheren Verdrahtung
-  Potenzialfreie Betriebs- (Schließer), Wartungs- und Ausfallmeldung (Öffner); kabelbruchsichere Meldekette
-  Volle Wartungszugänglichkeit von vorne
-  Service- und Wartungsarbeiten im laufenden Betrieb möglich
-  Übersichtliche Dokumentation in CAD-Schalt-Plänen
-  Projektbezogen erstellte Schalt- und Kabelpläne
-  Beschriftung der Einbauteile gemäß Referenzkennzeichen (Positionsnummern) im Elektroschaltplan
-  Kabelpläne mit Angabe aller externen Kabel

Wasserwarneinrichtung
Wasserwarneinrichtung zum Erkennen von Wassereinbrüchen. Die Signalisierung von Wassereinbruch erfolgt durch eine Anzeige-LED an der Wasserwarneinrichtung, sowie durch einen potenzialfreien Relaiskontakt, der auf die Regeleinrichtung aufgeschaltet wird.
Die Wasserwarneinrichtung setzt sich bei Abtrocknung des Melders selbsttätig zurück. Der Melder ist in einem allseitig verschlossenen Gehäuse untergebracht.

Gummifederleisten
Gummifederleisten für die Montage unter das Gerät in Anzahl und Länge abgestimmt auf das Gerätegewicht für eine möglichst hohe Effizienz zur Körperschalldämmung und Schwingungsdämpfung.

Kondensathebepumpe (intern)
Kondensathebepumpe zur Abfuhr des im Gerät anfallenden Kondensats. Die Pumpe ist im Gerät integriert. Die Pumpe verfügt über einen Sammelbehälter mit 1,5 l Inhalt.
Die maximale Förderleistung beträgt 50 l/h. Die Förderhöhe beträgt max. 20 m.

**30.05.0110 Klimagerät zur Innenaufstellung Hybrid-OP 4.610 m³/h**
Klimagerät zur Innenaufstellung Hybrid-OP 4.610 m³/h
Außenluftanteil 1.500 m³/h

Technische Daten
Anzahl Einzelmodule  1 Stück
Gerätebreite  1087 mm
Gerätehöhe  1950 mm
Gerätetiefe  895 mm
Gesamtbreite  1217 mm
Gesamthöhe  2080 mm
Gesamttiefe  895 mm
Transporthöhe geteilt  2100 mm
Transportbreite  1217 mm
Transporttiefe  1000 mm
Farbe  lichtgrau
Gesamtgewicht Betrieb  478,8 kg
Gesamtgewicht Transport  493 kg
Gesamtbetriebsstrom  8 A
Gesamtnennstrom  8 A
Gesamtnennleistung  6 kVA
Netzanschluss  380-420/3/N/PE/50 V/Ph/Hz

Betriebspunkt (Vorgabewerte)
Seehöhe  0,0 m
Luftdruck  1,013 bar
Luftmenge Abluft  3110 m³/h
Externe Pressung Abluft  100 Pa
Temperatur Kühlen Abluft  26,0 °C
Relative Feuchte Kühlen Abluft  48,0 % r.F.
Absolute Feuchte Kühlen Abluft  10,1 g/kg
Temperatur Heizen Abluft  20,0 °C
Relative Feuchte Heizen Abluft  40,0 % r.F.
Absolute Feuchte Heizen Abluft  5,8 g/kg
Luftmenge Mischluft  4610 m³/h
Temperatur Kühlen Mischluft  28,6 °C
Relative Feuchte Kühlen Mischluft  50,0 % r.F.
Absolute Feuchte Kühlen Mischluft  12,2 g/kg
Temperatur Heizen Mischluft  13,2 °C
Relative Feuchte Heizen Mischluft  46,2 % r.F.
Absolute Feuchte Heizen Mischluft  4,3 g/kg
Luftmenge Außenluft  1500 m³/h
Externe Pressung Außenluft  100 Pa
Temperatur Kühlen Außenluft  34,0 °C
Relative Feuchte Kühlen Außenluft  50,0 % r.F.
Absolute Feuchte Kühlen Außenluft  16,8 g/kg
Temperatur Heizen Außenluft  0,0 °C
Relative Feuchte Heizen Außenluft  40,0 % r.F.
Absolute Feuchte Heizen Außenluft  1,5 g/kg
Luftmenge Zuluft  4610 m³/h
Externe Pressung Zuluft  400 Pa
Temperatur Kühlen Zuluft  20,0 °C
Relative Feuchte Kühlen Zuluft  83,4 % r.F.
Absolute Feuchte Kühlen Zuluft  12,2 g/kg
Temperatur Heizen Zuluft  23,0 °C
Relative Feuchte Heizen Zuluft  24,8 % r.F.
Absolute Feuchte Heizen Zuluft  4,2 g/kg
Luftmenge Fortluft  0 m³/h
Externe Pressung Fortluft  0 Pa
Kälteleistung, gesamt  13,5 kW
Kälteleistung, sensibel  13,5 kW
Heizleistung  15,3 kW
Befeuchtung  0,00 g/kg
Entfeuchtung  0,00 g/kg

Ventilator
Anzahl  1
Typ  R45EECA
Luftvolumenstrom  4610 m³/h
Mindestvolumenstrom  2500 m³/h
Dichte  1,2 kg/m³
Nennleistung  4,5 kW
Motornennstrom  6,8 A
Nenndrehzahl  2480 1/min
Antriebsleistung im Betriebspunkt  1,7 kW
Antriebsstrom im Betriebspunkt  2,6 A
Motordrehzahl im Betriebspunkt  1754 1/min
Spezifische Ventilatorenleistung  1,3 kW/(m³/s)
Schallleistungspegel, gesamt  85,5 dB(A)
Pressung intern gesamt  214 Pa
Pressung extern  600 Pa
Pressung gesamt  814 Pa

Regelung und Regelstrategie
Fabrikat  Bauseits

PKW-/Sole Luftkühler
Medium  Wasser
Medium-Vorlauftemperatur (ganzjährig)  8,0 °C
Medium-Rücklauftemperatur (ganzjährig)  14,0 °C
Werkstoff, Wärmetauscher-Rohr  Kupfer
Werkstoff, Wärmetauscher-Lamellen  Aluminium, hy  drophil beschichtet
Leistung, gesamt  23,6 kW
Leistung, sensibel  17,3 kW
Abführbare Raumlast  15,6 kW
Temperatur, Lufteintritt  28,6 °C
Relative Feuchte, Lufteintritt  50,0 % r.F.
Absolute Feuchte, Lufteintritt  12,2 g/kg
Temperatur, Luftaustritt  17,3 °C
Relative Feuchte, Luftaustritt  85,5 % r.F.
Absolute Feuchte, Luftaustritt  10,5 g/kg
Temperatur, Luftaustritt, am Stutzen  18,4 °C
Relative Feuchte, Luftaustritt, am Stutzen  79,7 % r.F.
Mediumvolumenstrom  3,4 m³/h
Druckverlust Medium  8 kPa
Druckverlust Regelventil  12 kPa

Filter, saugseitig
Typ  Kassettenfilter
Güteklasse  ePM1 55% (F7)
Anfangsdruckdifferenz  96 Pa
Empfohlene Enddruckdifferenz  300 Pa

PWW-Lufterhitzer als Nacherhitzer
Medium  Wasser
Medium-Vorlauftemperatur (ganzjährig)  70,0 °C
Medium-Rücklauftemperatur (ganzjährig)  50,0 °C
Werkstoff, Wärmetauscher-Rohr  Kupfer
Werkstoff, Wärmetauscher-Lamellen  Aluminium
Leistung, gesamt  20,6 kW
Temperatur, Lufteintritt  13,2 °C
Relative Feuchte, Lufteintritt  46,2 % r.F.
Absolute Feuchte, Lufteintritt  4,3 g/kg
Temperatur, Luftaustritt  26,1 °C
Relative Feuchte, Luftaustritt  20,7 % r.F.
Absolute Feuchte, Luftaustritt  4,3 g/kg
Temperatur, Luftaustritt, am Stutzen  27,2 °C
Relative Feuchte, Luftaustritt, am Stutzen  19,3 % r.F.
Mediumvolumenstrom  0,9 m³/h
Druckverlust Medium  6 kPa
Druckverlust Regelventil  12 kPa

Schalldaten
Schallleistungspegel, saugseitig  80,5 dB(A)
Schallleistungspegel, druckseitig  83,8 dB(A)
Schallleistungspegel, Gehäuse  61,2 dB(A)
Schallleistungspegel, Gerät  77,5 dB(A)
Schalldruckpegel, Freifeld 1m (LpA)  61,0 dB(A)

Schallspektren
Frequenz [dB]  saugseitig  druckseitig  Gehäuse  Gerät
bei 63 Hz  73,1  75,4  72,4  74,8
bei 125 Hz  82,8  81,0  73,2  80,0
bei 250 Hz  86,9  85,7  68,5  85,0
bei 500 Hz  74,3  78,5  51,3  70,4
bei 1000 Hz  71,2  78,2  50,0  65,3
bei 2000 Hz  69,3  77,5  48,1  61,5
bei 4000 Hz  64,7  70,1  37,5  57,7
bei 8000 Hz  60,2  63,7  31,7  52,2

Der Planung liegen die Merkmale des Fabrikates WEISS Klimatechnik GmbH Typ Vindur Compact 55.5 CWD  10.8 H
zugrunde.

Angeb. Fabrikat/Typ: '..........'........................................''
Menge: 1,000 St

**30.05.0120 Klimagerät zur Innenaufstellung OP 2-18 4.200 m³/h**
Klimagerät zur Innenaufstellung OP 2-18 4.200 m³/h
Außenluftanteil 1.500 m³/h

Technische Daten
Anzahl Einzelmodule  1 Stück
Gerätebreite  1347 mm
Gerätehöhe  1950 mm
Gerätetiefe  895 mm
Gesamtbreite  1347 mm
Gesamthöhe  2080 mm
Gesamttiefe  895 mm
Transporthöhe geteilt  2100 mm
Transportbreite  1347 mm
Transporttiefe  1000 mm
Farbe  lichtgrau
Gesamtgewicht Betrieb  481,5 kg
Gesamtgewicht Transport  495 kg
Gesamtbetriebsstrom  8 A
Gesamtnennstrom  8 A
Gesamtnennleistung  6 kVA
Netzanschluss  380-420/3/N/PE/50 V/Ph/Hz

Betriebspunkt (Vorgabewerte)
Seehöhe  0,0 m
Luftdruck  1,013 bar
Luftmenge Abluft  2700 m³/h
Externe Pressung Abluft  100 Pa
Temperatur Kühlen Abluft  26,0 °C
Relative Feuchte Kühlen Abluft  48,0 % r.F.
Absolute Feuchte Kühlen Abluft  10,1 g/kg
Temperatur Heizen Abluft  20,0 °C
Relative Feuchte Heizen Abluft  40,0 % r.F.
Absolute Feuchte Heizen Abluft  5,8 g/kg
Luftmenge Mischluft  4200 m³/h
Temperatur Kühlen Mischluft  28,8 °C
Relative Feuchte Kühlen Mischluft  50,1 % r.F.
Absolute Feuchte Kühlen Mischluft  12,4 g/kg
Temperatur Heizen Mischluft  12,5 °C
Relative Feuchte Heizen Mischluft  46,7 % r.F.
Absolute Feuchte Heizen Mischluft  4,2 g/kg
Luftmenge Außenluft  1500 m³/h
Externe Pressung Außenluft  100 Pa
Temperatur Kühlen Außenluft  34,0 °C
Relative Feuchte Kühlen Außenluft  50,0 % r.F.
Absolute Feuchte Kühlen Außenluft  16,8 g/kg
Temperatur Heizen Außenluft  0,0 °C
Relative Feuchte Heizen Außenluft  40,0 % r.F.
Absolute Feuchte Heizen Außenluft  1,5 g/kg
Luftmenge Zuluft  4200 m³/h
Externe Pressung Zuluft  400 Pa
Temperatur Kühlen Zuluft  20,0 °C
Relative Feuchte Kühlen Zuluft  84,7 % r.F.
Absolute Feuchte Kühlen Zuluft  12,4 g/kg
Temperatur Heizen Zuluft  23,0 °C
Relative Feuchte Heizen Zuluft  24,2 % r.F.
Absolute Feuchte Heizen Zuluft  4,2 g/kg
Luftmenge Fortluft  0 m³/h
Externe Pressung Fortluft  0 Pa
Kälteleistung, gesamt  12,7 kW
Kälteleistung, sensibel  12,7 kW
Heizleistung  14,9 kW
Befeuchtung  -0,01 g/kg
Entfeuchtung  0,01 g/kg

Ventilator
Anzahl  1
Typ  R45EECA
Luftvolumenstrom  4200 m³/h
Mindestvolumenstrom  2500 m³/h
Dichte  1,2 kg/m³
Nennleistung  4,5 kW
Motornennstrom  6,8 A
Nenndrehzahl  2480 1/min
Antriebsleistung im Betriebspunkt  1,6 kW
Antriebsstrom im Betriebspunkt  2,4 A
Motordrehzahl im Betriebspunkt  1706 1/min
Spezifische Ventilatorenleistung  1,3 kW/(m³/s)
Schallleistungspegel, gesamt  85,8 dB(A)
Pressung intern gesamt  192 Pa
Pressung extern  600 Pa
Pressung gesamt  792 Pa

Regelung und Regelstrategie
Fabrikat  Bauseits

PKW-/Sole Luftkühler
Medium  Wasser
Medium-Vorlauftemperatur (ganzjährig)  8,0 °C
Medium-Rücklauftemperatur (ganzjährig)  14,0 °C
Werkstoff, Wärmetauscher-Rohr  Kupfer
Werkstoff, Wärmetauscher-Lamellen  Aluminium, hy  drophil beschichtet
Leistung, gesamt  23,1 kW
Leistung, sensibel  16,4 kW
Abführbare Raumlast  14,9 kW
Temperatur, Lufteintritt  28,8 °C
Relative Feuchte, Lufteintritt  50,1 % r.F.
Absolute Feuchte, Lufteintritt  12,4 g/kg
Temperatur, Luftaustritt  17,0 °C
Relative Feuchte, Luftaustritt  86,5 % r.F.
Absolute Feuchte, Luftaustritt  10,5 g/kg
Temperatur, Luftaustritt, am Stutzen  18,1 °C
Relative Feuchte, Luftaustritt, am Stutzen  80,7 % r.F.
Mediumsvolumenstrom  3,3  m³/h
Druckverlust Medium  7 kPa
Druckverlust Regelventil  11 kPa

Filter, saugseitig
Typ  Kassettenfilter
Güteklasse  ePM1 55% (F7)
Anfangsdruckdifferenz  86 Pa
Empfohlene Enddruckdifferenz  300 Pa

PWW-Lufterhitzer als Nacherhitzer
Medium  Wasser
Medium-Vorlauftemperatur (ganzjährig)  70,0 °C
Medium-Rücklauftemperatur (ganzjährig)  50,0 °C
Werkstoff, Wärmetauscher-Rohr  Kupfer
Werkstoff, Wärmetauscher-Lamellen  Aluminium
Leistung, gesamt  19,8 kW
Temperatur, Lufteintritt  12,5 °C
Relative Feuchte, Lufteintritt  46,7 % r.F.
Absolute Feuchte, Lufteintritt  4,2 g/kg
Temperatur, Luftaustritt  26,1 °C
Relative Feuchte, Luftaustritt  20,0 % r.F.
Absolute Feuchte, Luftaustritt  4,2 g/kg
Temperatur, Luftaustritt, am Stutzen  27,2 °C
Relative Feuchte, Luftaustritt, am Stutzen  18,7 % r.F.
Mediumvolumenstrom  0,9 m³/h
Druckverlust Medium  5 kPa
Druckverlust Regelventil  12 kPa

Schalldaten
Schallleistungspegel, saugseitig  81,1 dB(A)
Schallleistungspegel, druckseitig  84,0 dB(A)
Schallleistungspegel, Gehäuse  62,4 dB(A)
Schallleistungspegel, Gerät  78,3 dB(A)
Schalldruckpegel, Freifeld 1m (LpA)  61,8 dB(A)

Schallspektren
Frequenz [dB]  saugseitig  druckseitig  Gehäuse  Gerät
bei 63 Hz  73,4  75,4  72,4  74,9
bei 125 Hz  84,7  82,2  73,2  81,8
bei 250 Hz  87,9  87,5  68,5  86,0
bei 500 Hz  74,4  78,3  51,3  70,5
bei 1000 Hz  71,1  78,0  50,0  65,2
bei 2000 Hz  68,9  77,1  48,1  61,1
bei 4000 Hz  64,1  69,5  37,5  57,1
bei 8000 Hz  59,5  63,7  31,7  51,5

Der Planung liegen die Merkmale des Fabrikates WEISS Klimatechnik GmbH Typ Vindur Compact 55.5 CWD  10.8 H
zugrunde.

Angeb. Fabrikat/Typ: '..........'........................................''
Menge: 17,000 St

**30.05.0130 Klimagerät zur Innenaufstellung OP 19 3.700 m³/h**
Klimagerät zur Innenaufstellung OP 19 3.700 m³/h
Außenluftanteil 1.500 m³/h

Technische Daten
Anzahl Einzelmodule  1 Stück
Gerätebreite  1087 mm
Gerätehöhe  1950 mm
Gerätetiefe  895 mm
Gesamtbreite  1217 mm
Gesamthöhe  2080 mm
Gesamttiefe  895 mm
Transporthöhe geteilt  2100 mm
Transportbreite  1217 mm
Transporttiefe  800 mm
Farbe  lichtgrau
Gesamtgewicht Betrieb  478,8 kg
Gesamtgewicht Transport  493 kg
Gesamtbetriebsstrom  8 A
Gesamtnennstrom  8 A
Gesamtnennleistung  6 kVA
Netzanschluss  380-420/3/N/PE/50 V/Ph/Hz

Betriebspunkt (Vorgabewerte)
Seehöhe  0,0 m
Luftdruck  1,013 bar
Luftmenge Abluft  2200 m³/h
Externe Pressung Abluft  100 Pa
Temperatur Kühlen Abluft  26,0 °C
Relative Feuchte Kühlen Abluft  48,0 % r.F.
Absolute Feuchte Kühlen Abluft  10,1 g/kg
Temperatur Heizen Abluft  20,0 °C
Relative Feuchte Heizen Abluft  40,0 % r.F.
Absolute Feuchte Heizen Abluft  5,8 g/kg
Luftmenge Mischluft  3700 m³/h
Temperatur Kühlen Mischluft  29,2 °C
Relative Feuchte Kühlen Mischluft  50,2 % r.F.
Absolute Feuchte Kühlen Mischluft  12,7 g/kg
Temperatur Heizen Mischluft  11,5 °C
Relative Feuchte Heizen Mischluft  47,3 % r.F.
Absolute Feuchte Heizen Mischluft  4,0 g/kg
Luftmenge Außenluft  1500 m³/h
Externe Pressung Außenluft  100 Pa
Temperatur Kühlen Außenluft  34,0 °C
Relative Feuchte Kühlen Außenluft  50,0 % r.F.
Absolute Feuchte Kühlen Außenluft  16,8 g/kg
Temperatur Heizen Außenluft  0,0 °C
Relative Feuchte Heizen Außenluft  40,0 % r.F.
Absolute Feuchte Heizen Außenluft  1,5 g/kg
Luftmenge Zuluft  3700 m³/h
Externe Pressung Zuluft  400 Pa
Temperatur Kühlen Zuluft  20,0 °C
Relative Feuchte Kühlen Zuluft  86,7 % r.F.
Absolute Feuchte Kühlen Zuluft  12,7 g/kg
Temperatur Heizen Zuluft  23,0 °C
Relative Feuchte Heizen Zuluft  23,1 % r.F.
Absolute Feuchte Heizen Zuluft  4,0 g/kg
Luftmenge Fortluft  0 m³/h
Externe Pressung Fortluft  0 Pa
Kälteleistung, gesamt  11,8 kW
Kälteleistung, sensibel  11,8 kW
Heizleistung  14,3 kW
Befeuchtung  -0,03 g/kg
Entfeuchtung  0,03 g/kg

Ventilator
Anzahl  1
Typ  R45EECA
Luftvolumenstrom  3700 m³/h
Mindestvolumenstrom  2500 m³/h
Dichte  1,2 kg/m³
Nennleistung  4,5 kW
Motornennstrom  6,8 A
Nenndrehzahl  2480 1/min
Antriebsleistung im Betriebspunkt  1,4 kW
Antriebsstrom im Betriebspunkt  2,1 A
Motordrehzahl im Betriebspunkt  1646 1/min
Spezifische Ventilatorenleistung  1,3 kW/(m³/s)
Schallleistungspegel, gesamt  86,0 dB(A)
Pressung intern gesamt  159 Pa
Pressung extern  600 Pa
Pressung gesamt  759 Pa

Regelung und Regelstrategie
Fabrikat  BAUSEITS

PKW-/Sole Luftkühler
Medium  Wasser
Medium-Vorlauftemperatur (ganzjährig)  8,0 °C
Medium-Rücklauftemperatur (ganzjährig)  14,0 °C
Werkstoff, Wärmetauscher-Rohr  Kupfer
Werkstoff, Wärmetauscher-Lamellen  Aluminium, hy  drophil beschichtet
Leistung, gesamt  22,3 kW
Leistung, sensibel  15,3 kW
Abführbare Raumlast  14,0 kW
Temperatur, Lufteintritt  29,2 °C
Relative Feuchte, Lufteintritt  50,2 % r.F.
Absolute Feuchte, Lufteintritt  12,7 g/kg
Temperatur, Luftaustritt  16,7 °C
Relative Feuchte, Luftaustritt  87,9 % r.F.
Absolute Feuchte, Luftaustritt  10,4 g/kg
Temperatur, Luftaustritt, am Stutzen  17,8 °C
Relative Feuchte, Luftaustritt, am Stutzen  81,9 % r.F.
Mediumvolumenstrom  3,2  m³/h
Druckverlust Medium  7 kPa
Druckverlust Regelventil  11 kPa

Filter, saugseitig
Typ  Kassettenfilter
Güteklasse  ePM1 55% (F7)
Anfangsdruckdifferenz  74 Pa
Empfohlene Enddruckdifferenz  300 Pa

PWW-Lufterhitzer als Nacherhitzer
Medium  Wasser
Medium-Vorlauftemperatur (ganzjährig)  70,0 °C
Medium-Rücklauftemperatur (ganzjährig)  50,0 °C
Werkstoff, Wärmetauscher-Rohr  Kupfer
Werkstoff, Wärmetauscher-Lamellen  Aluminium
Leistung, gesamt  18,7 kW
Temperatur, Lufteintritt  11,5 °C
Relative Feuchte, Lufteintritt  47,3 % r.F.
Absolute Feuchte, Lufteintritt  4,0 g/kg
Temperatur, Luftaustritt  26,1 °C
Relative Feuchte, Luftaustritt  19,0 % r.F.
Absolute Feuchte, Luftaustritt  4,0 g/kg
Temperatur, Luftaustritt, am Stutzen  27,2 °C
Relative Feuchte, Luftaustritt, am Stutzen  17,8 % r.F.
Mediumvolumenstrom  0,8 m³/h
Druckverlust Medium  5 kPa
Druckverlust Regelventil  10 kPa

Schalldaten
Schallleistungspegel, saugseitig  80,3 dB(A)
Schallleistungspegel, druckseitig  84,6 dB(A)
Schallleistungspegel, Gehäuse  63,8 dB(A)
Schallleistungspegel, Gerät  77,4 dB(A)
Schalldruckpegel, Freifeld 1m (LpA)  60,9 dB(A)

Schallspektren
Frequenz [dB]  saugseitig  druckseitig  Gehäuse  Gerät
bei 63 Hz  74,1  76,1  73,1  75,6
bei 125 Hz  85,8  83,3  74,3  82,9
bei 250 Hz  86,4  89,4  70,4  84,6
bei 500 Hz  75,0  78,5  51,5  71,0
bei 1000 Hz  71,1  78,1  50,1  65,2
bei 2000 Hz  68,5  76,6  47,6  60,7
bei 4000 Hz  63,5  68,7  36,7  56,5
bei 8000 Hz  58,7  62,7  30,7  50,7

Der Planung liegen die Merkmale des Fabrikates WEISS Klimatechnik GmbH Typ Vindur Compact 55.5 CWD  10.8 H
zugrunde.

Angeb. Fabrikat/Typ: '..........'........................................''
Menge: 1,000 St

*Hinweis:  Leitbeschreibung - Klimagerät für MRT mit Hygienezertifikat****
*** Leitbeschreibung - Klimagerät für MRT mit Hygienezertifikat***
Einteiliges Schrankgerät für den Betrieb mit festem, vorbehandeltem Außenluftanteil (Sommer 34°C 50 % r.F., Winter 0 °C 40 % r.F.)

Das Gerät erfüllt die Anforderungen der DIN EN 16798-3:2017, DIN EN 1886, DIN EN 1751, VO (EU) 1253/2014 und der VDI 6022, soweit diese auf Klimaschrankgeräte Anwendung finden können. Die Baumusterbegutachtung zur Erteilung eines Prüfzertifikats gemäß DIN 1946 Teil 4 erfolgte durch ein unabhängiges Hygieneinstitut und ist mit Prüfzertifikat vom 25.02.2022 belegt.

Die geräteinterne Luftrichtung ist von oben nach unten.

Gehäuse in extra schallgedämmter Ausführung
Das Gehäuse ist als doppelt beplankte, verschraubte Rahmenkonstruktion aus verzinktem und gepulvertem Stahl ausgeführt. Die Doppelschale ist mit einer dazwischenliegenden Schall- und Wärmeisolierung aus stark verdichteten und feuchtigkeitsstabilen Steinwolle-Dämmplatten sowie zusätzlich mit akustische Absorbtionsplatten mit Bitumenfolie versehen. Diese sind nicht brennbar bzw. schwer entflammbar und entsprechen der Baustoffklasse A1 nach DIN 4102. Die Gesamtstärke der Dämmung  beträgt an der Rückwand 60 mm, an den Seitenwänden 40 mm, am Boden bei geschlossener Ausführung 25 mm und an der Decke bei geschlossener Ausführung 40 mm.
Abnehm- oder öffenbare Beplankungsteile (Deckel/Türen/Sichtscheiben) sind durch umlaufende Profilsteckdichtungen aus EPDM-Kautschuk abgedichtet. Durch die Türen in der Gerätefront erfolgt die Wartung ausschließlich von vorn. Die Türen werden von vorn über werkzeuglos zu betätigende Vorreiber verschlossen. Der Verschluss der E-Teil-Tür ist zusätzlich abschließbar. Die in die Wartungsöffnungen über die gesamte Gerätebreite integrierten zweifach verglasten Isolierscheiben aus ESG (Einscheibensicherheitsglas) ermöglichen die Sichtkontrolle von Filter und Ventilator und verhindern die Kondensation von Umgebungsfeuchte. Die erreichbare Schallpegelreduktion beträgt  ca. - 3 bis - 5 DB, wie bei einem Referenz Projekt messtechnisch ermittelt.

Außenschale
Die Außenschale des Gehäuses besteht aus elektrolytisch verzinktem Stahlblech. Die Blechstärken betragen für die Seitenwände und die Rückwand jeweils 1 mm sowie für die Türen und Frontdeckel 1,5 mm. Die Zinkauflage beträgt 18 g/m² bzw. 2,5 µm. Die Sichtseite ist mit einer
80 µm starken Pulverbeschichtung im RAL Farbton 7035 (lichtgrau) versehen.

Innenschale
Die Innenschale des Gehäuses besteht aus feuerverzinktem Stahlblech. Die Blechstärken betragen für die Rückwand, die Türen und die Frontdeckel jeweils 1 mm sowie für die Seitenwände 1,5 mm. Die Zinkauflage beträgt 275 g/m² bzw. 20 µm. Beide Seiten sind mit dem Klarlack Covex-E bzw. Covex-S beschichtet. Zusätzlich sind die Bleche im Luftweg pulverbeschichtet, das Bodenblech besteht aus rostfreiem Edelstahl Mat.-Nr. 1.4301.
Zur Abdichtung der luftführenden Bereiche werden silikonfreie, lebensmittelechte Dichtungsmittel eingesetzt.

Zuluftanschluss
Der Dämmstutzen mit integrierter Jalousieklappe, luftdicht ausgeführt nach DIN 1946-4, Länge 130 mm, zur schallentkoppelten Verbindung zwischen Gerät und Kanalsystem ist mit beiderseitigem Kanalflansch SBM 30 versehen. Die Jalousieklappe verfügt über einen Rahmen aus Aluminium, die Lagerzapfen sind in Polyamidbuchsen gelagert. Die strömungsgünstig geformten Lamellen bestehen ebenfalls aus Aluminium. Der Klappenantrieb erfolgt gegenläufig über außenliegende Zahnräder mit Stellantrieb. Das kanalseitige SBM 30-Profil ist mit einer Stützkante für die 20 mm starke EPDM-Dichtung versehen. Die Verbindung zum bauseitigen Kanalflansch erfolgt über eine durch Gummieinlagen entkoppelte Schraubverbindung. Ein Flachbandkabel, Querschnitt 16 mm², zum Potentialausgleich ist bereits vormontiert und muss lediglich mit der Kanalseite verschraubt werden. Der Stutzen ist leicht desinfizierbar und erleichtert eine genau fluchtende Kanalmontage. Der Schalldurchgang des Stutzens entspricht dem des angeschlossenen Kanalsystems.
Der Luftanschluss wird rechts unten ausgeführt.

Abluftanschluss
Der Dämmstutzen mit integrierter Jalousieklappe, luftdicht ausgeführt nach DIN 1946, Länge 130 mm, zur schallentkoppelten Verbindung zwischen Gerät und Kanalsystem ist mit beiderseitigem Kanalflansch SBM 30 versehen. Die Jalousieklappe verfügt über einen Rahmen aus Aluminium, die Lagerzapfen sind in Polyamidbuchsen gelagert. Die strömungsgünstig geformten Lamellen bestehen ebenfalls aus Aluminium. Der Klappenantrieb erfolgt gegenläufig über außenliegende Zahnräder mit Stellantrieb. Das kanalseitige SBM 30-Profil ist mit einer Stützkante für die 20 mm starke EPDM-Dichtung versehen. Die Verbindung zum bauseitigen Kanalflansch erfolgt über eine durch Gummieinlagen entkoppelte Schraubverbindung. Ein Flachbandkabel, Querschnitt 16 mm², zum Potentialausgleich ist bereits vormontiert und muss lediglich mit der Kanalseite verschraubt werden. Der Stutzen ist leicht desinfizierbar und erleichtert eine genau fluchtende Kanalmontage. Der Schalldurchgang des Stutzens entspricht dem des angeschlossenen Kanalsystems.
Der Luftanschluss wird oben über die Decke ausgeführt.

Filterung
Der Filter ist als Kassettenfilter ausgeführt und im Geräteansaug angeordnet. Die Filterklasse beträgt ePM1 55% gemäß DIN EN ISO 16890 (F7 gemäß EN 779). Ein maximaler Filter-Abscheidegrad wird aufgrund der gewählten Gesamtkonstruktion gewährleistet. Der hohe Abscheidegrad bietet erhöhten Sachwert- und Personenschutz. Durch Einsatz von Kassettenfiltern mit Filtermedium aus Glasfaservlies und einem Rahmen aus Kunststoff ist die Filterfläche auf ein Maximum optimiert. Eine umlaufende Dichtung befindet sich auf der Filteranpressseite.

Durch die separate Anordnung des Filters ist eine gute Zugänglichkeit sowie der frontseitige Filterwechsel gewährleistet.

Die Verschmutzung des Filters wird mittels eines elektrischen, stetig ausgeführten Sensors überwacht und angezeigt. Die Messung erfolgt über die Druckdifferenz vor und nach dem Filter mit Hilfe eines Differenzdruck-Transmitters. Der aktuelle Istwert wird gemäß VDI 6022 am Display des Gerätes angezeigt. Das Erreichen des voreingestellten Enddrucks wird als nicht dringende Störung zusätzlich signalisiert.

Kühlen - Pumpenkaltwasserkühlung
Lamellenwärmetauscher als Kaltwasserkühler für externe Kühlmittelversorgung mit Pumpenkaltwasser, bestehend aus Kupferrohren mit aufgezogenen Hochleistungslamellen aus hydrophil beschichtetem Aluminium; einschließlich Verteil- und Sammelrohr aus Kupfer für Mehrfachunterteilung, eingefasst in einen stabilen Rahmen aus 2 mm Aluminium. Entlüftungsmöglichkeit direkt am Wärmetauscher. Als Kühlmedium kann Kaltwasser mit Trinkwasserqualität oder ein Glykol-Trinkwasser-Gemisch verwendet werden.
Kondensatwanne zum Auffangen des anfallenden Kondensats mit Gefälle zum Ablauf, demontierbar und reinigungsfähig, aus eloxiertem Aluminium. Kondensatleitung bis zum Geräteaustritt verlegt, bestehend aus 40 mm-HT-Rohr. Kugelrückschlag-Siphon im Lieferumfang enthalten (externe Montage bei Direktanschluss).
Kaltwasser-Rohrgruppe im luftseitig abgeschotteten Maschinenteil, einschließlich Kaltwasserverrohrung mit Isolierung. Rohrgruppe als Umlenkschaltung mit im Rücklauf positioniertem Dreiwege-Mischventil, komplett mit montiertem Stellantrieb 24V DC. Ansteuerung im Grundgerät enthalten. Verrohrung mit Weichschaum-Isolierung, Anschlussmuffen und Entlüftungsventil im Vorlauf. Volle Zugänglichkeit von vorne für Service- und Wartungsarbeiten im laufenden Betrieb gegeben.

Der Wärmetauscher ist zu Reinigungszwecken über einfach demontierbare Revisionsöffnungen seitlich zugänglich. Ein Ausbau und Austausch sind bei Bedarf ebenfalls sehr einfach möglich.

Die Medienanschlüsse können links nach oben, unten oder seitlich aus dem Gerät geführt werden. Der Kondensatablauf kann nach unten oder seitlich links aus dem Gerät geführt werden.

Heizen
Lamellenwärmetauscher als Lufterhitzer für Pumpenwarmwasser, bestehend aus Kupferrohren mit aufgezogenen Hochleistungslamellen aus Aluminium; einschließlich Verteil- und Sammelrohr aus Kupfer für Mehrfachunterteilung, eingefasst in einen stabilen Rahmen aus 2 mm Aluminium; Entlüftungsmöglichkeit direkt am Wärmetauscher.
Der Wärmetauscher ist in Luftrichtung hinter dem Verdampfer oder Kühler angeordnet. Warmwasser-Rohrgruppe im luftseitig abgeschotteten Maschinenteil, einschließlich Verrohrung. Rohrgruppe als Umlenkschaltung mit im Rücklauf positioniertem Dreiwege-Mischventil, komplett mit montiertem Stellantrieb 24V DC. Ansteuerung im Grundgerät enthalten. Verrohrung mit Anschlussmuffen und Entlüftungsventil im Vorlauf. Volle Zugänglichkeit von vorne für Service- und Wartungsarbeiten im laufenden Betrieb gegeben. Der Wärmetauscher ist zu Reinigungszwecken über einfach demontierbare Revisionsöffnungen seitlich zugänglich. Ein Ausbau und Austausch sind bei Bedarf ebenfalls sehr einfach möglich.
Die Medienanschlüsse können links nach oben, unten oder seitlich aus dem Gerät geführt werden.

Dampfbefeuchter
Elektrischer Drucklos-Dampfluftbefeuchter zur vollautomatischen Erzeugung und Abgabe von mineralfreiem, geruchlosem und sterilem Dampf mit normalen Anforderungen an die Regelgüte, für den Betrieb mit Rohwasser, vollentsalztem und teilenthärtetem Wasser geeignet. Der Dampfzylinder ist reinigbar ausgeführt und besteht aus Edelstahl mit zusätzlichem Kalkauffangbehälter (entfällt bei Betrieb mit VE-Wasser), sodass eine Entsorgung von Kunststoff- oder Metallteilen bei der Wartung entfällt. Die Widerstandsheizelemente werden durch eine interne Leistungselektronik geregelt und ermöglichen eine stufenlose Dampfabgabe von 0-100 %. Eine automatische und zeitabhängige Abschlämmregelung erfolgt mittels verschleißfestem Abschlämmventil zur Kontrolle der Mineralienkonzentration. Die im Dampfzylinder zu erhitzende Wassermenge wird durch eine Niveaueinheit konstant gehalten.

Der Dampfbefeuchter besitzt eine interne Stetigregelung und ein separates Gehäuse. Der Befeuchter wird standardmäßig lose mitgeliefert, auf Wunsch kann werkseitig die Montage des Befeuchters seitlich am Klimagerätegehäuse erfolgen. Die Länge der mitgelieferten Dampf- und Kondensatschläuche beträgt jeweils 5 m. Die im Lieferumfang enthaltene Dampflanze ist für Kanaleinbau vorgesehen, die Montage erfolgt bauseits.
Die stetige Regelung der Dampfbefeuchtung erfolgt mit Hilfe jeweils einer Platine pro Befeuchter, die im Elektroteil des Befeuchters montiert wird.

Lufttransport - Lüfter
Direkt getriebener einseitig saugender Radialventilator mit rückwärtsgekrümmten Hochleistungs-Radiallaufrädern mit Umlaufdiffusor, aufgebaut auf einen EC-Außenläufermotor, mit integrierter Steuerungselektronik. Laufrad mit rückwärts gekrümmten Schaufeln; strömungsoptimierte Einströmdüse Ringmessleitung. Motorlaufrad gemäß DIN ISO 1940 statisch und dynamisch in zwei Ebenen auf Wuchtgüte G 6.3 gewuchtet.
EC-Außenläufermotoren erreichen bzw. übertreffen die Wirkungsgradvorgaben gemäß der Effizienzklasse IE5 (IEC TS 60034-30-2:2016), Magnete ohne Verwendung von seltenen Erden, wartungsfreie Kugellager mit Langzeitschmierung, theoretisch nominale Lebensdauer von mindestens 40.000 Betriebsstunden.

Sanftanlauf, integrierte Strombegrenzung, 3~380-480 V, 50/60 Hz. Ventilator an allen üblichen EVU-Netzen mit unveränderter Luftleistung einsetzbar. Integrierte Elektronik, geräuscharme Kommutierungslogik; 100 % drehzahlsteuerbar; Alle Ventilatoren verfügen über eine RS485/MODBUS RTU Schnittstelle, keine Installation mit geschirmten Leitungen notwendig. Klemmkasten aus Aluminium mit einfach zugänglichem Anschlussbereich, umweltbeständigen Kabelverschraubungen.

Konformität gemäß DIN 1946-4.

Der Ventilator ist für Reinigungs- oder Wartungsarbeiten leicht nach vorne ausziehbar.

Elektroteil
Das Elektroteil ist komplett mit allen für den Betrieb des Klimagerätes notwendigen Komponenten ausgerüstet. Die Ansteuerung der einzelnen Verbraucher erfolgt über die bauseitige Regelung.
Als Leistungsversorgung des Klimagerätes wird lediglich eine Haupteinspeisung benötigt. Alle einzelnen Leistungsverbraucher sind mit schmelzsicherungsfreien Schütz-Motorschutz-Kombinationen oder Leitungsschutzschaltern abgesichert. (deutsches Markenfabrikat)
Alle Bauteile sind übersichtlich auf der Montageplatte montiert und leicht austauschbar.

Anschlussspannung 3 Phasen/N/PE, 400V +-10%, 50 Hz

Besonderheiten
-  Komplette Schaltanlage gemäß EN 60204-1 im Elektroteil des Klimaschrankes integriert
-  Elektroteil mit separater, abschließbarer Tür
-  Steuerspannung 24V DC als PELV nach VDE 0100 Teil 410
-  Übersichtlicher Aufbau durch Optimierung der Einbaukomponenten
-  Verdrahtung entspricht den europäischen Normen
-  Hauptschalter in Aus-Stellung mit Bügelschloss verriegelbar
-  Schmelzsicherungsfreie Schütz-Motorschutz-Kombinationen
-  Schraubfreie Klemmleiste zur rationelleren sicheren Verdrahtung
-  Potenzialfreie Betriebs- (Schließer), Wartungs- und Ausfallmeldung (Öffner); kabelbruchsichere Meldekette
-  Volle Wartungszugänglichkeit von vorne
-  Service- und Wartungsarbeiten im laufenden Betrieb möglich
-  Übersichtliche Dokumentation in CAD-Schalt-Plänen
-  Projektbezogen erstellte Schalt- und Kabelpläne
-  Beschriftung der Einbauteile gemäß Referenzkennzeichen (Positionsnummern) im Elektroschaltplan
-  Kabelpläne mit Angabe aller externen Kabel

Wasserwarneinrichtung
Wasserwarneinrichtung zum Erkennen von Wassereinbrüchen. Die Signalisierung von Wassereinbruch erfolgt durch eine Anzeige-LED an der Wasserwarneinrichtung, sowie durch einen potenzialfreien Relaiskontakt, der auf die Regeleinrichtung aufgeschaltet wird.
Die Wasserwarneinrichtung setzt sich bei Abtrocknung des Melders selbsttätig zurück. Der Melder ist in einem allseitig verschlossenen Gehäuse untergebracht.

Gummifederleisten
Gummifederleisten für die Montage unter das Gerät in Anzahl und Länge abgestimmt auf das Gerätegewicht für eine möglichst hohe Effizienz zur Körperschalldämmung und Schwingungsdämpfung.

Kondensathebepumpe
Kondensathebepumpe zur Abfuhr des im Gerät anfallenden Kondensats und des Befeuchterabschlämmwassers. Die Pumpe muss extern aufgestellt werden. Die Pumpe verfügt über einen Sammelbehälter mit 20 l Inhalt (H x B x T 299 x 393 x 244).

Die Steuerung der in dem Behälter integrierten Tauchpumpe erfolgt über einen Schwimmerschalter. Die Pumpe ist zur Förderung von Wasser mit einer Temperatur bis 90°C geeignet.

Hygrostat
Die Feuchtemaximalbegrenzung erfolgt mittels Hygrostat, der die maximale relative Feuchte in der Zuluft überwacht.

**30.05.0140 Klimagerät zur Innenaufstellung MRT 2.400 m³/h**
Klimagerät zur Innenaufstellung MRT 2.400 m³/h
Außenluftanteil 1.200 m³/h

Technische Daten
Anzahl Einzelmodule  2 Stück
Gerätebreite  1087 mm
Gerätehöhe  1950 mm
Gerätetiefe  695 mm
Gesamtbreite  1217 mm
Gesamthöhe  2080 mm
Gesamttiefe  695 mm
Transporthöhe geteilt  2100 mm
Transportbreite  1217 mm
Transporttiefe  800 mm
Farbe  lichtgrau
Gesamtgewicht Betrieb  449,1 kg
Gesamtgewicht Transport  463 kg
Gesamtbetriebsstrom  15,8 A
Gesamtnennstrom  19,5 A
Gesamtnennleistung  14 kVA
Netzanschluss  380-420/3/N/PE/50 V/Ph/Hz

Betriebspunkt (Vorgabewerte)
Seehöhe  0,0 m
Luftdruck  1,013 bar
Luftmenge Abluft  1200 m³/h
Externe Pressung Abluft  100 Pa
Temperatur Kühlen Abluft  26,0 °C
Relative Feuchte Kühlen Abluft  48,0 % r.F.
Absolute Feuchte Kühlen Abluft  10,1 g/kg
Temperatur Heizen Abluft  18,0 °C
Relative Feuchte Heizen Abluft  40,0 % r.F.
Absolute Feuchte Heizen Abluft  5,1 g/kg
Luftmenge Mischluft  2400 m³/h
Temperatur Kühlen Mischluft  29,9 °C
Relative Feuchte Kühlen Mischluft  50,4 % r.F.
Absolute Feuchte Kühlen Mischluft  13,4 g/kg
Temperatur Heizen Mischluft  8,7 °C
Relative Feuchte Heizen Mischluft  46,7 % r.F.
Absolute Feuchte Heizen Mischluft  3,2 g/kg
Luftmenge Außenluft  1200 m³/h
Externe Pressung Außenluft  100 Pa
Temperatur Kühlen Außenluft  34,0 °C
Relative Feuchte Kühlen Außenluft  50,0 % r.F.
Absolute Feuchte Kühlen Außenluft  16,8 g/kg
Temperatur Heizen Außenluft  0,0 °C
Relative Feuchte Heizen Außenluft  40,0 % r.F.
Absolute Feuchte Heizen Außenluft  1,5 g/kg
Luftmenge Zuluft  2400 m³/h
Externe Pressung Zuluft  400 Pa
Temperatur Kühlen Zuluft  20,0 °C
Relative Feuchte Kühlen Zuluft  91,4 % r.F.
Absolute Feuchte Kühlen Zuluft  13,4 g/kg
Temperatur Heizen Zuluft  18,0 °C
Relative Feuchte Heizen Zuluft  40,7 % r.F.
Absolute Feuchte Heizen Zuluft  5,2 g/kg
Luftmenge Fortluft  0 m³/h
Externe Pressung Fortluft  0 Pa
Kälteleistung, gesamt  8,1 kW
Kälteleistung, sensibel  8,1 kW
Heizleistung  7,5 kW
Befeuchtung  1,95 g/kg
Entfeuchtung  0,01 g/kg

Ventilator
Anzahl  1
Typ  R45EECA
Luftvolumenstrom  2400 m³/h
Mindestvolumenstrom  2000 m³/h
Dichte  1,2 kg/m³
Nennleistung  2,8 kW
Motornennstrom  4,3 A
Nenndrehzahl  4560 1/min
Antriebsleistung im Betriebspunkt  0,8 kW
Antriebsstrom im Betriebspunkt  1,5 A
Motordrehzahl im Betriebspunkt  2904 1/min
Spezifische Ventilatorenleistung  1,2 kW/(m³/s)
Schallleistungspegel, gesamt  80,7 dB(A)
Pressung intern gesamt  124 Pa
Pressung extern  600 Pa
Pressung gesamt  724 Pa

Regelung und Regelstrategie
Fabrikat  BAUSEITS

PKW-/Sole Luftkühler
Medium  Wasser
Medium-Vorlauftemperatur (ganzjährig)  8,0 °C
Medium-Rücklauftemperatur (ganzjährig)  14,0 °C
Werkstoff, Wärmetauscher-Rohr  Kupfer
Werkstoff, Wärmetauscher-Lamellen  Aluminium, hy  drophil beschichtet
Leistung, gesamt  14,2 kW
Leistung, sensibel  9,6 kW
Abführbare Raumlast  8,8 kW
Temperatur, Lufteintritt  29,9 °C
Relative Feuchte, Lufteintritt  50,4 % r.F.
Absolute Feuchte, Lufteintritt  13,4 g/kg
Temperatur, Luftaustritt  17,8 °C
Relative Feuchte, Luftaustritt  86,2 % r.F.
Absolute Feuchte, Luftaustritt  11,0 g/kg
Temperatur, Luftaustritt, am Stutzen  18,8 °C
Relative Feuchte, Luftaustritt, am Stutzen  80,9 % r.F.
Mediumsvolumenstrom  2,0m³/h
Druckverlust Medium  11kPa
Druckverlust Regelventil  24 kPa

Filter, saugseitig
Typ  Kassettenfilter
Güteklasse  ePM1 55% (F7)
Anfangsdruckdifferenz  64 Pa
Empfohlene Enddruckdifferenz  300 Pa

Befeuchter Eigendampf
Typ  FlexLinePlus 08
Nenndampfleistung  8,0 kg/h
Tatsächl. Dampfleistung im Betriebspunkt  5,6 kg/h
Wasserqualität  3 - 1200  µS/cm
Leistungsaufnahme  6,3 kW
Stromaufnahme  15,8 A
Breite  650,0 mm
Höhe  855,0 mm
Tiefe  380,0 mm
Zulaufleistung  22,5 l/h
Ablaufleistung  56,2 l/h

PWW-Lufterhitzer als Nacherhitzer
Medium  Wasser
Medium-Vorlauftemperatur (ganzjährig)  70,0 °C
Medium-Rücklauftemperatur (ganzjährig)  50,0 °C
Werkstoff, Wärmetauscher-Rohr  Kupfer
Werkstoff, Wärmetauscher-Lamellen  Aluminium
Leistung, gesamt  14,3 kW
Temperatur, Lufteintritt  8,7 °C
Relative Feuchte, Lufteintritt  46,7 % r.F.
Absolute Feuchte, Lufteintritt  3,2 g/kg
Temperatur, Luftaustritt  25,7 °C
Relative Feuchte, Luftaustritt  16,0 % r.F.
Absolute Feuchte, Luftaustritt  3,2 g/kg
Temperatur, Luftaustritt, am Stutzen  26,7 °C
Relative Feuchte, Luftaustritt, am Stutzen  15,0 % r.F.
Mediumsvolumenstrom  0,6 m³/h
Druckverlust Medium  8 kPa
Druckverlust Regelventil  7 kPa

Schalldaten
Schallleistungspegel, saugseitig  71,5 dB(A)
Schallleistungspegel, druckseitig  80,1 dB(A)
Schallleistungspegel, Gehäuse  52,9 dB(A)
Schallleistungspegel, Gerät  66,7 dB(A)
Schalldruckpegel, Freifeld 1m (LpA)  50,4 dB(A)

Schallspektren
Frequenz [dB]  saugseitig  druckseitig  Gehäuse  Gerät
bei 63 Hz  62,2  65,3  62,3  64,4
bei 125 Hz  61,7  64,3  55,3  60.0
bei 250 Hz  73,3  75,8  56,8  71,5
bei 500 Hz  65,5  69,1  42,1  61,6
bei 1000 Hz  64,6  74,0  46,0  58,8
bei 2000 Hz  64,0  75,6  46,6  56,5
bei 4000 Hz  64,0  71,1  40,1  57,1
bei 8000 Hz  57,6  64,6  32,6  49,7

Der Planung liegen die Merkmale des Fabrikates WEISS Klimatechnik GmbH Typ Vindur Compact 35.5 CWD  10.6 H
zugrunde.

Angeb. Fabrikat/Typ: '..........'........................................''
Menge: 1,000 St

*Hinweis:  Leitbeschreibung - Einbringung Dachanlagen mittels Lastenhubschrauber ****
*** Leitbeschreibung - Einbringung Dachanlagen mittels Lastenhubschrauber ***
Geltungsbereich
Die nachfolgenden Positionen umfassen alle Leistungen zur Einbringung von Dachlüftungsgeräten (Zentrale Außenluft 1+2 und Zentrale Fortluft 1+2) sowie von KVS-Hydraulikstationen auf das Flachdach des Universitätsklinikums Marburg mittels Lastenhubschrauber. Die Einbringung der Gerätekomponenten kann aufgrund der baulichen Gegebenheiten des Klinikums ausschließlich auf dem Luftweg erfolgen.
Der Auftragnehmer (AN) ist verpflichtet, die Leistungen dieses Abschnitts vollständig im Rahmen seines Einheitspreisangebots zu kalkulieren. Die Beauftragung des Hubschrauberunternehmens erfolgt durch den AN als Nachunternehmerleistung. Der AN bleibt gegenüber dem Auftraggeber (AG) für die ordnungsgemäße Durchführung des gesamten Einsatzes verantwortlich.

Projektbezogene Grundlagen
Projekt:
Errichtung Anlagentechnik auf dem Flachdach, UKGM Marburg
Geräte:
- Zentrale Außenluft 1 und 2 (4 Kuben je Gerät, 2x 6.750 kg),
- Zentrale Fortluft 1 und 2 (4 Kuben je Gerät, 2x 6.300 kg),
- 2× KVS-Hydraulikstation (je 600 kg)
Gesamttransportgewicht:
ca. 27.300 kg (auf max. 18 Rotationen aufgeteilt)
Maximale Außenlasttragfähigkeit:
mind. 3.700 kg je Hub (Nachweis durch AN vor Auftragserteilung)
Einsatzort Dach:
Flachdach UKGM Marburg gemäß Dachaufsicht
Bereitstellungsplatz: Ehemaliger Hubschrauber-Landeplatz auf dem Klinikumsgelände (sporadische Nutzung), für den Einsatztag exklusiv zu sperren – Koordination durch AG

Vorab geklärte Rahmenbedingungen (AG-Leistungen, nicht Bestandteil der LV-Positionen)
Folgende Rahmenbedingungen werden durch den AG vorab organisiert und sind nicht Gegenstand der Preisermittlung durch den AN:
·  Koordination mit dem laufenden RTH-Betrieb des Klinikums (Freihaltung des Landeplatzes)
·  Terminliche Abstimmung mit dem Klinikumsbetrieb (OP-Betrieb, Röntgenabteilungen, Bettenmanagement)
·  Unterkonstruktionen am Aufstellort (gesondertes Gewerk)

Der AN hat sich vor Angebotsabgabe über die örtlichen Gegebenheiten zu informieren und etwaige Rückfragen rechtzeitig an den AG zu richten. Mehrkostenforderungen aus mangelnder Ortskenntnis werden nicht anerkannt.

Technische Anforderungen an den Hubschrauber und das Hubschrauberunternehmen
Der einzusetzende Lastenhubschrauber muss folgende Mindestanforderungen erfüllen:
·  Zertifizierte Außenlasttragfähigkeit von mindestens 3.700 kg
·  Gültige Betriebsgenehmigung für Außenlastflüge gemäß geltenden luftfahrtrechtlichen Vorschriften
·  Besatzung: min.1 Pilot mit gültiger Musterberechtigung und Außenlastberechtigung, 1 Techniker/Lastführer
·  Einsatzbereitschaft aller Lastaufnahmemittel (Außenlastgeschirr, Hebebänder, Schlingen, Traversen) gemäß DGUV Vorschrift 54, Prüfnachweise sind dem AG auf Verlangen vorzulegen
·  Nachweis der Zulassung und Haftpflichtversicherung für Außenlastflüge in der erforderlichen Deckungssumme

Der AN hat das Hubschrauberunternehmen sowie den einzusetzenden Hubschraubertyp dem AG vor Auftragserteilung zur Kenntnis zu geben. Der AG behält sich eine Freigabe vor.

Anforderungen an das Bodenpersonal des AN
Der AN stellt für den Einsatztag qualifiziertes Fachpersonal, das folgende Anforderungen erfüllt:
·  Bodentruppe (mind. 2 Personen): Unterwiesene Anschläger gemäß DGUV Vorschrift 54, zuständig für das Anschlagen der Lasten am Bereitstellungsplatz und die Einweisung des Piloten
·  Dacheinweiser (mind. 2 Personen): Fachkundige Einweiser am Aufstellort auf dem Dach, zuständig für das zielgenaue Absetzen der Lasten; Kommunikation per Funk mit Bodentruppe und Pilot
·  Alle am Einsatz beteiligten Personen müssen an der Sicherheitsunterweisung vor Einsatzbeginn teilgenommen haben
·  PSA gemäß DGUV Vorschrift 1 und DGUV Regel 101-004: Schutzhelm (EN 397), Sicherheitsschuhe S3, Warnweste (EN 471), Sicherheitsgeschirr mit Sicherungsseil für Dacharbeiten, Handschuhe, Gehörschutz

Qualitätsanforderungen und Dokumentation
·  Vor Beginn des Einsatzes ist ein Hebeblattplan (Rotationsfolge, Flugpfade, Lastfolge) vom AN in Abstimmung mit dem AG und dem örtlichen Bauleiter zu erstellen und schriftlich zu genehmigen
·  Jede durchgeführte Rotation ist im Rotationsprotokoll zu dokumentieren (Rotationsnummer, Lastbezeichnung, Gewicht, Uhrzeit, Besonderheiten)
·  Das Rotationsprotokoll ist dem AG unmittelbar nach Abschluss des Einsatzes zu übergeben und dient als Grundlage für die Abrechnung nachfolgender Positionen
·  Der AN hat sicherzustellen, dass die Gerätekomponenten entsprechend der aktuellen Transport- und Montageanleitung des Herstellers transportiert werden
·  Beschädigungen an Gerätekomponenten, die im Zuge des Hubschraubertransports entstehen, sind dem AG unverzüglich zu melden und durch den AN auf eigene Kosten zu beheben

Abrechnung und Vergütung
·  Pos. An-/Abflug und Nebenkosten sowie Pos. Personal werden pauschal vergütet, Änderungen des Leistungsumfangs innerhalb des beschriebenen Rahmens begründen keinen Nachtrag
·  Pos. Einbringen der Lüftungsgeräte und KVS- Stationen werden nach tatsächlich eingebrachten Einheiten (Aufmaß) abgerechnet, Grundlage ist das vom AN geführte und vom AG gegengezeichnete Rotationsprotokoll
·  Standby-Zeiten des Hubschraubers, die durch vom AG zu vertretende Verzögerungen entstehen, können gesondert geltend gemacht werden, hierfür ist ein Stundennachweis erforderlich (schriftliche Bestätigung durch AG-Bauleiter vor Ort)
·  Standby-Zeiten infolge Witterung oder anderer nicht vom AG zu vertretender Umstände sind durch den AN in der Pauschale Pos. An-/Abflug und Nebenkosten einzukalkulieren.

**30.05.0150 Lastenhubschrauber – An-/Abflug, Bereitstellung und Nebenkosten**
Lastenhubschrauber – An-/Abflug, Bereitstellung und Nebenkosten

Beauftragung und Vorhaltung eines Lastenhubschraubers mit einer zertifizierten Außenlasttragfähigkeit von mindestens 3.700 kg für die Einbringung von Dachlüftungsanlagen und KVS-Hydraulikstationen auf das Flachdach des UKGM Marburg.
Die Pauschalleistung umfasst:
·  An- und Abflug des Hubschraubers zum/vom Einsatzort
·  Bereitstellung Hubschrauber mit Besatzung (Pilot, Techniker/Lastführer)
·  Bereitstellung und Prüfung aller Lastaufnahmemittel (Außenlastgeschirr, Hebebänder, Schlingen, Traversen) gemäß DGUV Vorschrift 54
·  Rüst- und Einweisungszeiten am Einsatztag
·  Erstellung des Hebeblattplans in Abstimmung mit dem örtlichen Bauleiter
·  Standby-Zeiten in direktem Zusammenhang mit dem Einsatztag (inkl. witterungsbedingter Wartezeiten)
·  Treibstoffzuschlag (aktuell 3 % je Einsatz; Änderungen sind durch den Bieter im EP einzukalkulieren)
·  Dokumentation der durchgeführten Hübe (Rotationsprotokoll)

Nicht enthalten: Rotationskosten (Folgepositionen), Verkehrsabsperrungen (AG-Leistung), Unterkonstruktionen und Dachschutzmaßnahmen (gesondertes Gewerk).
Menge: 1,000 psch

**30.05.0160 Einbringung Lüftungsgeräte Außenluft – je Kube, mittels Lastenhubschrauber**
Einbringung Lüftungsgeräte Außenluft – je Kube, mittels Lastenhubschrauber
Einbringung einer Gerätekube der Anlagen Zentrale Außenluft 1 und 2 auf das Flachdach mittels Lasten- hubschrauber. Die beiden baugleichen Gesamtgeräte besteht aus je 4 Kuben mit einem Gesamtgewicht von
je 6.722 kg. Abrechnung erfolgt je eingebrachter Kube.

Leistungsumfang je Hub (Rotation):
·  Annahme der auf dem Bereitstellungsplatz angelieferten Gerätekube (Anlieferung durch Gerätehersteller)
·  Fachgerechtes Anschlagen der Last am Außenlastgeschirr des Hubschraubers durch unterwiesenes Bodenpersonal des AN
·  Einweisung des Piloten durch qualifizierten Einweiser (Bodentruppe) am Startpunkt
·  Flug und zielgenaues Absetzen der Kube am vorgesehenen Aufstellort auf dem Flachdach gemäß Lageplan
·  Einweisung durch Dachmonteur (Dacheinweiser) am Aufstellort
·  Aushängen des Lastgeschirrs nach dem Absetzen

Einzelgewichte der Kuben:
Kube | Gewicht |
L1 | 2.793 kg |
L2 | 1.232 kg |
L3 | 1.247 kg |
L4 | 1.450 kg |

Hinweis: Alle Kuben liegen unter dem Traglastlimit von 3.700 kg. Eine Zusammenfassung mehrerer Kuben zu einem Hub ist nur mit ausdrücklicher Freigabe durch den Hubschrauberführer und Nachweis der Tragfähigkeit zulässig; die Abrechnung erfolgt unabhängig davon je Kube.
Menge: 8,000 St

**30.05.0170 Einbringung Lüftungsgeräte Fortluft – je Kube, mittels Lastenhubschrauber**
Einbringung Lüftungsgeräte Fortluft – je Kube, mittels Lastenhubschrauber

Einbringung einer Gerätekube der Anlage Zentrale Fortluft 1 und 2 auf das Flachdach mittels Lastenhubschrauber. Die beiden baugleichen Gesamtgeräte besteht aus je 4 Kuben mit einem Gesamtgewicht von je 6.288 kg. Abrechnung erfolgt je eingebrachter Kube.
Leistungsumfang je Hub (Rotation): analog vorgenannter Position

Einzelgewichte der Kuben:
Kube | Gewicht |
L1 | 1.283 kg |
L2 | 1.463 kg |
L3 | 1.205 kg |
L4 | 2.337 kg |

Hinweis: Alle Kuben liegen unter dem Traglastlimit von 3.700 kg. Eine Zusammenfassung mehrerer Kuben zu einem Hub ist nur mit ausdrücklicher Freigabe durch den Hubschrauberführer und Nachweis der Tragfähigkeit zulässig; die Abrechnung erfolgt unabhängig davon je Kube.
Menge: 8,000 St

**30.05.0180 Einbringung KVS-Hydraulikstation – je Stück, mittels Lastenhubschrauber**
Einbringung KVS-Hydraulikstation – je Stück, mittels Lastenhubschrauber

Einbringung einer KVS-Hydraulikstation (Abmessungen ca:
L = 2.600 mm, T = 1.200 mm, H = 2.000 mm, Einzelgewicht 600 kg) auf das Flachdach des UKGM Marburg mittels Lastenhubschrauber.

Leistungsumfang je Hub (Rotation):
·  Annahme der auf dem Bereitstellungsplatz angelieferten Hydraulikstation
·  Fachgerechtes Anschlagen am Außenlastgeschirr durch unterwiesenes Bodenpersonal des AN
·  Flug und Absetzen am vorgesehenen Aufstellort auf dem Flachdach gemäß Lageplan
·  Einweisung durch Dachmonteur am Aufstellort
·  Aushängen des Lastgeschirrs

Gesamtanzahl: 2 Stück à 600 kg.
Hinweis: Aufgrund des geringen Einzelgewichts von 600 kg ist eine Zusammenfassung beider Stationen zu einem Hub (1.200 kg Gesamtlast) möglich, sofern die Lastgeometrie dies zulässt und der Hubschrauberführer die Zusammenfassung freigibt. Die Abrechnung erfolgt je Stück.
Menge: 2,000 St

**30.05.0190 Bodentruppe und Dacheinweiser für Hubschraubereinsatz**
Bodentruppe und Dacheinweiser für Hubschraubereinsatz

Stellung von qualifiziertem Fachpersonal des AN für den gesamten Hubschraubereinsatz am Einsatztag.
Leistungsumfang:
·  Bodentruppe (mind. 2 Personen): Anschlagen der Lasten am Bereitstellungsplatz, Einweisung des Piloten per Funk/Handzeichen, Sicherung des Bereitstellungsbereichs
·  Dacheinweiser (mind. 2 Personen): Einweisung und präzises Absetzen der Gerätelasten am Aufstellort auf dem Flachdach, Sicherung des Dachbereichs während der Hubvorgänge
·  Teilnahme aller eingesetzten Personen an der Sicherheitsunterweisung vor Einsatzbeginn
·  Vorhaltung des Personals für die gesamte Einsatzdauer inkl. Rüst-, Warte- und Stillstandzeiten
·  Funkgeräte zur Kommunikation zwischen Bodentruppe und Dacheinweisern
·  PSA für Dacharbeiten gemäß DGUV Vorschrift 1 und DGUV Regel 101-004: Schutzhelm (EN 397), Sicherheitsschuhe S3, Warnweste (EN 471), Sicherheitsgeschirr mit Sicherungsseil, Handschuhe, Gehörschutz

Kalkulationsgrundlage: Die Einbringung aller 18 Geräteeinheiten ( Lüftungskuben + 2 KVS-Stationen) ist an einem Einsatztag vorgesehen. Der Bieter hat seine Kalkulation auf Basis eines Einsatztages aufzustellen, notwendige Zusatztage infolge vom AN zu vertretender Verzögerungen gehen zu seinen Lasten.
Menge: 1,000 psch

*Hinweis:  Leitbeschreibung - Einbringung RLT- Anlagen 1.UBA****
*** Leitbeschreibung - Einbringung RLT- Anlagen 1. UBA***
Gegenstand dieser Leistung ist der vollständige Transport, die Einbringung und die Aufstellung der Geräteteile der Lüftungsanlagen 1.UBA Nebenräume und 1. UBA Aufwachraum in der Lüftungszentrale 1 (UBA) in Ebene -3 des Krankenhauses. Örtliche Gegebenheiten und Randbedingungen:

1. Anlieferung:
Anlieferort: Eingang Fahrstraße, Westseite Krankenhaus über Baldingerstraße
-  Anfahrt mit Sattelschlepper
-  Entladung mittels Gabelstapler (Stellung AN)
2. Einbringweg – Fahrstraße bis Absetzpunkt:
-  Transportweg ebenerdig über Fahrstraße Ebene -2 bis zum Absetzpunkt / Aufzug zu Ebene -3
-  Transportlänge Fahrstraße: ca. 50 m
3. Vertikaltransport in Ebene -3
a)  Geräteteile mit Breite > 1,40 m:
-  Transport mittels Hebevorrichtung (z. B. Kettenzug, Kran o. ä.) zum Absetzen in Ebene -3. Hebevorrichtung ist durch den AN zu stellen, vorzuhalten und nach Abschluss zu räumen.
b)  Geräteteile mit Breite ≤ 1,40 m:
-  Transport über den vorhandenen Bettenaufzug in Ebene -3.
-  Abstimmung der Aufzugsnutzung mit dem Krankenhausbetrieb durch den AN.
4. Horizontaltransport in Ebene -3:
-  Transportweg ebenerdig über Flure mittels Rollbrettern / Hubwagen
-  Transportlänge Ebene -3: ca. 250 m - Maximale Transporthöhe inkl. Rollbretter / Hubwagen: 2,00 m (lichte Durchgangshöhe beachten)
5. Aufstellung:
-  Aufstellort: Lüftungszentrale 1 (UBA), Ebene -3
-  Geräteteile sind lagerichtig gemäß Montageplan des Herstellers aufzustellen und auszurichten:

Der AN hat sich vor Angebotsabgabe über die örtlichen Gegebenheiten, Einbringwege, Lichtraumprofile und Zufahrtsbeschränkungen eigenverantwortlich zu informieren. Eine Ortsbesichtigung wird dringend empfohlen. Der Krankenhausbetrieb ist durchgehend aufrechtzuerhalten. Sämtliche Transporte sind mit der Bauleitung und der Betriebsleitung des Krankenhauses abzustimmen. Transportzeiten ggf. außerhalb der Kernbetriebszeiten.

**30.05.0200 Transport, Einbringung der RLT- Anlagen 1.UBA**
Transport, Einbringung der RLT- Anlagen 1.UBA
und Aufstellung aller Geräteteile der Lüftungsanlagen 1. UBA Nebenräume und 1. UBA Aufwachraum für die Lüftungszentrale 1.UBA in Ebene -3 des Krankenhauses, einschließlich aller erforderlichen Vorbereitungs-, Transport-, Hebe-, Schutz-und Koordinationsmaßnahmen.

Die Pauschalleistung umfasst im Einzelnen:
A) Baustelleneinrichtung und Transportvorbereitung:
-  Bereitstellung Gabelstapler zur Entladung Sattelschlepper
-  Bereitstellung Rollbretter, Hubwagen und sonstige Transportmittel für Horizontaltransport über ca. 300 m gesamt (50 m Fahrstraße + 250 m Flure Ebene -3)
-  Schutz der vorhandenen Bodenbeläge, Wände und Türen entlang des gesamten Einbringweges
-  Aufstellen und Vorhalten von Transportschutzmaßnahmen (Kantenschutz, Abdeckungen, Rampenbleche etc.)
-  Einweisung des Transportpersonals in die örtlichen Gegebenheiten und Krankenhausvorschriften
-  Räumung nach Abschluss der Einbringarbeiten

B) Hebevorrichtung für Geräteteile > 1,40 m Breite:
-  Stellen, Auf- und Abbau sowie Vorhalten einer geeigneten Hebevorrichtung (z. B. Kettenzug, Portalkran, Mobilkran o. ä.) zum Absetzen von Geräteteilen mit einer Breite > 1,40 m von Ebene -2 (Fahrstraße) in Ebene -3
-  Nachweis der Tragfähigkeit der Hebevorrichtung (abgestimmt auf maximales Einzelteilgewicht lt. Herstellerangaben – durch AN zu ermitteln)
-  Statischer Nachweis der Lasteinleitung in die vorhandene Gebäudestruktur
-  Transport, Auf- und Abbau der Hebevorrichtung
-  Vorhalten für die Dauer der Einbringarbeiten
-  Bedienung durch eingewiesenes Fachpersonal
-  Alle erforderlichen Anschlagmittel und Traversen
-  Rückbau und Abtransport nach Abschluss

C) Entladung und Transport Fahrstraße:
-  Fachgerechte Entladung aller Geräteteile vom Sattelschlepper mittels Gabelstapler am Eingang Fahrstraße, Westseite Krankenhaus
-  Sicherung und Zwischenlagerung am Entladeort (sofern nicht sofort weitertransportiert)
-  Ebenerdiger Transport über Fahrstraße, Länge ca. 50 m
-  Bereitstellung am Absetzpunkt Hebevorrichtung bzw. am Bettenaufzug
-  Schutz der Geräteteile während des gesamten Transports
-  Verkehrssicherung in der Fahrstraße während der Einbringarbeiten

D) Vertikaltransport Geräteteile > 1,40 m Breite:
-  Anschlagen und Anheben der Geräteteile mittels Hebevorrichtung (gem. Abschnitt B)
-  Absenken und Absetzen in Ebene -3
-  Lösen der Anschlagmittel, Sicherung der Teile
-  Bereitstellung zum Weitertransport in Ebene -3
-  Anzahl Hebevorgänge gemäß Herstellerangaben (Anzahl und Gewichte der Einzelteile > 1,40 m Breite sind vom AN zu ermitteln)

E) Vertikaltransport Geräteteile ≤ 1,40 m Breite:
-  Verbringung der Geräteteile zum Bettenaufzug
-  Be- und Entladung des Aufzugs
-  Schutz der Aufzugskabine (Verkleidung / Polsterung)
-  Koordination der Aufzugsnutzung mit dem Krankenhausbetrieb (Zeitfenster abstimmen)
-  Bereitstellung der Teile zum Weitertransport in E-3

F) Horizontaltransport in Ebene -3:
 -  Ebenerdiger Transport aller Geräteteile über die Flure in Ebene -3 mittels Rollbrettern / Hubwagen vom Absetzpunkt / Aufzug bis zur Lüftungszentrale 1
-  Transportlänge: ca. 250 m über ebenerdige Flure
-  Maximale Transporthöhe inkl. Rollbretter / Hubwagen:  2,00 m (lichtes Profil der Flure und Türen beachten)
-  Bereitstellung geeigneter Rollbretter und Hubwagen
-  Schutz der Bodenbeläge (Transportmatten, Hartfaserplatten o. ä.) auf gesamtem Einbringweg
-  Schutz der Wände und Türzargen (Kantenschutz)
-  Rangieren und Manövrieren in Kurven und durch Türöffnungen
-  Transport bis zum Aufstellort in der Lüftungszentrale Hinweis: Der AN hat alle Engstellen, Türbreiten, Kurvenradien und lichte Höhen vor Angebotsabgabe zu prüfen. Eine Ortsbesichtigung ist zwingend erforderlich.

G) Aufstellung und Ausrichtung der Geräteteile:
-  Positionierung auf vorbereiteten Fundamenten / Aufstellflächen (bauseitig)
-  Ausrichten der Geräteteile nach Herstellervorgaben
-  Zusammensetzen der Gehäusesegmente
-  Verschraubung und Abdichtung der Gehäuseverbindungen
-  Herstellen der Geräteauflager / Schwingungsdämpfer
-  Dokumentation der Aufstellung (Fotodokumentation)

H) Zulage Krankenhausbetrieb:
-  Abstimmung Transportzeiten mit Betriebsleitung
-  Ggf. Transport außerhalb Kernbetriebszeiten (Abend, Nacht, Wochenende – Zuschläge einkalkulieren)
-  Hygieneschutzmaßnahmen nach Vorgabe Krankenhaus
-  Staubschutz und Lärmminderung während der Transporte
-  Reinigung der Transportwege nach Abschluss

Sonst wie vor beschrieben
Menge: 1,000 psch

*Hinweis:  Leitbeschreibung - Einbringung RLT- Anlagen 2.+3. UBA****
*** Leitbeschreibung - Einbringung RLT- Anlagen 2.+3. UBA***
Gegenstand dieser Leistung ist der vollständige Transport, die Einbringung und die Aufstellung der Geräteteile der Lüftungsanlagen
2. UBA Nebenräume und 3. UBA Nebenräume in der Lüftungszentrale 2 (UBA) in Ebene -3 des Krankenhauses. Örtliche Gegebenheiten und Randbedingungen:

1. Anlieferung:
Anlieferort: Eingang Fahrstraße, Westseite Krankenhaus über Baldingerstraße
-  Anfahrt mit Sattelschlepper
-  Entladung mittels Gabelstapler (Stellung AN)
2. Einbringweg – Fahrstraße bis Absetzpunkt:
-  Transportweg ebenerdig über Fahrstraße Ebene -2 bis zum Absetzpunkt / Aufzug zu Ebene -3
-  Transportlänge Fahrstraße: ca. 50 m
3. Vertikaltransport in Ebene -3
a)  Geräteteile mit Breite > 1,40 m:
-  Transport mittels Hebevorrichtung (z. B. Kettenzug, Kran o. ä.) zum Absetzen in Ebene -3. Hebevorrichtung ist durch den AN zu stellen, vorzuhalten und nach Abschluss zu räumen.
b)  Geräteteile mit Breite ≤ 1,40 m:
-  Transport über den vorhandenen Bettenaufzug in Ebene -3.
-  Abstimmung der Aufzugsnutzung mit dem Krankenhausbetrieb durch den AN.
4. Horizontaltransport in Ebene -3:
-  Transportweg ebenerdig über Flure mittels Rollbrettern / Hubwagen
-  Transportlänge Ebene -3: ca. 280 m - Maximale Transporthöhe inkl. Rollbretter / Hubwagen: 2,00 m (lichte Durchgangshöhe beachten)
5. Aufstellung:
-  Aufstellort: Lüftungszentrale 2 (UBA), Ebene -3
-  Geräteteile sind lagerichtig gemäß Montageplan des Herstellers aufzustellen und auszurichten:

Der AN hat sich vor Angebotsabgabe über die örtlichen Gegebenheiten, Einbringwege, Lichtraumprofile und Zufahrtsbeschränkungen eigenverantwortlich zu informieren. Eine Ortsbesichtigung wird dringend empfohlen. Der Krankenhausbetrieb ist durchgehend aufrechtzuerhalten. Sämtliche Transporte sind mit der Bauleitung und der Betriebsleitung des Krankenhauses abzustimmen. Transportzeiten ggf. außerhalb der Kernbetriebszeiten.

**30.05.0210 Transport, Einbringung der RLT-Anlagen 2.+3. UBA**
Transport, Einbringung der RLT-Anlagen 2.+3. UBA
und Aufstellung aller Geräteteile der Lüftungsanlagen 2. UBA Nebenräume und 3.UBA Nebenräume für die Lüftungszentrale 2.UBA in Ebene -3 des Krankenhauses, einschließlich aller erforderlichen Vorbereitungs-, Transport-, Hebe-, Schutz-und Koordinationsmaßnahmen.

Die Pauschalleistung umfasst im Einzelnen:
A) Baustelleneinrichtung und Transportvorbereitung:
-  Bereitstellung Gabelstapler zur Entladung Sattelschlepper
-  Bereitstellung Rollbretter, Hubwagen und sonstige Transportmittel für Horizontaltransport über ca. 300 m gesamt (50 m Fahrstraße + 280 m Flure Ebene -3)
-  Schutz der vorhandenen Bodenbeläge, Wände und Türen entlang des gesamten Einbringweges
-  Aufstellen und Vorhalten von Transportschutzmaßnahmen (Kantenschutz, Abdeckungen, Rampenbleche etc.)
-  Einweisung des Transportpersonals in die örtlichen Gegebenheiten und Krankenhausvorschriften
-  Räumung nach Abschluss der Einbringarbeiten

B) Hebevorrichtung für Geräteteile > 1,40 m Breite:
-  Stellen, Auf- und Abbau sowie Vorhalten einer geeigneten Hebevorrichtung (z. B. Kettenzug, Portalkran, Mobilkran o. ä.) zum Absetzen von Geräteteilen mit einer Breite > 1,40 m von Ebene -2 (Fahrstraße) in Ebene -3
-  Nachweis der Tragfähigkeit der Hebevorrichtung (abgestimmt auf maximales Einzelteilgewicht lt. Herstellerangaben – durch AN zu ermitteln)
-  Statischer Nachweis der Lasteinleitung in die vorhandene Gebäudestruktur
-  Transport, Auf- und Abbau der Hebevorrichtung
-  Vorhalten für die Dauer der Einbringarbeiten
-  Bedienung durch eingewiesenes Fachpersonal
-  Alle erforderlichen Anschlagmittel und Traversen
-  Rückbau und Abtransport nach Abschluss

C) Entladung und Transport Fahrstraße:
-  Fachgerechte Entladung aller Geräteteile vom Sattelschlepper mittels Gabelstapler am Eingang Fahrstraße, Westseite Krankenhaus
-  Sicherung und Zwischenlagerung am Entladeort (sofern nicht sofort weitertransportiert)
-  Ebenerdiger Transport über Fahrstraße, Länge ca. 50 m
-  Bereitstellung am Absetzpunkt Hebevorrichtung bzw. am Bettenaufzug
-  Schutz der Geräteteile während des gesamten Transports
-  Verkehrssicherung in der Fahrstraße während der Einbringarbeiten

D) Vertikaltransport Geräteteile > 1,40 m Breite:
-  Anschlagen und Anheben der Geräteteile mittels Hebevorrichtung (gem. Abschnitt B)
-  Absenken und Absetzen in Ebene -3
-  Lösen der Anschlagmittel, Sicherung der Teile
-  Bereitstellung zum Weitertransport in Ebene -3
-  Anzahl Hebevorgänge gemäß Herstellerangaben (Anzahl und Gewichte der Einzelteile > 1,40 m Breite sind vom AN zu ermitteln)

E) Vertikaltransport Geräteteile ≤ 1,40 m Breite:
-  Verbringung der Geräteteile zum Bettenaufzug
-  Be- und Entladung des Aufzugs
-  Schutz der Aufzugskabine (Verkleidung / Polsterung)
-  Koordination der Aufzugsnutzung mit dem Krankenhausbetrieb (Zeitfenster abstimmen)
-  Bereitstellung der Teile zum Weitertransport in E-3

F) Horizontaltransport in Ebene -3:
-  Ebenerdiger Transport aller Geräteteile über die Flure in Ebene -3 mittels Rollbrettern / Hubwagen vom Absetzpunkt / Aufzug bis zur Lüftungszentrale 2
-  Transportlänge: ca. 250 m über ebenerdige Flure
-  Maximale Transporthöhe inkl. Rollbretter / Hubwagen: 2,00 m (lichtes Profil der Flure und Türen beachten)
-  Bereitstellung geeigneter Rollbretter und Hubwagen
-  Schutz der Bodenbeläge (Transportmatten, Hartfaserplatten o. ä.) auf gesamtem Einbringweg
-  Schutz der Wände und Türzargen (Kantenschutz, Polsterung) auf gesamtem Einbringweg
-  Rangieren und Manövrieren in Kurven und durch Türöffnungen
-  Transport bis zum Aufstellort in der Lüftungszentrale Hinweis: Der AN hat alle Engstellen, Türbreiten, Kurvenradien und lichte Höhen vor Angebotsabgabe zu prüfen. Eine Ortsbesichtigung ist zwingend erforderlich.

G) Aufstellung und Ausrichtung der Geräteteile:
-  Positionierung auf vorbereiteten Fundamenten / Aufstellflächen (bauseitig)
-  Ausrichten der Geräteteile nach Herstellervorgaben
-  Zusammensetzen der Gehäusesegmente
-  Verschraubung und Abdichtung der Gehäuseverbindungen
-  Herstellen der Geräteauflager / Schwingungsdämpfer
-  Dokumentation der Aufstellung (Fotodokumentation)

H) Zulage Krankenhausbetrieb:
-  Abstimmung Transportzeiten mit Betriebsleitung
-  Ggf. Transport außerhalb Kernbetriebszeiten (Abend, Nacht, Wochenende – Zuschläge einkalkulieren)
-  Hygieneschutzmaßnahmen nach Vorgabe Krankenhaus
-  Staubschutz und Lärmminderung während der Transporte
-  Stellung von Sicherungsposten an Kreuzungspunkten mit Patientenwegen
-  Reinigung der Transportwege nach Abschluss

Sonst wie vor beschrieben
Menge: 1,000 psch

*Hinweis:  Leitbeschreibung - Einbringung Klimageräte OP / MRT****
*** Leitbeschreibung - Einbringung Klimageräte OP / MRT***
Vollständiges Einbringen eines dezentralen Klimagerätes für die OP oder MRT-Konditionierung vom Anlieferungspunkt (Westeingang Fahrstraße, Ebene -2) bis zum jeweiligen Aufstellort in der OP Ebene.

Transportweg im Überblick:
-  Abschnitt 1: Abladen LKW, Westeingang Fahrstraße Ebene -2
-  Abschnitt 2: Horizontaltransport ca. 150 m bis Treppenhaus Baufeld (Ebene -2)
-  Abschnitt 3: Niveauheben ca. 70 cm (Höhenversatz am Treppenhaus)
-  Abschnitt 4: Horizontaltransport ca. 50 m bis Lüftungsaufstellraum (OP-/Technikebene)
Geräteübersicht:
-  Dezentrales Klimagerät OP/MRT: [1] Sektion ,Einzelgewicht bis ca. [500] kg, Abmessungen ca. [1.300 × 1.000 × 2.100] mm

Alle Gerätegewichte und -abmessungen sind den vorangegangenen Positionsbeschreibungen und den Datenblättern der Gerätehersteller zu entnehmen und vor Transportbeginn zu verifizieren. Sämtliche Transportwege sind vor Beginn der Arbeiten auf Tragfähigkeit, lichte Durchgangshöhen, Türbreiten und Kurvenradien zu prüfen. Die Transportplanung ist mit der Bauleitung und dem Nutzer (Klinikbetrieb) abzustimmen.Bodenbeläge und vorhandene Bauteile sind gegen Beschädigung zu schützen.

Elektrische, regelungstechnische und lüftungs,- heizungs- und kältetechnische Anschlüsse sind NICHT Bestandteil dieser Position.

Gegenstand dieser Leistung ist der vollständige Transport, die Einbringung und die Aufstellung der Geräteteile der Lüftungsanlagen 2.UBA Nebenräume und 3. UBA Nebenräume in der Lüftungszentrale 2 (UBA) in Ebene -3 des Krankenhauses. Örtliche Gegebenheiten und Randbedingungen:

1. Anlieferung:
Anlieferort: Eingang Fahrstraße, Westseite Krankenhaus
-  Anfahrt mit Sattelschlepper
-  Entladung mittels Gabelstapler (Stellung AN)
2. Einbringweg – Fahrstraße bis Absetzpunkt:
-  Transportweg ebenerdig über Fahrstraße Ebene -2bis zum Absetzpunkt / Aufzug zu Ebene -3
-  Transportlänge Fahrstraße: ca. 50 m
3. Vertikaltransport in Ebene -3
a)  Geräteteile mit Breite > 1,40 m:
-  Transport mittels Hebevorrichtung (z. B. Kettenzug, Kran o. ä.) zum Absetzen in Ebene -3. Hebevorrichtung ist durch den AN zu stellen, vorzuhalten und nach Abschluss zu räumen.
b)  Geräteteile mit Breite ≤ 1,40 m:
-  Transport über den vorhandenen Bettenaufzug in Ebene -3.
-  Abstimmung der Aufzugsnutzung mit dem Krankenhausbetrieb durch den AN.
4. Horizontaltransport in Ebene -3:
-  Transportweg ebenerdig über Flure mittels Rollbrettern / Hubwagen
-  Transportlänge Ebene -3: ca. 280 m - Maximale Transporthöhe inkl. Rollbretter / Hubwagen: 2,00 m (lichte Durchgangshöhe beachten)
5. Aufstellung:
-  Aufstellort: Lüftungszentrale 2 (UBA), Ebene -3
-  Geräteteile sind lagerichtig gemäß Montageplan des Herstellers aufzustellen und auszurichten:

Der AN hat sich vor Angebotsabgabe über die örtlichen Gegebenheiten, Einbringwege, Lichtraumprofile und Zufahrtsbeschränkungen eigenverantwortlich zu informieren. Eine Ortsbesichtigung wird dringend empfohlen. Der Krankenhausbetrieb ist durchgehend aufrechtzuerhalten. Sämtliche Transporte sind mit der Bauleitung und der Betriebsleitung des Krankenhauses abzustimmen. Transportzeiten ggf. außerhalb der Kernbetriebszeiten.

**30.05.0220 Transport, Einbringung eines Klimagerätes OP/MRT,**
Transport, Einbringung eines Klimagerätes OP/MRT,
die Position umfasst sämtliche Leistungen für das vollständige Einbringen eines Klimagerätes für OP bzw. MRT- Klimatisierung vom Anlieferungspunkt Westeingang Fahrstraße (Ebene -2) bis zur positionsgerechten Aufstellung im jeweiligen Aufstellraum der OP- Ebene.

Leistung im Einzelnen:
A) Transportplanung und Vorbereitung
-  Festlegung der Transportmittel je Abschnitt
-  Abstimmung mit Bauleitung, Haustechnikplaner und Klinikbetrieb
-  Terminplanung und Anmeldung Schwertransport / Sondernutzung Fahrstraße
B) Anlieferung und Abladen (Ebene -2, Westeingang)
-  Abladen einer Klimageräte-Sektion vom LKW mittels Hubwagen, Gabelstapler oder Ladekran am Westeingang der Fahrstraße, Ebene -2
-  Inkl. Bereitstellung geeigneter Hebezeuge (Tragfähigkeit entsprechend Gerätegewicht), Anschlagmittel und Transportgestelle
C) Horizontaltransport Ebene -2 (ca. 150 m)
-  Innerbaulicher Horizontaltransport des Klimagerätes
  vom Abladepunkt Westeingang bis zum Treppenhaus Baufeld
-  Transport mittels Hubwagen, Gabelstapler oder Schwerlast-Transportroller, je nach Gerätegewicht und Bodenbeschaffenheit
-  Inkl. Umsetzen an Engstellen und Kurven, Rangieren, ggf. Einsatz von Maschinentransportrollen
D) Niveauheben am Treppenhaus (ca. +70 cm)
-  Heben des Klimagerätes über einen Höhenversatz von ca. 70 cm am Treppenhaus Baufeld
E) Horizontaltransport OP-/Technikebene (ca. 50 m)
-  Innerbaulicher Horizontaltransport des Klimagerätes vom Treppenhaus Baufeld bis zum jeweiligen Aufstellraum in der OP- Ebene
-  Transport mittels Hubwagen, Schwerlast-Transportroller oder Maschinentransportrollen
-  Inkl. Umsetzen an Engstellen, Türdurchfahrten und Kurven
F) Aufstellung und Positionierung
-  Lagerichtiges Aufstellen nach Aufstellplan des Planers
-  Ausrichten in Höhe und Flucht
-  Zusammenfügen der Einzelsektionen zu Gesamtgeräten (mechanische Verbindung der Gehäusesektionen)
-  Inkl. Abdichtung der Sektionsverbindungen
G) Nebenleistungen
-  Fachgerechte Entsorgung aller Verpackungsmaterialien (Holzpaletten, Folien, Kartonagen, Kantenschutz) inkl. sortenreiner Trennung und Abtransport von der Baustelle
H) Rückbau und Wiederherstellung
-  Rückbau sämtlicher Schutzmaßnahmen,
-  Wiederherstellung des Ausgangszustands aller Transportwege und berührter Bauteile

Sonst wie vor beschrieben
Menge: 20,000 St

*Hinweis:  Leitbeschreibung - Gummiluftfederelement (Zellgummi) ****
*** Leitbeschreibung - Gummiluftfederelement (Zellgummi) ***
Gummiluftfederelement (Zellgummi) zur körperschallisolierten Aufstellung von Geräten und Maschinen, öl- und witterungsbeständig. Einfederung innerhalb des Materials, abgestimmt auf die niedrigste Erregerfrequenz des Aggregates und die Gesamtmasse des gefederten Systems.
Mindestisoliergrad:  95 %
Gummiqualität in den Ausführungen:
-  Weich:  empfohlene Belastung 2,5 N/cm²
-  Hart:  empfohlene Belastung 10 N/cm²

**30.05.0230 Gummiluftfederelement, statische Belastung max. 10 N/cm²**
Gummiluftfederelement,
statische Belastung max. 10 N/cm²
Dicke:  ca. 15 mm
Breite:  50 mm
sonst wie vor beschrieben
Menge: 200,000 m

**30.05.0240 Einbau Ersatzfilter nach Inbetriebnahme - Anl. Außenluft**
Einbau Ersatzfilter nach Inbetriebnahme - Anl. Außenluft
der RLT-Anlage, Luftfilter geprüft nach EN 779 und EN 1822

Lieferung und Einbau erst nach Rücksprache mit der Bauleitung

1 kompletter Satz Ersatzfilter für die RLT-Anlage, einschließlich Entsorgung der verbrauchten Filter

Anbringung einer Filterkarte mit Angabe von:
-  Filterwechsel: Datum, abgelesener Anfangsdifferenzdruck, nächster Filterwechsel (spätestens), Name des Ausführenden
-  Routinekontrolle: Datum, Manometer oder Differenzdruckmessgerät, Nullstellung kontrolliert, abgelesener Differenzdruck, Name des Ausführenden

Hinweis:
Die Ersatzfilter sind im Lieferumfang der entsprechenden RLT-Anlagen enthalten.
Menge: 1,000 psch

**30.05.0250 Einbau Ersatzfilter - Anlagen 1. UBA Aufwachraum**
Einbau Ersatzfilter - Anlagen 1. UBA Aufwachraum
nach Inbetriebnahme der RLT-Anlage,
Luftfilter geprüft nach EN 779 und EN 1822

Lieferung und Einbau erst nach Rücksprache mit der Bauleitung

1 kompletter Satz Ersatzfilter für die RLT-Anlage, einschließlich Entsorgung der verbrauchten Filter

Anbringung einer Filterkarte mit Angabe von:
-  Filterwechsel: Datum, abgelesener Anfangsdifferenzdruck, nächster Filterwechsel (spätestens), Name des Ausführenden
-  Routinekontrolle: Datum, Manometer oder Differenzdruckmessgerät, Nullstellung kontrolliert, abgelesener Differenzdruck, Name des Ausführenden

Hinweis:
Die Ersatzfilter sind im Lieferumfang der entsprechenden RLT-Anlagen enthalten.
Menge: 1,000 psch

**30.05.0260 Einbau Ersatzfilter - Anlagen 1. UBA Nebenräume**
Einbau Ersatzfilter - Anlagen 1. UBA Nebenräume
nach Inbetriebnahme der RLT-Anlage,
Luftfilter geprüft nach EN 779 und EN 1822

Lieferung und Einbau erst nach Rücksprache mit der Bauleitung

1 kompletter Satz Ersatzfilter für die RLT-Anlage, einschließlich Entsorgung der verbrauchten Filter

Anbringung einer Filterkarte mit Angabe von:
-  Filterwechsel: Datum, abgelesener Anfangsdifferenzdruck, nächster Filterwechsel (spätestens), Name des Ausführenden
-  Routinekontrolle: Datum, Manometer oder Differenzdruckmessgerät, Nullstellung kontrolliert, abgelesener Differenzdruck, Name des Ausführenden

Hinweis:
Die Ersatzfilter sind im Lieferumfang der entsprechenden RLT-Anlagen enthalten.
Menge: 1,000 psch

**30.05.0270 Einbau Ersatzfilter - Anlagen 2. UBA Nebenräume**
Einbau Ersatzfilter - Anlagen 2. UBA Nebenräume
nach Inbetriebnahme der RLT-Anlage,
Luftfilter geprüft nach EN 779 und EN 1822

Lieferung und Einbau erst nach Rücksprache mit der Bauleitung

1 kompletter Satz Ersatzfilter für die RLT-Anlage, einschließlich Entsorgung der verbrauchten Filter

Anbringung einer Filterkarte mit Angabe von:
-  Filterwechsel: Datum, abgelesener Anfangsdifferenzdruck, nächster Filterwechsel (spätestens), Name des Ausführenden
-  Routinekontrolle: Datum, Manometer oder Differenzdruckmessgerät, Nullstellung kontrolliert, abgelesener Differenzdruck, Name des Ausführenden

Hinweis:
Die Ersatzfilter sind im Lieferumfang der entsprechenden RLT-Anlagen enthalten.
Menge: 1,000 psch

**30.05.0280 Einbau Ersatzfilter - Anlagen 3. UBA Nebenräume**
Einbau Ersatzfilter - Anlagen 3. UBA Nebenräume
nach Inbetriebnahme der RLT-Anlage,
Luftfilter geprüft nach EN 779 und EN 1822

Lieferung und Einbau erst nach Rücksprache mit der Bauleitung

1 kompletter Satz Ersatzfilter für die RLT-Anlage, einschließlich Entsorgung der verbrauchten Filter

Anbringung einer Filterkarte mit Angabe von:
-  Filterwechsel: Datum, abgelesener Anfangsdifferenzdruck, nächster Filterwechsel (spätestens), Name des Ausführenden
-  Routinekontrolle: Datum, Manometer oder Differenzdruckmessgerät, Nullstellung kontrolliert, abgelesener Differenzdruck, Name des Ausführenden

Hinweis:
Die Ersatzfilter sind im Lieferumfang der entsprechenden RLT-Anlagen enthalten.
Menge: 1,000 psch

**30.05.0290 Lieferung und Einbau Ersatzfilter - Klimageräte OP/MRT**
Lieferung und Einbau Ersatzfilter - Klimageräte OP/MRT
nach Inbetriebnahme der RLT-Anlage, Luftfilter geprüft nach EN 779 und EN 1822

Lieferung und Einbau erst nach Rücksprache mit der Bauleitung

1 kompletter Satz Ersatzfilter für die Klimaanlage, einschließlich Entsorgung der verbrauchten Filter

Anbringung einer Filterkarte mit Angabe von:
-  Filterwechsel: Datum, abgelesener Anfangsdifferenzdruck, nächster Filterwechsel (spätestens), Name des Ausführenden
-  Routinekontrolle: Datum, Manometer oder Differenzdruckmessgerät, Nullstellung kontrolliert, abgelesener Differenzdruck, Name des Ausführenden

Ersatzfilter Fabrikat:
Angeb. Fabrikat/Typ: '..........'........................................''
Menge: 20,000 St

**30.05.0300 Filtergehäuse für Kanaleinbau**
Filtergehäuse für Kanaleinbau
in raumlufttechnischen Anlagen zur Aufnahme von Filterelementen zur Abscheidung von Schwebstoffen wie z. B. Aerosolen, toxischen Stäuben, Viren und Bakterien aus der Zu- und Abluft, sowie Aufnahme von Aktivkohle-Filterzellen zur Adsorption von gasförmigen Geruchs- und Schadstoffen.
Filtergehäuse mit stabilen, vorgebohrten Anschlussflanschen. Spannschrauben sorgen für eine sichere Abdichtung zwischen Gehäuse und Filterelement.
Gehäusedeckel mit Profildichtung und vier Anpressschrauben mit Sterngriffen. Druckmessstellen gehören zum Lieferumfang und sind kundenseitig anzuordnen.

Eigenschaften:
-  Stahlblech pulverbeschichtet, reinweiß (RAL 9010)
-  Breite: 710 mm
-  Höhe: 520 mm
-  Tiefe: 862 mm
-  Volumenstrom: 3.700 - 4.610 m³/h
-  Gewicht ca. 30 kg

Der Planung liegen die Merkmale des Fabrikates TROX SE
Serie: KSF-SPC/710x520x862 zugrunde.

Angeb. Fabrikat/Typ: '..........'........................................''

Zur Aufnahme von Filterelementen zur Abscheidung von Feinstaub. Universalgehäuse in einstufiger Ausführung mit seitlicher Bedienungstür mit Handgriffen und Klemmverschlüssen. Anordnung der Bedienungstür wahlweise links oder rechts je nach Luftrichtung.
Universalgehäuse bestehend aus Standard-Zellenrahmen für die Aufnahme von Filterelementen (einstufig).

Mit Standard-Zellenrahmen und vier Spannelementen für eine optimale Abdichtung zwischen Zellenrahmen und Filterelement. Gehäuserahmen mit breiten Dichtflächen bildet Anschlussrahmen. Druckmessstellen gehören zum Lieferumfang und sind kundenseitig anzuordnen.

Variante: Einstufig für Partikelfilter
Material: verzinktes Stahlblech
Breite: 710
Höhe: 710
Tiefe: 650
Bedienungstür: Links in Luftrichtung

Produktdaten
Art des Filterelementes  Taschenfilter  F9
  592 × 592 n1 × 1
Nenn-Volumenstrom qv,nom  2.500 m³/h

Fabrikat der Planung: TROX GmbH
Serie: UCA-1SPF-GAL/710x710x650/L

Angeb. Fabrikat/Typ: '..........'........................................''
Menge: 20,000 St

**30.05.0310 Filterzellen für vorgenanntes Filtergehäuse**
Filterzellen für vorgenanntes Filtergehäuse
zur Abscheidung von Feinstaub und von Schwebstoffen wie z.B. Aerosolen, toxischen Stäuben, Viren und Bakterien aus der Zu- und Abluft in raumlufttechnischen Anlagen.
Geringe Einbautiefe durch kompakte V-Bauform für Anlagen mit großen Volumenströmen und langen Filterstandzeiten.
Filtermedien aus hochwertigen, nassfesten Glasfaserpapieren mit Abstandhaltern.
Optimale Faltenstellung und größtmögliche Filterfläche ermöglichen geringe Anfangs-Druckdifferenzen.
Filterzellen sind serienmäßig mit einer umlaufenden Flachprofil-Dichtung auf der Anströmseite ausgestattet.
Filterzellen als Feinstaubfilter sind nach Eurovent zertifiziert.

Materialien und Oberflächen
-  Filtermedien aus hochwertigen, nassfesten Glasfaser
  papieren sind in enge Falten gelegt
-  Abstandhalter sorgen für gleichmäßigen Abstand der Falten zueinander
-  Vergussmasse aus dauerelastischem Zweikomponenten-Polyurethan-Kleber
-  Rahmen aus verzinktem Stahlblech

Ausführung
-  Filterklasse: ePM1 Einstufung nach ISO 16890
-  Wirkungsgrad: 90%
-  Ausführung: Rahmen aus verzinktem Stahlblech
-  Breite: 610 mm
-  Höhe: 762 mm
-  Tiefe: 292 mm
-  Dichtung: Flachprofil-Dichtung auf der Anströmseite

Produktdaten
-  Volumenstrom qv 3.700 m³/h bis 4.610 m³/h
-  Anfangsdruckdifferenz Δpi bei 3.700 m³/h  85 Pa
-  Anfangsdruckdifferenz Δpi bei 4.200 m³/h  101 Pa  -  Anfangsdruckdifferenz Δpi bei 4610 m³/h  115 Pa
-  Filterbreite Bf  610 mm
-  Filterhöhe Hf  762 mm
-  Filtertiefe Tf  292 mm
-  Filterfläche Afm  19,3m²
-  Nenn-Volumenstrom qv,nom  5.300 m³/h
-  Anfangsdruckdifferenz bei Nennvolumenstrom 140 Pa
-  ePM1 Ei  90
-  ePM2,5 Ei  95
-  ePM10 Ei  95
-  Gewicht ca.  17 kg

Der Planung liegen die Merkmale des Fabrikates TROX SE
Serie: MFC-ePM1-90%-GAL/610x762x292/FNU zugrunde.

Angeb. Fabrikat/Typ: '..........'........................................''
Menge: 40,000 St

**30.05.0320 Zeigerthermometer DIN EN 13190 Anzeigebereich 0 bis 60 °C,**
Zeigerthermometer DIN EN 13190
Anzeigebereich 0 bis 60 °C,
Messsystem Bimetall, Güteklasse 1, Austritt des Messelements nach unten/hinten, glattes Messelement,
Einbaulänge 100 - 200 mm,
Gehäuse aus nichtrostendem Stahl,
Gehäusenenndurchmesser 100 mm
Menge: 30,000 St

**30.05.0330 Außenluft-Zeigerthermometer DIN EN 13190**
Außenluft-Zeigerthermometer DIN EN 13190
Anzeigebereich -30 bis 50 °C,
Messsystem Bimetall, Güteklasse 1, Austritt des Messelements nach unten/hinten, glattes Messelement,
Einbaulänge 100 - 200 mm,
Gehäuse aus nichtrostendem Stahl,
Gehäusenenndurchmesser 100 mm
Menge: 10,000 St

*Hinweis:  Leitbeschreibung - Herstellen von Kabeleinführungen****
*** Leitbeschreibung - Herstellen von Kabeleinführungen***
Herstellen von Kabeleinführungen in Paneele raumlufttechnischer Geräte (RLT-Geräte) unter Verwendung von Kabelverschraubungen im Klicksystem, Größen M16 bis M25, Schutzart mindestens IP 54. Der Leistungsumfang je Einführung umfasst:
a)  Abstimmung mit dem Gewerk MSR-Technik und Übernahme der durch das Gewerk MSR gekennzeichneten Einführungsstellen am RLT-Gerät. Prüfung auf Kollisionsfreiheit mit innenliegenden Komponenten (Wärmetauscher, Ventilatoren,  Filter, Kabelführungen).
b)  Durchbohren des Gerätepaneels (Stahlblech, typisch 0,8–1,5 mm) mit dem exakt auf die jeweilige Verschraubungsgröße, abgestimmten Stufenbohrer bzw. Lochsäge. Entgraten der Bohrlochkante innen und außen. Schutz der umliegenden Paneelbeschichtung vor Beschädigung.
c)  Einsetzen der Kabelverschraubung im Klicksystem bestehend aus Außenteil und Innenteil gemäß Herstellermontageanleitung.
  Sicherstellen des festen Sitzes und der Schutzart (mind. IP 54).
d)  Beseitigung von Bohrspänen aus dem RLT-Gerät. Nachbehandlung der Bohrlochkante mit Korrosionsschutz (Zinkspray o. glw.) zur Vermeidung von Korrosion an der Schnittstelle.
e)  Dokumentation der ausgeführten Einführungen (Lage, Größe, Zuordnung MSR-Punkt) in einer Aufmaßliste.

Nicht im Leistungsumfang enthalten:
-  Kennzeichnung der Einführungsstellen (Gewerk MSR)
-  Kabelzug und Anschluss der Leitungen (Gewerk MSR/Elektro)

**30.05.0340 Kabeleinführung mit Verschraubung M16**
Kabeleinführung mit Verschraubung M16
Herstellen einer Kabeleinführung in das Paneel eines
RLT-Gerätes. Kabelverschraubung im Klicksystem,
-  Größe M16x1,5.Klemmbereich: ca. 4,5–10 mm.
-  Bohrungsdurchmesser: gemäß Herstellerangabe
-  Schutzart: mind. IP 54,
-  Werkstoff: Polyamid PA6.
-  Farbe: lichtgrau (RAL 7035) oder schwarz nach Vorgabe.

Sonst wie vor beschrieben
Menge: 50,000 St

**30.05.0350 Kabeleinführung mit Verschraubung M20**
Kabeleinführung mit Verschraubung M20
Herstellen einer Kabeleinführung in das Paneel eines
RLT-Gerätes. Kabelverschraubung im Klicksystem,
-  Größe M20x1,5.Klemmbereich: ca. 6,0–13 mm.
-  Bohrungsdurchmesser: gemäß Herstellerangabe
-  Schutzart: mind. IP 54,
-  Werkstoff: Polyamid PA6.
-  Farbe: lichtgrau (RAL 7035) oder schwarz nach Vorgabe.

Sonst wie vor beschrieben
Menge: 50,000 St

**30.05.0360 Kabeleinführung mit Verschraubung M25**
Kabeleinführung mit Verschraubung M25
Herstellen einer Kabeleinführung in das Paneel eines
RLT-Gerätes. Kabelverschraubung im Klicksystem,
-  Größe M25x1,5.Klemmbereich: ca. 9,0–17 mm.
-  Bohrungsdurchmesser: gemäß Herstellerangabe
-  Schutzart: mind. IP 54,
-  Werkstoff: Polyamid PA6.
-  Farbe: lichtgrau (RAL 7035) oder schwarz nach Vorgabe.

Sonst wie vor beschrieben
Menge: 50,000 St

#### 30.06 KG 432.2 Teilklimaanlagen / Luftleitungen Stahl verzinkt

*Hinweis:  Anmerkungstext - VDI 6022 ****
*** Anmerkungstext - VDI 6022 ***
Ziel der nachfolgend aufgeführten Positionen ist eine den hygienischen Empfehlungen der VDI 6022 entsprechende energetisch optimierte Erstellung der RLT-Anlage. Das Luftleitungssystem muss nach DIN EN mindestens die Dichtheitsklasse "ATC 3" erfüllen.
Die weitergehenden detaillierten Anforderungen der Normen sind zu beachten.

Der Schutz der Bauteile gegen Verunreinigungen beim Transport durch Verpackung ab Werk wird gefordert. Weiter ist ausreichender Schutz bei der Lagerung auf der Baustelle und mit fortschreitender Montage durch Verschließen der Öffnungen notwendig (gesonderte Position).

Die Luftdichtheit des montierten Systems muss mindestens der Dichtheitsklasse ATC 3 entsprechen und ist durch eine Abnahmemessung nach DIN EN 12 599 nachzuweisen. Der Transport und die Montage, insbesondere von eckigen Luftleitungen, haben mit größter Sorgfalt zu erfolgen, um die angestrebte Dichtheitsklasse zu erreichen. Der Dichtheitsnachweis ist an Teilabschnitten in Anwesenheit der Bauleitung vorzunehmen, solange das Luftleitungssystem zugänglich ist.

*Hinweis:  Leitbeschreibung - Luftleitung und Formstücke ****
*** Leitbeschreibung - Luftleitung und Formstücke ***
Luftleitung und Formstücke aus verzinktem Stahl, rechteckig, Maße DIN EN 1505, Wanddicke entsprechend DIN EN 1507, Verbindung mit Flansch, aus verzinktem Stahl, mit Schrauben aus nichtrostendem Stahl und Dichtung, min./max. Temperatur der geförderten Luft -15 bis 40° C,
mit Aufhänge-/Auflagekonstruktion DIN EN 12 236, schallgedämmt,
befestigen mit bauaufsichtlich zugelassenen Befestigungsmitteln, einschließlich bauaufsichtlichem Verwendbarkeitsnachweis und Erstellen der Bohrungen.

Technische Daten
-  Dichtheitsklasse DIN EN 1507:  min. ATC 3
-  Druckklasse DIN EN 1507:  3 (-750 bis 2000 Pa)
-  Montagehöhe über Gelände/Fußboden  bis 3,5 m / über 3,5 bis 5 m
-  Befestigungsuntergrund:  Stahlbeton/Ziegelmauerwerk

**30.06.0010 Rechteckkanal Kantenlänge bis 500 mm**
Rechteckkanal Kantenlänge bis 500 mm
sonst wie vor beschrieben
Menge: 950,000 m2

**30.06.0020 Rechteckkanal Kantenlänge von 500 - 1000 mm**
Rechteckkanal Kantenlänge von 500 - 1000 mm
sonst wie vor beschrieben
Menge: 1800,000 m2

**30.06.0030 Rechteckkanal Kantenlänge von 1000 - 1500 mm**
Rechteckkanal Kantenlänge von 1000 - 1500 mm
sonst wie vor beschrieben
Menge: 700,000 m2

**30.06.0040 Rechteckkanal Kantenlänge von 1500 - 2000 mm**
Rechteckkanal Kantenlänge von 1500 - 2000 mm
sonst wie vor beschrieben
Menge: 700,000 m2

**30.06.0050 Rechteckkanal Kantenlänge von 2000 - 3000 mm**
Rechteckkanal Kantenlänge von 2000 - 3000 mm
sonst wie vor beschrieben
Menge: 30,000 m2

**30.06.0060 Formteil Kantenlänge bis 500 mm**
Formteil Kantenlänge bis 500 mm
sonst wie vor beschrieben
Menge: 1450,000 m2

**30.06.0070 Formteil Kantenlänge von 500 - 1000 mm**
Formteil Kantenlänge von 500 - 1000 mm
sonst wie vor beschrieben
Menge: 2200,000 m2

**30.06.0080 Formteil Kantenlänge von 1000 - 1500 mm**
Formteil Kantenlänge von 1000 - 1500 mm
sonst wie vor beschrieben
Menge: 1200,000 m2

**30.06.0090 Formteil Kantenlänge von 1500 - 2000 mm**
Formteil Kantenlänge von 1500 - 2000 mm
sonst wie vor beschrieben
Menge: 820,000 m2

**30.06.0100 Formteil Kantenlänge von 2000 - 3000 mm**
Formteil Kantenlänge von 2000 - 3000 mm
sonst wie vor beschrieben
Menge: 110,000 m2

*Hinweis:  Leitbeschreibung - Leitbleche (Umlenkschaufeln) in 90°Bögen ****
*** Leitbeschreibung - Leitbleche (Umlenkschaufeln) in 90°Bögen ***
Liefern und Einbauen von Leitblechen (Umlenkschaufeln) in 90°-Bögen von Rechteck-Lüftungskanälen. Ausführung in verzinktem Stahlblech nach DIN EN 10346. Befestigung durch Einschweißen oder Punktschweißung. Anzahl der Schaufeln je Bogen entsprechend aerodynamischer Auslegung. Materialdicke und Versteifung abhängig von der Kanalbreite. Einschließlich Kleinmaterial und Befestigungsarbeiten. Druckbereich und Dichtheitsklasse entsprechen dem ausgeschriebenen Kanal

**30.06.0110 Leitbleche, Kanalbreite ≤ 400 mm**
Leitbleche, Kanalbreite ≤ 400 mm
Leitbleche für 90°-Bogen, Kanalbreite bis 400 mm.
Materialdicke 1,0 mm, 3–5 Schaufeln/Bogen.
sonst wie vor beschrieben
Menge: 50,000 St

**30.06.0120 Leitbleche, Kanalbreite 401 - 800mm**
Leitbleche, Kanalbreite 401 - 800mm
Leitbleche für 90°-Bogen, Kanalbreite 401 - 800 mm.
Materialdicke 1,0 mm, 5–8 Schaufeln/Bogen.
sonst wie vor beschrieben
Menge: 50,000 St

**30.06.0130 Leitbleche, Kanalbreite 801 - 1200mm**
Leitbleche, Kanalbreite 801 - 1200mm
Leitbleche für 90°-Bogen, Kanalbreite 801–1200 mm. Materialdicke 1,25 mm, Versteifungsrippen an Schaufelenden, 8–12 Schaufeln/Bogen.
sonst wie vor beschrieben
Menge: 50,000 St

**30.06.0140 Leitbleche, Kanalbreite über 1200mm**
Leitbleche, Kanalbreite über 1200mm
Leitbleche für 90°-Bogen, Kanalbreite über 1200 mm. Materialdicke 1,5 mm, umlaufende Versteifungsrippen, Haltestege bei Schaufellänge > 800 mm, ≥ 12 Schaufeln/Bogen.
sonst wie vor beschrieben
Menge: 30,000 St

**30.06.0150 Schiebestutzen aus verz. Stahlblech,**
Schiebestutzen aus verz. Stahlblech,
Abmessungen: 2600 x 2500mm
Länge:  ca. 600 mm
als Verbindung zwischen Lüftungskanal und Lüftungsgitter.
Menge: 4,000 St

*Hinweis: Leitbeschreibung - MP erschwerte Install. Lüftungskanäle etc. ****
***Leitbeschreibung - MP erschwerte Install. Lüftungskanäle etc. ***
Mehrpreis für die erschwerte Installation von Rechteckkanälen und Wickelfalzrohr einschließlich aller zugehörigen Formteile und Einbaubauteile im Installationsgeschoss mit einer lichten Raumhöhe von 1,80 m sowie achsweise angeordneten Unterzügen von 800 mm Höhe.

Der Mehrpreis bezieht sich auf:
-  1 m² Kanaloberfläche bei Rechteckkanälen einschließlich aller zugehörigen Formteile, abgestuft nach der größten Kantenlänge
-  1 laufenden Meter Wickelfalzrohr einschließlich aller zugehörigen Formteile, abgestuft nach Nennweite

Leistungsumfang:
Der Mehrpreis beinhaltet den gesamten Mehraufwand für die erschwerte Montage aller im Zuge der jeweiligen Einheit anfallenden Leistungen.
Dazu zählen insbesondere:
-  Erschwerte Montage in gebückter oder kniender Haltung bei lichten Raumhöhen von 1,80 m, lokal bis zu 1,00 m unter den Unterzügen
-  Eingeschränkter Einsatz von Montagehilfen und Hebegeräten aufgrund der beengten Raumverhältnisse
-  Erhöhter Aufwand für Ausrichtung, Abhängung und Befestigung der Kanäle unter beengten Verhältnissen
-  Erschwerter Materialtransport und eingeschränkte Bewegungsfreiheit im Installationsgeschoss
-  Erhöhter Koordinationsaufwand mit anderen Gewerken aufgrund der beengten Einbausituation
-  Angepasste Montagereihenfolge infolge eingeschränkter Zugänglichkeit

Einbaubauteile:
Der anteilige Mehraufwand für die erschwerte Montage aller im betreffenden Kanalzug befindlichen Einbaubauteile – insbesondere Brandschutzklappen, Volumenstromregler, Schalldämpfer, Absperrklappen, Regulierklappen und sonstige Armaturen – ist in den Einheitspreisen der jeweiligen Position anteilig einzukalkulieren. Eine gesonderte Vergütung des Mehraufwands für Einbaubauteile erfolgt nicht.

Nicht enthaltene Leistungen:
Folgende Leistungen sind nicht Bestandteil des Mehrpreises und werden in separaten Positionen der Ausschreibung erfasst und vergütet:
-  Kanalmaterial, Formteile und Verbindungselemente
-  Einbaubauteile (Brandschutzklappen, Volumenstromregler, Schalldämpfer etc.)
-  Befestigungs- und Dämmmaterial
-  Grundleistung der Kanalmontage unter normalen Montagebedingungen

**30.06.0160 Mehrpreis erschwerte Installation – Rechteckkanal, größte Kantenlänge bis 500 mm**
Mehrpreis erschwerte Installation – Rechteckkanal,
größte Kantenlänge bis 500 mm
Je m² Kanaloberfläche für die erschwerte Montage von Rechteckkanälen und Formteilen mit einer größten Kantenlänge bis 500 mm im Installationsgeschoss, lichte Raumhöhe 1,80 m, einschl. des anteiligen Mehraufwands für die erschwerte Montage aller auf den laufenden Meter entfallenden Abhänger, Winkelschienen, Flanschverbindungen, Formteile, Einbaubauteile (u. a. Volumenstromregler, Brandschutzklappen, Schalldämpfer) und Zubehör. Material und Einbaubauteile sind separat erfasst,
sonst wie vor beschrieben
Menge: 2200,000 m2

**30.06.0170 Mehrpreis erschwerte Installation – Rechteckkanal, größte Kantenlänge 500 - 1000 mm**
Mehrpreis erschwerte Installation – Rechteckkanal,
größte Kantenlänge 500 - 1000 mm
Je m² Kanaloberfläche für die erschwerte Montage von Rechteckkanälen und Formteilen mit einer größten Kantenlänge von 500 - 1000 mm im Installationsgeschoss, lichte Raumhöhe 1,80 m, einschl. des anteiligen Mehraufwands für die erschwerte Montage aller auf den laufenden Meter entfallenden Abhänger, Winkelschienen, Flanschverbindungen, Formteile, Einbaubauteile (u. a. Volumenstromregler, Brandschutzklappen, Schalldämpfer) und Zubehör. Material und Einbaubauteile sind separat erfasst,
sonst wie vor beschrieben
Menge: 3300,000 m2

**30.06.0180 Mehrpreis erschwerte Installation – Rechteckkanal, größte Kantenlänge 1000 - 1500 mm**
Mehrpreis erschwerte Installation – Rechteckkanal,
größte Kantenlänge 1000 - 1500 mm
Je m² Kanaloberfläche für die erschwerte Montage von Rechteckkanälen und Formteilen mit einer größten Kantenlänge von 1000 - 1500 mm im Installationsgeschoss, lichte Raumhöhe 1,80 m, einschl. des anteiligen Mehraufwands für die erschwerte Montage aller auf den laufenden Meter entfallenden Abhänger, Winkelschienen, Flanschverbindungen, Formteile, Einbaubauteile (u. a. Volumenstromregler, Brandschutzklappen, Schalldämpfer) und Zubehör. Material und Einbaubauteile sind separat erfasst,
sonst wie vor beschrieben
Menge: 600,000 m2

**30.06.0190 Mehrpreis erschwerte Installation – Rechteckkanal, größte Kantenlänge 1500 - 2000 mm**
Mehrpreis erschwerte Installation – Rechteckkanal,
größte Kantenlänge 1500 - 2000 mm
Je m² Kanaloberfläche für die erschwerte Montage von Rechteckkanälen und Formteilen mit einer größten Kantenlänge von 1500 - 2000 mm im Installationsgeschoss, lichte Raumhöhe 1,80 m, einschl. des anteiligen Mehraufwands für die erschwerte Montage aller auf den laufenden Meter entfallenden Abhänger, Winkelschienen, Flanschverbindungen, Formteile, Einbaubauteile (u. a. Volumenstromregler, Brandschutzklappen, Schalldämpfer) und Zubehör. Material und Einbaubauteile sind separat erfasst,
sonst wie vor beschrieben
Menge: 180,000 m2

*Hinweis:  Leitbeschreibung - Rechteckkanal/Formteil im Bestand trennen ****
*** Leitbeschreibung - Rechteckkanal/Formteil im Bestand trennen ***
Rechteckkanal/Formteil im Bestand trennen, Rechteckkanal/Formteil aus verzinktem Stahl, aufschneiden, Schnittkanten entgraten, Rahmenprofil mit Eckverbindern und Nieten befestigen, Höhe Rahmenprofil 30 mm, Montagehöhe über Gelände/Fußboden bis 4 m

**30.06.0200 Rechteckkanal/Formteil Kantenlänge bis 500 mm, trennen,**
Rechteckkanal/Formteil
Kantenlänge bis 500 mm, trennen,
aufschneiden, Schnittkanten entgraten,
sonst wie vor beschrieben
Menge: 20,000 St

**30.06.0210 Rechteckkanal/Formteil Kantenlänge von 500 - 1000 mm, trennen,**
Rechteckkanal/Formteil
Kantenlänge von 500 - 1000 mm, trennen,
aufschneiden, Schnittkanten entgraten,
sonst wie vor beschrieben
Menge: 20,000 St

**30.06.0220 Rechteckkanal/Formteil Kantenlänge von 1000 - 1500 mm, trennen,**
Rechteckkanal/Formteil
Kantenlänge von 1000 - 1500 mm, trennen,
aufschneiden, Schnittkanten entgraten,
sonst wie vor beschrieben
Menge: 10,000 St

**30.06.0230 Rechteckkanal/Formteil Kantenlänge von 1500 - 2000 mm, trennen,**
Rechteckkanal/Formteil
Kantenlänge von 1500 - 2000 mm, trennen,
aufschneiden, Schnittkanten entgraten,
sonst wie vor beschrieben
Menge: 10,000 St

*Hinweis:  Leitbeschreibung - Rechteckkanal/Formteil verschließen ****
*** Leitbeschreibung - Rechteckkanal/Formteil verschließen ***
Rechteckkanal/Formteil verschließen, Rechteckkanal/Formteil im Bestand, aus verzinktem Stahl, luftdicht verschließen, mit Stahlblech verzinkt, Montage im Zwischengeschoss und Installationsschächten, bauseits geöffnet,
Montagehöhe über Gelände/Fußboden bis 3,5

**30.06.0240 Rechteckkanal/Formteil Kantenlänge bis 500 mm, luftdicht verschließen,**
Rechteckkanal/Formteil
Kantenlänge bis 500 mm, luftdicht verschließen,
mit Stahlblech verzinkt,
sonst wie vor beschrieben
Menge: 20,000 St

**30.06.0250 Rechteckkanal/Formteil Kantenlänge von 500 - 1000 mm, luftdicht verschließen,**
Rechteckkanal/Formteil
Kantenlänge von 500 - 1000 mm, luftdicht verschließen,
mit Stahlblech verzinkt,
sonst wie vor beschrieben
Menge: 20,000 St

**30.06.0260 Rechteckkanal/Formteil Kantenlänge von 1000 - 1500 mm, luftdicht verschließen,**
Rechteckkanal/Formteil
Kantenlänge von 1000 - 1500 mm, luftdicht verschließen,
mit Stahlblech verzinkt,
sonst wie vor beschrieben
Menge: 10,000 St

**30.06.0270 Rechteckkanal/Formteil Kantenlänge von 1500 - 2000 mm, luftdicht verschließen,**
Rechteckkanal/Formteil
Kantenlänge von 1500 - 2000 mm, luftdicht verschließen,
mit Stahlblech verzinkt,
sonst wie vor beschrieben
Menge: 10,000 St

*Hinweis:  Leitbeschreibung - Wickelfalzrohr / Formstücke rund ****
*** Leitbeschreibung - Wickelfalzrohr / Formstücke rund ***
Wickelfalzrohr und Formstücke aus verzinktem Stahl, rund, Maße DIN EN 1506, mit Einsteckende, mit Lippendichtung, selbstsichernd, geschraubt/ genietet, min./max. Temperatur der geförderten Luft -15 bis 80 °C, mit Aufhänge-/Auflagekonstruktion DIN EN 12236, schallgedämmt, befestigen mit bauaufsichtlich zugelassenen Befestigungsmitteln einschl. bauaufsichtlichem Verwendbarkeitsnachweis und Erstellen der Bohrungen.

Alle notwendigen Öffnungen für Regulier-, Reinigungs- und Messarmaturen sind herzustellen und in die Einheitspreise mit einzukalkulieren!

Technische Daten
-  Luftdichtheitsklasse:  ATC 3
-  Druckbereich:  von -750 bis 2000 Pa
-  Montagehöhe über Gelände/Fußboden  bis 3,5 m
-  Befestigungsuntergrund:  Stahlbeton / Mauerwerk

**30.06.0280 Wickelfalzrohr DN 80**
Wickelfalzrohr DN 80
sonst wie vor beschrieben
Menge: 20,000 m

**30.06.0290 Wickelfalzrohr DN 100**
Wickelfalzrohr DN 100
sonst wie vor beschrieben
Menge: 140,000 m

**30.06.0300 Wickelfalzrohr DN 125**
Wickelfalzrohr DN 125
sonst wie vor beschrieben
Menge: 300,000 m

**30.06.0310 Wickelfalzrohr DN 160**
Wickelfalzrohr DN 160
sonst wie vor beschrieben
Menge: 450,000 m

**30.06.0320 Wickelfalzrohr DN 180**
Wickelfalzrohr DN 180
sonst wie vor beschrieben
Menge: 500,000 m

**30.06.0330 Wickelfalzrohr DN 200**
Wickelfalzrohr DN 200
sonst wie vor beschrieben
Menge: 110,000 m

**30.06.0340 Wickelfalzrohr DN 224**
Wickelfalzrohr DN 224
sonst wie vor beschrieben
Menge: 120,000 m

**30.06.0350 Wickelfalzrohr DN 250**
Wickelfalzrohr DN 250
sonst wie vor beschrieben
Menge: 220,000 m

**30.06.0360 Wickelfalzrohr DN 280**
Wickelfalzrohr DN 280
sonst wie vor beschrieben
Menge: 80,000 m

**30.06.0370 Wickelfalzrohr DN 315**
Wickelfalzrohr DN 315
sonst wie vor beschrieben
Menge: 25,000 m

**30.06.0380 Wickelfalzrohr DN 355**
Wickelfalzrohr DN 355
sonst wie vor beschrieben
Menge: 10,000 m

**30.06.0390 Wickelfalzrohr DN 400**
Wickelfalzrohr DN 400
sonst wie vor beschrieben
Menge: 65,000 m

*Hinweis: Leitbeschreibung - MP erschwerte Install. Lüftungskanäle etc. ****
***Leitbeschreibung - MP erschwerte Install. Lüftungskanäle etc. ***
Mehrpreis für die erschwerte Installation von Rechteckkanälen und Wickelfalzrohr einschließlich aller zugehörigen Formteile und Einbaubauteile im Installationsgeschoss mit einer lichten Raumhöhe von 1,80 m sowie achsweise angeordneten Unterzügen von 800 mm Höhe.

Der Mehrpreis bezieht sich auf:
-  1 m² Kanaloberfläche bei Rechteckkanälen einschließlich aller zugehörigen Formteile, abgestuft nach der größten Kantenlänge
-  1 laufenden Meter Wickelfalzrohr einschließlich aller zugehörigen Formteile, abgestuft nach Nennweite

Leistungsumfang:
Der Mehrpreis beinhaltet den gesamten Mehraufwand für die erschwerte Montage aller im Zuge der jeweiligen Einheit anfallenden Leistungen. Dazu zählen insbesondere:
-  Erschwerte Montage in gebückter oder kniender Haltung bei lichten Raumhöhen von 1,80 m, lokal bis zu 1,00 m unter den Unterzügen
-  Eingeschränkter Einsatz von Montagehilfen und Hebegeräten aufgrund der beengten Raumverhältnisse
-  Erhöhter Aufwand für Ausrichtung, Abhängung und Befestigung der Kanäle unter beengten Verhältnissen
-  Erschwerter Materialtransport und eingeschränkte Bewegungsfreiheit im Installationsgeschoss
-  Erhöhter Koordinationsaufwand mit anderen Gewerken aufgrund der beengten Einbausituation
-  Angepasste Montagereihenfolge infolge eingeschränkter Zugänglichkeit

Einbaubauteile:
Der anteilige Mehraufwand für die erschwerte Montage aller im betreffenden Kanalzug befindlichen Einbaubauteile – insbesondere Brandschutzklappen, Volumenstromregler, Schalldämpfer, Absperrklappen, Regulierklappen und sonstige Armaturen – ist in den Einheitspreisen der jeweiligen Position anteilig einzukalkulieren. Eine gesonderte Vergütung des Mehraufwands für Einbaubauteile erfolgt nicht.

Nicht enthaltene Leistungen:
Folgende Leistungen sind nicht Bestandteil des Mehrpreises und werden in separaten Positionen der Ausschreibung erfasst und vergütet:
-  Kanalmaterial, Formteile und Verbindungselemente
-  Einbaubauteile (Brandschutzklappen, Volumenstromregler, Schalldämpfer etc.)
-  Befestigungs- und Dämmmaterial
-  Grundleistung der Kanalmontage unter normalen Montagebedingungen

**30.06.0400 Mehrpreis erschwerte Installation – Wickelfalzrohr d 80 – d 125 mm**
Mehrpreis erschwerte Installation –
Wickelfalzrohr d 80 – d 125 mm
Je laufendem Meter für die erschwerte Montage von Wickelfalzrohr und Formteilen mit Nennweiten d 80 bis d 125 mm im Installationsgeschoss, lichte Raumhöhe 1,80 m, einschl. des anteiligen Mehraufwands für die erschwerte Montage aller auf den laufenden Meter entfallenden Abhänger, Rohrschellen, Formteile, Einbaubauteile (u. a. Volumenstromregler, Brandschutzklappen, Schalldämpfer) und Steckverbindungen. Material und Einbaubauteile sind separat erfasst,
sonst wie vor beschrieben
Menge: 400,000 m

**30.06.0410 Mehrpreis erschwerte Installation – Wickelfalzrohr d 160 – d 200 mm**
Mehrpreis erschwerte Installation –
Wickelfalzrohr d 160 – d 200 mm
Je laufendem Meter für die erschwerte Montage von Wickelfalzrohr und Formteilen mit Nennweiten d 160 bis d 200 mm im Installationsgeschoss, lichte Raumhöhe 1,80 m, einschl. des anteiligen Mehraufwands für die erschwerte Montage aller auf den laufenden Meter entfallenden Abhänger, Rohrschellen, Formteile, Einbaubauteile (u. a. Volumenstromregler, Brandschutzklappen, Schalldämpfer) und Steckverbindungen. Material und Einbaubauteile sind separat erfasst,
sonst wie vor beschrieben
Menge: 1000,000 m

**30.06.0420 Mehrpreis erschwerte Installation – Wickelfalzrohr d 224 – d 280 mm**
Mehrpreis erschwerte Installation –
Wickelfalzrohr d 224 – d 280 mm
Je laufendem Meter für die erschwerte Montage von Wickelfalzrohr und Formteilen mit Nennweiten d 224 bis d 280 mm im Installationsgeschoss, lichte Raumhöhe 1,80 m, einschl. des anteiligen Mehraufwands für die erschwerte Montage aller auf den laufenden Meter entfallenden Abhänger, Rohrschellen, Formteile, Einbaubauteile (u. a. Volumenstromregler, Brandschutzklappen, Schalldämpfer) und Steckverbindungen. Material und Einbaubauteile sind separat erfasst,
sonst wie vor beschrieben
Menge: 350,000 m

**30.06.0430 Mehrpreis erschwerte Installation – Wickelfalzrohr d 315 – d 400 mm**
Mehrpreis erschwerte Installation –
Wickelfalzrohr d 315 – d 400 mm
Je laufendem Meter für die erschwerte Montage von Wickelfalzrohr und Formteilen mit Nennweiten d 315 bis d 400 mm im Installationsgeschoss, lichte Raumhöhe 1,80 m, einschl. des anteiligen Mehraufwands für die erschwerte Montage aller auf den laufenden Meter entfallenden Abhänger, Rohrschellen, Formteile, Einbaubauteile (u. a. Volumenstromregler, Brandschutzklappen, Schalldämpfer) und Steckverbindungen. Material und Einbaubauteile sind separat erfasst,
sonst wie vor beschrieben
Menge: 90,000 m

*Hinweis:  Leitbeschreibung - Bogen (alle Winkelgrade) ****
*** Leitbeschreibung - Bogen (alle Winkelgrade) ***
Bogen (alle Winkelgrade), Biege-Radius ≥ 1 DN, Maße DIN EN 1506, aus verzinktem Stahl, mit Einsteckenden, mit Lippendichtung, selbstsichernd, passend zum angeboten Luftleitungssystem.

**30.06.0440 Bogen DN 100 - bis 45°**
Bogen DN 100 - bis 45°
sonst wie vor beschrieben
Menge: 25,000 St

**30.06.0450 Bogen DN 100 - über 45° bis 90°**
Bogen DN 100 - über 45° bis 90°
sonst wie vor beschrieben
Menge: 70,000 St

**30.06.0460 Bogen DN 125 - bis 45°**
Bogen DN 125 - bis 45°
sonst wie vor beschrieben
Menge: 20,000 St

**30.06.0470 Bogen DN 125 - über 45° bis 90°**
Bogen DN 125 - über 45° bis 90°
sonst wie vor beschrieben
Menge: 160,000 St

**30.06.0480 Bogen DN 160 - bis 45°**
Bogen DN 160 - bis 45°
sonst wie vor beschrieben
Menge: 65,000 St

**30.06.0490 Bogen DN 160 - über 45° bis 90°**
Bogen DN 160 - über 45° bis 90°
sonst wie vor beschrieben
Menge: 160,000 St

**30.06.0500 Bogen DN 180 - bis 45°**
Bogen DN 180 - bis 45°
sonst wie vor beschrieben
Menge: 80,000 St

**30.06.0510 Bogen DN 180 - über 45° bis 90°**
Bogen DN 180 - über 45° bis 90°
sonst wie vor beschrieben
Menge: 130,000 St

**30.06.0520 Bogen DN 200 - bis 45°**
Bogen DN 200 - bis 45°
sonst wie vor beschrieben
Menge: 20,000 St

**30.06.0530 Bogen DN 200 - über 45° bis 90°**
Bogen DN 200 - über 45° bis 90°
sonst wie vor beschrieben
Menge: 60,000 St

**30.06.0540 Bogen DN 224 - bis 45°**
Bogen DN 224 - bis 45°
sonst wie vor beschrieben
Menge: 10,000 St

**30.06.0550 Bogen DN 224 - über 45° bis 90°**
Bogen DN 224 - über 45° bis 90°
sonst wie vor beschrieben
Menge: 45,000 St

**30.06.0560 Bogen DN 250 - bis 45°**
Bogen DN 250 - bis 45°
sonst wie vor beschrieben
Menge: 35,000 St

**30.06.0570 Bogen DN 250 - über 45° bis 90°**
Bogen DN 250 - über 45° bis 90°
sonst wie vor beschrieben
Menge: 65,000 St

**30.06.0580 Bogen DN 280 - bis 45°**
Bogen DN 280 - bis 45°
sonst wie vor beschrieben
Menge: 10,000 St

**30.06.0590 Bogen DN 280 - über 45° bis 90°**
Bogen DN 280 - über 45° bis 90°
sonst wie vor beschrieben
Menge: 15,000 St

**30.06.0600 Bogen DN 315 - bis 45°**
Bogen DN 315 - bis 45°
sonst wie vor beschrieben
Menge: 10,000 St

**30.06.0610 Bogen DN 315 - über 45° bis 90°**
Bogen DN 315 - über 45° bis 90°
sonst wie vor beschrieben
Menge: 5,000 St

**30.06.0620 Bogen DN 355 - bis 45°**
Bogen DN 355 - bis 45°
sonst wie vor beschrieben
Menge: 2,000 St

**30.06.0630 Bogen DN 355 - über 45° bis 90°**
Bogen DN 355 - über 45° bis 90°
sonst wie vor beschrieben
Menge: 2,000 St

**30.06.0640 Bogen DN 400 - bis 45°**
Bogen DN 400 - bis 45°
sonst wie vor beschrieben
Menge: 2,000 St

**30.06.0650 Bogen DN 400 - über 45° bis 90°**
Bogen DN 400 - über 45° bis 90°
sonst wie vor beschrieben
Menge: 6,000 St

*Hinweis:  Leitbeschreibung - Abzweigstück symmetrisch ****
*** Leitbeschreibung - Abzweigstück symmetrisch ***
Abzweigstück symmetrisch (45° oder 90°) aus verzinktem Stahl, mit/ohne Reduzierung, Maße DIN EN 1506, mit Einsteckenden, mit Lippendichtung, selbstsichernd, passend zum angebotenen Luftleitungssystem.

**30.06.0660 Abzweigstück symmetrisch größte Nennweite DN 100**
Abzweigstück symmetrisch größte Nennweite DN 100
sonst wie vor beschrieben
Menge: 4,000 St

**30.06.0670 Abzweigstück symmetrisch größte Nennweite DN 125**
Abzweigstück symmetrisch größte Nennweite DN 125
sonst wie vor beschrieben
Menge: 8,000 St

**30.06.0680 Abzweigstück symmetrisch größte Nennweite DN 160**
Abzweigstück symmetrisch größte Nennweite DN 160
sonst wie vor beschrieben
Menge: 5,000 St

**30.06.0690 Abzweigstück symmetrisch größte Nennweite DN 180**
Abzweigstück symmetrisch größte Nennweite DN 180
sonst wie vor beschrieben
Menge: 22,000 St

**30.06.0700 Abzweigstück symmetrisch größte Nennweite DN 200**
Abzweigstück symmetrisch größte Nennweite DN 200
sonst wie vor beschrieben
Menge: 10,000 St

**30.06.0710 Abzweigstück symmetrisch größte Nennweite DN 224**
Abzweigstück symmetrisch größte Nennweite DN 224
sonst wie vor beschrieben
Menge: 10,000 St

**30.06.0720 Abzweigstück symmetrisch größte Nennweite DN 250**
Abzweigstück symmetrisch größte Nennweite DN 250
sonst wie vor beschrieben
Menge: 20,000 St

**30.06.0730 Abzweigstück symmetrisch größte Nennweite DN 280**
Abzweigstück symmetrisch größte Nennweite DN 280
sonst wie vor beschrieben
Menge: 10,000 St

**30.06.0740 Abzweigstück symmetrisch größte Nennweite DN 315**
Abzweigstück symmetrisch größte Nennweite DN 315
sonst wie vor beschrieben
Menge: 6,000 St

**30.06.0750 Abzweigstück symmetrisch größte Nennweite DN 355**
Abzweigstück symmetrisch größte Nennweite DN 355
sonst wie vor beschrieben
Menge: 2,000 St

*Hinweis:  Leitbeschreibung - Symmetrische Reduzierung ****
*** Leitbeschreibung - Symmetrische Reduzierung ***
Symmetrische Reduzierung in gepresster Ausführung aus verzinktem Stahl, Maße DIN EN 1506, mit Einsteckenden, mit Lippendichtung, selbstsichernd, passend zum angebotenen Luftleitungssystem.

**30.06.0760 Symmetrische Reduzierung größte Nennweite DN 100**
Symmetrische Reduzierung größte Nennweite DN 100
sonst wie vor beschrieben
Menge: 40,000 St

**30.06.0770 Symmetrische Reduzierung größte Nennweite DN 125**
Symmetrische Reduzierung größte Nennweite DN 125
sonst wie vor beschrieben
Menge: 50,000 St

**30.06.0780 Symmetrische Reduzierung größte Nennweite DN 160**
Symmetrische Reduzierung größte Nennweite DN 160
sonst wie vor beschrieben
Menge: 120,000 St

**30.06.0790 Symmetrische Reduzierung größte Nennweite DN 180**
Symmetrische Reduzierung größte Nennweite DN 180
sonst wie vor beschrieben
Menge: 80,000 St

**30.06.0800 Symmetrische Reduzierung größte Nennweite DN 200**
Symmetrische Reduzierung größte Nennweite DN 200
sonst wie vor beschrieben
Menge: 80,000 St

**30.06.0810 Symmetrische Reduzierung größte Nennweite DN 224**
Symmetrische Reduzierung größte Nennweite DN 224
sonst wie vor beschrieben
Menge: 25,000 St

**30.06.0820 Symmetrische Reduzierung größte Nennweite DN 250**
Symmetrische Reduzierung größte Nennweite DN 250
sonst wie vor beschrieben
Menge: 30,000 St

**30.06.0830 Symmetrische Reduzierung größte Nennweite DN 280**
Symmetrische Reduzierung größte Nennweite DN 280
sonst wie vor beschrieben
Menge: 16,000 St

**30.06.0840 Symmetrische Reduzierung größte Nennweite DN 315**
Symmetrische Reduzierung größte Nennweite DN 315
sonst wie vor beschrieben
Menge: 10,000 St

**30.06.0850 Symmetrische Reduzierung größte Nennweite DN 355**
Symmetrische Reduzierung größte Nennweite DN 355
sonst wie vor beschrieben
Menge: 10,000 St

**30.06.0860 Symmetrische Reduzierung größte Nennweite DN 400**
Symmetrische Reduzierung größte Nennweite DN 400
sonst wie vor beschrieben
Menge: 10,000 St

*Hinweis:  Leitbeschreibung - Nippel / Steckverbinder ****
*** Leitbeschreibung - Nippel / Steckverbinder ***
Nippel / Steckverbinder aus verzinktem Stahl, zum Verbinden von Lüftungsrohren, Maße DIN EN 1506, mit Einsteckenden, mit Lippendichtung, selbstsichernd, passend zum angebotenen Luftleitungssystem.

**30.06.0870 Nippel / Steckverbinder DN 80**
Nippel / Steckverbinder DN 80
sonst wie vor beschrieben
Menge: 10,000 St

**30.06.0880 Nippel / Steckverbinder DN 100**
Nippel / Steckverbinder DN 100
sonst wie vor beschrieben
Menge: 50,000 St

**30.06.0890 Nippel / Steckverbinder DN 125**
Nippel / Steckverbinder DN 125
sonst wie vor beschrieben
Menge: 100,000 St

**30.06.0900 Nippel / Steckverbinder DN 160**
Nippel / Steckverbinder DN 160
sonst wie vor beschrieben
Menge: 150,000 St

**30.06.0910 Nippel / Steckverbinder DN 180**
Nippel / Steckverbinder DN 180
sonst wie vor beschrieben
Menge: 180,000 St

**30.06.0920 Nippel / Steckverbinder DN 200**
Nippel / Steckverbinder DN 200
sonst wie vor beschrieben
Menge: 40,000 St

**30.06.0930 Nippel / Steckverbinder DN 224**
Nippel / Steckverbinder DN 224
sonst wie vor beschrieben
Menge: 50,000 St

**30.06.0940 Nippel / Steckverbinder DN 250**
Nippel / Steckverbinder DN 250
sonst wie vor beschrieben
Menge: 85,000 St

**30.06.0950 Nippel / Steckverbinder DN 280**
Nippel / Steckverbinder DN 280
sonst wie vor beschrieben
Menge: 30,000 St

**30.06.0960 Nippel / Steckverbinder DN 315**
Nippel / Steckverbinder DN 315
sonst wie vor beschrieben
Menge: 10,000 St

**30.06.0970 Nippel / Steckverbinder DN 355**
Nippel / Steckverbinder DN 355
sonst wie vor beschrieben
Menge: 5,000 St

**30.06.0980 Nippel / Steckverbinder DN 400**
Nippel / Steckverbinder DN 400
sonst wie vor beschrieben
Menge: 20,000 St

*Hinweis:  Leitbeschreibung - Muffe / Steckverbinder ****
*** Leitbeschreibung - Muffe / Steckverbinder ***
Muffe / Steckverbinder aus verzinktem Stahl, zum Verbinden von Formteilen, Maße DIN EN 1506, mit Einsteckenden, selbstsichernd, passend zum angebotenen Luftleitungssystem.

**30.06.0990 Muffe / Steckverbinder DN 80**
Muffe / Steckverbinder DN 80
sonst wie vor beschrieben
Menge: 60,000 St

**30.06.1000 Muffe / Steckverbinder DN 100**
Muffe / Steckverbinder DN 100
sonst wie vor beschrieben
Menge: 75,000 St

**30.06.1010 Muffe / Steckverbinder DN 125**
Muffe / Steckverbinder DN 125
sonst wie vor beschrieben
Menge: 150,000 St

**30.06.1020 Muffe / Steckverbinder DN 160**
Muffe / Steckverbinder DN 160
sonst wie vor beschrieben
Menge: 250,000 St

**30.06.1030 Muffe / Steckverbinder DN 180**
Muffe / Steckverbinder DN 180
sonst wie vor beschrieben
Menge: 50,000 St

**30.06.1040 Muffe / Steckverbinder DN 200**
Muffe / Steckverbinder DN 200
sonst wie vor beschrieben
Menge: 60,000 St

**30.06.1050 Muffe / Steckverbinder DN 224**
Muffe / Steckverbinder DN 224
sonst wie vor beschrieben
Menge: 40,000 St

**30.06.1060 Muffe / Steckverbinder DN 250**
Muffe / Steckverbinder DN 250
sonst wie vor beschrieben
Menge: 50,000 St

**30.06.1070 Muffe / Steckverbinder DN 280**
Muffe / Steckverbinder DN 280
sonst wie vor beschrieben
Menge: 20,000 St

**30.06.1080 Muffe / Steckverbinder DN 315**
Muffe / Steckverbinder DN 315
sonst wie vor beschrieben
Menge: 10,000 St

*Hinweis:  Leitbeschreibung - Bundkragen ****
*** Leitbeschreibung - Bundkragen ***
Bundkragen mit scharfer Kante, aus verzinktem Stahl, zum Einstecken, mit Lippendichtung, einschließlich Herstellen des Ausschnittes in der Luftleitung, passend zum angebotenen Luftleitungssystem.

**30.06.1090 Bundkragen DN 80**
Bundkragen  DN 80
sonst wie vor beschrieben
Menge: 20,000 St

**30.06.1100 Bundkragen DN 100**
Bundkragen  DN 100
sonst wie vor beschrieben
Menge: 20,000 St

**30.06.1110 Bundkragen DN 125**
Bundkragen  DN 125
sonst wie vor beschrieben
Menge: 20,000 St

**30.06.1120 Bundkragen DN 160**
Bundkragen  DN 160
sonst wie vor beschrieben
Menge: 20,000 St

**30.06.1130 Bundkragen DN 180**
Bundkragen  DN 180
sonst wie vor beschrieben
Menge: 20,000 St

**30.06.1140 Bundkragen DN 200**
Bundkragen  DN 200
sonst wie vor beschrieben
Menge: 20,000 St

**30.06.1150 Bundkragen DN 224**
Bundkragen  DN 224
sonst wie vor beschrieben
Menge: 20,000 St

**30.06.1160 Bundkragen DN 250**
Bundkragen  DN 250
sonst wie vor beschrieben
Menge: 20,000 St

**30.06.1170 Bundkragen DN 280**
Bundkragen  DN 280
sonst wie vor beschrieben
Menge: 20,000 St

**30.06.1180 Bundkragen DN 315**
Bundkragen  DN 315
sonst wie vor beschrieben
Menge: 20,000 St

*Hinweis:  Leitbeschreibung - Enddeckel ****
*** Leitbeschreibung - Enddeckel ***
Enddeckel für Lüftungsrohre und Formteile aus verzinktem Stahl, Maße DIN EN 1506, zum Einstecken, mit Lippendichtung,
passend zum angebotenen Luftleitungssystem.

**30.06.1190 Enddeckel DN 100**
Enddeckel  DN 100
sonst wie vor beschrieben
Menge: 10,000 St

**30.06.1200 Enddeckel DN 125**
Enddeckel  DN 125
sonst wie vor beschrieben
Menge: 10,000 St

**30.06.1210 Enddeckel DN 160**
Enddeckel  DN 160
sonst wie vor beschrieben
Menge: 10,000 St

**30.06.1220 Enddeckel DN 180**
Enddeckel  DN 180
sonst wie vor beschrieben
Menge: 10,000 St

**30.06.1230 Enddeckel DN 200**
Enddeckel  DN 200
sonst wie vor beschrieben
Menge: 10,000 St

**30.06.1240 Enddeckel DN 224**
Enddeckel  DN 224
sonst wie vor beschrieben
Menge: 10,000 St

**30.06.1250 Enddeckel DN 250**
Enddeckel  DN 250
sonst wie vor beschrieben
Menge: 10,000 St

**30.06.1260 Enddeckel DN 280**
Enddeckel  DN 280
sonst wie vor beschrieben
Menge: 10,000 St

**30.06.1270 Enddeckel DN 315**
Enddeckel  DN 315
sonst wie vor beschrieben
Menge: 10,000 St

*Hinweis:  Leitbeschreibung - Luftleitung rund, flexibel ****
*** Leitbeschreibung - Luftleitung rund, flexibel ***
Luftleitung rund, flexibel, aus Aluminium, Ausführung gemäß DIN EN 13180.

Technische Daten
-  Luftdichtheitsklasse ATC 3
-  min./max. Temperatur der geförderten Luft -15 bis 80 °C
-  Verbindung mit Einsteckende, mit Dichtungsband
-  Montagehöhe über Gelände/Fußboden: bis 3,5 m

**30.06.1280 Flexible Luftleitung DN 100**
Flexible Luftleitung DN 100
sonst wie vor beschrieben
Menge: 50,000 m

**30.06.1290 Flexible Luftleitung DN 125**
Flexible Luftleitung DN 125
sonst wie vor beschrieben
Menge: 50,000 m

**30.06.1300 Flexible Luftleitung DN 160**
Flexible Luftleitung DN 160
sonst wie vor beschrieben
Menge: 80,000 m

**30.06.1310 Flexible Luftleitung DN 200**
Flexible Luftleitung DN 200
sonst wie vor beschrieben
Menge: 120,000 m

**30.06.1320 Flexible Luftleitung DN 224**
Flexible Luftleitung DN 224
sonst wie vor beschrieben
Menge: 50,000 m

**30.06.1330 Flexible Luftleitung DN 250**
Flexible Luftleitung DN 250
sonst wie vor beschrieben
Menge: 120,000 m

**30.06.1340 Flexible Luftleitung DN 280**
Flexible Luftleitung DN 280
sonst wie vor beschrieben
Menge: 40,000 m

**30.06.1350 Flexible Luftleitung DN 315**
Flexible Luftleitung DN 315
sonst wie vor beschrieben
Menge: 20,000 m

**30.06.1360 Flexible Luftleitung DN 355**
Flexible Luftleitung DN 355
sonst wie vor beschrieben
Menge: 20,000 m

**30.06.1370 Flexible Luftleitung DN 400**
Flexible Luftleitung DN 400
sonst wie vor beschrieben
Menge: 20,000 m

**30.06.1380 Flexible Luftleitung DN 450**
Flexible Luftleitung DN 450
sonst wie vor beschrieben
Menge: 20,000 m

*Hinweis:  Leitbeschreibung - Brandgeprüfte Aufhängung F 90 ****
*** Leitbeschreibung - Brandgeprüfte Aufhängung F 90 ***
Brandgeprüfte Aufhängung F 90 für Luftleitung aus Stahl, für Feuerwiderstandsklasse 90 Minuten. Die brandgeprüfte Befestigung entspricht den Kriterien des RAL-Gütezeichens RAL-GZ 656.
Geeignet für die brandsichere Befestigung von Leitungsanlagen, welche oberhalb von Entrauchungsleitungen verlaufen. Befestigung an zugelassenen Dübeln und Ankern aus Stahl mit Brandschutznachweis! Der Nachweis ist vorzulegen.
Rohrbefestigungen schalldämmend, Anforderungen entsprechend DIN 4109, Einhaltung der entsprechenden maximalen Befestigungsabstände der Feuerwiderstandsklasse F-90, einschließlich Nachweis, für Wandbefestigung mit Wandabstand 0-10 cm, für Deckenbefestigung mit Länge Aufhängung bis 0,5 m, einschließlich Befestigungsmaterial.
Befestigungsuntergrund: Beton

**30.06.1390 brandschutzgeprüfte Aufhängung für Luftleitung bis DN 125**
brandschutzgeprüfte Aufhängung für Luftleitung bis DN 125
sonst wie vor beschrieben
Menge: 30,000 St

**30.06.1400 brandschutzgeprüfte Aufhängung für Luftleitung DN 125 bis 180**
brandschutzgeprüfte Aufhängung für Luftleitung DN 125 bis 180
sonst wie vor beschrieben
Menge: 30,000 St

**30.06.1410 brandschutzgeprüfte Aufhängung für Luftleitung DN 200 bis DN 250**
brandschutzgeprüfte Aufhängung für Luftleitung DN 200 bis DN 250
sonst wie vor beschrieben
Menge: 30,000 St

**30.06.1420 brandschutzgeprüfte Aufhängung für Luftleitung DN 250 bis DN 315**
brandschutzgeprüfte Aufhängung für Luftleitung DN 250 bis DN 315
sonst wie vor beschrieben
Menge: 10,000 St

*Hinweis:  Leitbeschreibung - Inspektions-/Wartungsöffnung gedämmt ****
*** Leitbeschreibung - Inspektions-/Wartungsöffnung gedämmt ***
Inspektions-/Wartungsöffnung aus verzinktem Stahl, isoliert, zum Einbau in rechteckige Luftleitung aus verzinktem Stahl, mit Einbaurahmen einschließlich Kantenschutz und Dichtung, oval, als Deckel mit Knebelverschluss, geeignet für alle gebräuchlichen Arten und Dicken von Dämmungen, einschließlich Herstellen des Ausschnittes in der Luftleitung.
DIN EN 12097 / DIN EN 16798-3 sind bei Lage, Anzahl und Größe der Öffnungen zu berücksichtigen!

**30.06.1430 Inspektions-/Wartungsöffnung gedämmt, max. 200 x 100 mm in Rechteckkanal aus verz. Stahl**
Inspektions-/Wartungsöffnung gedämmt, max. 200 x 100 mm
in Rechteckkanal aus verz. Stahl
sonst wie vor beschrieben
Menge: 100,000 St

**30.06.1440 Inspektions-/Wartungsöffnung gedämmt, max. 300 x 200 mm in Rechteckkanal aus verz. Stahl**
Inspektions-/Wartungsöffnung gedämmt, max. 300 x 200 mm
in Rechteckkanal aus verz. Stahl
sonst wie vor beschrieben
Menge: 100,000 St

**30.06.1450 Inspektions-/Wartungsöffnung gedämmt, max. 400 x 300 mm in Rechteckkanal aus verz. Stahl**
Inspektions-/Wartungsöffnung gedämmt, max. 400 x 300 mm
in Rechteckkanal aus verz. Stahl
sonst wie vor beschrieben
Menge: 100,000 St

**30.06.1460 Inspektions-/Wartungsöffnung gedämmt, max. 500 x 400 mm in Rechteckkanal aus verz. Stahl**
Inspektions-/Wartungsöffnung gedämmt, max. 500 x 400 mm
in Rechteckkanal aus verz. Stahl
sonst wie vor beschrieben
Menge: 100,000 St

**30.06.1470 Inspektions-/Wartungsöffnung gedämmt, max. 600 x 500 mm in Rechteckkanal aus verz. Stahl**
Inspektions-/Wartungsöffnung gedämmt, max. 600 x 500 mm
in Rechteckkanal aus verz. Stahl
sonst wie vor beschrieben
Menge: 100,000 St

*Hinweis:  Leitbeschreibung - Inspektions-/Wartungsöffnung gedämmt ****
*** Leitbeschreibung - Inspektions-/Wartungsöffnung gedämmt ***
Inspektions-/Wartungsöffnung aus verzinktem Stahl, isoliert, für Einbau in runde Luftleitung aus verzinktem Stahl, mit Einbaurahmen einschließlich Kantenschutz und Dichtung, oval, als Deckel mit Knebelverschluss, geeignet für alle gebräuchlichen Arten und Dicken von Dämmungen, einschließlich Herstellen des Ausschnittes in der Luftleitung.
DIN EN 12097 / DIN EN 16798-3 sind bei Lage, Anzahl und Größe der
Öffnungen zu berücksichtigen!

**30.06.1480 Inspektions-/Wartungsöffnung gedämmt, max. 100 x 80 mm für Leitung (verz. Stahl) DN 100 - 140**
Inspektions-/Wartungsöffnung gedämmt, max. 100 x 80 mm
für Leitung (verz. Stahl) DN 100 - 140
sonst wie vor beschrieben
Menge: 100,000 St

**30.06.1490 Inspektions-/Wartungsöffnung gedämmt, max. 200 x 100 mm für Leitung (verz. Stahl) DN 140 - 280**
Inspektions-/Wartungsöffnung gedämmt, max. 200 x 100 mm
für Leitung (verz. Stahl) DN 140 - 280
sonst wie vor beschrieben
Menge: 100,000 St

**30.06.1500 Inspektions-/Wartungsöffnung gedämmt, max. 300 x 200 mm für Leitung (verz. Stahl) DN 280 - 500**
Inspektions-/Wartungsöffnung gedämmt, max. 300 x 200 mm
für Leitung (verz. Stahl) DN 280 - 500
sonst wie vor beschrieben
Menge: 50,000 St

*Hinweis:  Leitbeschreibung - Ausschnitt herstellen ****
*** Leitbeschreibung - Ausschnitt herstellen ***
Ausschnitt herstellen in Luftleitung aus verzinktem Stahl.

**30.06.1510 Ausschnitt bis 0,1 m² herstellen in Rechteckkanal aus verz. Stahl**
Ausschnitt bis 0,1 m² herstellen
in Rechteckkanal aus verz. Stahl
sonst wie vor beschrieben
Menge: 30,000 St

**30.06.1520 Ausschnitt 0,1 - 0,3 m² herstellen in Rechteckkanal aus verz. Stahl**
Ausschnitt 0,1 - 0,3 m² herstellen
in Rechteckkanal aus verz. Stahl
sonst wie vor beschrieben
Menge: 30,000 St

**30.06.1530 Ausschnitt 0,3 - 0,5 m² herstellen in Rechteckkanal aus verz. Stahl**
Ausschnitt 0,3 - 0,5 m² herstellen
in Rechteckkanal aus verz. Stahl
sonst wie vor beschrieben
Menge: 30,000 St

**30.06.1540 Ausschnitt bis 0,1 m² herstellen in runder Leitung aus verz. Stahl**
Ausschnitt bis 0,1 m² herstellen
in runder Leitung aus verz. Stahl
sonst wie vor beschrieben
Menge: 30,000 St

**30.06.1550 Ausschnitt 0,1 - 0,3 m² herstellen in runder Leitung aus verz. Stahl**
Ausschnitt 0,1 - 0,3 m² herstellen
in runder Leitung aus verz. Stahl
sonst wie vor beschrieben
Menge: 30,000 St

**30.06.1560 Ausschnitt 0,3 - 0,5 m² herstellen in runder Leitung aus verz. Stahl**
Ausschnitt 0,3 - 0,5 m² herstellen
in runder Leitung aus verz. Stahl
sonst wie vor beschrieben
Menge: 30,000 St

*Hinweis:  Leitbeschreibung - Kulissenschalldämpfer ****
*** Leitbeschreibung - Kulissenschalldämpfer ***
Kulissenschalldämpfer für Luftleitungseinbau, geeignet für Zuluft, Abluft, Außenluft, Fortluft mit Flanschverbinder, Gehäuse aus verzinktem Stahl, Rahmen und Bleche aus verzinktem Stahl, Hygieneanforderungen gemäß VDI 6022 Blatt 1, Luftdichtheitsklasse C DIN EN 1507, Absorptionsschicht biolöslich, Karzinogenitätsindex größer 40 nach TRGS 905, Abdeckung aus Glasseidengewebe, Dämmstoffe der Baustoffklasse DIN 4102-1 A2 (nichtbrennbar), Druckdifferenz bis 50 Pa.
Die technischen Daten sind nach RAL-GZ 595 oder in Anlehnung an ISO 7235 / DIN 45646 zu ermitteln und vorzulegen.

**30.06.1570 Kulissenschalldämpfer Volumenstrom: 2.400 m³/h Mindestdämpfung: 32 dB**
Kulissenschalldämpfer
Volumenstrom: 2.400  m³/h
Mindestdämpfung: 32 dB
Länge: bis 1500 mm
Breite: max. 600 mm
Höhe: max.  400 mm
max. zulässiger Druckverlust: 40 Pa
sonst wie vor beschrieben

Angeboten
Typ: ...........................
Größe: .............................mm
Gewicht: ....................  kg
Menge: 1,000 St

**30.06.1580 Kulissenschalldämpfer Volumenstrom: 3.700 m³/h Mindestdämpfung: 32 dB**
Kulissenschalldämpfer
Volumenstrom: 3.700 m³/h
Mindestdämpfung: 32 dB
Länge: bis 1500 mm
Breite: max. 550 mm
Höhe: max. 750 mm
max. zulässiger Druckverlust: 40 Pa
sonst wie vor beschrieben

Angeboten
Typ: ...........................
Größe: .............................mm
Gewicht: ....................  kg
Menge: 1,000 St

**30.06.1590 Kulissenschalldämpfer Volumenstrom: 4.200 m³/h Mindestdämpfung: 32 dB**
Kulissenschalldämpfer
Volumenstrom: 4.200 m³/h
Mindestdämpfung: 32 dB
Länge: bis 1500 mm
Breite: max. 600 mm
Höhe: max. 750 mm
max. zulässiger Druckverlust: 40 Pa
sonst wie vor beschrieben

Angeboten
Typ: ...........................
Größe: .............................mm
Gewicht: ....................  kg
Menge: 18,000 St

**30.06.1600 Kulissenschalldämpfer Volumenstrom: 4.600 m³/h Mindestdämpfung: 32 dB**
Kulissenschalldämpfer
Volumenstrom: 4.600 m³/h
Mindestdämpfung: 32 dB
Länge: bis 1500 mm
Breite: max. 600 mm
Höhe: max. 750 mm
max. zulässiger Druckverlust: 40 Pa
sonst wie vor beschrieben

Angeboten
Typ: ...........................
Größe: .............................mm
Gewicht: ....................  kg
Menge: 1,000 St

*Hinweis:  Leitbeschreibung - Schalldämpfer aus verzinktem Stahl ****
*** Leitbeschreibung - Schalldämpfer aus verzinktem Stahl ***
Schalldämpfer rund aus verzinktem Stahl für Luftleitungseinbau einschl. Gehäuse.

Technische Daten
-  Druckdifferenz bis 30 Pa
-  Hygieneanforderungen VDI 6022 Blatt 1
-  Absorptionsschicht biolöslich nach TRGS 905
-  mit Abdeckung aus Glasseidengewebe
-  Luftdichtheitsklasse min. ATC 3
-  Außenrohr aus verzinktem Stahl, Innenrohr gelocht, aus verz. Stahl
-  Dämmschicht, Baustoffklasse DIN 4102-1 B1 (schwerentflammbar)
-  Verbindung mit Einsteckenden, mit Lippendichtung, geschraubt/genietet, mit Dichtungsband

**30.06.1610 Schalldämpfer aus verzinktem Stahl DN 80**
Schalldämpfer aus verzinktem Stahl DN 80
Länge:  1000 mm
Dämpfung:  mind. 16 dB(A) bei 250 Hz
sonst wie vor beschrieben
Menge: 25,000 St

**30.06.1620 Schalldämpfer aus verzinktem Stahl DN 100**
Schalldämpfer aus verzinktem Stahl DN 100
Länge:  1000 mm
Dämpfung:  mind. 16 dB(A) bei 250 Hz
sonst wie vor beschrieben
Menge: 30,000 St

**30.06.1630 Schalldämpfer aus verzinktem Stahl DN 125**
Schalldämpfer aus verzinktem Stahl DN 125
Länge:  1000 mm
Dämpfung:  mind. 16 dB(A) bei 250 Hz
sonst wie vor beschrieben
Menge: 50,000 St

**30.06.1640 Schalldämpfer aus verzinktem Stahl DN 160**
Schalldämpfer aus verzinktem Stahl DN 160
Länge:  1000 mm
Dämpfung:  mind. 16 dB(A) bei 250 Hz
sonst wie vor beschrieben
Menge: 80,000 St

**30.06.1650 Schalldämpfer aus verzinktem Stahl DN 180**
Schalldämpfer aus verzinktem Stahl DN 180
Länge:  1000 mm
Dämpfung:  mind. 16 dB(A) bei 250 Hz
sonst wie vor beschrieben
Menge: 3,000 St

**30.06.1660 Schalldämpfer aus verzinktem Stahl DN 200**
Schalldämpfer aus verzinktem Stahl DN 200
Länge:  1000 mm
Dämpfung:  mind. 16 dB(A) bei 250 Hz
sonst wie vor beschrieben
Menge: 20,000 St

**30.06.1670 Schalldämpfer aus verzinktem Stahl DN 250**
Schalldämpfer aus verzinktem Stahl DN 250
Länge:  1000 mm
Dämpfung:  mind. 16 dB(A) bei 250 Hz
sonst wie vor beschrieben
Menge: 8,000 St

**30.06.1680 Schalldämpfer aus verzinktem Stahl DN 315**
Schalldämpfer aus verzinktem Stahl DN 315
Länge:  1000 mm
Dämpfung:  mind. 16 dB(A) bei 250 Hz
sonst wie vor beschrieben
Menge: 8,000 St

*Hinweis:  Leitbeschreibung - Volumenstromregler variabel eckig ****
*** Leitbeschreibung - Volumenstromregler variabel eckig ***
Volumenstromregler, rechteckig, für variable Volumenströme, mit Hilfsenergie, für horizontalen/vertikalen Einbau,
-  mit Absperrfunktion, Dichtheitsklasse 4 DIN EN 1751
-  Gehäuse aus verzinktem Stahl
-  Klappen/-blatt aus Aluminium
-  mit Schalldämmung und Mantel aus verzinktem Stahl
-  mit Flansch, geschraubt/genietet
-  Klappenwellen wartungsfrei gelagert
-  mit mechanischem Stellungsanzeiger
-  mit Differenzdruck-Messwertgeber, dynamisch,
-  Sollwerteinstellung werkseitig, nachjustierbar vor Ort
-  mit elektrischem Stellantrieb
-  Betriebsspannung 230 V, Stellsignal 0 (2) bis 10 V
-  Regelung gemäß Verfahrensfließschema mit Messwertgeber für Luftleitungseinbau

**30.06.1690 Volumenstromregler variabel 200* 200 mm, hyg. geeignet nach DIN 1946-4**
Volumenstromregler variabel 200* 200 mm,
hyg. geeignet nach DIN 1946-4
sonst wie vor beschrieben
Menge: 2,000 St

**30.06.1700 Volumenstromregler variabel 300* 200 mm, hyg. geeignet nach DIN 1946-4**
Volumenstromregler variabel 300* 200 mm,
hyg. geeignet nach DIN 1946-4
sonst wie vor beschrieben
Menge: 11,000 St

**30.06.1710 Volumenstromregler variabel 300* 300 mm, hyg. geeignet nach DIN 1946-4**
Volumenstromregler variabel 300* 300 mm,
hyg. geeignet nach DIN 1946-4
sonst wie vor beschrieben
Menge: 11,000 St

**30.06.1720 Volumenstromregler variabel 400* 200 mm, hyg. geeignet nach DIN 1946-4**
Volumenstromregler variabel 400* 200 mm,
hyg. geeignet nach DIN 1946-4
sonst wie vor beschrieben
Menge: 2,000 St

**30.06.1730 Volumenstromregler variabel 400* 300 mm, hyg. geeignet nach DIN 1946-4**
Volumenstromregler variabel 400* 300 mm,
hyg. geeignet nach DIN 1946-4
sonst wie vor beschrieben
Menge: 36,000 St

**30.06.1740 Volumenstromregler variabel 500* 300 mm, hyg. geeignet nach DIN 1946-4**
Volumenstromregler variabel 500* 300 mm,
hyg. geeignet nach DIN 1946-4
sonst wie vor beschrieben
Menge: 10,000 St

*Hinweis: Leitbeschreibung - Zusatzschalldämpfer ****
***Leitbeschreibung - Zusatzschalldämpfer ***
Zusatzschalldämpfer für Volumenstromregler eckig zur Reduzierung des Strömungsgeräusches, Einfügungsdämpfung mindestens 9 dB bei 250 Hz, Auskleidung aus Mineralwolle Baustoffklasse A2, Mineralwolle mit aufkaschiertem Glasseidengewebe vor Abrieb durch strömende Luft bis max. 20 m/s Luftgeschwindigkeit geschützt.
Die technischen Daten nach RAL-GZ 595 oder in Anlehnung an ISO 7235 / DIN 45646 ermittelt und können vorgelegt werden.

**30.06.1750 Zusatzschalldämpfer für Volumenstromregler, Größe: 200 x 200 x 1000 lang,**
Zusatzschalldämpfer für Volumenstromregler,
Größe: 200 x 200 x 1000 lang,
zur Reduzierung des Strömungsgeräusches,
sonst wie vor beschrieben
Menge: 2,000 St

**30.06.1760 Zusatzschalldämpfer für Volumenstromregler, Größe: 300 x 200 x 1000 lang,**
Zusatzschalldämpfer für Volumenstromregler,
Größe: 300 x 200 x 1000 lang,
zur Reduzierung des Strömungsgeräusches,
sonst wie vor beschrieben
Menge: 11,000 St

**30.06.1770 Zusatzschalldämpfer für Volumenstromregler, Größe: 300 x 300 x 1000 lang,**
Zusatzschalldämpfer für Volumenstromregler,
Größe: 300 x 300 x 1000 lang,
zur Reduzierung des Strömungsgeräusches,
sonst wie vor beschrieben
Menge: 11,000 St

**30.06.1780 Zusatzschalldämpfer für Volumenstromregler, Größe: 400 x 200 x 1500 lang,**
Zusatzschalldämpfer für Volumenstromregler,
Größe: 400 x 200 x 1500 lang,
zur Reduzierung des Strömungsgeräusches,
sonst wie vor beschrieben
Menge: 2,000 St

**30.06.1790 Zusatzschalldämpfer für Volumenstromregler, Größe: 400 x 300 x 1500 lang,**
Zusatzschalldämpfer für Volumenstromregler,
Größe: 400 x 300 x 1500 lang,
zur Reduzierung des Strömungsgeräusches,
sonst wie vor beschrieben
Menge: 36,000 St

**30.06.1800 Zusatzschalldämpfer für Volumenstromregler, Größe: 500 x 300 x 1500 lang,**
Zusatzschalldämpfer für Volumenstromregler,
Größe: 500 x 300 x 1500 lang,
zur Reduzierung des Strömungsgeräusches,
sonst wie vor beschrieben
Menge: 10,000 St

*Hinweis:  Leitbeschreibung - Volumenstromregler rund ****
*** Leitbeschreibung - Volumenstromregler rund ***
Volumenstromregler rund, mechanisch selbsttätig für konstante Volumenströme
-  Gehäuse aus verzinktem Stahl
-  mit Schalldämmschale und Mantel aus verzinktem Stahl
-  Klappenblatt aus verzinktem Stahl, Werkstoff wie Gehäuse
-  Klappenwellen wartungsfrei gelagert
-  für lageunabhängigen Einbau
-  mit beidseitiger Lippendichtung
-  mit mechanischem Stellungsanzeiger
passend zum angebotenen Luftleitungssystem.

**30.06.1810 Volumenstromregler für konstante Volumenströme DN 80**
Volumenstromregler für konstante Volumenströme DN 80
Gehäuse aus verzinktem Stahl
sonst wie vor beschrieben
Menge: 2,000 St

**30.06.1820 Volumenstromregler für konstante Volumenströme DN 100**
Volumenstromregler für konstante Volumenströme DN 100
Gehäuse aus verzinktem Stahl
sonst wie vor beschrieben
Menge: 10,000 St

**30.06.1830 Volumenstromregler für konstante Volumenströme DN 125**
Volumenstromregler für konstante Volumenströme DN 125
Gehäuse aus verzinktem Stahl
sonst wie vor beschrieben
Menge: 40,000 St

**30.06.1840 Volumenstromregler für konstante Volumenströme DN 160**
Volumenstromregler für konstante Volumenströme DN 160
Gehäuse aus verzinktem Stahl
sonst wie vor beschrieben
Menge: 30,000 St

**30.06.1850 Volumenstromregler für konstante Volumenströme DN 200**
Volumenstromregler für konstante Volumenströme DN 200
Gehäuse aus verzinktem Stahl
sonst wie vor beschrieben
Menge: 2,000 St

**30.06.1860 Volumenstromregler für konstante Volumenströme DN 250**
Volumenstromregler für konstante Volumenströme DN 250
Gehäuse aus verzinktem Stahl
sonst wie vor beschrieben
Menge: 5,000 St

**30.06.1870 Volumenstromregler für konstante Volumenströme DN 280**
Volumenstromregler für konstante Volumenströme DN 280
Gehäuse aus verzinktem Stahl
sonst wie vor beschrieben
Menge: 2,000 St

**30.06.1880 Volumenstromregler für konstante Volumenströme DN 315**
Volumenstromregler für konstante Volumenströme DN 315
Gehäuse aus verzinktem Stahl
sonst wie vor beschrieben
Menge: 2,000 St

*Hinweis:  Leitbeschreibung - Volumenstromregler rund ****
*** Leitbeschreibung - Volumenstromregler rund ***
Volumenstromregler rund, für variable Volumenströme, mit Hilfsenergie,
-  Gehäuse aus verzinktem Stahl
-  mit Schalldämmschale und Mantel aus verzinktem Stahl
-  Klappenblatt aus verzinktem Stahl
-  für lageunabhängigen Einbau
-  mit Absperrfunktion, Dichtheitsklasse 4 DIN EN 1751
-  dichtschließend
-  mit Dämmschale
-  mit Einsteckenden und Lippendichtung
-  Klappenwellen wartungsfrei gelagert
-  max. Überdruck in der Luftleitung: 1000 Pa
-  mit elektrischem Stellantrieb
-  Betriebsspannung 230 V, Stellsignal 0 (2) bis 10 V
-  mit mechanischem Stellungsanzeiger
-  mit Differenzdruck-Messwertgeber, Sollwerteinstellung werkseitig, nachjustierbar vor Ort

**30.06.1890 Volumenstromregler für variable Volumenströme DN 100**
Volumenstromregler für variable Volumenströme DN 100
Gehäuse aus verzinktem Stahl
sonst wie vor beschrieben

Angeb. Fabrikat/Typ: '..........'........................................''

Gilt auch für die nachfolgenden Positionen
Menge: 10,000 St

**30.06.1900 Volumenstromregler für variable Volumenströme DN 125**
Volumenstromregler für variable Volumenströme DN 125
Gehäuse aus verzinktem Stahl
sonst wie vor beschrieben
Menge: 40,000 St

**30.06.1910 Volumenstromregler für variable Volumenströme DN 160**
Volumenstromregler für variable Volumenströme DN 160
Gehäuse aus verzinktem Stahl
sonst wie vor beschrieben
Menge: 6,000 St

**30.06.1920 Volumenstromregler für variable Volumenströme DN 180**
Volumenstromregler für variable Volumenströme DN 180
Gehäuse aus verzinktem Stahl
sonst wie vor beschrieben
Menge: 2,000 St

**30.06.1930 Volumenstromregler für variable Volumenströme DN 200**
Volumenstromregler für variable Volumenströme DN 200
Gehäuse aus verzinktem Stahl
sonst wie vor beschrieben
Menge: 2,000 St

**30.06.1940 Volumenstromregler für variable Volumenströme DN 250**
Volumenstromregler für variable Volumenströme DN 250
Gehäuse aus verzinktem Stahl
sonst wie vor beschrieben
Menge: 4,000 St

**30.06.1950 Volumenstromregler für variable Volumenströme DN 280**
Volumenstromregler für variable Volumenströme DN 280
Gehäuse aus verzinktem Stahl
sonst wie vor beschrieben
Menge: 2,000 St

**30.06.1960 Volumenstromregler für variable Volumenströme DN 315**
Volumenstromregler für variable Volumenströme DN 315
Gehäuse aus verzinktem Stahl
sonst wie vor beschrieben
Menge: 4,000 St

*Hinweis:  Leitbeschreibung - Druckregler ****
*** Leitbeschreibung - Druckregler ***
Wartungsfreier, elektronischer Druckregler für konstante und variable Drücke. Eckige Ausführung zum lageunabhängigen Einbau in Lüftungsleitungen für Zuluft und Abluft raumlufttechnischer Anlagen.
Kanalgehäuse und Lamellen aus verzinktem Stahlblech. Lamellen zur Druckregulierung zentrisch gelagert, Lagerachsen aus Edelstahl in speziellen Lagerbuchsen aus Kunststoff. Mit Dichtungen an den
Lamellen zum Absperren der Lüftungsleitung. Mit integriertem Messkreuz aus Aluminium für den Anschluss einer optionalen Volumenstrommesseinrichtung. Hohe Druckgenauigkeit im gesamten
Druckbereich.Der Druck muss bei variablen Drücken innerhalb des sensorspezifischen Druckmess- und Regelbereiches konstant gehalten werden. Wartungsfreier Antrieb 24 V AC/DC mit LED-Statusanzeigen,
Regler mit integriertem Sensor zur analogen und digitalen Kommunikation über MP-Bus, BACnet und Modbus. Verwendbar für überlagerte Zwangssteuerungen zum Öffnen und Schließen der Lamellen und für den Parallel- und Folgebetrieb mehrerer Druckregler. Mit Ausgangssignal zum Ist-Druck. Dichtheitsklasse C für das Gehäuse, Dichtheitsklasse 4 für die Lamellen, jeweils nach DIN EN 1751.

Konformitätszertifikat als Erfüllungsnachweis der Hygieneanforderungen gemäß VDI 6022-1, VDI 3803-1, DIN 1946-4, DIN EN 16798-3.

**30.06.1970 Druckregler 900 x 500 mm**
Druckregler 900 x 500 mm

Technische Daten
Breite: 900 mm
Höhe: 500 mm
Regelkomponenten: Federrückläufer, bis 75 Pa statisch
Federwirkung: stromlos geöffnet
Ausführung: mit Dämmschale
Betriebsart: variabel, 2 – 10 V
Volumenstrom: 6.000 m³/h
Anlagenhöhe: 300 m

Technische Daten im Betriebspunkt:
Druckverlust: 300 Pa
Strömungsgeräusch: 65 dB(A)
Abstrahlgeräusch: 49 dB(A)

sonst wie vor beschrieben

Der Planung liegen die Merkmale des Fabrikates Wildeboer Typ DKpro zugrunde.

Angeb. Fabrikat/Typ: '..........'........................................''
Menge: 1,000 St

**30.06.1980 Druckregler 1000 x 600 mm**
Druckregler 1000 x 600 mm

Technische Daten
Breite: 1000 mm
Höhe: 600 mm
Regelkomponenten: Federrückläufer, bis 75 Pa statisch
Federwirkung: stromlos geöffnet
Ausführung: mit Dämmschale
Betriebsart: variabel, 2 – 10 V
Volumenstrom: 15.000 m³/h
Anlagenhöhe: 300 m

Technische Daten im Betriebspunkt:  Druckverlust: 300 Pa
Strömungsgeräusch: 69 dB(A)
Abstrahlgeräusch: 54 dB(A)

sonst wie vor beschrieben

Der Planung liegen die Merkmale des Fabrikates Wildeboer Typ DKpro zugrunde.

Angeb. Fabrikat/Typ: '..........'........................................''
Menge: 5,000 St

**30.06.1990 Druckregler 1000 x 1000 mm**
Druckregler 1000 x 1000 mm

Technische Daten
Breite: 1000 mm
Höhe: 1000 mm
Regelkomponenten: Federrückläufer, bis 75 Pa statisch
Federwirkung: stromlos geöffnet
Ausführung: mit Dämmschale
Betriebsart: variabel, 2 – 10 V
Volumenstrom: 28.000 m³/h
Anlagenhöhe: 300 m

Technische Daten im Betriebspunkt:  Druckverlust: 300 Pa
Strömungsgeräusch: 70 dB(A)
Abstrahlgeräusch: 55 dB(A)

sonst wie vor beschrieben

Der Planung liegen die Merkmale des Fabrikates Wildeboer Typ DKpro zugrunde.

Angeb. Fabrikat/Typ: '..........'........................................''
Menge: 2,000 St

#### 30.07 KG 432.3 Teilklimaanlagen / Luftdurchlässe

*Hinweis:  Anmerkungstext - VDI 6022 ****
*** Anmerkungstext - VDI 6022 ***
Ziel der nachfolgend aufgeführten Positionen ist eine den hygienischen Empfehlungen der VDI 6022 entsprechende energetisch optimierte RLT-Anlagenerstellung. Das Luftleitungssystem muss nach DIN EN mindestens die Dichtheitsklasse "ATC 3" erfüllen.
Die weitergehenden detaillierten Anforderungen der Normen sind zu beachten.

Der Schutz der Bauteile gegen Verunreinigungen beim Transport durch Verpackung ab Werk wird gefordert. Weiter ist ausreichender Schutz bei der Lagerung auf der Baustelle und mit fortschreitender Montage durch Verschließen der Öffnungen notwendig (gesonderte Position).

Die Luftdichtheit des montierten Systems muss mindestens der Dichtheitsklasse ATC 3 entsprechen und ist durch eine Abnahmemessung nach DIN EN 12 599 nachzuweisen. Der Transport und die Montage, insbesondere von eckigen Luftleitungen, haben mit größter Sorgfalt zu erfolgen, um die angestrebte Dichtheitsklasse zu erreichen. Der Dichtheitsnachweis ist an Teilabschnitten in Anwesenheit der Bauleitung vorzunehmen, solange das Luftleitungssystem zugänglich ist.

*Hinweis:  Leitbeschreibung - Deckenkomplettsystem für 1b OPs ****
*** Leitbeschreibung - Deckenkomplettsystem für 1b OPs ***
Deckenkomplettsystem für 1b OPs nach DIN 1946-4, zur Erzeugung einer keim- und partikelarmen Zone im Bereich des Operationsfeldes durch eine turbulente Mischströmung (TMS).

Es werden die Anforderungen für die Raumklasse 1b gemäß DIN 1946-4:2018-06 erfüllt.

Das Deckenkomplettsystem kombiniert die erforderlichen Schwebstofffilterauslässe mit den notwendigen Raumleuchten in ein einheitliches, fugenloses Rastersystem aus speziellen, natureloxierten Aluminium-Strangpreßprofilen. Dadurch wird die aufwendige Schnittstellenklärung der einzelnen Gewerke und unnötige Fugen auf ein Minimum reduziert.

System bestehend aus:

Luftverteilkasten/Druckkammer:
luftdichte Druckkammer aus Aluminium, Materialstärke: 2,0 mm. Durch die glatte Innenfläche ist die Druckkammer leicht zu reinigen und zu desinfizieren. Eventuelle Versteifungsprofile sind aus hygienetechnischen Gründen auf der Oberseite/Hinterseite zu platzieren.
Oberhalb befinden sich 2 Stk. rechteckige Kanalstutzen zur Anbindung an das bauseitige Kanalsystem.

Aluminium Rahmensystem
zur Aufnahme der Druckkammer und des Montagegestells.
Aus Aluminium Strangpressprofilen, naturfarben eloxiert, mit speziellen luftdichten Knotenverschraubungen. Das spezielle Rahmensystem ist auf der Vorder- und Innenseite glatt ausgeführt.

Filteraufnahmerahmen
Sämtliche Einbauten zur Aufnahme des Filterelementes aus nicht rostenden bzw. korrosionsgeschützten Materialien.
Die Filteraufnahmerahmen sind vollständig gasdicht verschweißt und aus Aluminium gefertigt.

Schwebstofffilter
Das Filtermedium besteht aus gefaltetem Glasfaser-Filterpapier mit Faden-Abstandhaltern, wobei Filtermedium und Rahmen mittels eines 2-Komponenten-PU-Vergusses dicht miteinander verbunden sind. Die Filter haben einen höheren Rahmen um eine extrem hohe Filterfläche und damit verbunden lange Standzeiten, sowie niedrige Druckverluste zu erreichen. Die Anfangsdruckverluste der Filter dürfen 70 Pa aus energetischen Gründen nicht übersteigen.
Der stabile Filterrahmen besteht aus eloxiertem Aluminium und ist mit einer geschäumten, nahtlosen Polyurethan-Dichtung ausgestattet.
Beidseitig des Filtermediums ist ein Berührungsschutz aus einem kunstharzbeschichtetem Aluminium-Streckmetallgitter (Farbton RAL 9010) platziert. Der Filterwechsel erfolgt vom Raum aus, nach Abnahme der CG-Verteilerrahmen.
Jeder Schwebstofffiltereinsatz ist vom Hersteller einzeln zu prüfen (Werkprüfzeugnis). Entsprechende Prüfzeugnisse sind der Dokumentation beizulegen.
Die einzusetzenden Schwebstofffilter müssen Standard-Außenabmessungen aufweisen

Luftverteilelement
Deckenauslass der turbulenten Mischströmung mit perforierter Frontblende, geeignet für den deckenbündigen Einbau, zur zugfreien Zuluftführung in 1b OP-Sälen. Die Luftrichtung ist, auch nachträglich, einfach und ohne Werkzeug variabel einstellbar.

Auslasseinheit bestehen aus der perforierten und optisch ansprechenden Frontblende aus sendzimiertem Stahlblech, pulverbeschichtet nach RAL. Die Auslasseinheit wird in ein Aufnahmeprofil eingelegt, somit einfache Revision reinigbar gemäß VDI 6022.

Messblende für die Prüfung des TMS-Systems
Außerhalb des TMS-Auslasses montierte Messblende für die Prüfung von Umgebungsdruck (Zwischendecken-Hohlraum), Filter-Differenzdruck, für die Aerosolaufgabe und –entnahme (DEHS-Test). Weiß einbrennlackierte Blende (RAL 9016), vernickelte Messing- Schottverschraubungen mit dichten Verschlussstopfen mit O-Ring-Dichtung, desinfektionsmittelbeständigen Beschriftungen. Die Verschlauchung erfolgt mittels alterungsbeständigen PVC-Schläuchen und Kanalanschluss (beides im Leistungsumfang enthalten).

Die Schwebstofffilter und die Luftauslasselemente dürfen erst kurz vor Inbetriebnahme und nach endgültiger Reinigung des Raumes montiert werden.

Beleuchtungsrahmen, Zusatzrahmensystem
Zusatzrahmen zur Aufnahme der Sterilfeldbeleuchtung mit dem speziellen Rahmensystem, welches auch bei der OP Zuluftdecke eingesetzt wird. Notwendige Verblendungen aus pulverbeschichtetem Aluminium zwischen den Leuchten und Befestigungsbügel für die Leuchten werden bei Ausführung nach Festlegung von Leuchtenfabrikat und Typ vorgefertigt.
Durch dieses Zusatzrahmensystem ist gewährleistet, dass die komplette Konstruktion fugenlos und glatt ausgeführt wird.

Sterilfeldleuchten
Leuchten für die Beleuchtung des Sterilfelds, eingebaut in das Zusatzrahmensystem mit Hilfe der Leuchten-Befestigungsbügel, Leuchte mit elektronischem Betriebsgerät, digital dimmbar (DALI), Anschlussklemmen für max. 3 Stromkreise, Anschlussklemmen für Regelspannung.
Jede Einzelleuchte ist anschlussfertig verdrahtet. Die elektrische Zuleitung zu den Leuchten und das Anschließen der einzelnen Leuchten untereinander erfolgt bauseitig nach den Vorgaben durch den Planer unter Berücksichtigung der Nutzervorgaben.

Montage/ Inbetriebnahme
Die Montage und Inbetriebnahme erfolgt durch geschultes Servicepersonal des Deckenherstellers und beinhaltet:
-  Rohmontage, Montage der Filtergehäuse, und des Rahmensystems
-  Fertigmontage und Inbetriebnahme, Reinluftkontrolle mittels Partikelzähler, Erstellung und Übergabe eines Messprotokolls

**30.07.0010 Deckenkomplettsystem für 1b Operationssäle nach DIN 1946-4**
Deckenkomplettsystem für 1b Operationssäle nach DIN 1946-4

Technische Daten:
Zuluftvolumenstrom gesamt:  4200 m³/h
Je Gehäuse (2 Gehäuse je Gesamtsystem):
Rahmen-Außenmaß (L x B )  3069 x 622 mm
Lichtes Ausblasfeld (L x B):  2967 x 520 mm
Druckkastenhöhe (H):  515 mm
Höhe Deckenhohlraum (min):  530 mm
Anzahl Schwebstofffilter/ Typ:  2 Stück 915 x457
  2 Stück 457 x 457 mm Filterklasse nach DIN EN 1822  H13
Anfangsdruckverlust  70 Pa
empfohlener Enddruckverlust  200 Pa
Filterfläche pro m² Netzfläche  38 m²/m²
Die in den technischen Daten angegebene Filteranzahl sowie die Filterabmessungen sind zwingend einzuhalten.

Sterilfeldleuchten
Leuchten für die Beleuchtung des Sterilfelds, eingebaut in das Zusatzrahmensystem mit Hilfe der Leuchten-Befestigungsbügel, Leuchte mit elektronischem Betriebsgerät, digital dimmbar (DALI), Anschlussklemmen für max. 3 Stromkreise, Anschlussklemmen für Regelspannung.
Fabrikat: Trilux
Typ:  FidescaPM G4 D3 DAW 103-940 ETDD 412/1248
Anzahl:  4
Gewicht:  15 kg

Typ:  FidescaPM G4 D3 DAW 124-940 ETDD 412/1548
Anzahl:  8
Gewicht:  18,1 kg

Jede Einzelleuchte ist anschlussfertig verdrahtet. Die elektrische Zuleitung zu den Leuchten und das Anschließen der einzelnen Leuchten untereinander erfolgt bauseitig nach den Vorgaben durch den Planer unter Berücksichtigung der Nutzervorgaben.

liefern, montieren und in Betrieb nehmen,
sonst wie vor beschrieben

Der Planung liegen die Merkmale des Fabrikates Mann+Hummel TMS-FM-D-P-90-H13-3150x520-2 zugrunde.

Angeb. Fabrikat/Typ: '..........'........................................''
Menge: 19,000 St

*Hinweis:  Leitbeschreibung - Edelstahl OP-Ablufteinheit ****
*** Leitbeschreibung - Edelstahl OP-Ablufteinheit ***
Edelstahl OP-Ablufteinheit in Rechteckform zum Einbau in OP-Zwischenwänden für die Aufnahme von Flusenabscheidern.

Kanalform bestehend aus:
-  einem rechteckigen Kanalteil mit einseitig angebrachten Winkelflansch zum Anschluss an das Luftkanalnetz
-  aus Edelstahl, Werkstoff Nr. 1.4301 (V2a)
-  Winkelflansch zum Anschluss an das Luftkanalnetz
-  eine frontseitige Öffnung zur Aufnahme der Flusenabscheider
-  untere Öffnung mind. 100 mm oberhalb des Fußbodens
-  Kanalteil ist längsseitig aufgenietet und mit einer dauerelastischen Dichtmasse eingedichtet
-  Bodenblech entsprechend eingesetzt.

Abscheider bestehend aus:
-  Abscheider aus einem engmaschigen Edelstahl-Drahtgewebe gem. DIN EN 9044, Drahtgewebe eingespannt in einem umlaufenden stabilen Edelstahl-Profilrahmen, versehen mit zwei seitlich angebrachten Griffstiften
-  Aufnahmerahmen zum Einbau in die Kanalöffnung, aufgesetzt auf das Kanalteil, der Abscheider ist in der Tiefe zurückversetzt, vorstehende Bauteile sind nicht vorhanden, wodurch ein Optimum an Personen- und Materialschutz gewährleistet ist
-  Ausführung / Materialspezifikation:
-  aus Edelstahl, Werkstoff Nr. 1.4301 (V2a)
-  sichtbare Oberflächen sind geschliffen mit 240er Korn
-  Schnittkanten entgratet
-  Materialstärke min. 1,00 mm

Hinweis:
Die Abscheider sind im Lieferumfang enthalten.
Kanalanschlussstutzen muss der Gesamtabluftmenge angepasst werden.
Die max. Ansauggeschwindigkeit sollte 4,0 m/sec. nicht überschreiten, bitte Schallleistungspegel gem. DIN 1946 beachten.

**30.07.0020 OP- Abluftschacht 500 x 3400 x 200 mm**
OP- Abluftschacht 500 x 3400 x 200 mm

Technische Daten:
Volumenstrom gesamt:  1000 m³ / h
Kanalformteil (B x H x T):  500 x 3400 x 200 mm
Luftvolumenstrom untere Öffnung:  1000 m³/h
Abmessung Flusenabscheider
untere Öffnung (B x H)  _  425 x 425 mm
Anströmgeschwindigkeit
(max. 2,5 m/s):  2,4 m/s
Druckdifferenz (unverschmutzt):  ca. 65 Pa

sonst wie vor beschrieben

Der Planung liegen die Merkmale des Fabrikates Mann+Hummel Typ 50/20 zugrunde.

Angeb. Fabrikat/Typ: '..........'........................................''
Menge: 36,000 St

**30.07.0030 OP- Abluftschacht 250 x 3400 x 300 mm**
OP- Abluftschacht 250 x 3400 x 300 mm

Technische Daten:
Volumenstrom gesamt:  1000 m³ / h
Kanalformteil (B x H x T):  250 x 3400 x 300 mm
Luftvolumenstrom untere Öffnung:  1000 m³/h
Abmessung Flusenabscheider
untere Öffnung (B x H)  _  325 x 625 mm
Anströmgeschwindigkeit
(max. 2,5 m/s):  2,1 m/s
Druckdifferenz (unverschmutzt):  ca. 65 Pa

sonst wie vor beschrieben

Der Planung liegen die Merkmale des Fabrikates Mann+Hummel Typ 25/30 zugrunde.

Angeb. Fabrikat/Typ: '..........'........................................''
Menge: 36,000 St

*Hinweis:  Leitbeschreibung - Edelstahl OP-Ablufteinheit mit Filter****
*** Leitbeschreibung - Edelstahl OP-Ablufteinheit mit Filter***
Edelstahl OP-Ablufteinheit mit Filterin Rechteckform zur Platzierung im OP- Raum

Kanalform bestehend aus:
-  einem rechteckigen Kanalteil mit einseitig angebrachten Winkelflansch zum Anschluss an das Luftkanalnetz
-  aus Edelstahl, Werkstoff Nr. 1.4301 (V2a)
-  Winkelflansch zum Anschluss an das Luftkanalnetz
-  eine frontseitige Öffnung zur Aufnahme der Flusenabscheider
-  untere Öffnung mind. 100 mm oberhalb des Fußbodens
-  Kanalteil ist längsseitig aufgenietet und mit einer dauerelastischen Dichtmasse eingedichtet
-  Bodenblech entsprechend eingesetzt

Abscheider bestehend aus:
-  Abscheider aus einem engmaschigen Edelstahl-Drahtgewebe gem. DIN EN 9044, Drahtgewebe eingespannt in einem umlaufenden stabilen Edelstahl-Profilrahmen, versehen mit zwei seitlich angebrachten Griffstiften
-  Aufnahmerahmen zum Einbau in die Kanalöffnung, aufgesetzt auf das Kanalteil, der Abscheider ist in der Tiefe zurückversetzt, vorstehende Bauteile sind nicht vorhanden, wodurch ein Optimum an Personen- und Materialschutz gewährleistet ist
-  Ausführung / Materialspezifikation:
-  aus Edelstahl, Werkstoff Nr. 1.4301 (V2a)
-  sichtbare Oberflächen sind geschliffen mit 240er Korn
-  Schnittkanten entgratet
-  Materialstärke min. 1,00 mm

Integrierte Feinstaubfiltereinheit bestehend aus:
-  Filteraufnahmerahmen hinter dem Flusenabscheider platziert
-  aus Edelstahl 1.4301
-  mit Filteranschlag für geschäumte Halbrunddichtung
-  4 St. Spannecken zur Filteranpressung
-  Filterabmessung obere Öffnung (B x H x T): 610 x 762 x 75 mm
-  Filterabmessung untere Öffnung (B x H x T): 610 x 305 x 75 mm
-  Klasse H13

Hinweis:
Kanalanschlussstutzen muss der Gesamtabluftmenge angepasst werden.
Die max. Ansauggeschwindigkeit sollte 4,0 m/sec. nicht
überschreiten, bitte Schallleistungspegel gem. DIN 1946 beachten.

**30.07.0040 OP- Abluftschacht 780 x 3400 x 300 mm mit H13 Filter**
OP- Abluftschacht 780 x 3400 x 300 mm mit H13 Filter

Technische Daten:
Volumenstrom gesamt:  1000 m³ / h
Kanalformteil (B x H x T):  780 x 3400 x 300 mm
Luftvolumenstrom obere Öffnung:  300 m³/h
Abmessung Flusenabscheider
obere Öffnung (B x H)  _  705 x 400 mm
Abmessung Flusenabscheider
Luftvolumenstrom untere Öffnung:  1000 m³/h
Abmessung Flusenabscheider
untere Öffnung (B x H)  _  705 x 857 mm
Abmessung Flusenabscheider
Anströmgeschwindigkeit
(max. 2,5 m/s):  2,5 m/s
Druckdifferenz (unverschmutzt):  ca. 65 Pa

sonst wie vor beschrieben

Der Planung liegen die Merkmale des Fabrikates Mann+Hummel Typ OP-ASSR 78/30 mit H13 Filter zugrunde.

Angeb. Fabrikat/Typ: '..........'........................................''
Menge: 4,000 St

*Hinweis:  Leitbeschreibung - Überströmkanal mit Flusenabscheider ****
*** Leitbeschreibung - Überströmkanal mit Flusenabscheider ***
Überströmkanal zum Einbau in Wandabsaugöffnungen in OP- und in OP-Nebenräumen, zum Übertragen der Abluftdifferenzen.

Kanalteil bestehend aus:
Zwei Kanalschiebestutzen mit je einem umlaufenden Edelstahlrahmen mit einseitiger Umkantung von 20/7 mm, geeignet für Wandstärken von 11,5 - 24 cm.
Kanalteil / Flusenabscheideraufnahmerahmen in Z-Profil.

2 Stück Flusenabscheider bestehend aus:
Abscheider aus einem engmaschigen Edelstahl-Drahtgewebe gem. DIN 9044, in einem umlaufenden stabilen Edelstahl- Profilrahmen, versehen mit zwei seitlich angebrachten Griffstiften.
Der Aufnahmerahmen in Z-Profil-Ausführung.
Der Einbau erfolgt wandbündig, der Abscheider ist in der Tiefe zurückversetzt, vorstehende Bauteile sind nicht vorhanden, wodurch ein Optimum an Personen- und Materialschutz gewährleistet ist.

Ausführung / Materialspezifikation:
aus Edelstahl, Werkstoff Nr. 1.4301
sichtbare Oberflächen sind mit 240er Korn geschliffen.
Materialstärke-Rahmen: min. 1,00 mm

Zur Reinigung und zum Desinfizieren ist der Flusenabscheider von der Frontseite ohne Werkzeug leicht aus dem Aufnahmerahmen zu entnehmen.

**30.07.0050 Überströmkanal 225 x 325 mm**
Überströmkanal 225 x 325 mm

Luftvolumenstrom:  320 m³/h
Abmessungen Flusenabscheider
Höhe:  225 mm
Breite:  325 mm
Tiefe:  30 mm
Anströmgeschwindigkeit:  max. 2,5 m/s
Druckdifferenz (unverschmutzt):  ca. 65 Pa

sonst wie vor beschrieben

Der Planung liegen die Merkmale des Fabrikates Mann+Hummel Typ ÜSK-2FA-W zugrunde.

Angeb. Fabrikat/Typ: '..........'........................................''
Menge: 19,000 St

**30.07.0060 Überströmkanal 225 x 625 mm**
Überströmkanal 225 x 625 mm

Luftvolumenstrom:  600 m³/h
Abmessungen Flusenabscheider
Höhe:  225 mm
Breite:  625 mm
Tiefe:  30 mm
Anströmgeschwindigkeit:  max. 2,5 m/s
Druckdifferenz (unverschmutzt):  ca. 65 Pa

sonst wie vor beschrieben

Der Planung liegen die Merkmale des Fabrikates Mann+Hummel Typ ÜSK-2FA-W zugrunde.

Angeb. Fabrikat/Typ: '..........'........................................''
Menge: 18,000 St

**30.07.0070 Überströmkanal 225 x 325 mm mit Strahlenschutz**
Überströmkanal 225 x 325 mm mit Strahlenschutz

Luftvolumenstrom:  250 m³/h
Abmessungen Flusenabscheider
Höhe:  225 mm
Breite:  325 mm
Tiefe:  30 mm
Anströmgeschwindigkeit:  max. 2,5 m/s
Druckdifferenz (unverschmutzt):  ca. 65 Pa

wie vor beschrieben, jedoch mit Strahlenschutz Trägerblech

Der Planung liegen die Merkmale des Fabrikates Mann+Hummel Typ ÜSK-2FA-W zugrunde.

Angeb. Fabrikat/Typ: '..........'........................................''
Menge: 2,000 St

*Hinweis:  Leitbeschreibung - Schwebstofffilter-Deckenluftdurchlass ****
*** Leitbeschreibung - Schwebstofffilter-Deckenluftdurchlass ***
Schwebstofffilter-Deckenluftdurchlass, Gehäuse aus Stahl, pulverbeschichtet, mit Anschlussstutzen, rund, Dichtheitsklasse 2 DIN EN 1751, mit Anpressvorrichtung für Filterzelle mit U-Dichtung, mit Dichtsitz-Prüfeinrichtung, mit Differenzdruckmessung, Schwebstofffilter, Filterklasse H13 DIN EN 1822-1, Filtermedium aus nassfestem Glasfaserpapier, Rahmen aus Aluminium-Strangpresspofil, Frontplatte mit verstellbaren konisch angeordneten Lamellen, Frontplatte aus Stahl, beschichtet, Luftleitelement aus Kunststoff.

Technische Daten
-  Absperrvorrichtung mit Handverstellung
-  Anschlussstutzen oben
-  mit Aerosolmessstelle
-  mit Griffschutz staub- und reinluftseitig

**30.07.0080 Schwebstofffilter-Luftdurchlass ca. 535 x 535 mm Volumenstrom: 230 (m³/h),**
Schwebstofffilter-Luftdurchlass ca. 535 x 535 mm
Volumenstrom: 230 (m³/h),
Abmessungen Gehäuse: ca. 600 x 600 mm,
sonst wie vor beschrieben
Menge: 1,000 St

**30.07.0090 Schwebstofffilter-Luftdurchlass ca. 535 x 535 mm Volumenstrom: 400 (m³/h),**
Schwebstofffilter-Luftdurchlass ca. 535 x 535 mm
Volumenstrom: 400 (m³/h),
Abmessungen Gehäuse: ca. 600 x 600 mm,
sonst wie vor beschrieben
Menge: 1,000 St

*Hinweis:  Leitbeschreibung - Luftventil ****
*** Leitbeschreibung - Luftventil ***
Luftventil für Zu-/Abluft, für Wand-/Deckeneinbau, mit Ventilsitz und einstellbarem Ventilteller, aus beschichtetem Stahl, mit Einbaurahmen aus beschichtetem Stahl.

**30.07.0100 Luftventil für Abluft Nenngröße DN 100**
Luftventil für Abluft Nenngröße DN 100
sonst wie vor beschrieben
Menge: 4,000 St

**30.07.0110 Luftventil für Abluft Nenngröße DN 125**
Luftventil für Abluft Nenngröße DN 125
sonst wie vor beschrieben
Menge: 12,000 St

**30.07.0120 Luftventil für Abluft Nenngröße DN 160**
Luftventil für Abluft Nenngröße DN 160
sonst wie vor beschrieben
Menge: 6,000 St

**30.07.0130 Luftventil für Abluft Nenngröße DN 200**
Luftventil für Abluft Nenngröße DN 200
sonst wie vor beschrieben
Menge: 5,000 St

**30.07.0140 Luftventil für Zuluft Nenngröße DN 100**
Luftventil für Zuluft Nenngröße DN 100
sonst wie vor beschrieben
Menge: 8,000 St

**30.07.0150 Luftventil für Zuluft Nenngröße DN 125**
Luftventil für Zuluft Nenngröße DN 125
sonst wie vor beschrieben
Menge: 3,000 St

**30.07.0160 Luftventil für Zuluft Nenngröße DN 160**
Luftventil für Zuluft Nenngröße DN 160
sonst wie vor beschrieben
Menge: 6,000 St

**30.07.0170 Luftventil für Zuluft Nenngröße DN 200**
Luftventil für Zuluft Nenngröße DN 200
sonst wie vor beschrieben
Menge: 5,000 St

**30.07.0180 Blechverstärkung für angebotenes Tellerventil**
Blechverstärkung für angebotenes Tellerventil
Blechverstärkung für Einbau von Tellerventilen z. B. in Rasterdecken, zur Stabilisierung der Decke im Umfeld des Tellerventils.
Menge: 49,000 St

*Hinweis:  Leitbeschreibung - Decken-Drallluftdurchlass ****
*** Leitbeschreibung - Decken-Drallluftdurchlass ***
Decken-Drallluftdurchlass in quadratischer und runder Ausführung, Frontplatte und Luftleitelemente aus beschichtetem Stahl, Farbton reinweiß (RAL 9010) pulverbeschichtet, mit feststehendem Lamelleneinsatz, mit Anschlusskasten und Luftleitungsanschluss aus verzinktem Stahl, Anschluss von oben, mit Lippendichtung, mit bedienbarer Volumenstromeinstellvorrichtung des Luftleitungsanschlusses.

Die Auslasskästen werden in die Decke des Installationsgeschosses eingebaut. Hierfür wird bauseits ein Deckenelement mit entsprechender Auswechselung zur Befestigung hergestellt.

**30.07.0190 Decken-Drallluftdurchlass, Nenngröße 325 Volumenstrom max. 450 m³/h**
Decken-Drallluftdurchlass, Nenngröße 325
Volumenstrom max. 450 m³/h
sonst wie vor beschrieben
Menge: 52,000 St

**30.07.0200 Decken-Drallluftdurchlass, Nenngröße 400 Volumenstrom max. 500 m³/h**
Decken-Drallluftdurchlass, Nenngröße 400
Volumenstrom max. 500 m³/h
sonst wie vor beschrieben
Menge: 60,000 St

**30.07.0210 Decken-Drallluftdurchlass, Nenngröße 500 Volumenstrom max. 800 m³/h**
Decken-Drallluftdurchlass, Nenngröße 500
Volumenstrom max. 800 m³/h
sonst wie vor beschrieben
Menge: 150,000 St

**30.07.0220 Decken-Drallluftdurchlass, Nenngröße 600 Volumenstrom max. 1100 m³/h**
Decken-Drallluftdurchlass, Nenngröße 600
Volumenstrom max. 1100 m³/h
sonst wie vor beschrieben
Menge: 155,000 St

**30.07.0230 Blende für Decken-Drallluftauslass angepasst an Decke**
Blende für Decken-Drallluftauslass angepasst an Decke
Decke: Odenwalddecke 625 x 625 mm,
passend zum angebotenen Drallluftauslass.
Menge: 417,000 St

*Hinweis:  Leitbeschreibung - Brandschutz-Decken-Drallluftdurchlass ****
*** Leitbeschreibung - Brandschutz-Decken-Drallluftdurchlass ***
Brandschutz-Decken-Drallluftdurchlass F90 quadratische Ausführung, mit Brandschutzeinrichtung und Federrücklaufmotor, Ausführung mit Feuerschutzplatte und Schmelzlot, Auslösetemperatur 72°C
Feuerwiderstandsklasse F90 gemäß Prüfzeugnis

Frontplatte und Luftleitelemente aus beschichtetem Stahl, Farbton reinweiß (RAL 9010) pulverbeschichtet, mit feststehendem Lamelleneinsatz, mit Anschlusskasten und Luftleitungsanschluss aus verzinktem Stahl, Lage seitlich, mit Lippendichtung, mit frontseitig bedienbarer Volumenstromeinstellvorrichtung des Luftleitungsanschlusses.

**30.07.0240 Brandschutz-Decken-Drallluftdurchlass NG 325 Volumenstrom max. 450 m³/h,**
Brandschutz-Decken-Drallluftdurchlass NG 325
Volumenstrom max. 450 m³/h,
sonst wie vor beschrieben
Menge: 4,000 St

**30.07.0250 Brandschutz-Decken-Drallluftdurchlass NG 400 Volumenstrom max. 500 m³/h,**
Brandschutz-Decken-Drallluftdurchlass NG 400
Volumenstrom max. 500 m³/h,
sonst wie vor beschrieben
Menge: 4,000 St

**30.07.0260 Brandschutz-Decken-Drallluftdurchlass NG 600 Volumenstrom max. 970 m³/h,**
Brandschutz-Decken-Drallluftdurchlass NG 600
Volumenstrom max. 970 m³/h,
sonst wie vor beschrieben
Menge: 2,000 St

**30.07.0270 Blende für Brandschutz-Decken-Drallluftauslass**
Blende für Brandschutz-Decken-Drallluftauslass
angepasst an Decke
Decke: Odenwalddecke 625 x 625 mm,
passend zum angebotenen Drallluftauslass.
Menge: 10,000 St

*Hinweis:  Leitbeschreibung - Wetterschutzgitter ****
*** Leitbeschreibung - Wetterschutzgitter ***
Wetterschutzgitter für Außenluft/Fortluft, rechteckig, mit waagerechten profilierten Lamellen und Rahmen aus verzinktem Stahl, schlagregensicher, mit Vogelschutzgitter aus verzinktem Stahl, Mauereinbaurahmen und Lamellenbefestigungsleisten aus Stahl, korrosionsgeschützt.

**30.07.0280 Wetterschutzgitter für Außenluft/Fortluft, 2650 x 2500 mm**
Wetterschutzgitter für Außenluft/Fortluft,  2650 x 2500 mm

Technische Daten:
-  lichte Öffnungsbreite B 2650 mm
-  lichte Öffnungshöhe H 2500 mm
-  Volumenstrom 42.000 m³/h
-  max. zul. Anströmgeschwindigkeit 2 m/s
sonst wie vor beschrieben
Menge: 4,000 St

**30.07.0290 Begleitheizung für vorgenanntes Wetterschutzgitter, Nennspannung 230 V**
Begleitheizung für vorgenanntes Wetterschutzgitter,
Nennspannung 230 V
-  Heizleistung 27 W/m
-  Installationsleistung ca. 270 W/m²
-  Nenntemperatur 65°
-  Schutzgeflecht geerdet Kupfer verzinnt
-  Außenmantel Polyolefin
-  Feuchtigkeitsdicht ja
-  Breite 14 mm
-  Dicke 6 mm
-  Biegeradius min. 32 mm
-  erforderliche Vorsicherung Leistungsschalter 16 A
inkl. Anschlussgarnitur zur Herstellung eines anschlussfertigen Heizbandes.
Die Auswahl und Installation der Steuereinrichtung ist durch eine Elektro- Fachfirma auszuführen und ist nicht Bestandteil diese Position.
Menge: 2,000 St

**30.07.0300 Farbton angepasst an Außenwand für vorher genanntes Wetterschutzgitter,**
Farbton angepasst an Außenwand
für vorher genanntes Wetterschutzgitter,
entsprechend den Vorgaben des Bauherrn/Architekten.
Als Standardfarbe
Menge: 4,000 St

**30.07.0310 Entwässerungsstutzen für Außenluftansaugung**
Entwässerungsstutzen für Außenluftansaugung
passend zum angebotenen Kanalsystem.
Menge: 2,000 St

#### 30.08 KG 432.4 Teilklimaanlagen / Brandschutz

*Hinweis:  Anmerkungstext - VDI 6022 ****
*** Anmerkungstext - VDI 6022 ***
Ziel der nachfolgend aufgeführten Positionen ist die entsprechend den hygienischen Empfehlungen der VDI 6022 energetisch optimierte RLT-Anlagen-Errichtung. Das Luftleitungssystem muss nach DIN EN mindestens die Dichtheitsklasse "ATC 3" erfüllen.
Die weitergehenden detaillierten Anforderungen der Normen sind zu beachten.

Der Schutz der Bauteile gegen Verunreinigungen beim Transport durch Verpackung ab Werk wird gefordert. Weiter ist ausreichender Schutz bei der Lagerung auf der Baustelle und mit fortschreitender Montage durch Verschließen der Öffnungen notwendig (gesonderte Position).

Die Luftdichtheit des montierten Systems muss mindestens der Dichtheitsklasse ATC 3 bzw. ATC 2 nach DIN EN 16 798 entsprechen und ist durch eine Abnahmemessung nach DIN EN 12 599 nachzuweisen. Der Transport und die Montage, insbesondere von eckigen Luftleitungen, haben mit größter Sorgfalt zu erfolgen, um die angestrebte Dichtheitsklasse zu erreichen. Der Dichtheitsnachweis ist in Teilabschnitten in Anwesenheit der Bauleitung vorzunehmen, solange das Luftleitungssystem zugänglich ist.

**30.08.0010 Schottliste / Brandschutzdokumentation 1. UBA**
Schottliste / Brandschutzdokumentation 1. UBA
Im Rahmen der Montageplanung sind die angebotenen Brandschutzprodukte mit Verwendungsnachweis gesammelt zur Vorlage beim Brandschutzsachverständigen vorzulegen.
Die Anforderungen des Brandschutzes wurden bei der Planung berücksichtigt und in einer Liste mit Angabe der Schott-Bezeichnungen zusammengestellt.
Die Schott-Bezeichnungen sind bei der Dokumentation zu verwenden.
Menge: 1,000 psch

**30.08.0020 Bilddokumentation der Brandschutzdurchführungen 1. UBA,**
Bilddokumentation der Brandschutzdurchführungen 1. UBA,
als Teil der Brandschutzdokumentation.
Die bereits vorgelegte Brandschutzdokumentation ist dabei zu aktualisieren, zu ergänzen und an den Abnahmestand anzupassen.
Jede Brandschutzdurchführung ist von beiden Seiten Wand/Decke bildlich festzuhalten und mit Schottbezeichnung gemäß Schottliste und Datum der Bildaufnahme zu versehen.
Die Schottbezeichnungen sind mit Fabrikat/Typ des eingesetzten Produkts in die Bestandspläne (Grundrisse / Schemata) einzutragen.
Die bereits vorgelegte Brandschutzdokumentation ist um die Bilddokumentation, die Errichterbescheinigung/ Übereinstimmungserklärung und Konformitätserklärung für die brandschutztechnische Abnahme zu ergänzen.
Die gesamte Brandschutzdokumentation ist Bestandteil der Revisionsunterlagen.
Menge: 1,000 psch

**30.08.0030 Schottliste / Brandschutzdokumentation 2. UBA**
Schottliste / Brandschutzdokumentation 2. UBA
Im Rahmen der Montageplanung sind die angebotenen Brandschutzprodukte mit Verwendungsnachweis gesammelt zur Vorlage beim Brandschutzsachverständigen vorzulegen.
Die Anforderungen des Brandschutzes wurden bei der Planung berücksichtigt und in einer Liste mit Angabe der Schott-Bezeichnungen zusammengestellt.
Die Schott-Bezeichnungen sind bei der Dokumentation zu verwenden.
Menge: 1,000 psch

**30.08.0040 Bilddokumentation der Brandschutzdurchführungen 2. UBA,**
Bilddokumentation der Brandschutzdurchführungen 2. UBA,
als Teil der Brandschutzdokumentation.
Die bereits vorgelegte Brandschutzdokumentation ist dabei zu aktualisieren, zu ergänzen und an den Abnahmestand anzupassen.
Jede Brandschutzdurchführung ist von beiden Seiten Wand/Decke bildlich festzuhalten und mit Schottbezeichnung gemäß Schottliste und Datum der Bildaufnahme zu versehen.
Die Schottbezeichnungen sind mit Fabrikat/Typ des eingesetzten Produkts in die Bestandspläne (Grundrisse / Schemata) einzutragen.
Die bereits vorgelegte Brandschutzdokumentation ist um die Bilddokumentation, die Errichterbescheinigung/ Übereinstimmungserklärung und Konformitätserklärung für die brandschutztechnische Abnahme zu ergänzen.
Die gesamte Brandschutzdokumentation ist Bestandteil der Revisionsunterlagen.
Menge: 1,000 psch

**30.08.0050 Schottliste / Brandschutzdokumentation 3. UBA**
Schottliste / Brandschutzdokumentation 3. UBA
Im Rahmen der Montageplanung sind die angebotenen Brandschutzprodukte mit Verwendungsnachweis gesammelt zur Vorlage beim Brandschutzsachverständigen vorzulegen.
Die Anforderungen des Brandschutzes wurden bei der Planung berücksichtigt und in einer Liste mit Angabe der Schott-Bezeichnungen zusammengestellt.
Die Schott-Bezeichnungen sind bei der Dokumentation zu verwenden.
Menge: 1,000 psch

**30.08.0060 Bilddokumentation der Brandschutzdurchführungen 3. UBA,**
Bilddokumentation der Brandschutzdurchführungen 3. UBA,
als Teil der Brandschutzdokumentation.
Die bereits vorgelegte Brandschutzdokumentation ist dabei zu aktualisieren, zu ergänzen und an den Abnahmestand anzupassen.
Jede Brandschutzdurchführung ist von beiden Seiten Wand/Decke bildlich festzuhalten und mit Schottbezeichnung gemäß Schottliste und Datum der Bildaufnahme zu versehen.
Die Schottbezeichnungen sind mit Fabrikat/Typ des eingesetzten Produkts in die Bestandspläne (Grundrisse / Schemata) einzutragen.
Die bereits vorgelegte Brandschutzdokumentation ist um die Bilddokumentation, die Errichterbescheinigung/ Übereinstimmungserklärung und Konformitätserklärung für die brandschutztechnische Abnahme zu ergänzen.
Die gesamte Brandschutzdokumentation ist Bestandteil der Revisionsunterlagen.
Menge: 1,000 psch

*Hinweis:  Leitbeschreibung - BSK eckig EI 90, Einbau Wand ****
*** Leitbeschreibung - BSK eckig EI 90, Einbau Wand ***
Brandschutzklappe (BSK) eckig EI 90, Einbau in massive Decke. Brandschutzklappe DIN EN 15650, rauchdicht S, Klassifizierung EI 90 S DIN EN 13501-3, beidseitig geprüft DIN EN 1366-2, für vertikalen und horizontalen Einbau, Achslage waagerecht oder senkrecht, Gehäuse aus verzinktem Stahl, Luftdichtheitsklasse min. B DIN EN 1751, mit Inspektionsöffnung als Deckel Größe Ø mindestens 100 mm, mit Absperrklappenblatt aus mineralischem Baustoff, Ummantelung aus verzinktem Stahl,
mit elektrischem Antrieb mit Federrücklauf und integrierten Endlageschaltern, Schutzart IP 54 DIN EN 60529 (VDE 0470-1).

Technische Daten
-  Bemessungsbetriebsspannung: 230 V AC
-  Einbau gemäß Verwendungsnachweis des Herstellers

Elektrischer Anschluss der BSK ist nicht Bestandteil dieser Position.

**30.08.0070 BSK eckig EI90, Einbau in massive Wand, Breite: 225 - 300 mm Höhe: 225 - 300 mm**
BSK eckig EI90, Einbau in massive Wand,
Breite: 225 - 300 mm
Höhe:  225 - 300 mm
Länge: 500 mm
sonst wie vor beschrieben
Menge: 2,000 St

**30.08.0080 Zulage für Einbau BSK eckig EI 90 S,225–300 × 225–300 mm, L500 mm,**
Zulage für Einbau BSK eckig EI 90 S,225–300 × 225–300 mm, L500 mm,
in beidseitig bekleideten Metallständerwänden sowie Schachtwänden mit und ohne Metallständer, inkl. Einbausatz, anstelle Einbau in massive Wand(Grundposition).
Elektroanbindung nicht enthalten
Menge: 2,000 St

**30.08.0090 BSK eckig EI90, Einbau in massive Wand, Breite: 318 - 400 mm Höhe: 225 - 300 mm**
BSK eckig EI90, Einbau in massive Wand,
Breite: 318 - 400 mm
Höhe:  225 - 300 mm
Länge: 500 mm
sonst wie vor beschrieben
Menge: 6,000 St

**30.08.0100 Zulage für Einbau BSK eckig EI 90 S,318–400 × 225–300 mm, L500 mm,**
Zulage für Einbau BSK eckig EI 90 S,318–400 × 225–300 mm, L500 mm,
in beidseitig bekleideten Metallständerwänden sowie Schachtwänden mit und ohne Metallständer, inkl. Einbausatz, anstelle Einbau in massive Wand(Grundposition).
Elektroanbindung nicht enthalten
Menge: 6,000 St

**30.08.0110 BSK eckig EI90, Einbau in massive Wand, Breite: 318 - 400 mm Höhe: 318 - 400 mm**
BSK eckig EI90, Einbau in massive Wand,
Breite: 318 - 400 mm
Höhe:  318 - 400 mm
Länge: 500 mm
sonst wie vor beschrieben
Menge: 1,000 St

**30.08.0120 Zulage für Einbau BSK eckig EI 90 S,318–400 × 318–400 mm, L500 mm,**
Zulage für Einbau BSK eckig EI 90 S,318–400 × 318–400 mm, L500 mm,
in beidseitig bekleideten Metallständerwänden sowie Schachtwänden mit und ohne Metallständer, inkl. Einbausatz, anstelle Einbau in massive Wand(Grundposition).
Elektroanbindung nicht enthalten
Menge: 1,000 St

**30.08.0130 BSK eckig EI90, Einbau in massive Wand, Breite: 450 - 500 mm Höhe: 225 - 300 mm**
BSK eckig EI90, Einbau in massive Wand,
Breite: 450 - 500 mm
Höhe:  225 - 300 mm
Länge: 500 mm
sonst wie vor beschrieben
Menge: 1,000 St

**30.08.0140 Zulage für Einbau BSK eckig EI 90 S,450–500 × 225–300 mm, L500 mm,**
Zulage für Einbau BSK eckig EI 90 S,450–500 × 225–300 mm, L500 mm,
in beidseitig bekleideten Metallständerwänden sowie Schachtwänden mit und ohne Metallständer, inkl. Einbausatz, anstelle Einbau in massive Wand(Grundposition).
Elektroanbindung nicht enthalten
Menge: 1,000 St

**30.08.0150 BSK eckig EI90, Einbau in massive Wand, Breite: 450 - 500 mm Höhe: 318 - 400 mm**
BSK eckig EI90, Einbau in massive Wand,
Breite: 450 - 500 mm
Höhe:  318 - 400 mm
Länge: 500 mm
sonst wie vor beschrieben
Menge: 1,000 St

**30.08.0160 Zulage für Einbau BSK eckig EI 90 S,450–500 × 318–400 mm, L500 mm,**
Zulage für Einbau BSK eckig EI 90 S,450–500 × 318–400 mm, L500 mm,
in beidseitig bekleideten Metallständerwänden sowie Schachtwänden mit und ohne Metallständer, inkl. Einbausatz, anstelle Einbau in massive Wand(Grundposition).
Elektroanbindung nicht enthalten
Menge: 1,000 St

**30.08.0170 BSK eckig EI90, Einbau in massive Wand, Breite: 550 - 600 mm Höhe: 225 - 300 mm**
BSK eckig EI90, Einbau in massive Wand,
Breite: 550 - 600 mm
Höhe:  225 - 300 mm
Länge: 500 mm
sonst wie vor beschrieben
Menge: 1,000 St

**30.08.0180 Zulage für Einbau BSK eckig EI 90 S,550–600 × 225–300 mm, L500 mm,**
Zulage für Einbau BSK eckig EI 90 S,550–600 × 225–300 mm, L500 mm,
in beidseitig bekleideten Metallständerwänden sowie Schachtwänden mit und ohne Metallständer, inkl. Einbausatz, anstelle Einbau in massive Wand(Grundposition).
Elektroanbindung nicht enthalten
Menge: 1,000 St

**30.08.0190 BSK eckig EI90, Einbau in massive Wand, Breite: 730 - 800 mm Höhe: 350 - 400 mm**
BSK eckig EI90, Einbau in massive Wand,
Breite: 730 - 800 mm
Höhe:  350 - 400 mm
Länge: 500 mm
sonst wie vor beschrieben
Menge: 1,000 St

**30.08.0200 Zulage für Einbau BSK eckig EI 90 S,730–800 × 350–400 mm, L500 mm,**
Zulage für Einbau BSK eckig EI 90 S,730–800 × 350–400 mm, L500 mm,
in beidseitig bekleideten Metallständerwänden sowie Schachtwänden mit und ohne Metallständer, inkl. Einbausatz, anstelle Einbau in massive Wand(Grundposition).
Elektroanbindung nicht enthalten
Menge: 1,000 St

**30.08.0210 BSK eckig EI90, Einbau in massive Wand, Breite: 830 - 900 mm Höhe: 350 - 400 mm**
BSK eckig EI90, Einbau in massive Wand,
Breite: 830 - 900 mm
Höhe:  350 - 400 mm
Länge: 500 mm
sonst wie vor beschrieben
Menge: 2,000 St

**30.08.0220 Zulage für Einbau BSK eckig EI 90 S,830–900 × 350–400 mm, L500 mm,**
Zulage für Einbau BSK eckig EI 90 S,830–900 × 350–400 mm, L500 mm,
in beidseitig bekleideten Metallständerwänden sowie Schachtwänden mit und ohne Metallständer, inkl. Einbausatz, anstelle Einbau in massive Wand(Grundposition).
Elektroanbindung nicht enthalten
Menge: 2,000 St

**30.08.0230 BSK eckig EI90, Einbau in massive Wand, Breite: 830 - 900 mm Höhe: 450 - 500 mm**
BSK eckig EI90, Einbau in massive Wand,
Breite: 830 - 900 mm
Höhe:  450 - 500 mm
Länge: 500 mm
sonst wie vor beschrieben
Menge: 3,000 St

**30.08.0240 Zulage für Einbau BSK eckig EI 90 S,830–900 × 450–500 mm, L500 mm,**
Zulage für Einbau BSK eckig EI 90 S,830–900 × 450–500 mm, L500 mm,
in beidseitig bekleideten Metallständerwänden sowie Schachtwänden mit und ohne Metallständer, inkl. Einbausatz, anstelle Einbau in massive Wand(Grundposition).
Elektroanbindung nicht enthalten
Menge: 3,000 St

**30.08.0250 BSK eckig EI90, Einbau in massive Wand, Breite: 930 - 1000 mm Höhe: 750 - 800 mm**
BSK eckig EI90, Einbau in massive Wand,
Breite: 930 - 1000 mm
Höhe:  750 - 800 mm
Länge: 500 mm
sonst wie vor beschrieben
Menge: 1,000 St

**30.08.0260 Zulage für Einbau BSK eckig EI 90 S,930–1000 × 750–800 mm, L500 mm,**
Zulage für Einbau BSK eckig EI 90 S,930–1000 × 750–800 mm, L500 mm,
in beidseitig bekleideten Metallständerwänden sowie Schachtwänden mit und ohne Metallständer, inkl. Einbausatz, anstelle Einbau in massive Wand(Grundposition).
Elektroanbindung nicht enthalten
Menge: 1,000 St

**30.08.0270 BSK eckig EI90, Einbau in massive Wand, Breite: 1030 - 1100 mm Höhe: 450 - 500 mm**
BSK eckig EI90, Einbau in massive Wand,
Breite: 1030 - 1100 mm
Höhe:  450 - 500 mm
Länge: 500 mm
sonst wie vor beschrieben
Menge: 1,000 St

**30.08.0280 Zulage für Einbau BSK eckig EI 90 S,1030–1100 × 450–500 mm, L500 mm,**
Zulage für Einbau BSK eckig EI 90 S,1030–1100 × 450–500 mm, L500 mm,
in beidseitig bekleideten Metallständerwänden sowie Schachtwänden mit und ohne Metallständer, inkl. Einbausatz, anstelle Einbau in massive Wand(Grundposition).
Elektroanbindung nicht enthalten
Menge: 1,000 St

**30.08.0290 BSK eckig EI90, Einbau in massive Wand, Breite: 1030 - 1100 mm Höhe: 550 - 600 mm**
BSK eckig EI90, Einbau in massive Wand,
Breite: 1030 - 1100 mm
Höhe:  550 - 600 mm
Länge: 500 mm
sonst wie vor beschrieben
Menge: 5,000 St

**30.08.0300 Zulage für Einbau BSK eckig EI 90 S,1030–1100 × 550–600 mm, L500 mm,**
Zulage für Einbau BSK eckig EI 90 S,1030–1100 × 550–600 mm, L500 mm,
in beidseitig bekleideten Metallständerwänden sowie Schachtwänden mit und ohne Metallständer, inkl. Einbausatz, anstelle Einbau in massive Wand(Grundposition).
Elektroanbindung nicht enthalten
Menge: 5,000 St

**30.08.0310 BSK eckig EI90, Einbau in massive Wand, Breite: 1030 - 1100 mm Höhe: 750 - 800 mm**
BSK eckig EI90, Einbau in massive Wand,
Breite: 1030 - 1100 mm
Höhe:  750 - 800 mm
Länge: 500 mm
sonst wie vor beschrieben
Menge: 1,000 St

**30.08.0320 Zulage für Einbau BSK eckig EI 90 S,1130–1100 × 750–800 mm, L500 mm,**
Zulage für Einbau BSK eckig EI 90 S,1130–1100 × 750–800 mm, L500 mm,
in beidseitig bekleideten Metallständerwänden sowie Schachtwänden mit und ohne Metallständer, inkl. Einbausatz, anstelle Einbau in massive Wand(Grundposition).
Elektroanbindung nicht enthalten
Menge: 1,000 St

**30.08.0330 BSK eckig EI90, Einbau in massive Wand, Breite: 1130 - 1200 mm Höhe: 550 - 600 mm**
BSK eckig EI90, Einbau in massive Wand,
Breite: 1130 - 1200 mm
Höhe:  550 - 600 mm
Länge: 500 mm
sonst wie vor beschrieben
Menge: 1,000 St

**30.08.0340 Zulage für Einbau BSK eckig EI 90 S,1130–1200 × 550–600 mm, L500 mm,**
Zulage für Einbau BSK eckig EI 90 S,1130–1200 × 550–600 mm, L500 mm,
in beidseitig bekleideten Metallständerwänden sowie Schachtwänden mit und ohne Metallständer, inkl. Einbausatz, anstelle Einbau in massive Wand(Grundposition).
Elektroanbindung nicht enthalten
Menge: 1,000 St

**30.08.0350 BSK eckig EI90, Einbau in massive Wand, Breite: 1130 - 1200 mm Höhe: 650 - 700 mm**
BSK eckig EI90, Einbau in massive Wand,
Breite: 1130 - 1200 mm
Höhe:  650 - 700 mm
Länge: 500 mm
sonst wie vor beschrieben
Menge: 1,000 St

**30.08.0360 Zulage für Einbau BSK eckig EI 90 S,1130–1200 × 650–700 mm, L500 mm,**
Zulage für Einbau BSK eckig EI 90 S,1130–1200 × 650–700 mm, L500 mm,
in beidseitig bekleideten Metallständerwänden sowie Schachtwänden mit und ohne Metallständer, inkl. Einbausatz, anstelle Einbau in massive Wand(Grundposition).
Elektroanbindung nicht enthalten
Menge: 1,000 St

**30.08.0370 BSK eckig EI90, Einbau in massive Wand, Breite: 1130 - 1200 mm Höhe: 750 - 800 mm**
BSK eckig EI90, Einbau in massive Wand,
Breite: 1130 - 1200 mm
Höhe:  750 - 800 mm
Länge: 500 mm
sonst wie vor beschrieben
Menge: 1,000 St

**30.08.0380 Zulage für Einbau BSK eckig EI 90 S,1130–1200 × 750–800 mm, L500 mm,**
Zulage für Einbau BSK eckig EI 90 S,1130–1200 × 750–800 mm, L500 mm,
in beidseitig bekleideten Metallständerwänden sowie Schachtwänden mit und ohne Metallständer, inkl. Einbausatz, anstelle Einbau in massive Wand(Grundposition).
Elektroanbindung nicht enthalten.
Menge: 1,000 St

**30.08.0390 BSK eckig EI90, Einbau in massive Wand, Breite: 1350 - 1400 mm Höhe: 550 - 600 mm**
BSK eckig EI90, Einbau in massive Wand,
Breite: 1350 - 1400 mm
Höhe:  550 - 600 mm
Länge: 500 mm
sonst wie vor beschrieben
Menge: 1,000 St

**30.08.0400 Zulage für Einbau BSK eckig EI 90 S,1350–1400 × 550–600 mm, L500 mm,**
Zulage für Einbau BSK eckig EI 90 S,1350–1400 × 550–600 mm, L500 mm,
in beidseitig bekleideten Metallständerwänden sowie Schachtwänden mit und ohne Metallständer, inkl. Einbausatz, anstelle Einbau in massive Wand(Grundposition).
Elektroanbindung nicht enthalten.
Menge: 1,000 St

**30.08.0410 BSK eckig EI90, Einbau in massive Wand, Breite: 1350 - 1400 mm Höhe: 630 - 700 mm**
BSK eckig EI90, Einbau in massive Wand,
Breite: 1350 - 1400 mm
Höhe:  630 - 700 mm
Länge: 500 mm
sonst wie vor beschrieben
Menge: 2,000 St

**30.08.0420 Zulage für Einbau BSK eckig EI 90 S,1350–1400 × 630–700 mm, L500 mm,**
Zulage für Einbau BSK eckig EI 90 S,1350–1400 × 630–700 mm, L500 mm,
in beidseitig bekleideten Metallständerwänden sowie Schachtwänden mit und ohne Metallständer, inkl. Einbausatz, anstelle Einbau in massive Wand(Grundposition).
Elektroanbindung nicht enthalten.
Menge: 2,000 St

**30.08.0430 BSK eckig EI90, Einbau in massive Wand, Breite: 1450 - 1500 mm Höhe: 750 - 800 mm**
BSK eckig EI90, Einbau in massive Wand,
Breite: 1450 - 1500 mm
Höhe:  750 - 800 mm
Länge: 500 mm
sonst wie vor beschrieben
Menge: 6,000 St

**30.08.0440 Zulage für Einbau BSK eckig EI 90 S,1450–1500 × 750–800 mm, L500 mm,**
Zulage für Einbau BSK eckig EI 90 S,1450–1500 × 750–800 mm, L500 mm,
in beidseitig bekleideten Metallständerwänden sowie Schachtwänden mit und ohne Metallständer, inkl. Einbausatz, anstelle Einbau in massive Wand(Grundposition).
Elektroanbindung nicht enthalten.
Menge: 6,000 St

*Hinweis:  Leitbeschreibung - BSK eckig EI 90, Einbau Decke ****
*** Leitbeschreibung - BSK eckig EI 90, Einbau Decke ***
Brandschutzklappe (BSK) eckig EI 90, Einbau in massive Decke. Brandschutzklappe DIN EN 15650, Feuerwiderstandsklasse EI 90 DIN EN 13501-3, beidseitig geprüft nach DIN EN 1366-2, rauchdicht S, Gehäuse aus verzinktem Stahl, Luftdichtheitsklasse min. B DIN EN 1751, mit Inspektionsöffnung als Deckel Größe Ø mindestens 100 mm, mit Absperrklappenblatt aus mineralischem Baustoff, Ummantelung aus verzinktem Stahl, ....
mit elektrischem Antrieb mit Federrücklauf und integrierten Endlageschaltern, Schutzart IP 54 DIN EN 60529 (VDE 0470-1).

Technische Daten
-  Bemessungsbetriebsspannung: 230 V AC
-  Einbau gemäß Verwendungsnachweis des Herstellers

**30.08.0450 BSK eckig EI90, Einbau in massive Decke, Breite: 830 - 900 mm Höhe: 450 - 500 mm**
BSK eckig EI90, Einbau in massive Decke,
Breite: 830 - 900 mm
Höhe:  450 - 500 mm
Länge: 500 mm
sonst wie vor beschrieben
Menge: 1,000 St

**30.08.0460 BSK eckig EI90, Einbau in massive Decke, Breite: 1030 - 1100 mm Höhe: 450 - 500 mm**
BSK eckig EI90, Einbau in massive Decke,
Breite: 1030 - 1100 mm
Höhe:  450 - 500 mm
Länge: 500 mm
sonst wie vor beschrieben
Menge: 1,000 St

**30.08.0470 BSK eckig EI90, Einbau in massive Decke, Breite: 1030 - 1100 mm Höhe: 550 - 600 mm**
BSK eckig EI90, Einbau in massive Decke,
Breite: 1030 - 1100 mm
Höhe:  550 - 600 mm
Länge: 500 mm
sonst wie vor beschrieben
Menge: 2,000 St

**30.08.0480 BSK eckig EI90, Einbau in massive Decke, Breite: 1030 - 1100 mm Höhe: 750 - 800 mm**
BSK eckig EI90, Einbau in massive Decke,
Breite: 1030 - 1100 mm
Höhe:  750 - 800 mm
Länge: 500 mm
sonst wie vor beschrieben
Menge: 1,000 St

**30.08.0490 BSK eckig EI90, Einbau in massive Decke, Breite: 1130 - 1200 mm Höhe: 650 - 700 mm**
BSK eckig EI90, Einbau in massive Decke,
Breite: 1130 - 1200 mm
Höhe:  650 - 700 mm
Länge: 500 mm
sonst wie vor beschrieben
Menge: 1,000 St

**30.08.0500 BSK eckig EI90, Einbau in massive Decke, Breite: 1130 - 1200 mm Höhe: 750 - 800 mm**
BSK eckig EI90, Einbau in massive Decke,
Breite: 1130 - 1200 mm
Höhe:  750 - 800 mm
Länge: 500 mm
sonst wie vor beschrieben
Menge: 1,000 St

**30.08.0510 BSK eckig EI90, Einbau in massive Decke, Breite: 1350 - 1400 mm Höhe: 550 - 600 mm**
BSK eckig EI90, Einbau in massive Decke,
Breite: 1350 - 1400 mm
Höhe:  550 - 600 mm
Länge: 500 mm
sonst wie vor beschrieben
Menge: 1,000 St

**30.08.0520 BSK eckig EI90, Einbau in massive Decke, Breite: 1350 - 1400 mm Höhe: 630 - 700 mm**
BSK eckig EI90, Einbau in massive Decke,
Breite: 1350 - 1400 mm
Höhe:  630 - 700 mm
Länge: 500 mm
sonst wie vor beschrieben
Menge: 1,000 St

**30.08.0530 BSK eckig EI90, Einbau in massive Decke, Breite: 1450 - 1500 mm Höhe: 750 - 800 mm**
BSK eckig EI90, Einbau in massive Decke,
Breite: 1450 - 1500 mm
Höhe:  750 - 800 mm
Länge: 500 mm
sonst wie vor beschrieben
Menge: 6,000 St

*Hinweis:  Leitbeschreibung - Brandschutzklappe rund EI 90 ****
*** Leitbeschreibung - Brandschutzklappe rund EI 90 ***
Brandschutzklappe (BSK) rund, Einbau in massive Wand, Brandschutzklappe DIN EN 15650, Feuerwiderstandsklasse EI 90 DIN EN 13501-3, beidseitig geprüft nach DIN EN 1366-2, für vertikalen und horizontalen Einbau, Achslage waagerecht oder senkrecht, rauchdicht S, Gehäuse aus verzinktem Stahl, Luftdichtheitsklasse min. B DIN EN 1751, mit Inspektionsöffnung als Deckel Größe Ø mindestens 100 mm, mit Absperrklappenblatt aus mineralischem Baustoff, Ummantelung aus verzinktem Stahl,
mit elektrischem Antrieb mit Federrücklauf und integrierten Endlageschaltern, Schutzart IP 54 DIN EN 60529 (VDE 0470-1).

Technische Daten
-  Bemessungsbetriebsspannung: 230 V AC
-  Einbau gemäß Verwendbarkeitsnachweis des Herstellers

**30.08.0540 BSK rund EI90, Einbau in massive Wand, DN 100**
BSK rund EI90, Einbau in massive Wand, DN 100
Länge 300 - 400 mm
sonst wie vor beschrieben
Menge: 2,000 St

**30.08.0550 Zulage für Einbau BSK rund EI 90, DN 100,**
Zulage für Einbau BSK rund EI 90, DN 100,
in beidseitig bekleideten Metallständerwänden sowie Schachtwänden mit und ohne Metallständer, inkl. Einbausatz, anstelle Einbau in massive Wand(Grundposition).
Elektroanbindung nicht enthalten.
Menge: 2,000 St

**30.08.0560 BSK rund EI90, Einbau in massive Wand, DN 125**
BSK rund EI90, Einbau in massive Wand, DN 125
Länge 300 - 400 mm
sonst wie vor beschrieben
Menge: 2,000 St

**30.08.0570 Zulage für Einbau BSK rund EI 90, DN 125,**
Zulage für Einbau BSK rund EI 90, DN 125,
in beidseitig bekleideten Metallständerwänden sowie Schachtwänden mit und ohne Metallständer, inkl. Einbausatz, anstelle Einbau in massive Wand(Grundposition).
Elektroanbindung nicht enthalten.
Menge: 2,000 St

**30.08.0580 BSK rund EI90, Einbau in massive Wand, DN 160**
BSK rund EI90, Einbau in massive Wand, DN 160
Länge 300 - 400 mm
sonst wie vor beschrieben
Menge: 2,000 St

**30.08.0590 Zulage für Einbau BSK rund EI 90, DN 160,**
Zulage für Einbau BSK rund EI 90, DN 160,
in beidseitig bekleideten Metallständerwänden sowie Schachtwänden mit und ohne Metallständer, inkl. Einbausatz, anstelle Einbau in massive Wand(Grundposition).
Elektroanbindung nicht enthalten.
Menge: 2,000 St

**30.08.0600 BSK rund EI90, Einbau in massive Wand, DN 180**
BSK rund EI90, Einbau in massive Wand, DN 180
Länge 300 - 400 mm
sonst wie vor beschrieben
Menge: 9,000 St

**30.08.0610 Zulage für Einbau BSK rund EI 90, DN 180,**
Zulage für Einbau BSK rund EI 90, DN 180,
in beidseitig bekleideten Metallständerwänden sowie Schachtwänden mit und ohne Metallständer, inkl. Einbausatz, anstelle Einbau in massive Wand(Grundposition).
Elektroanbindung nicht enthalten.
Menge: 9,000 St

**30.08.0620 BSK rund EI90, Einbau in massive Wand, DN 225**
BSK rund EI90, Einbau in massive Wand, DN 225
Länge 300 - 400 mm
sonst wie vor beschrieben
Menge: 1,000 St

**30.08.0630 Zulage für Einbau BSK rund EI 90, DN 225,**
Zulage für Einbau BSK rund EI 90, DN 225,
in beidseitig bekleideten Metallständerwänden sowie Schachtwänden mit und ohne Metallständer, inkl. Einbausatz, anstelle Einbau in massive Wand(Grundposition).
Elektroanbindung nicht enthalten.
Menge: 1,000 St

**30.08.0640 BSK rund EI90, Einbau in massive Wand, DN 250**
BSK rund EI90, Einbau in massive Wand, DN 250
Länge 300 - 400 mm
sonst wie vor beschrieben.
Menge: 2,000 St

**30.08.0650 Zulage für Einbau BSK rund EI 90, DN 250,**
Zulage für Einbau BSK rund EI 90, DN 250,
in beidseitig bekleideten Metallständerwänden sowie Schachtwänden mit und ohne Metallständer, inkl. Einbausatz, anstelle Einbau in massive Wand(Grundposition).
Elektroanbindung nicht enthalten.
Menge: 2,000 St

*Hinweis:  Leitbeschreibung BSK aus Kalziumsilikat ****
*** Leitbeschreibung BSK aus Kalziumsilikat ***
Wartungsfreie Brandschutzklappe mit Feuerwiderstandsklasse EI 90 nach EN 15650 und (ve - ho, i <-> o) S C 10000. Mit luftdichtem Gehäuse, Dichtheitsklasse C nach EN 1751. Gehäuse und austauschbares Absperrklappenblatt aus abriebfestem und gegen Korrosion beständigem Kalziumsilikat, Stahlteile verzinkt. Dauerhafte Elastomer-Lippendichtungen in den Gehäusewandungen. Anschlussprofile für Schraubenverbindungen, Schiebeleisten und Schraubklemmen. Mit uneingeschränktem Absperrklappenblattfreilauf bei allen Größen. Betriebsdrücke bis 1500 Pa. Minimaler Druckverlust und geringste Schallleistungspegel. Vollständig gekapseltes, wartungsfreies Kurbelschleifengetriebe in der Gehäusewand, selbstverriegelnde Antriebsmechanik für bruchsichere Drehmomentübertragungen. Abgedichtete Antriebsachsen aus rostfreiem Edelstahl, Lager aus Rotmetall.
Mit liegenden oder stehenden Absperrklappenblattachsen ohne Mindestabstand mit Mörtel, Mineralwolle o. glw. einzubauen. Einbau auch entfernt von Wänden und Decken in Massivbauweise und in Leichtbauweise. Platzsparend anschraubbar an angrenzende Wände und Decken, direkter Anschluss an Lüftungsleitungen aus nichtbrennbaren oder brennbaren Baustoffen oder mit Schutzgittern. Gekapselte, wartungsfreie thermische Auslösung.

Technische Daten
-  Auslöstemperatur 70 °C
-  Anschlussprofile und andere verzinkte Stahlteile mit Epoxidharz-Pulverbeschichtung
-  Thermisch-mechanische Auslöseeinrichtung, manuelle Einhandbedienung
-  mit zwei elektrischen Endschaltern zur Signalisierung der Klappenblattstellung
-  mit elektrischem Antrieb 230 V AC  zur Fernbedienung und Funktionskontrolle
-  mit Nachweis zur Erfüllung der Hygiene-Anforderungen gemäß VDI 6022-1, VDI 3803-1, DIN EN 13779, der erforderlichen Widerstandsfähigkeit der Baustoffe gegen Mikroorganismen (Pilze, Bakterien) und der Desinfektionsmittelbeständigkeit.
-  Mit Umwelt-Produktdeklaration nach ISO 14025 und EN 15804.
-  mit Anschlussbox für Federrücklaufantriebe mit AMP-Stecker

**30.08.0660 BSK eckig EI90 aus Kalziumsilikat Breite: 800 - 900 mm Höhe: 300 - 400 mm**
BSK eckig EI90 aus Kalziumsilikat
Breite: 800 - 900 mm
Höhe:  300 - 400 mm
Länge: 500 mm
sonst wie vor beschrieben
Menge: 1,000 St

**30.08.0670 Einbaurahmen aus Kalziumsilikat für gleitenden Deckenschluss in Metallständerwänden**
Menge: 1,000 St

**30.08.0680 Dichtungsset zum Einbau entfernt von massiver Wand / Decke und Metallständerwand**
Menge: 1,000 St

*Hinweis:  Leitbeschreibung - Schließen von Fugen um BSK ****
*** Leitbeschreibung - Schließen von Fugen um BSK ***
Schließen von Fugen um Brandschutzklappen, gemäß Verwendungsnachweis des Herstellers der Brandschutzklappe, Feuerwiderstandsklasse EI 90 DIN EN 13501-3, beidseitig geprüft DIN EN 1366-2, für vertikalen und horizontalen Einbau, rauchdicht S, mit Mörtel V 18580, Mörtelgruppe III, in Gebäuden und Zentralen.
Die mechanischen Schließteile der Brandschutzklappe sind vor Verunreinigungen zu schützen. Sämtliche Leistungen wie Schalungsaufbau, Verschlauchung, Auf- und Abbau Verpressungsaggregat mit Hilfsmittel sind einzukalkulieren.

Technische Daten
-  Oberkante Brandschutzklappe über Gelände/Fußboden bis 3,5 m
-  Wand/Decke aus Beton, Dicke bis 300 mm

**30.08.0690 Schließen von Fugen um Brandschutzklappe, Fugenbreite 40 - 60 mm**
Schließen von Fugen um Brandschutzklappe,
Fugenbreite 40 - 60 mm
sonst wie vor beschrieben
Menge: 20,000 m

**30.08.0700 Schließen von Fugen um Brandschutzklappen, Fugenbreite 60 - 80 mm**
Schließen von Fugen um Brandschutzklappen,
Fugenbreite 60 - 80 mm
sonst wie vor beschrieben
Menge: 50,000 m

**30.08.0710 Schließen von Fugen um Brandschutzklappen, Fugenbreite 80 - 100 mm**
Schließen von Fugen um Brandschutzklappen,
Fugenbreite 80 - 100 mm
sonst wie vor beschrieben
Menge: 50,000 m

*Hinweis:  Leitbeschreibung - Elastisches Verbindungsstück ****
*** Leitbeschreibung - Elastisches Verbindungsstück ***
Elastisches Verbindungsstück für rechteckige Luftleitung, max. Betriebsüber-/-unterdruck bis 1000 Pa, Dichtheitsklasse C mit Prüfzeugnis nach DIN EN 13180, gestreckte Länge 100 - 180 mm, mit Potentialausgleich, mit Anschlussrahmen aus verzinktem Stahl, einschl. Gegenrahmen, Schrauben und Dichtungen.

**30.08.0720 Elastisches Verbindungsstück mit Hygienezertifikat, größte Kantenlänge 250 - 500 mm,**
Elastisches Verbindungsstück mit Hygienezertifikat,
größte Kantenlänge 250 - 500 mm,
mit Prüfzeugnis, erfüllt die Anforderungen der DIN 1946-4, Baustoffklasse DIN 4102-1 B2 (normal entflammbar),
sonst wie vor beschrieben
Menge: 22,000 St

**30.08.0730 Elastisches Verbindungsstück mit Hygienezertifikat, größte Kantenlänge 500 - 1000 mm,**
Elastisches Verbindungsstück mit Hygienezertifikat,
größte Kantenlänge 500 - 1000 mm,
mit Prüfzeugnis, erfüllt die Anforderungen der DIN 1946-4, Baustoffklasse DIN 4102-1 B2 (normal entflammbar),
sonst wie vor beschrieben
Menge: 20,000 St

**30.08.0740 Elastisches Verbindungsstück mit Hygienezertifikat, größte Kantenlänge 1000 - 1500 mm**
Elastisches Verbindungsstück mit Hygienezertifikat,
größte Kantenlänge 1000 - 1500 mm
mit Prüfzeugnis, erfüllt die Anforderungen der DIN 1946-4, Baustoffklasse DIN 4102-1 B2 (normal entflammbar),
sonst wie vor beschrieben
Menge: 54,000 St

*Hinweis:  Leitbeschreibung - Elastisches Verbindungsstück ****
*** Leitbeschreibung - Elastisches Verbindungsstück ***
Elastisches Verbindungsstück für runde Luftleitung, max. Betriebsüber-/-unterdruck bis 1000 Pa, Dichtheitsklasse C mit Prüfzeugnis nach DIN EN 13180, gestreckte Länge 100 - 180 mm, mit Potentialausgleich, mit Anschlussrahmen aus verzinktem Stahl, einschl. Gegenrahmen, Schrauben und Dichtungen.

**30.08.0750 Elastisches Verbindungsstück mit Hygienezertifikat, Durchmesser 100 - 250 mm,**
Elastisches Verbindungsstück mit Hygienezertifikat,
Durchmesser 100 - 250 mm,
mit Prüfzeugnis, erfüllt die Anforderungen der DIN 1946-4, Baustoffklasse DIN 4102-1 B2 (normal entflammbar),
sonst wie vor beschrieben
Menge: 36,000 St

#### 30.09 KG 432.5 Teilklimaanlagen / Dämmarbeiten

*Hinweis:  Anmerkungstext - Mindestanforderung Schalldruckpegel ****
*** Anmerkungstext - Mindestanforderung Schalldruckpegel ***
Die Mindestanforderung an den Schalldruckpegel gemäß DIN 4109 Schallschutz im Hochbau ist einzuhalten und gegebenenfalls nachzuweisen.
Die Ausführung der Dämmarbeiten hat der DIN 4140 zu entsprechen.

*Hinweis:  Leitbeschreibung - Wärmedämmung im Innenbereich ****
*** Leitbeschreibung - Wärmedämmung im Innenbereich ***
Wärmedämmung im Innenbereich ohne Ummantelung, an haus- und betriebstechnischen Anlagen nach DIN 4140, an rechteckiger/ runder Luftleitung einschließlich Formstücken, Maße DIN EN 1505/1506, in Gebäuden und Zentralen.
Dämmung aus Mineralwolle (MiWo) als Lamellenmatte, kaschiert mit Alufolie, Baustoffklasse DIN 4102-1 A (nichtbrennbar), Wärmeleitfähigkeit 0,035 W/(mK) bei 40 °C Mitteltemperatur DIN EN 12667.
Die angebotene Mineralwolle entspricht den Kriterien des RAL-Gütezeichens RAL-GZ 388. Verarbeitung nach Herstellerangabe, Befestigung mit nichtrostenden Drahtwicklungen, mindestens 5 Wicklungen je Meter.

Bedingungen bei Betrieb:
Medientemperatur:  18 - 25 °C
Umgebungstemperatur:  15 - 30 °C
Umgebungsfeuchte:  35 - 85 %

Technische Daten
-  Oberkante Dämmung über Fußboden Installationsebene bis 1,8 m
  in Ebene -3 (Zentralen) bis 4,5 m
-  Dämmschichtdicke nach DIN EN ISO 12 241, VDI 2055 und VDI 2087

Dämmschichtdicke von Luftleitungen 30 mm

**30.09.0010 MiWo ohne Mantel an eckiger Luftleitung (Innenbereich) Kantenlänge bis 500 mm**
MiWo ohne Mantel an eckiger Luftleitung (Innenbereich)
Kantenlänge bis 500 mm
sonst wie vor beschrieben
Menge: 700,000 m2

**30.09.0020 MiWo ohne Mantel an eckiger Luftleitung (Innenbereich) Kantenlänge 500 - 1000 mm**
MiWo ohne Mantel an eckiger Luftleitung (Innenbereich)
Kantenlänge 500 - 1000 mm
sonst wie vor beschrieben
Menge: 1100,000 m2

**30.09.0030 MiWo ohne Mantel an eckiger Luftleitung (Innenbereich) Kantenlänge 1000 - 1500 mm**
MiWo ohne Mantel an eckiger Luftleitung (Innenbereich)
Kantenlänge 1000 - 1500 mm
sonst wie vor beschrieben
Menge: 280,000 m2

**30.09.0040 MiWo ohne Mantel an eckiger Luftleitung (Innenbereich) Kantenlänge 1500 - 2000 mm**
MiWo ohne Mantel an eckiger Luftleitung (Innenbereich)
Kantenlänge 1500 - 2000 mm
sonst wie vor beschrieben
Menge: 90,000 m2

**30.09.0050 MiWo ohne Mantel an eckiger Luftleitung (Innenbereich) Kantenlänge über 2000 mm**
MiWo ohne Mantel an eckiger Luftleitung (Innenbereich)
Kantenlänge über 2000 mm
sonst wie vor beschrieben
Menge: 20,000 m2

**30.09.0060 MiWo ohne Mantel an Formteilen (Innenbereich) Kantenlänge bis 500 mm**
MiWo ohne Mantel an Formteilen (Innenbereich)
Kantenlänge bis 500 mm
an rechteckiger Luftleitung
sonst wie vor beschrieben
Menge: 1200,000 m2

**30.09.0070 MiWo ohne Mantel an Formteilen (Innenbereich) Kantenlänge 500 - 1000 mm**
MiWo ohne Mantel an Formteilen (Innenbereich)
Kantenlänge 500 - 1000 mm
an rechteckiger Luftleitung
sonst wie vor beschrieben
Menge: 1750,000 m2

**30.09.0080 MiWo ohne Mantel an Formteilen (Innenbereich) Kantenlänge 1000 - 1500 mm**
MiWo ohne Mantel an Formteilen (Innenbereich)
Kantenlänge 1000 - 1500 mm
an rechteckiger Luftleitung
sonst wie vor beschrieben
Menge: 380,000 m2

**30.09.0090 MiWo ohne Mantel an Formteilen (Innenbereich) Kantenlänge 1500 - 2000 mm**
MiWo ohne Mantel an Formteilen (Innenbereich)
Kantenlänge 1500 - 2000 mm
an rechteckiger Luftleitung
sonst wie vor beschrieben
Menge: 120,000 m2

**30.09.0100 MiWo ohne Mantel an Luftleitung (Innenbereich) bis DN 100**
MiWo ohne Mantel an Luftleitung (Innenbereich) bis DN 100
sonst wie vor beschrieben
Menge: 160,000 m

**30.09.0110 MiWo ohne Mantel an Luftleitung (Innenbereich) DN 125**
MiWo ohne Mantel an Luftleitung (Innenbereich) DN 125
sonst wie vor beschrieben
Menge: 300,000 m

**30.09.0120 MiWo ohne Mantel an Luftleitung (Innenbereich) DN 160**
MiWo ohne Mantel an Luftleitung (Innenbereich) DN 160
sonst wie vor beschrieben
Menge: 450,000 m

**30.09.0130 MiWo ohne Mantel an Luftleitung (Innenbereich) DN 180**
MiWo ohne Mantel an Luftleitung (Innenbereich) DN 180
sonst wie vor beschrieben
Menge: 500,000 m

**30.09.0140 MiWo ohne Mantel an Luftleitung (Innenbereich) DN 200**
MiWo ohne Mantel an Luftleitung (Innenbereich) DN 200
sonst wie vor beschrieben
Menge: 110,000 m

**30.09.0150 MiWo ohne Mantel an Luftleitung (Innenbereich) DN 224**
MiWo ohne Mantel an Luftleitung (Innenbereich) DN 224
sonst wie vor beschrieben
Menge: 120,000 m

**30.09.0160 MiWo ohne Mantel an Luftleitung (Innenbereich) DN 250**
MiWo ohne Mantel an Luftleitung (Innenbereich) DN 250
sonst wie vor beschrieben
Menge: 285,000 m

**30.09.0170 MiWo ohne Mantel an Luftleitung (Innenbereich) DN 280**
MiWo ohne Mantel an Luftleitung (Innenbereich) DN 280
sonst wie vor beschrieben
Menge: 80,000 m

**30.09.0180 MiWo ohne Mantel an Luftleitung (Innenbereich) DN 315**
MiWo ohne Mantel an Luftleitung (Innenbereich) DN 315
sonst wie vor beschrieben
Menge: 505,000 m

**30.09.0190 MiWo ohne Mantel an Luftleitung (Innenbereich) DN 355**
MiWo ohne Mantel an Luftleitung (Innenbereich) DN 355
sonst wie vor beschrieben
Menge: 10,000 m

**30.09.0200 MiWo ohne Mantel an Luftleitung (Innenbereich) DN 400**
MiWo ohne Mantel an Luftleitung (Innenbereich) DN 400
sonst wie vor beschrieben
Menge: 65,000 m

**30.09.0210 MiWo ohne Mantel an Luftleitung (Innenbereich) DN 450**
MiWo ohne Mantel an Luftleitung (Innenbereich) DN 450
sonst wie vor beschrieben
Menge: 40,000 m

*Hinweis:  Leitbeschreibung - MP erschw. Montage Dämmung LK ****
*** Leitbeschreibung - MP erschw. Montage Dämmung LK ***
Mehrpreis für die erschwerte Montage der Dämmung von Lüftungskanälen (Rechteckkanäle und Wickelfalzrohr) im Installationsgeschoss mit einer lichten Raumhöhe von 1,80 m sowie achsweise angeordneten Unterzügen von800 mm Höhe.
Der Mehrpreis bezieht sich auf:
-  1 m² gedämmte Kanaloberfläche bei Rechteckkanälen
-  1 laufenden Meter gedämmtes Wickelfalzrohr bei Rundkanälen
und beinhaltet den gesamten Mehraufwand für die erschwerte Montage der Dämmung unter den beschriebenen beengten Verhältnissen. Dazu zählen insbesondere:
-  Erschwertes Zuschneiden, Anpassen und Befestigen des Dämmmaterials in gebückter oder kniender Haltung
-  Eingeschränkte Handhabung von Dämmmatten, Dämmschalen und Klebebändern bei geringer Raumhöhe
-  Erhöhter Aufwand für die sorgfältige Ausführung von Stößen, Überständen und Durchdringungen an Unterzügen
-  Erschwerter Materialtransport und eingeschränkte Arbeitsraumverhältnisse

Das Dämmmaterial selbst ist in separaten Positionen der Ausschreibung erfasst und wird hier nicht nochmals vergütet.

**30.09.0220 Mehrpreis erschwerte Montage – Mineralwolle-Dämmung Rechteckkanal, größte Kantenlänge bis 500 mm**
Mehrpreis erschwerte Montage – Mineralwolle-Dämmung Rechteckkanal, größte Kantenlänge bis 500 mm
Je m² Kanaloberfläche für die erschwerte Montage der Mineralwolle-Dämmung an Rechteckkanälen mit einer größten Kantenlänge bis 500 mm im Installationsgeschoss, lichte Raumhöhe 1,80 m, einschl. des Mehraufwands für das Zuschneiden, Anpassen, Befestigen und Verkleben der Dämmung unter beengten Verhältnissen. Material ist separat
erfasst,
sonst wie vor beschrieben
Menge: 1900,000 m2

**30.09.0230 Mehrpreis erschwerte Montage – Mineralwolle-Dämmung Rechteckkanal, größte Kantenlänge 500 - 1000 mm**
Mehrpreis erschwerte Montage – Mineralwolle-Dämmung Rechteckkanal, größte Kantenlänge 500 - 1000 mm
Je m² Kanaloberfläche für die erschwerte Montage der Mineralwolle-Dämmung an Rechteckkanälen mit einer größten Kantenlänge von 500 - 1000 mm im Installationsgeschoss, lichte Raumhöhe 1,80 m, einschl. des Mehraufwands für das Zuschneiden, Anpassen, Befestigen und Verkleben der Dämmung unter beengten Verhältnissen. Material ist separat
erfasst,
sonst wie vor beschrieben
Menge: 2850,000 m2

**30.09.0240 Mehrpreis erschwerte Montage – Mineralwolle-Dämmung Rechteckkanal, größte Kantenlänge 1000 - 1500 mm**
Mehrpreis erschwerte Montage – Mineralwolle-Dämmung Rechteckkanal, größte Kantenlänge 1000 - 1500 mm
Je m² Kanaloberfläche für die erschwerte Montage der Mineralwolle-Dämmung an Rechteckkanälen mit einer größten Kantenlänge 1000 - 1500 mm im Installationsgeschoss, lichte Raumhöhe 1,80 m, einschl. des Mehraufwands für das Zuschneiden, Anpassen, Befestigen und Verkleben der Dämmung unter beengten Verhältnissen. Material ist separat
erfasst,
sonst wie vor beschrieben
Menge: 660,000 m2

**30.09.0250 Mehrpreis erschwerte Montage – Mineralwolle-Dämmung Rechteckkanal, größte Kantenlänge 1500 - 2000 mm**
Mehrpreis erschwerte Montage – Mineralwolle-Dämmung Rechteckkanal, größte Kantenlänge 1500 - 2000 mm
Je m² Kanaloberfläche für die erschwerte Montage der Mineralwolle-Dämmung an Rechteckkanälen mit einer größten Kantenlänge von 1500 - 2000 mm im Installationsgeschoss, lichte Raumhöhe 1,80 m, einschl. des Mehraufwands für das Zuschneiden, Anpassen, Befestigen und Verkleben der Dämmung unter beengten Verhältnissen. Material ist separat
erfasst,
sonst wie vor beschrieben
Menge: 210,000 m2

**30.09.0260 Mehrpreis erschwerte Montage – Mineralwolle-Dämmung Rechteckkanal, größte Kantenlänge 2000 - 3000 mm**
Mehrpreis erschwerte Montage – Mineralwolle-Dämmung Rechteckkanal, größte Kantenlänge 2000 - 3000 mm
Je m² Kanaloberfläche für die erschwerte Montage der Mineralwolle-Dämmung an Rechteckkanälen mit einer größten Kantenlänge von 2000 - 3000 mm im Installationsgeschoss, lichte Raumhöhe 1,80 m, einschl. des Mehraufwands für das Zuschneiden, Anpassen, Befestigen und Verkleben der Dämmung unter beengten Verhältnissen. Material ist separat
erfasst,
sonst wie vor beschrieben
Menge: 20,000 m2

**30.09.0270 Mehrpreis erschwerte Montage – Mineralwolle-Dämmung Wickelfalzrohr d 80 – d 125 mm**
Mehrpreis erschwerte Montage – Mineralwolle-Dämmung
Wickelfalzrohr d 80 – d 125 mm
Je laufendem Meter für die erschwerte Montage der Mineralwolle-Dämmung an Wickelfalzrohr mit Nennweiten d 80 bis d 120 mm im Installationsgeschoss, lichte Raumhöhe 1,80 m, einschl. des Mehraufwands für das Zuschneiden, Anpassen, Befestigen und Verkleben der Dämmschalen bzw. -matten unter beengten Verhältnissen. Material ist separat erfasst,
sonst wie vor beschrieben
Menge: 460,000 m

**30.09.0280 Mehrpreis erschwerte Montage – Mineralwolle-Dämmung Wickelfalzrohr d 160 – d 200 mm**
Mehrpreis erschwerte Montage – Mineralwolle-Dämmung
Wickelfalzrohr d 160 – d 200 mm
Je laufendem Meter für die erschwerte Montage der Mineralwolle-Dämmung an Wickelfalzrohr mit Nennweiten d 160 bis d 200 mm im Installationsgeschoss, lichte Raumhöhe 1,80 m, einschl. des Mehraufwands für das Zuschneiden, Anpassen, Befestigen und Verkleben der Dämmschalen bzw. -matten unter beengten Verhältnissen. Material ist separat erfasst,
sonst wie vor beschrieben
Menge: 1060,000 m

**30.09.0290 Mehrpreis erschwerte Montage – Mineralwolle-Dämmung Wickelfalzrohr d 224 – d 315 mm**
Mehrpreis erschwerte Montage – Mineralwolle-Dämmung
Wickelfalzrohr d 224 – d 315 mm
Je laufendem Meter für die erschwerte Montage der Mineralwolle-Dämmung an Wickelfalzrohr mit Nennweiten d 224 bis d 315 mm im Installationsgeschoss, lichte Raumhöhe 1,80 m, einschl. des Mehraufwands für das Zuschneiden, Anpassen, Befestigen und Verkleben der Dämmschalen bzw. -matten unter beengten Verhältnissen. Material ist separat erfasst,
sonst wie vor beschrieben
Menge: 870,000 m

**30.09.0300 Mehrpreis erschwerte Montage – Mineralwolle-Dämmung Wickelfalzrohr d 355 – d 450 mm**
Mehrpreis erschwerte Montage – Mineralwolle-Dämmung
Wickelfalzrohr d 355 – d 450 mm
Je laufendem Meter für die erschwerte Montage der Mineralwolle-Dämmung an Wickelfalzrohr mit Nennweiten d 355 bis d 450 mm im Installationsgeschoss, lichte Raumhöhe 1,80 m, einschl. des Mehraufwands für das Zuschneiden, Anpassen, Befestigen und Verkleben der Dämmschalen bzw. -matten unter beengten Verhältnissen. Material ist separat erfasst,
sonst wie vor beschrieben
Menge: 115,000 m

**30.09.0310 MiWo ohne Mantel Passstück (Innenbereich) bis DN 100**
MiWo ohne Mantel Passstück (Innenbereich) bis DN 100
sonst wie vor beschrieben
Menge: 80,000 St

**30.09.0320 MiWo ohne Mantel Passstück (Innenbereich) DN 125**
MiWo ohne Mantel Passstück (Innenbereich) DN 125
sonst wie vor beschrieben
Menge: 150,000 St

**30.09.0330 MiWo ohne Mantel Passstück (Innenbereich) DN 160**
MiWo ohne Mantel Passstück (Innenbereich) DN 160
sonst wie vor beschrieben
Menge: 225,000 St

**30.09.0340 MiWo ohne Mantel Passstück (Innenbereich) DN 180**
MiWo ohne Mantel Passstück (Innenbereich) DN 180
sonst wie vor beschrieben
Menge: 250,000 St

**30.09.0350 MiWo ohne Mantel Passstück (Innenbereich) DN 200**
MiWo ohne Mantel Passstück (Innenbereich) DN 200
sonst wie vor beschrieben
Menge: 55,000 St

**30.09.0360 MiWo ohne Mantel Passstück (Innenbereich) DN 224**
MiWo ohne Mantel Passstück (Innenbereich) DN 224
sonst wie vor beschrieben
Menge: 60,000 St

**30.09.0370 MiWo ohne Mantel Passstück (Innenbereich) DN 250**
MiWo ohne Mantel Passstück (Innenbereich) DN 250
sonst wie vor beschrieben
Menge: 140,000 St

**30.09.0380 MiWo ohne Mantel Passstück (Innenbereich) DN 280**
MiWo ohne Mantel Passstück (Innenbereich) DN 280
sonst wie vor beschrieben
Menge: 40,000 St

**30.09.0390 MiWo ohne Mantel Passstück (Innenbereich) DN 315**
MiWo ohne Mantel Passstück (Innenbereich) DN 315
sonst wie vor beschrieben
Menge: 245,000 St

**30.09.0400 MiWo ohne Mantel Passstück (Innenbereich) DN 355**
MiWo ohne Mantel Passstück (Innenbereich) DN 355
sonst wie vor beschrieben
Menge: 10,000 St

**30.09.0410 MiWo ohne Mantel Passstück (Innenbereich) DN 400**
MiWo ohne Mantel Passstück (Innenbereich) DN 400
sonst wie vor beschrieben
Menge: 30,000 St

**30.09.0420 MiWo ohne Mantel Passstück (Innenbereich) DN 450**
MiWo ohne Mantel Passstück (Innenbereich) DN 450
sonst wie vor beschrieben
Menge: 20,000 St

**30.09.0430 MiWo ohne Mantel an Bögen (Innenbereich) bis DN 100 (alle Winkelgrade)**
MiWo ohne Mantel an Bögen (Innenbereich) bis DN 100
(alle Winkelgrade)
sonst wie vor beschrieben
Menge: 96,000 St

**30.09.0440 MiWo ohne Mantel an Bögen (Innenbereich) DN 125 (alle Winkelgrade)**
MiWo ohne Mantel an Bögen (Innenbereich) DN 125
(alle Winkelgrade)
sonst wie vor beschrieben
Menge: 180,000 St

**30.09.0450 MiWo ohne Mantel an Bögen (Innenbereich) DN 160 (alle Winkelgrade)**
MiWo ohne Mantel an Bögen (Innenbereich) DN 160
(alle Winkelgrade)
sonst wie vor beschrieben
Menge: 225,000 St

**30.09.0460 MiWo ohne Mantel an Bögen (Innenbereich) DN 180 (alle Winkelgrade)**
MiWo ohne Mantel an Bögen (Innenbereich) DN 180
(alle Winkelgrade)
sonst wie vor beschrieben
Menge: 210,000 St

**30.09.0470 MiWo ohne Mantel an Bögen (Innenbereich) DN 200 (alle Winkelgrade)**
MiWo ohne Mantel an Bögen (Innenbereich) DN 200
(alle Winkelgrade)
sonst wie vor beschrieben
Menge: 80,000 St

**30.09.0480 MiWo ohne Mantel an Bögen (Innenbereich) DN 224 (alle Winkelgrade)**
MiWo ohne Mantel an Bögen (Innenbereich) DN 224
(alle Winkelgrade)
sonst wie vor beschrieben
Menge: 55,000 St

**30.09.0490 MiWo ohne Mantel an Bögen (Innenbereich) DN 250 (alle Winkelgrade)**
MiWo ohne Mantel an Bögen (Innenbereich) DN 250
(alle Winkelgrade)
sonst wie vor beschrieben
Menge: 440,000 St

**30.09.0500 MiWo ohne Mantel an Bögen (Innenbereich) DN 280 (alle Winkelgrade)**
MiWo ohne Mantel an Bögen (Innenbereich) DN 280
(alle Winkelgrade)
sonst wie vor beschrieben
Menge: 25,000 St

**30.09.0510 MiWo ohne Mantel an Bögen (Innenbereich) DN 315 (alle Winkelgrade)**
MiWo ohne Mantel an Bögen (Innenbereich) DN 315
(alle Winkelgrade)
sonst wie vor beschrieben
Menge: 175,000 St

**30.09.0520 MiWo ohne Mantel an Bögen (Innenbereich) DN 355 (alle Winkelgrade)**
MiWo ohne Mantel an Bögen (Innenbereich) DN 355
(alle Winkelgrade)
sonst wie vor beschrieben
Menge: 4,000 St

**30.09.0530 MiWo ohne Mantel an Bögen (Innenbereich) DN 400 (alle Winkelgrade)**
MiWo ohne Mantel an Bögen (Innenbereich) DN 400
(alle Winkelgrade)
sonst wie vor beschrieben
Menge: 10,000 St

**30.09.0540 MiWo ohne Mantel an Bögen (Innenbereich) DN 450 (alle Winkelgrade)**
MiWo ohne Mantel an Bögen (Innenbereich) DN 450
(alle Winkelgrade)
sonst wie vor beschrieben
Menge: 12,000 St

**30.09.0550 MiWo ohne Mantel an Hosenstücken (Innenbereich) bis DN 100**
MiWo ohne Mantel an Hosenstücken (Innenbereich)
bis DN 100
sonst wie vor beschrieben
Menge: 4,000 St

**30.09.0560 MiWo ohne Mantel an Hosenstücken (Innenbereich) DN 125**
MiWo ohne Mantel an Hosenstücken (Innenbereich) DN 125
sonst wie vor beschrieben
Menge: 8,000 St

**30.09.0570 MiWo ohne Mantel an Hosenstücken (Innenbereich) DN 160**
MiWo ohne Mantel an Hosenstücken (Innenbereich) DN 160
sonst wie vor beschrieben
Menge: 5,000 St

**30.09.0580 MiWo ohne Mantel an Hosenstücken (Innenbereich) DN 180**
MiWo ohne Mantel an Hosenstücken (Innenbereich) DN 180
sonst wie vor beschrieben
Menge: 22,000 St

**30.09.0590 MiWo ohne Mantel an Hosenstücken (Innenbereich) DN 200**
MiWo ohne Mantel an Hosenstücken (Innenbereich) DN 200
sonst wie vor beschrieben
Menge: 10,000 St

**30.09.0600 MiWo ohne Mantel an Hosenstücken (Innenbereich) DN 224**
MiWo ohne Mantel an Hosenstücken (Innenbereich) DN 224
sonst wie vor beschrieben
Menge: 10,000 St

**30.09.0610 MiWo ohne Mantel an Hosenstücken (Innenbereich) DN 250**
MiWo ohne Mantel an Hosenstücken (Innenbereich) DN 250
sonst wie vor beschrieben
Menge: 25,000 St

**30.09.0620 MiWo ohne Mantel an Hosenstücken (Innenbereich) DN 280**
MiWo ohne Mantel an Hosenstücken (Innenbereich) DN 280
sonst wie vor beschrieben
Menge: 10,000 St

**30.09.0630 MiWo ohne Mantel an Hosenstücken (Innenbereich) DN 315**
MiWo ohne Mantel an Hosenstücken (Innenbereich) DN 315
sonst wie vor beschrieben
Menge: 56,000 St

**30.09.0640 MiWo ohne Mantel an Hosenstücken (Innenbereich) DN 355**
MiWo ohne Mantel an Hosenstücken (Innenbereich) DN 355
sonst wie vor beschrieben
Menge: 2,000 St

**30.09.0650 MiWo ohne Mantel an Hosenstücken (Innenbereich) DN 400**
MiWo ohne Mantel an Hosenstücken (Innenbereich) DN 400
sonst wie vor beschrieben
Menge: 4,000 St

**30.09.0660 MiWo ohne Mantel an Hosenstücken (Innenbereich) DN 450**
MiWo ohne Mantel an Hosenstücken (Innenbereich) DN 450
sonst wie vor beschrieben
Menge: 5,000 St

**30.09.0670 MiWo ohne Mantel an Stutzen (Innenbereich) bis DN 100**
MiWo ohne Mantel an Stutzen (Innenbereich) bis DN 100
sonst wie vor beschrieben
Menge: 4,000 St

**30.09.0680 MiWo ohne Mantel an Stutzen (Innenbereich) DN 125**
MiWo ohne Mantel an Stutzen (Innenbereich) DN 125
sonst wie vor beschrieben
Menge: 8,000 St

**30.09.0690 MiWo ohne Mantel an Stutzen (Innenbereich) DN 160**
MiWo ohne Mantel an Stutzen (Innenbereich) DN 160
sonst wie vor beschrieben
Menge: 5,000 St

**30.09.0700 MiWo ohne Mantel an Stutzen (Innenbereich) DN 180**
MiWo ohne Mantel an Stutzen (Innenbereich) DN 180
sonst wie vor beschrieben
Menge: 22,000 St

**30.09.0710 MiWo ohne Mantel an Stutzen (Innenbereich) DN 200**
MiWo ohne Mantel an Stutzen (Innenbereich) DN 200
sonst wie vor beschrieben
Menge: 10,000 St

**30.09.0720 MiWo ohne Mantel an Stutzen (Innenbereich) DN 224**
MiWo ohne Mantel an Stutzen (Innenbereich) DN 224
sonst wie vor beschrieben
Menge: 10,000 St

**30.09.0730 MiWo ohne Mantel an Stutzen (Innenbereich) DN 250**
MiWo ohne Mantel an Stutzen (Innenbereich) DN 250
sonst wie vor beschrieben
Menge: 20,000 St

**30.09.0740 MiWo ohne Mantel an Stutzen (Innenbereich) DN 280**
MiWo ohne Mantel an Stutzen (Innenbereich) DN 280
sonst wie vor beschrieben
Menge: 10,000 St

**30.09.0750 MiWo ohne Mantel an Stutzen (Innenbereich) DN 315**
MiWo ohne Mantel an Stutzen (Innenbereich) DN 315
sonst wie vor beschrieben
Menge: 6,000 St

**30.09.0760 MiWo ohne Mantel an Stutzen (Innenbereich) DN 355**
MiWo ohne Mantel an Stutzen (Innenbereich) DN 355
sonst wie vor beschrieben
Menge: 2,000 St

**30.09.0770 MiWo ohne Mantel an Stirnseiten (Innenbereich) bis DN 100**
MiWo ohne Mantel an Stirnseiten (Innenbereich) bis DN 100
sonst wie vor beschrieben
Menge: 10,000 St

**30.09.0780 MiWo ohne Mantel an Stirnseiten (Innenbereich) DN 125**
MiWo ohne Mantel an Stirnseiten (Innenbereich) DN 125
sonst wie vor beschrieben
Menge: 30,000 St

**30.09.0790 MiWo ohne Mantel an Stirnseiten (Innenbereich) DN 160**
MiWo ohne Mantel an Stirnseiten (Innenbereich) DN 160
sonst wie vor beschrieben
Menge: 30,000 St

**30.09.0800 MiWo ohne Mantel an Stirnseiten (Innenbereich) DN 180**
MiWo ohne Mantel an Stirnseiten (Innenbereich) DN 180
sonst wie vor beschrieben
Menge: 30,000 St

**30.09.0810 MiWo ohne Mantel an Stirnseiten (Innenbereich) DN 200**
MiWo ohne Mantel an Stirnseiten (Innenbereich) DN 200
sonst wie vor beschrieben
Menge: 10,000 St

**30.09.0820 MiWo ohne Mantel an Stirnseiten (Innenbereich) DN 224**
MiWo ohne Mantel an Stirnseiten (Innenbereich) DN 224
sonst wie vor beschrieben
Menge: 10,000 St

**30.09.0830 MiWo ohne Mantel an Stirnseiten (Innenbereich) DN 250**
MiWo ohne Mantel an Stirnseiten (Innenbereich) DN 250
sonst wie vor beschrieben
Menge: 10,000 St

**30.09.0840 MiWo ohne Mantel an Stirnseiten (Innenbereich) DN 280**
MiWo ohne Mantel an Stirnseiten (Innenbereich) DN 280
sonst wie vor beschrieben
Menge: 10,000 St

**30.09.0850 MiWo ohne Mantel an Stirnseiten (Innenbereich) DN 315**
MiWo ohne Mantel an Stirnseiten (Innenbereich) DN 315
sonst wie vor beschrieben
Menge: 10,000 St

**30.09.0860 MiWo ohne Mantel an Stirnseiten (Innenbereich) DN 355**
MiWo ohne Mantel an Stirnseiten (Innenbereich) DN 355
sonst wie vor beschrieben
Menge: 10,000 St

*Hinweis:  Leitbeschreibung - Ausschnitt herstellen ****
*** Leitbeschreibung - Ausschnitt herstellen ***
Ausschnitt herstellen in Wärmedämmung ohne Ummantelung.

**30.09.0870 Ausschnitt herstellen, Größe: bis 0,1 m² in Wärmedämmung ohne Ummantelung**
Menge: 50,000 St

**30.09.0880 Ausschnitt bis 0,1 m² fachgerecht anarbeiten an Einbauteile**
Ausschnitt bis 0,1 m² fachgerecht anarbeiten an Einbauteile
Ausschnitt in Dämmung aus Mineralwolle DIN EN 14303, Baustoffklasse DIN 4102-1 A2 (nichtbrennbar), kaschiert.
Diffusionsdicht anarbeiten und mit Aluminiumband min. 100 mm breit die Dämmstoffkanten versäubern.
Menge: 50,000 St

**30.09.0890 Ausschnitt herstellen, Größe: 0,1- 0,3 m² in Wärmedämmung ohne Ummantelung**
Menge: 50,000 St

**30.09.0900 Ausschnitt 0,1 - 0,3 m² fachgerecht anarbeiten an Einbauteile**
Ausschnitt 0,1 - 0,3 m² fachgerecht anarbeiten an Einbauteile
Ausschnitt in Dämmung aus Mineralwolle DIN EN 14303, Baustoffklasse DIN 4102-1 A2 (nichtbrennbar), kaschiert.
Diffusionsdicht anarbeiten und mit Aluminiumband min. 100 mm breit die Dämmstoffkanten versäubern.
Menge: 50,000 St

**30.09.0910 Ausschnitt herstellen, Größe: 0,3- 0,5 m² in Wärmedämmung ohne Ummantelung**
Menge: 50,000 St

**30.09.0920 Ausschnitt 0,3 - 0,5 m² fachgerecht anarbeiten an Einbauteile**
Ausschnitt 0,3 - 0,5 m² fachgerecht anarbeiten an Einbauteile
Ausschnitt in Dämmung aus Mineralwolle DIN EN 14303, Baustoffklasse DIN 4102-1 A2 (nichtbrennbar), kaschiert.
Diffusionsdicht anarbeiten und mit Aluminiumband min. 100 mm breit die Dämmstoffkanten versäubern.
Menge: 50,000 St

*Hinweis:  Leitbeschreibung - Mineralwolldämmung für Sonderformen ****
*** Leitbeschreibung - Mineralwolldämmung für Sonderformen ***
Wärmedämmung an Abflachungen, Endstellen, Konen, Stirnseiten, Übergangsstücken und für Aufdoppelungen nach DIN 4140 und GEG entsprechend vorstehender Beschreibung.

**30.09.0930 MiWo mit Alukaschierung für Sonderformen größte Nennweite DN 100**
MiWo mit Alukaschierung für Sonderformen
größte Nennweite DN 100
sonst wie vor beschrieben
Menge: 30,000 St

**30.09.0940 MiWo mit Alukaschierung für Sonderformen größte Nennweite DN 125**
MiWo mit Alukaschierung für Sonderformen
größte Nennweite DN 125
sonst wie vor beschrieben
Menge: 30,000 St

**30.09.0950 MiWo mit Alukaschierung für Sonderformen größte Nennweite DN 160**
MiWo mit Alukaschierung für Sonderformen
größte Nennweite DN 160
sonst wie vor beschrieben
Menge: 30,000 St

**30.09.0960 MiWo mit Alukaschierung für Sonderformen größte Nennweite DN 200**
MiWo mit Alukaschierung für Sonderformen
größte Nennweite DN 200
sonst wie vor beschrieben
Menge: 30,000 St

**30.09.0970 MiWo mit Alukaschierung für Sonderformen größte Nennweite DN 250**
MiWo mit Alukaschierung für Sonderformen
größte Nennweite DN 250
sonst wie vor beschrieben
Menge: 30,000 St

**30.09.0980 MiWo mit Alukaschierung für Sonderformen größte Nennweite DN 315**
MiWo mit Alukaschierung für Sonderformen
größte Nennweite DN 315
sonst wie vor beschrieben
Menge: 20,000 St

**30.09.0990 MiWo mit Alukaschierung für Sonderformen größte Nennweite DN 400**
MiWo mit Alukaschierung für Sonderformen
größte Nennweite DN 400
sonst wie vor beschrieben
Menge: 10,000 St

*Hinweis:  Leitbeschreibung - Wärmedämmung im Innenbereich ****
*** Leitbeschreibung - Wärmedämmung im Innenbereich ***
Wärmedämmung im Innenbereich einschließlich Ummantelung, an haus- und betriebstechnischen Anlagen nach DIN 4140, an rechteckiger/ runder Luftleitung einschließlich Formstücken, Maße DIN EN 1505/1506, in Gebäuden und Zentralen.
Dämmung aus Mineralwolle (MiWo) als Lamellenmatte, kaschiert mit Alufolie, Baustoffklasse DIN 4102-1 A (nichtbrennbar), Wärmeleitfähigkeit 0,035 W/(mK) bei 40 °C Mitteltemperatur DIN EN 12667.
Die angebotene Mineralwolle entspricht den Kriterien des RAL-Gütezeichens RAL-GZ 388. Verarbeitung nach Herstellerangabe, Befestigung mit nichtrostenden Drahtwicklungen, mindestens 5 Wicklungen je Meter.
Ummantelung DIN 4140 aus nichtprofiliertem Blech, Stahl, feuerverzinkt, Blechdicken und Überlappungen für normale mechanische Beanspruchung, Überlappungen vernieten/verschrauben und mit Dichtungsband abdichten.

Bedingungen bei Betrieb:
Medientemperatur:  18 - 25 °C
Umgebungstemperatur:  15 - 30 °C
Umgebungsfeuchte:  35 - 85 %

Technische Daten
-  Oberkante Dämmung über Fußboden  bis 2,5 m
-  Dämmschichtdicke nach DIN EN ISO 12 241, VDI 2055 und VDI 2087

Dämmschichtdicke von Luftleitungen 30 mm

**30.09.1000 MiWo + Mantel an eckiger Luftleitung (Innenbereich) Kantenlänge 500 - 1000 mm**
MiWo + Mantel an eckiger Luftleitung (Innenbereich)
Kantenlänge 500 - 1000 mm
sonst wie vor beschrieben
Menge: 70,000 m2

**30.09.1010 MiWo + Mantel an eckiger Luftleitung (Innenbereich) Kantenlänge 1000 - 1500 mm**
MiWo + Mantel an eckiger Luftleitung (Innenbereich)
Kantenlänge 1000 - 1500 mm
sonst wie vor beschrieben
Menge: 170,000 m2

**30.09.1020 MiWo + Mantel an eckiger Luftleitung (Innenbereich) Kantenlänge 1500 - 2000 mm**
MiWo + Mantel an eckiger Luftleitung (Innenbereich)
Kantenlänge 1500 - 2000 mm
sonst wie vor beschrieben
Menge: 35,000 m2

**30.09.1030 MiWo + Mantel an Formteilen (Innenbereich) Kantenlänge 500 - 1000 mm**
MiWo + Mantel an Formteilen (Innenbereich)
Kantenlänge 500 - 1000 mm
an rechteckiger Luftleitung
sonst wie vor beschrieben
Menge: 45,000 m2

**30.09.1040 MiWo + Mantel an Formteilen (Innenbereich) Kantenlänge 1000 - 1500 mm**
MiWo + Mantel an Formteilen (Innenbereich)
Kantenlänge 1000 - 1500 mm
an rechteckiger Luftleitung
sonst wie vor beschrieben
Menge: 305,000 m2

**30.09.1050 MiWo + Mantel an Formteilen (Innenbereich) Kantenlänge 1500 - 2000 mm**
MiWo + Mantel an Formteilen (Innenbereich)
Kantenlänge 1500 - 2000 mm
an rechteckiger Luftleitung
sonst wie vor beschrieben
Menge: 175,000 m2

**30.09.1060 MiWo + Mantel an Formteilen (Innenbereich) Kantenlänge über 2000 mm**
MiWo + Mantel an Formteilen (Innenbereich)
Kantenlänge über 2000 mm
an rechteckiger Luftleitung
sonst wie vor beschrieben
Menge: 20,000 m2

*Hinweis:  Leitbeschreibung - Wickelstreifen ****
*** Leitbeschreibung - Wickelstreifen ***
Wickelstreifen zur Körperschalldämmung aus geschlossenzelligem
Polyethylenschaum mit reißfesten, miteinander vernadelten Kunststoff-fasern und feuchtigkeitssperrender Außenhaut.
Temperaturbeständigkeit: - 20°C bis 90°C
Baustoffklasse: B2 / EL
Länge ca. 3,6 m

**30.09.1070 Wickelstreifen zur Körperschalldämmung, Breite ca. 70 mm,**
Wickelstreifen zur Körperschalldämmung, Breite ca. 70 mm,
Rolle, Dämmdicke ca. 2 mm
sonst wie vor beschrieben
Menge: 10,000 St

**30.09.1080 Wickelstreifen zur Körperschalldämmung, Breite ca. 100 mm,**
Wickelstreifen zur Körperschalldämmung, Breite ca. 100 mm,
Rolle, Dämmdicke ca. 2 mm
sonst wie vor beschrieben
Menge: 10,000 St

**30.09.1090 Wickelstreifen zur Körperschalldämmung, Breite ca. 250 mm,**
Wickelstreifen zur Körperschalldämmung, Breite ca. 250 mm,
Rolle, Dämmdicke ca. 2 mm
sonst wie vor beschrieben
Menge: 10,000 St

**30.09.1100 Kaltschrumpfband Breite 50 - 60 mm / Rolle**
Kaltschrumpfband Breite 50 - 60 mm / Rolle
Temperaturbeständigkeit: -20°C bis 60°C
Baustoffklasse B2
Gesamtstärke ca. 1,5 mm
Menge: 2,000 St

**30.09.1110 Kaltschrumpfband Breite 70 - 80 mm / Rolle**
Kaltschrumpfband Breite 70 - 80 mm / Rolle
Temperaturbeständigkeit: -20°C bis 60°C
Baustoffklasse B2
Gesamtstärke ca. 1,5 mm
Menge: 2,000 St

**30.09.1120 Kaltschrumpfband Breite 90 - 100 mm / Rolle**
Kaltschrumpfband Breite 90 - 100 mm / Rolle
Temperaturbeständigkeit: -20°C bis 60°C
Baustoffklasse B2
Gesamtstärke ca. 1,5 mm
Menge: 2,000 St

*Hinweis:  Leitbeschreibung - Wärmedämmung im Außenbereich ****
*** Leitbeschreibung - Wärmedämmung im Außenbereich ***
Wärmedämmung im Außenbereich einschl. Ummantelung, an haus- und betriebstechnischen Anlagen nach DIN 4140, an rechteckiger/ runder Luftleitung einschließlich Formstücken, Maße DIN EN 1505/1506,
im Freien.
Dämmung aus Mineralwolle (MiWo) als Lamellenmatte, kaschiert mit Alufolie, Baustoffklasse DIN 4102-1 A (nichtbrennbar), Wärmeleitfähigkeit 0,035 W/(mK) bei 40 °C Mitteltemperatur DIN EN 12667.
Die angebotene Mineralwolle entspricht den Kriterien des RAL-Gütezeichens RAL-GZ 388. Verarbeitung nach Herstellerangabe, Befestigung mit nichtrostenden Drahtwicklungen, mindestens 5 Wicklungen je Meter.
Ummantelung DIN 4140 aus nichtprofiliertem Blech, Stahl, feuerverzinkt, Blechdicken und Überlappungen für normale mechanische Beanspruchung, Überlappungen vernieten/ verschrauben und mit Dichtungsband abdichten.

Bedingungen bei Betrieb:
Medientemperatur:  +8 - 25 °C
Umgebungstemperatur:  -15 - 30 °C
Umgebungsfeuchte:  35 - 85 %

Technische Daten
-  Montage Steigkanal im Innenhof und auf den Flachdach
-  Dämmschichtdicke nach DIN EN ISO 12 241, VDI 2055 und VDI 2087

Dämmschichtdicke von Luftleitungen 80 mm

**30.09.1130 MiWo + Mantel an eckiger Luftleitung (Außenbereich) Kantenlänge 1500 - 2000 mm**
MiWo + Mantel an eckiger Luftleitung (Außenbereich)
Kantenlänge 1500 - 2000 mm
sonst wie vor beschrieben
Menge: 500,000 m2

**30.09.1140 MiWo + Mantel an eckiger Luftleitung (Außenbereich) Kantenlänge über 2000 mm**
MiWo + Mantel an eckiger Luftleitung (Außenbereich)
Kantenlänge über 2000 mm
sonst wie vor beschrieben
Menge: 40,000 m2

**30.09.1150 MiWo + Mantel an Formteilen (Außenbereich) Kantenlänge 1000 - 1500 mm**
MiWo + Mantel an Formteilen (Außenbereich)
Kantenlänge 1000 - 1500 mm
an rechteckiger Luftleitung
sonst wie vor beschrieben
Menge: 10,000 m2

**30.09.1160 MiWo + Mantel an Formteilen (Außenbereich) Kantenlänge 1500 - 2000 mm**
MiWo + Mantel an Formteilen (Außenbereich)
Kantenlänge 1500 - 2000 mm
an rechteckiger Luftleitung
sonst wie vor beschrieben
Menge: 350,000 m2

**30.09.1170 MiWo + Mantel an Formteilen (Außenbereich) Kantenlänge über 2000 mm**
MiWo + Mantel an Formteilen (Außenbereich)
Kantenlänge über 2000 mm
an rechteckiger Luftleitung
sonst wie vor beschrieben
Menge: 110,000 m2

*Hinweis:  Leitbeschreibung - Ausschnitt herstellen ****
*** Leitbeschreibung - Ausschnitt herstellen ***
Ausschnitt herstellen in Wärmedämmung mit Ummantelung,
Ummantelung aus nichtprofiliertem Blech, Stahl, feuerverzinkt,
einschließlich Kantenschutz und Dichtung.

**30.09.1180 Ausschnitt herstellen, Größe: bis 0,1 m² in Wärmedämmung mit Ummantelung**
Ausschnitt herstellen, Größe: bis 0,1 m²
in Wärmedämmung mit Ummantelung
sonst wie vor beschrieben
Menge: 20,000 St

**30.09.1190 Ausschnitt bis 0,1 m² fachgerecht anarbeiten an Einbauteile**
Ausschnitt bis 0,1 m² fachgerecht anarbeiten an Einbauteile
Ausschnitt in Dämmung aus Mineralwolle DIN EN 14303, Baustoffklasse DIN 4102-1 A2 (nichtbrennbar), kaschiert.
Diffusionsdicht anarbeiten und mit Aluminiumband min. 100 mm breit die Dämmstoffkanten versäubern.
Menge: 20,000 St

**30.09.1200 Ausschnitt herstellen, Größe: 0,1 - 0,3 m² in Wärmedämmung mit Ummantelung**
Ausschnitt herstellen, Größe: 0,1 - 0,3 m²
in Wärmedämmung mit Ummantelung
sonst wie vor beschrieben
Menge: 20,000 St

**30.09.1210 Ausschnitt 0,1 - 0,3 m²**
Ausschnitt 0,1 - 0,3 m²
fachgerecht anarbeiten an Einbauteile
Ausschnitt in Dämmung aus Mineralwolle DIN EN 14303, Baustoffklasse DIN 4102-1 A2 (nichtbrennbar), kaschiert.
Diffusionsdicht anarbeiten und mit Aluminiumband min.
100 mm breit die Dämmstoffkanten versäubern.
Menge: 20,000 St

**30.09.1220 Ausschnitt herstellen, Größe: 0,3 - 0,5 m² in Wärmedämmung mit Ummantelung**
Ausschnitt herstellen, Größe: 0,3 - 0,5 m²
in Wärmedämmung mit Ummantelung
sonst wie vor beschrieben
Menge: 20,000 St

**30.09.1230 Ausschnitt 0,3 - 0,5 m²**
Ausschnitt 0,3 - 0,5 m²
fachgerecht anarbeiten an Einbauteile
Ausschnitt in Dämmung aus Mineralwolle DIN EN 14303, Baustoffklasse DIN 4102-1 A2 (nichtbrennbar), kaschiert.
Diffusionsdicht anarbeiten und mit Aluminiumband min. 100 mm breit die Dämmstoffkanten versäubern.
Menge: 20,000 St

*Hinweis:  Leitbeschreibung - Kältedämmung (KD) ****
*** Leitbeschreibung - Kältedämmung (KD) ***
Kältedämmung (KD) nach DIN 4140 an haus- und betriebstechnischen Anlagen, an rechteckiger/runder Luftleitung, Maße DIN EN 1505/1506, in Gebäuden und Zentralen.
Dämmung aus flexiblem Elastomerschaum DIN EN 14304, Wärmeleitfähigkeit 0,036 W/(mK) bei 0°C Mitteltemperatur DIN EN 12667, Wasserdampfdiffusionswiderstandszahl min. 7.000 (DIN EN 13469 und DIN EN 12086).
Die angebotene Dämmung entspricht den Kriterien des RAL-Gütezeichens RAL-GZ 714. Verarbeitung nach Herstellerangabe.

Bedingungen bei Betrieb:
Medientemperatur:  0 - 25 °C
Umgebungstemperatur:  15 - 30 °C
Umgebungsfeuchte:  35 - 85 %

Technische Daten
-  Oberkante Dämmung über Gelände/Fußboden  bis 3,5 m
-  Dämmschichtdicke nach DIN EN ISO 12 241, VDI 2055 und VDI 2087
-  Baustoffklasse der Dämmung DIN 4102-1: B/BL
Zusatzanforderungen der Dämmung
-  Rauchentwicklung s2 mittelmäßig
-  kein brennendes Abtropfen d0

Dämmschichtdicke von Luftleitungen 19 mm

**30.09.1240 KD ohne Mantel an eckiger Luftleitung (Innenbereich) Kantenlänge bis 500 mm**
KD ohne Mantel an eckiger Luftleitung (Innenbereich)
Kantenlänge bis 500 mm
sonst wie vor beschrieben
Menge: 110,000 m2

**30.09.1250 KD ohne Mantel an eckiger Luftleitung (Innenbereich) Kantenlänge 500 - 1000 mm**
KD ohne Mantel an eckiger Luftleitung (Innenbereich)
Kantenlänge 500 - 1000 mm
sonst wie vor beschrieben
Menge: 360,000 m2

**30.09.1260 KD ohne Mantel an eckiger Luftleitung (Innenbereich) Kantenlänge 1000 - 1500 mm**
KD ohne Mantel an eckiger Luftleitung (Innenbereich)
Kantenlänge 1000 - 1500 mm
sonst wie vor beschrieben
Menge: 35,000 m2

**30.09.1270 KD ohne Mantel an eckiger Luftleitung (Innenbereich) Kantenlänge 1500 - 2000 mm**
KD ohne Mantel an eckiger Luftleitung (Innenbereich)
Kantenlänge 1500 - 2000 mm
sonst wie vor beschrieben
Menge: 25,000 m2

**30.09.1280 KD ohne Mantel an Formteilen (Innenbereich) Kantenlänge bis 500 mm**
KD ohne Mantel an Formteilen (Innenbereich)
Kantenlänge bis 500 mm
an rechteckiger Luftleitung
sonst wie vor beschrieben
Menge: 150,000 m2

**30.09.1290 KD ohne Mantel an Formteilen (Innenbereich) Kantenlänge 500 - 1000 mm**
KD ohne Mantel an Formteilen (Innenbereich)
Kantenlänge 500 - 1000 mm
an rechteckiger Luftleitung
sonst wie vor beschrieben
Menge: 230,000 m2

**30.09.1300 KD ohne Mantel an Formteilen (Innenbereich) Kantenlänge 1000 - 1500 mm**
KD ohne Mantel an Formteilen (Innenbereich)
Kantenlänge 1000 - 1500 mm
an rechteckiger Luftleitung
sonst wie vor beschrieben
Menge: 65,000 m2

**30.09.1310 KD ohne Mantel an Formteilen (Innenbereich) Kantenlänge 1500 - 2000 mm**
KD ohne Mantel an Formteilen (Innenbereich)
Kantenlänge 1500 - 2000 mm
an rechteckiger Luftleitung
sonst wie vor beschrieben
Menge: 55,000 m2

*Hinweis:  Leitbeschreibung - MP erschw. Montage Dämmung LK ****
*** Leitbeschreibung - MP erschw. Montage Dämmung LK ***
Mehrpreis für die erschwerte Montage der Dämmung von Lüftungskanälen (Rechteckkanäle und Wickelfalzrohr) im Installationsgeschoss mit einer lichten Raumhöhe von 1,80 m sowie achsweise angeordneten Unterzügen von800 mm Höhe.
Der Mehrpreis bezieht sich auf:
-  1 m² gedämmte Kanaloberfläche bei Rechteckkanälen
-  1 laufenden Meter gedämmtes Wickelfalzrohr bei Rundkanälen
und beinhaltet den gesamten Mehraufwand für die erschwerte Montage der Dämmung unter den beschriebenen beengten Verhältnissen. Dazu zählen insbesondere:
-  Erschwertes Zuschneiden, Anpassen und Befestigen des Dämmmaterials in gebückter oder kniender Haltung
-  Eingeschränkte Handhabung von Dämmmatten, Dämmschalen und Klebebändern bei geringer Raumhöhe
-  Erhöhter Aufwand für die sorgfältige Ausführung von Stößen, Überständen und Durchdringungen an Unterzügen
-  Erschwerter Materialtransport und eingeschränkte Arbeitsraumverhältnisse

Das Dämmmaterial selbst ist in separaten Positionen der Ausschreibung erfasst und wird hier nicht nochmals vergütet.

**30.09.1320 Mehrpreis erschwerte Montage – Kältedämmung Rechteckkanal, größte Kantenlänge bis 500 mm**
Mehrpreis erschwerte Montage – Kältedämmung
Rechteckkanal, größte Kantenlänge bis 500 mm
Je laufendem Meter für die erschwerte Montage der Kältedämmung an Rechteckkanälen mit einer größten Kantenlänge bis 500 mm im Installationsgeschoss, lichte Raumhöhe 1,80 m, einschl. des Mehraufwands für das Zuschneiden, Anpassen, lückenloses Verkleben und Abdichten der Kältedämmung (Dampfsperre) unter beengten Verhältnissen. Besonderer Mehraufwand entsteht durch die erforderliche sorgfältige Ausführung aller Stöße und Übergänge zur Vermeidung von Wärmebrücken und Tauwasserbildung. Material ist separat erfasst,
sonst wie vor beschrieben
Menge: 260,000 m2

**30.09.1330 Mehrpreis erschwerte Montage – Kältedämmung Rechteckkanal, größte Kantenlänge 500 - 1000 mm**
Mehrpreis erschwerte Montage – Kältedämmung
Rechteckkanal, größte Kantenlänge 500 - 1000 mm
Je laufendem Meter für die erschwerte Montage der Kältedämmung an Rechteckkanälen mit einer größten Kantenlänge von 500 - 1000 mm im Installationsgeschoss, lichte Raumhöhe 1,80 m, einschl. des Mehraufwands für das Zuschneiden, Anpassen, lückenloses Verkleben und Abdichten der Kältedämmung (Dampfsperre) unter beengten Verhältnissen. Besonderer Mehraufwand entsteht durch die erforderliche sorgfältige Ausführung aller Stöße und Übergänge zur Vermeidung von Wärmebrücken und Tauwasserbildung. Material ist separat erfasst,
sonst wie vor beschrieben
Menge: 610,000 m2

**30.09.1340 Mehrpreis erschwerte Montage – Kältedämmung Rechteckkanal, größte Kantenlänge 1000 - 1500 mm**
Mehrpreis erschwerte Montage – Kältedämmung
Rechteckkanal, größte Kantenlänge 1000 - 1500 mm
Je laufendem Meter für die erschwerte Montage der Kältedämmung an Rechteckkanälen mit einer größten Kantenlänge von 1000 - 1500 mm im Installationsgeschoss, lichte Raumhöhe 1,80 m, einschl. des Mehraufwands für das Zuschneiden, Anpassen, lückenloses Verkleben und Abdichten der Kältedämmung (Dampfsperre) unter beengten Verhältnissen. Besonderer Mehraufwand entsteht durch die erforderliche sorgfältige Ausführung aller Stöße und Übergänge zur Vermeidung von Wärmebrücken und Tauwasserbildung. Material ist separat erfasst,
sonst wie vor beschrieben
Menge: 100,000 m2

**30.09.1350 Mehrpreis erschwerte Montage – Kältedämmung Rechteckkanal, größte Kantenlänge 1500 - 2000 mm**
Mehrpreis erschwerte Montage – Kältedämmung
Rechteckkanal, größte Kantenlänge 1500 - 2000 mm
Je laufendem Meter für die erschwerte Montage der Kältedämmung an Rechteckkanälen mit einer größten Kantenlänge von 1500 - 2000 mm im Installationsgeschoss, lichte Raumhöhe 1,80 m, einschl. des Mehraufwands für das Zuschneiden, Anpassen, lückenloses Verkleben und Abdichten der Kältedämmung (Dampfsperre) unter beengten Verhältnissen. Besonderer Mehraufwand entsteht durch die erforderliche sorgfältige Ausführung aller Stöße und Übergänge zur Vermeidung von Wärmebrücken und Tauwasserbildung. Material ist separat erfasst,
sonst wie vor beschrieben
Menge: 80,000 m2

*Hinweis:  Leitbeschreibung - Kältedämmung mit Blechmantel ****
*** Leitbeschreibung - Kältedämmung mit Blechmantel ***
Kältedämmung (KD) mit Ummantelung im Innenbereich nach DIN 4140 an rechteckiger/runder Luftleitung, Maße DIN EN 1505/1506, in Gebäuden und Zentralen.
Dämmung aus flexiblem Elastomerschaum DIN EN 14304, Wärmeleitfähigkeit 0,036 W/(mK) bei 0°C Mitteltemperatur DIN EN 12667, Wasserdampfdiffusionswiderstandszahl min. 7.000 (DIN EN 13469 und DIN EN 12086).
Die angebotene Dämmung entspricht den Kriterien des RAL-Gütezeichens RAL-GZ 714. Verarbeitung nach Herstellerangabe.
Ummantelung DIN 4140 aus nichtprofiliertem Blech, Stahl, feuerverzinkt, Blechdicken und Überlappungen für normale mechanische Beanspruchung, Überlappungen vernieten/verschrauben und mit Dichtungsband abdichten.

Bedingungen bei Betrieb:
Medientemperatur:  0 - 25 °C
Umgebungstemperatur:  15 - 30 °C
Umgebungsfeuchte:  35 - 85 %

Technische Daten:
-  Oberkante Dämmung über Gelände/Fußboden bis 4,5 m
-  Dämmschichtdicke nach DIN EN ISO 12 241, VDI 2055 und VDI 2087
-  Baustoffklasse der Dämmung DIN 4102-1: B/BL
Zusatzanforderungen der Dämmung
-  Rauchentwicklung s2 mittelmäßig
-  kein brennendes Abtropfen d0

Dämmschichtdicke von Luftleitungen 19 mm

**30.09.1360 KD + Mantel an eckiger Luftleitung (Innenbereich) Kantenlänge 500 - 1000 mm**
KD + Mantel an eckiger Luftleitung (Innenbereich)
Kantenlänge 500 - 1000 mm
sonst wie vor beschrieben
Menge: 20,000 m2

**30.09.1370 KD + Mantel an eckiger Luftleitung (Innenbereich) Kantenlänge 1000 - 1500 mm**
KD + Mantel an eckiger Luftleitung (Innenbereich)
Kantenlänge 1000 - 1500 mm
sonst wie vor beschrieben
Menge: 50,000 m2

**30.09.1380 KD + Mantel an Formteilen (Innenbereich) Kantenlänge 500 - 1000 mm**
KD + Mantel an Formteilen (Innenbereich)
Kantenlänge 500 - 1000 mm
an rechteckiger Luftleitung
sonst wie vor beschrieben
Menge: 48,000 m2

**30.09.1390 KD + Mantel an Formteilen (Innenbereich) Kantenlänge 1000 - 1500 mm**
KD + Mantel an Formteilen (Innenbereich)
Kantenlänge 1000 - 1500 mm
an rechteckiger Luftleitung
sonst wie vor beschrieben
Menge: 70,000 m2

**30.09.1400 KD + Mantel an Formteilen (Innenbereich) Kantenlänge 1500 - 2000 mm**
KD + Mantel an Formteilen (Innenbereich)
Kantenlänge 1500 - 2000 mm
an rechteckiger Luftleitung
sonst wie vor beschrieben
Menge: 52,000 m2

### 39 KG 439 Sonstiges zur KG 430

#### 39.01 KG 439.3 Lufttechnische Anlagen / Besondere Leistungen

*Hinweis:  Leitbeschreibung - Werks- und Montageplanung ****
*** Leitbeschreibung - Werks- und Montageplanung ***

Erstellen der anlagenbezogenen Werks- und Montageplanung für die Lüftungsanlage gemäß den genehmigten Ausführungsunterlagen des Auftraggebers sowie den anerkannten Regeln der Technik mit folgendem Inhalt:

1. |  | Werksplanung |
 | - | Erstellung maßstabsgerechter Werkpläne (M 1:50 / 1:20 oder nach Erfordernis) auf Basis der genehmigten Ausführungsplanung |
 | - | Darstellung sämtlicher Kanalführungen, Einbauten, Brandschutzklappen, Schalldämpfer, Volumenstromregler, Zuluft-/Abluftdurchlässe und sonstiger Komponenten. |
 | - | Koordinationsplanung mit anderen Gewerken (Sanitär, Elektro, Sprinkler, Trockenbau) zur Kollisionsvermeidung, einschließlich Teilnahme an gewerkeübergreifenden Koordinationssitzungen. |
 | - | Kennzeichnung von Trassenführungen, Abhängehöhen (UK Decke, OK Kanal) und Durchdringungspunkten  |
 | - | Erstellung von Detailzeichnungen für bautechnische Durchdringungen, Wandeinführungen, Befestigungskonstruktionen und Brandschutzdetails |
 | - | Darstellung der Rohbau- und Aussparungsöffnungen mit Übergabe von Aussparungslisten an den Auftraggeber |
 |  |  |
2. |  | Montageplanung |
 | - | Erstellung von Montageisometrien und -schemata für die Vorfertigung |
 | - | Festlegung der Montagereihenfolge und -abschnitte in Abstimmung mit dem Bauzeitenplan |
 | - | Aufstellung der Gerüst- und Hebezeugplanung soweit bautechnisch erforderlich |
 | - | Erstellung von Stücklisten und Materialauszügen aus den Werkplänen |
 | - | Abstimmung der Vorfertigung im Werk (falls zutreffend) und Erstellung der Fertigungspläne |
 |  |  |
3. |  | Dokumentation und Einreichung |
 | - | Einreichung der Planunterlagen beim Auftraggeber / Planer zur Freigabe (Freigabeverfahren nach VOB/B §3) |
 | - | Überarbeitung der Pläne entsprechend Freigabevermerken bis zur Freigabe „Freigegeben" bzw. „Freigegeben wie kommentiert" |
 | - | Führen eines Planlaufs mit Revisionsindex und Planübersicht |
 | - | Bereitstellung der Pläne in digitaler Form (DWG/DXF sowie PDF) gemäß BIM-Anforderungen bzw. CAD-Übergabeprotokoll des Auftraggebers |
 |  |  |

Nicht enthaltene Leistungen:
Statische Nachweise für Unterkonstruktionen, Gutachten, behördliche Einreichungen sowie Schachtbücher anderer Gewerke.

**39.01.0010 Werks- und Montageplanung Lüftungsanlage 1. UBA**
Werks- und Montageplanung Lüftungsanlage 1. UBA
sonst wie vor beschrieben
Menge: 1,000 psch

**39.01.0020 Werks- und Montageplanung Lüftungsanlage 2. UBA**
Werks- und Montageplanung Lüftungsanlage 2. UBA
sonst wie vor beschrieben
Menge: 1,000 psch

**39.01.0030 Werks- und Montageplanung Lüftungsanlage 3. UBA**
Werks- und Montageplanung Lüftungsanlage 3. UBA
sonst wie vor beschrieben
Menge: 1,000 psch

*Hinweis:  Leitbeschreibung - Bestandsunterlagen Lüftungsinstallationen ****
*** Leitbeschreibung - Bestandsunterlagen Lüftungsinstallationen ***
Bestandsunterlagen, Dokumentation, Revision

In den Revisionsunterlagen müssen eindeutige Angaben zu Wartung, Instandhaltung, Sicherheitshinweisen, Betrieb, Stör- und Fehlerbehandlung etc. enthalten sein. Die Inhalte der Dokumentation haben der tatsächlich ausgeführten Anlage zu entsprechen! Die Dokumentation ist komplett in deutscher Sprache vorzulegen.

Jeder Revisionsordner hat folgende Unterlagen (sofern für die Baumaßnahme zutreffend) zu beinhalten:

1. |  | Inhaltsverzeichnis |
2. |  | Dokumentation |
 | 2.1 | Beschreibung von Aufbau und Funktion der Anlage |
 |  | Die Beschreibung muss Angaben zum Zweck und der Nutzung der Anlage, für die sie geplant und vorgesehen ist, enthalten. Sie muss auch Anweisungen für Schnittstellen aller dazugeschalteter Anlagen oder Untersysteme enthalten. |
 |  | Einschließlich Benennung des Verantwortlichen für die Erarbeitung und Zusammenstellung der Unterlagen, Datum der Aufstellung  |
 | 2.2 | Abnahme / Bescheinigungen |
 | - | Abnahmebescheinigung |
 | - | Schriftliche Bestätigung der Mängelbeseitigung (Mängelliste bei Abnahme) |
 | - | Sachverständigenprotokolle mit Bestätigung über die Mängelbeseitigung |
 | -
 | Fachunternehmerbescheinigung über die Erstellung der Anlagen
unter Einhaltung aller einschlägigen Vorschriften und anerkannten Regeln der Technik |
 | -
 | Fachbauleiterbescheinigung
über die ordnungsgemäße Ausführung von Abschottungen gegen Brandübertragung |
 | -
 | Unternehmererklärung gemäß Gebäudeenergiegesetz (GEG) § 96
über die Einhaltung des GEG bei Neuanlagen und geänderten Bau- oder Anlagenteilen in Bestandsanlagen |
 | - | Protokoll über die technische Abnahmeprüfung |
 | - | Protokoll über die hygienischen Abnahmeprüfung |
 | - | Protokoll über die Einweisung des Bedienungs- und Wartungspersonals |
 | 2.3 | Protokolle / Nachweise der Besonderen Leistungen |
 | - | Protokoll über die Dichtheitsprüfung des Luftleitungsnetzes nach DIN EN 12 599 |
 | - | Protokoll über die Funktionsmessung nach DIN 18 379 |
 | -

 | Protokoll über die Funktionsprüfung/-messung der Zu- und Abluftvolumenströme, des Schalldruckpegels, der elektrischen Leitungsaufnahme des Ventilators, Luftdichtheit der Anlage, Raumluftgeschwindigkeit und -temperatur im Aufenthaltsbereich |
 | - | Funktionsprüfung / Inbetriebnahme mit Probelauf und Dokumentation aller Leistungs- und Betriebsdaten nach DIN EN 14 336 |
 | - | Ergebnisse der Wasserprobennahmen |
 | - | Protokoll über die Vollständigkeitsprüfung / Installationsqualifizierung  |
 | -
 | weitere Mess- und Prüfprotokolle
z. B. Schutzgradmessung, Turbulenzgradmessung, Systemprüfung, Mikrobiologisches Monitoring |
 | - | Protokoll der Leckageprüfung in Deckenhohlräumen bei Raumklasse I nach DIN EN 12 599 |
 | - | Reinigung aller Anlagenteile vor Inbetriebnahme |
 | 2.4 | Betriebs-, Wartungs- und Bedienungsanleitungen mit allen für den Betrieb relevanten Angaben |
 | - | Fabrikatsliste, Herstellerverzeichnis |
 | -
 | Angaben über die tatsächlich zur Ausführung gelangten Einbauteile
für Betrieb, Wartung, Instandhaltung, Störbeseitigung, Ablaufbeschreibungen,  |
 | -
 | Funktionsbeschreibungen unter Einbeziehung der Regelung, Datenpunktlisten und technischen Angaben, z.B. Stromaufnahme, Gewichte der Einbauteile, Gerätedaten, etc. |
 | 2.5 | Brandschutzdokumentation / Schottliste |
 | -
 | Dokumentation der eingesetzten Brandschutzprodukte
Allgemein bauaufsichtliches Prüfzeugnis / Zulassung der Brandschutzabschottungen und Rohraufhängungen |
 | - | Prüfzeugnisse, Gutachten, bauaufsichtliche  Zulassungen (z.B. DVGW-geprüft, CE-Kennzeichnung) |
 | 2.6 | Berechnungen / Datenblätter |
 | - | Auslegung der Luftvolumenströme |
 | - | Luftkanalnetzberechnung |
 | - | Auslegung technischer Geräte z. B. Pumpen, Ventilatoren |
 | - | Technische Datenblätter mit Eintragung der Betriebspunkte |
3. |  | Zeichnungen |
 | 3.1 | Grundrisspläne aller Ebenen |
 |  | Darstellung der Trassen, einschließlich
- Einbaustellen für Mess-, Regel- und Stellorgane
- Angaben zu brandschutztechnischen Maßnahmen und Dämmungen |
 | 3.2
 | Schnitte und Details von Zentralen, Trassen und Schächte,
die für einen ordnungsgemäßen Betrieb notwendig sind. |
 | 3.3 | Funktions-, Regel- und Strangschemata entsprechend der tatsächlich ausgeführten Anlage |
 |  | Darstellung der Trassen, einschließlich
- Einbaustellen für Mess-, Regel- und Stellorgane
- Angaben zur Einstellung von Drossel- und Regelarmaturen
- Angaben zu brandschutztechnischen Maßnahmen und Dämmungen |
 |  | einschließlich elektrischer Übersichtsschaltpläne und Anschlusspläne
nach DIN EN 61082-1 mit Querverweisen zu den Schnittstellen anderer Gewerke |
4. |  | Unterlagen auf Datenträger |
 | 4.1 | Inhaltsverzeichnis |
 | 4.2
 | Dokumentation
Protokolle, Bescheinigungen, Nachweise, Berechnungen, Betriebs-, Wartungs- und Bedienungsanleitungen |
 | 4.3 | Zeichnungen (Grundrisspläne, Schnitte, Funktions-, Regel- und Strangschemata) im pdf- und dwg-Format |

Ausführungspläne zum Erstellen der Werk- und Bestandspläne werden dem Auftragnehmer als Papierabzug sowie im dwg-Dateiformat übergeben. Andere Datenformate mit anderer Dateistruktur sind gesondert anzufragen.
Dem Auftragnehmer ist es gestattet, auf seine Kosten Kopien der Ausführungspläne anfertigen zu lassen und diese als Vorlage für die Anfertigung der Bestandspläne zu nutzen.

**39.01.0040 Erstellen und Übergeben der vollständigen Revisionsunterlagen für den 1. UBA**
Erstellen und Übergeben der vollständigen Revisionsunterlagen für den 1. UBA
sonst wie vor beschrieben

Die Dokumentation ist 2-fach als Papierpause nach DIN gefaltet in stabilen Ordnern  und auf handelsüblichen, unlöschbaren Datenträgern zu liefern. Die Art des Datenträgers bedarf der expliziten Zustimmung des Bauherrn.

Die Revisionsunterlagen sind in einfacher Ausfertigung (Papierform und Datenträger) zur Prüfung spätestens bis
30 Werktage vor der Schlussabnahme vorzulegen.
Die korrigierten Bestandsunterlagen sind in der geforderten Anzahl bis spätestens 12 Werktage vor Abnahme vorzulegen.
Menge: 1,000 psch

**39.01.0050 Ergänzen u. Aktualisieren der bestehenden Revisionsunterlagen aus dem 1. UBA**
Ergänzen u. Aktualisieren der bestehenden Revisionsunterlagen aus dem 1. UBA
um alle Anlagenteile des 2. UBA
sonst wie vor beschrieben

Die Dokumentation ist 2-fach als Papierpause nach DIN gefaltet in stabilen Ordnern und auf handelsüblichen, unlöschbaren Datenträgern zu liefern. Die Art des Datenträgers bedarf der expliziten Zustimmung des Bauherrn.

Die Revisionsunterlagen sind in einfacher Ausfertigung (Papierform und Datenträger) zur Prüfung spätestens bis
30 Werktage vor der Schlussabnahme vorzulegen.
Die korrigierten Bestandsunterlagen sind in der geforderten Anzahl bis spätestens 12 Werktage vor Abnahme vorzulegen.
Menge: 1,000 psch

**39.01.0060 Ergänzen der Revisionsunterlagen um alle Anlagenteile des 3. UBA**
Ergänzen der Revisionsunterlagen um alle Anlagenteile des 3. UBA
sowie finale Zusammenführung zu einem vollständigen, konsistenten Revisionsunterlagenwerk.
sonst wie vor beschrieben

Die Dokumentation ist 2-fach als Papierpause nach DIN gefaltet in stabilen Ordnern  und auf handelsüblichen, unlöschbaren Datenträgern zu liefern. Die Art des Datenträgers bedarf der expliziten Zustimmung des Bauherrn.

Die Revisionsunterlagen sind in einfacher Ausfertigung (Papierform und Datenträger) zur Prüfung spätestens bis
30 Werktage vor der Schlussabnahme vorzulegen.
Die korrigierten Bestandsunterlagen sind in der geforderten Anzahl bis spätestens 12 Werktage vor Abnahme vorzulegen.
Menge: 1,000 psch

*Hinweis:  Leitbeschreibung - Anlagenqualifizierung nach DIN 1946-4 ****
*** Leitbeschreibung - Anlagenqualifizierung nach DIN 1946-4 ***
RLT-Anlagen sind in mehreren Schritten zu qualifizieren. Die nächste Qualifizierung darf erst nach mängelfreiem Abschluss einschließlich Dokumentation der vorangegangenen Qualifizierung erfolgen.
Die mit dem Planer und Bauherrn abgestimmten Messorte sind eindeutig zu dokumentieren, sodass jederzeit eine Reproduktion der Messungen möglich ist.

**39.01.0070 Installationsqualifizierung Klimagerät für OP / MRT**
Installationsqualifizierung Klimagerät für OP / MRT
Inspektion / Prüfungen und Messungen nach Installation der RLT-Anlage zum Nachweis der Übereinstimmung mit den Anforderungen an die Anlage.
Vollständigkeitsprüfung nach DIN EN 12599 Anhang A
-  Vergleich der Anlage mit dem Installationsverzeichnis
-  Übereinstimmung der Anlage mit den technischen Regeln
-  Zugänglichkeit der Anlagenteile
-  Sauberkeit der Anlage
-  alle Anlagenteile kontrolliert
-  alle Anlagenteile funktionstüchtig
-  Dichtigkeit der Anlage
-  Notwendige Betriebsunterlagen / Hersteller-Dokumentation der Anlage vollständig vorhanden
-  Anlage mängelfrei und bereit zur Inbetriebnahme
Menge: 20,000 St

**39.01.0080 Funktionsqualifizierung Klimagerät für OP / MRT**
Funktionsqualifizierung Klimagerät für OP / MRT
Weitere Prüfungen und Messungen nach Installationsqualifizierung zum Nachweis der Funktionstüchtigkeit aller Anlagenteile.
Funktionsprüfung nach DIN EN 12599 Anhang B + C
-  Betriebsfähigkeit der Anlage und Bauteile prüfen
-  Inbetriebsetzung der Komponenten
-  Anlagen-Einregulierung
-  Sicherheitsfunktionen prüfen und protokollieren
-  Luftfiltertest
-  Feineinstellung und Optimierung
einschließlich Dokumentation der Prüfung.
Die zum Nachweis der Funktionsqualifizierung erforderlichen Hilfsmittel (z. B. Rauchproben) und  Messgeräte sind vom AN zur Verfügung zu stellen.
Menge: 20,000 St

**39.01.0090 Leistungsqualifizierung Klimagerät für OP / MRT**
Leistungsqualifizierung Klimagerät für OP / MRT
nach Funktionsqualifizierung Prüfungen und Messungen zum Nachweis, dass die gesamte Anlage den vereinbarten Betriebszustand erreicht.
Funktionsmessungen nach DIN 12599 Anhang D + C
-  Messung Luftvolumenströme
-  Messung der Raumluftgeschwindigkeit in allen Räumen
-  Messung der Lufttemperatur in allen Räumen
-  Messung der Luftfeuchte  in allen Räumen
-  Messung des Schallpegels in allen Räumen
-  Messung der elektrischen Leistung des Ventilators
-  Druckdifferenz am Luftfilter
-  Leckluftstrommessungen
einschließlich Dokumentation der Messungen.
Die zum Nachweis der Leistungsqualifizierung erforderlichen Hilfsmittel (z. B. Rauchproben) und Messgeräte sind vom AN zur Verfügung zu stellen.
Menge: 20,000 St

**39.01.0100 Erholzeitverfahren (Recovery-Test) für Raumklasse Ib**
Erholzeitverfahren (Recovery-Test) für Raumklasse Ib

Prüfung der Erholzeit in turbulent belüfteten Räumen
bauseitige Voraussetzungen:
-  die Brandmeldeanlage muss außer Betrieb sein
-  die RLT-Anlagen müssen eingeregelt sein
-  die RLT-Anlage muss vor beginn der Prüfung mindestens 24 Stunden in betrieb sein.
-  100 % des vorgesehenen Volumenstroms müssen zur Verfügung stehen.

Prüfung der Erholzeit gemäß DIN 1946-4 und DIN-ISO 14644-3
-  Prüfung der Erholzeit in turbulent belüfteten Räumen der Raumklasse 1b
-  Der zu untersuchende Raum wird mit Aerosol kontaminiert während die Anlage in Betrieb ist.
-  Ermittlung der Konzentration Raummitte (1,2 m über OKFFB)
-  Die Prüfung der Erholzeit verlangt eine Reduktion der Partikelkonzentration um 99 % innerhalb von 25 Minuten
-  Partikelkonzentration von max. 3.500/m³ im Ruhezustand
-  Erstellung eines Messprotokolls
Menge: 19,000 St

**39.01.0110 Installationsqualifizierung RLT-Anlage Außen- und Fortluft**
Installationsqualifizierung RLT-Anlage Außen- und Fortluft
Inspektion / Prüfungen und Messungen nach Installation der RLT-Anlage zum Nachweis der Übereinstimmung mit den Anforderungen an die Anlage.
Vollständigkeitsprüfung nach DIN EN 12599 Anhang A
-  Vergleich der Anlage mit dem Installationsverzeichnis
-  Übereinstimmung der Anlage mit den technischen Regeln
-  Zugänglichkeit der Anlagenteile
-  Sauberkeit der Anlage
-  alle Anlagenteile kontrolliert
-  alle Anlagenteile funktionstüchtig
-  Dichtigkeit der Anlage
-  Notwendige Betriebsunterlagen / Hersteller-Dokumentation der Anlage vollständig vorhanden
-  Anlage mängelfrei und bereit zur Inbetriebnahme
Menge: 2,000 St

**39.01.0120 Funktionsqualifizierung RLT-Anlage Außen- und Fortluft**
Funktionsqualifizierung RLT-Anlage Außen- und Fortluft
Weitere Prüfungen und Messungen nach Installationsqualifizierung zum Nachweis der Funktionstüchtigkeit aller Anlagenteile.
Funktionsprüfung nach DIN EN 12599 Anhang B + C
-  Betriebsfähigkeit der Anlage und Bauteile prüfen
-  Inbetriebsetzung der Komponenten
-  Anlagen-Einregulierung
-  Sicherheitsfunktionen prüfen und protokollieren
-  Luftfiltertest
-  Feineinstellung und Optimierung
einschließlich Dokumentation der Prüfung.
Die zum Nachweis der Funktionsqualifizierung erforderlichen Hilfsmittel (z. B. Rauchproben) und Messgeräte sind vom AN zur Verfügung zu stellen.
Menge: 2,000 St

**39.01.0130 Leistungsqualifizierung RLT- Anlage Außen- und Fortluft**
Leistungsqualifizierung RLT- Anlage Außen- und Fortluft
nach Funktionsqualifizierung Prüfungen und Messungen zum Nachweis, dass die gesamte Anlage den vereinbarten Betriebszustand erreicht.
Funktionsmessungen nach DIN 12599 Anhang D + C
-  Messung Luftvolumenströme
-  Messung der elektrischen Leistung des Ventilators
-  Druckdifferenz am Luftfilter
-  Leckluftstrommessungen
einschließlich Dokumentation der Messungen.
Die zum Nachweis der Leistungsqualifizierung erforderlichen Hilfsmittel (z. B. Rauchproben) und Messgeräte sind vom AN zur Verfügung zu stellen.
Menge: 2,000 St

**39.01.0140 Installationsqualifizierung RLT- Anlage 1. UBA Aufwachraum**
Installationsqualifizierung RLT- Anlage 1. UBA Aufwachraum
Inspektion / Prüfungen und Messungen nach Installation der RLT-Anlage zum Nachweis der Übereinstimmung mit den Anforderungen an die Anlage.
Vollständigkeitsprüfung nach DIN EN 12599 Anhang A
-  Vergleich der Anlage mit dem Installationsverzeichnis
-  Übereinstimmung der Anlage mit den technischen Regeln
-  Zugänglichkeit der Anlagenteile
-  Sauberkeit der Anlage
-  alle Anlagenteile kontrolliert
-  alle Anlagenteile funktionstüchtig
-  Dichtigkeit der Anlage
-  Notwendige Betriebsunterlagen / Hersteller-Dokumentation der Anlage vollständig vorhanden
-  Anlage mängelfrei und bereit zur Inbetriebnahme
Menge: 1,000 St

**39.01.0150 Funktionsqualifizierung RLT- Anlage 1.UBA Aufwachraum**
Funktionsqualifizierung RLT- Anlage 1.UBA Aufwachraum
Weitere Prüfungen und Messungen nach Installationsqualifizierung zum Nachweis der Funktionstüchtigkeit aller Anlagenteile.
Funktionsprüfung nach DIN EN 12599 Anhang B + C
-  Betriebsfähigkeit der Anlage und Bauteile prüfen
-  Inbetriebsetzung der Komponenten
-  Anlagen-Einregulierung
-  Sicherheitsfunktionen prüfen und protokollieren
-  Luftfiltertest
-  Feineinstellung und Optimierung
einschließlich Dokumentation der Prüfung.
Die zum Nachweis der Funktionsqualifizierung erforderlichen Hilfsmittel (z. B. Rauchproben) und Messgeräte sind vom AN zur Verfügung zu stellen.
Menge: 1,000 St

**39.01.0160 Leistungsqualifizierung RLT- Anlage 1.UBA Aufwachraum**
Leistungsqualifizierung RLT- Anlage 1.UBA Aufwachraum
nach Funktionsqualifizierung Prüfungen und Messungen zum Nachweis, dass die gesamte Anlage den vereinbarten Betriebszustand erreicht.
Funktionsmessungen nach DIN 12599 Anhang D + C
-  Messung Luftvolumenströme
-  Messung der Raumluftgeschwindigkeit in allen Räumen
-  Messung der Lufttemperatur in allen Räumen
-  Messung der Luftfeuchte  in allen Räumen
-  Messung des Schallpegels in allen Räumen
-  Messung der elektrischen Leistung des Ventilators
-  Druckdifferenz am Luftfilter
-  Leckluftstrommessungen
einschließlich Dokumentation der Messungen.
Die zum Nachweis der Leistungsqualifizierung erforderlichen Hilfsmittel (z. B. Rauchproben) und Messgeräte sind vom AN zur Verfügung zu stellen.
Menge: 1,000 St

**39.01.0170 Installationsqualifizierung RLT-Anlage 1. UBA Nebenräume**
Installationsqualifizierung RLT-Anlage 1. UBA Nebenräume
Inspektion / Prüfungen und Messungen nach Installation der RLT-Anlage zum Nachweis der Übereinstimmung mit den Anforderungen an die Anlage.
Vollständigkeitsprüfung nach DIN EN 12599 Anhang A
-  Vergleich der Anlage mit dem Installationsverzeichnis
-  Übereinstimmung der Anlage mit den technischen Regeln
-  Zugänglichkeit der Anlagenteile
-  Sauberkeit der Anlage
-  alle Anlagenteile kontrolliert
-  alle Anlagenteile funktionstüchtig
-  Dichtigkeit der Anlage
-  Notwendige Betriebsunterlagen / Hersteller-Dokumentation der Anlage vollständig vorhanden
-  Anlage mängelfrei und bereit zur Inbetriebnahme
Menge: 1,000 St

**39.01.0180 Funktionsqualifizierung RLT-Anlage 1. UBA Nebenräume**
Funktionsqualifizierung RLT-Anlage 1. UBA Nebenräume
Weitere Prüfungen und Messungen nach Installationsqualifizierung zum Nachweis der Funktionstüchtigkeit aller Anlagenteile.
Funktionsprüfung nach DIN EN 12599 Anhang B + C
-  Betriebsfähigkeit der Anlage und Bauteile prüfen
-  Inbetriebsetzung der Komponenten
-  Anlagen-Einregulierung
-  Sicherheitsfunktionen prüfen und protokollieren
-  Luftfiltertest
-  Feineinstellung und Optimierung
einschließlich Dokumentation der Prüfung.
Die zum Nachweis der Funktionsqualifizierung erforderlichen Hilfsmittel (z. B. Rauchproben) und Messgeräte sind vom AN zur Verfügung zu stellen.
Menge: 1,000 St

**39.01.0190 Leistungsqualifizierung RLT- Anlage 1.UBA Nebenräume**
Leistungsqualifizierung RLT- Anlage 1.UBA Nebenräume
nach Funktionsqualifizierung Prüfungen und Messungen zum Nachweis, dass die gesamte Anlage den vereinbarten Betriebszustand erreicht.
Funktionsmessungen nach DIN 12599 Anhang D + C
-  Messung Luftvolumenströme
-  Messung der Raumluftgeschwindigkeit in allen Räumen
-  Messung der Lufttemperatur in allen Räumen
-  Messung der Luftfeuchte  in allen Räumen
-  Messung des Schallpegels in allen Räumen
-  Messung der elektrischen Leistung des Ventilators
-  Druckdifferenz am Luftfilter
-  Leckluftstrommessungen
einschließlich Dokumentation der Messungen.
Die zum Nachweis der Leistungsqualifizierung erforderlichen Hilfsmittel (z. B. Rauchproben) und Messgeräte sind vom AN zur Verfügung zu stellen.
Menge: 1,000 St

**39.01.0200 Installationsqualifizierung RLT-Anlage 2. UBA Nebenräume**
Installationsqualifizierung RLT-Anlage 2. UBA Nebenräume
Inspektion / Prüfungen und Messungen nach Installation der RLT-Anlage zum Nachweis der Übereinstimmung mit den Anforderungen an die Anlage.
Vollständigkeitsprüfung nach DIN EN 12599 Anhang A
-  Vergleich der Anlage mit dem Installationsverzeichnis
-  Übereinstimmung der Anlage mit den technischen Regeln
-  Zugänglichkeit der Anlagenteile
-  Sauberkeit der Anlage
-  alle Anlagenteile kontrolliert
-  alle Anlagenteile funktionstüchtig
-  Dichtigkeit der Anlage
-  Notwendige Betriebsunterlagen / Hersteller-Dokumentation der Anlage vollständig vorhanden
-  Anlage mängelfrei und bereit zur Inbetriebnahme
Menge: 1,000 St

**39.01.0210 Funktionsqualifizierung RLT-Anlage 2. UBA Nebenräume**
Funktionsqualifizierung RLT-Anlage 2. UBA Nebenräume
Weitere Prüfungen und Messungen nach Installationsqualifizierung zum Nachweis der Funktionstüchtigkeit aller Anlagenteile.
Funktionsprüfung nach DIN EN 12599 Anhang B + C
-  Betriebsfähigkeit der Anlage und Bauteile prüfen
-  Inbetriebsetzung der Komponenten
-  Anlagen-Einregulierung
-  Sicherheitsfunktionen prüfen und protokollieren
-  Luftfiltertest
-  Feineinstellung und Optimierung
einschließlich Dokumentation der Prüfung.
Die zum Nachweis der Funktionsqualifizierung erforderlichen Hilfsmittel (z. B. Rauchproben) und Messgeräte sind vom AN zur Verfügung zu stellen.
Menge: 1,000 St

**39.01.0220 Leistungsqualifizierung RLT-Anlage 2. UBA Nebenräume**
Leistungsqualifizierung RLT-Anlage 2. UBA Nebenräume
nach Funktionsqualifizierung Prüfungen und Messungen zum Nachweis, dass die gesamte Anlage den vereinbarten Betriebszustand erreicht.
Funktionsmessungen nach DIN 12599 Anhang D + C
-  Messung Luftvolumenströme
-  Messung der Raumluftgeschwindigkeit in allen Räumen
-  Messung der Lufttemperatur in allen Räumen
-  Messung der Luftfeuchte  in allen Räumen
-  Messung des Schallpegels in allen Räumen
-  Messung der elektrischen Leistung des Ventilators
-  Druckdifferenz am Luftfilter
-  Leckluftstrommessungen
einschließlich Dokumentation der Messungen.
Die zum Nachweis der Leistungsqualifizierung erforderlichen Hilfsmittel (z. B. Rauchproben) und Messgeräte sind vom AN zur Verfügung zu stellen.
Menge: 1,000 St

**39.01.0230 Installationsqualifizierung RLT-Anlage 3. UBA Nebenräume**
Installationsqualifizierung RLT-Anlage 3. UBA Nebenräume
Inspektion / Prüfungen und Messungen nach Installation der RLT-Anlage zum Nachweis der Übereinstimmung mit den Anforderungen an die Anlage.
Vollständigkeitsprüfung nach DIN EN 12599 Anhang A
-  Vergleich der Anlage mit dem Installationsverzeichnis
-  Übereinstimmung der Anlage mit den technischen Regeln
-  Zugänglichkeit der Anlagenteile
-  Sauberkeit der Anlage
-  alle Anlagenteile kontrolliert
-  alle Anlagenteile funktionstüchtig
-  Dichtigkeit der Anlage
-  Notwendige Betriebsunterlagen / Hersteller-Dokumentation der Anlage vollständig vorhanden
-  Anlage mängelfrei und bereit zur Inbetriebnahme
Menge: 1,000 St

**39.01.0240 Funktionsqualifizierung RLT-Anlage 3. UBA Nebenräume**
Funktionsqualifizierung RLT-Anlage 3. UBA Nebenräume
Weitere Prüfungen und Messungen nach Installationsqualifizierung zum Nachweis der Funktionstüchtigkeit aller Anlagenteile.
Funktionsprüfung nach DIN EN 12599 Anhang B + C
-  Betriebsfähigkeit der Anlage und Bauteile prüfen
-  Inbetriebsetzung der Komponenten
-  Anlagen-Einregulierung
-  Sicherheitsfunktionen prüfen und protokollieren
-  Luftfiltertest
-  Feineinstellung und Optimierung
einschließlich Dokumentation der Prüfung.
Die zum Nachweis der Funktionsqualifizierung erforderlichen Hilfsmittel (z. B. Rauchproben) und Messgeräte sind vom AN zur Verfügung zu stellen.
Menge: 1,000 St

**39.01.0250 Leistungsqualifizierung RLT-Anlage 3. UBA Nebenräume**
Leistungsqualifizierung RLT-Anlage 3. UBA Nebenräume
nach Funktionsqualifizierung Prüfungen und Messungen zum Nachweis, dass die gesamte Anlage den vereinbarten Betriebszustand erreicht.
Funktionsmessungen nach DIN 12599 Anhang D + C
-  Messung Luftvolumenströme
-  Messung der Raumluftgeschwindigkeit in allen Räumen
-  Messung der Lufttemperatur in allen Räumen
-  Messung der Luftfeuchte  in allen Räumen
-  Messung des Schallpegels in allen Räumen
-  Messung der elektrischen Leistung des Ventilators
-  Druckdifferenz am Luftfilter
-  Leckluftstrommessungen
einschließlich Dokumentation der Messungen.
Die zum Nachweis der Leistungsqualifizierung erforderlichen Hilfsmittel (z. B. Rauchproben) und Messgeräte sind vom AN zur Verfügung zu stellen.
Menge: 1,000 St

**39.01.0260 Inbetriebnahme der Hydraulikstation mit Wärmepumpe**
Inbetriebnahme der Hydraulikstation mit Wärmepumpe
einschließlich Dokumentation.

Funktionsprüfung und Konformitätsprüfung der gesamten Anlagen mit anschließender Einweisung des Bedienpersonals. Das Ergebnis der Prüfungen ist zu dokumentieren.

Einschließlich Erstellen der Steuerleitungen und Prüfung auf richtigen Anschluss. Elektrische Zuleitung bauseits bereitgestellt. Die Inbetriebnahmeunterstützung durch den Gerätehersteller mit einkalkulieren.

Die Dokumentation hat zu beinhalten:
-  Projekt
-  Anlage / Anlagenteil
-  Datum der Inbetriebnahme
-  Ergebnis / Bemerkungen
-  Ort, Datum, Unterschrift
Menge: 2,000 St

**39.01.0270 Teilnahme an der Prüfung durch den Prüfsachverständigen**
Teilnahme an der Prüfung durch den Prüfsachverständigen
Teilnahme an der technischen Abnahmeprüfung der ausgeschriebenen technischen Anlagen durch den Prüfsachverständigen.

Die Gebühren für die Abnahmeprüfung durch den Sachverständigen übernimmt der Bauherr!
Die Begleitung des Prüfsachverständigen wird entsprechen des zeitlichen Aufwands erstattet.

Durchführung nach Technischer Prüfverordnung (TPrüfVO) durch bauaufsichtlich anerkannte Prüfsachverständige.
Bereitstellung von deutschsprachigem Fachpersonal während der Prüfung bzw. der Abnahme.

Zur Prüfung gehören:
-  Vollständigkeitsprüfung
-  Funktionsprüfung
-  Funktionsmessung
-  Rauchproben zur Feststellung der Luftströmung gemäß VDI-Richtlinie 2079
-  Erstellung und Übergabe der Ergebnisprotokolle.

Die Leistung erfolgt laufend und baubegleitend entsprechend dem Baufortschritt der geschuldeten Leistung bis zur mängelfreien Abnahme.

Zeitaufwand pro Begehung: 6 Stunden
Menge: 40,000 h

**39.01.0280 Teilnahme an der Hygiene-Erstinspektion**
Teilnahme an der Hygiene-Erstinspektion
Teilnahme an der hygienischen Abnahmeprüfung der ausgeschriebenen technischen Anlagen.

Die Gebühren für die Abnahmeprüfung übernimmt der Bauherr! Die Begleitung wird entsprechen des zeitlichen Aufwands erstattet.

Durchführung nach VDI 6022.
Bereitstellung von deutschsprachigem Fachpersonal während der Prüfung bzw. der Abnahme.
Zur Prüfung gehören:
-  Erstellung und Übergabe der Ergebnisprotokolle.

Die Leistung erfolgt entsprechend dem Baufortschritt der geschuldeten Leistung bis zur mängelfreien Abnahme.

Zeitaufwand pro Begehung: 6  Stunden

Die Anlage wird erst nach Vorliegen eines einwandfreien hygienisch-mikrobiologischen Untersuchungsergebnisses zur Benutzung freigegeben.
Kosten für Proben, welche keine hygienisch einwandfreien mikrobiologischen Untersuchungsergebnisse aufweisen, werden vom Bauherrn nicht übernommen und gehen zu Lasten des Bieters.
Menge: 40,000 h

**39.01.0290 Teilnahme an der Wirk-Prinzp-Prüfung**
Teilnahme an der Wirk-Prinzp-Prüfung
Teilnahme an der brandschutztechnischen Abnahmeprüfung der ausgeschriebenen technischen Anlagen durch den Prüfsachverständigen.

Die Gebühren für die Abnahmeprüfung durch den Sachverständigen übernimmt der Bauherr!
Die Begleitung des Prüfsachverständigen wird entsprechen des zeitlichen Aufwands erstattet.

Bereitstellung von deutschsprachigem Fachpersonal während der Prüfung.
Menge: 20,000 h

**39.01.0300 Wiederholtes Einweisen des Bedienungs-/Wartungspersonals vor Ort**
Wiederholtes Einweisen des Bedienungs-/Wartungspersonals vor Ort
Die durchgeführte Einweisung ist zu protokollieren.

Das Protokoll hat zu beinhalten:
-  Bauvorhaben
-  Vertreter des AG (Bedien- und Wartungspersonal)
-  Vertreter des AN
-  Ort, Datum der Einweisung
-  Unterschriften der Teilnehmer der Einweisung
-  Auflistung der Anlagenteile, Apparate, Sonstiges, in welches eingewiesen wurde.
Menge: 16,000 h

**39.01.0310 Informationstafel bis A0 in dauerhafter Ausführung**
Informationstafel bis A0 in dauerhafter Ausführung
zum Anbringen an einer Wand in der Technikzentrale
Größe bis A0 (841 x 1189 mm)
mit Strangschema einschließlich Befestigungsmaterial
Befestigung mittels Schrauben
Menge: 6,000 St

**39.01.0320 Informationstafel bis A2 in dauerhafter Ausführung**
Informationstafel bis A2 in dauerhafter Ausführung
zum Anbringen an einer Wand in der Technikzentrale
Größe bis A2 (420 x 594 mm)
mit Funktions-, Regel- und/oder Schaltschema einschließlich Befestigungsmaterial
Befestigung mittels Schrauben
Menge: 20,000 St

*Hinweis:  Leitbeschreibung - Kennzeichnungsschilder ****
*** Leitbeschreibung - Kennzeichnungsschilder ***
Kennzeichnungsschilder DIN 825, DIN 2403, DIN 1450
Leitungen sind an Klappen, Kreuzungspunkten und bei Richtungswechseln, vor und nach Wänden im Abstand von maximal 10 m zu kennzeichnen. Kennzeichnungsschilder sind gut sichtbar und in dauerhafter Ausführung anzubringen, sodass Funktion, Strömungsrichtung und der Versorgungsbereich des Leitungssystems jederzeit eindeutig erkennbar sind.

**39.01.0330 Bezeichnungsschild mit Schilderträger (min. 100 x 50 mm)**
Bezeichnungsschild mit Schilderträger (min. 100 x 50 mm)
-  Farbe und Beschriftung nach DIN 825, DIN 2403
-  Schildergröße gemäß DIN 1450 und DIN 825
-  aus mehrschichtigem Kunststoff (z.B. Melamin, Acryl)
-  mit matter, spiegelfreier Oberfläche
-  Wärmebeständigkeit bis 120 °C
-  Beschriftung mehrzeilig, gedruckt
-  mit folgendem Text: "Anlage, Bauteil, AKS-Schlüssel, ggf. Betriebsmittelkennzeichen"
-  Textgröße gemäß DIN 1450, angepasst an den Leseabstand
-  Höhe und Breite des Schildes nach Angabe DIN 825 angepasst an Rohrdurchmesser
-  Befestigung mit Schilderträger (min. 100 x 50 mm)
-  Befestigungsuntergrund Leitungen, Armaturen, Verteiler
-  mit Richtungspfeil für Vor- und Rücklaufkennzeichnung
sonst wie vor beschrieben
Menge: 300,000 St

**39.01.0340 Luftrichtungspfeile zur Angabe der Strömungsrichtung**
Luftrichtungspfeile zur Angabe der Strömungsrichtung
Farbe und Beschriftung nach DIN 825, DIN 2403 aus Kunststoff,
sonst wie vor beschrieben.
Menge: 200,000 St

**39.01.0350 Kennzeichenschilder für BSK / AKS**
Kennzeichenschilder für BSK / AKS
-  Farbe und Beschriftung nach DIN 825, DIN 2403
-  Schildergröße gemäß DIN 1450 und DIN 825
-  aus mehrschichtigem Kunststoff (z.B. Melamin, Acryl)
-  mit matter, spiegelfreier Oberfläche
-  Wärmebeständigkeit bis 120 °C
-  Beschriftung mehrzeilig, gedruckt
-  mit folgendem Text: "Anlage, Bauteil, AKS-Schlüssel, ggf. Betriebsmittelkennzeichen"
-  Textgröße gemäß DIN 1450, angepasst an den Leseabstand
-  Höhe und Breite des Schildes nach Angabe DIN 825
-  einschließlich Befestigungsmaterial
sonst wie vor beschrieben
Menge: 200,000 St

**39.01.0360 Erstellen einer Schilderliste der Kennzeichnungsschilder 1. UBA**
Erstellen einer Schilderliste der Kennzeichnungsschilder
1. UBA
und Vorlage zur Freigabe durch den Fachplaner
Schilderliste im Excel-Format mit folgendem Inhalt:
-  Raumnummer, Raumbezeichnung
-  Objekt der Beschriftung (Armatur, Leitung, Verteiler)
-  1. Zeile: Anlage, Medium
-  2. Zeile: Bauteil, Funktion innerhalb des Systems
-  3. Zeile: AKS-Schlüssel
-  4. Zeile: ggf. Betriebsmittelkennzeichen
-  Art der Befestigung
Menge: 1,000 psch

**39.01.0370 Erstellen einer Schilderliste der Kennzeichnungsschilder 2. UBA**
Erstellen einer Schilderliste der Kennzeichnungsschilder
2. UBA
und Vorlage zur Freigabe durch den Fachplaner
Schilderliste im Excel-Format mit folgendem Inhalt:
-  Raumnummer, Raumbezeichnung
-  Objekt der Beschriftung (Armatur, Leitung, Verteiler)
-  1. Zeile: Anlage, Medium
-  2. Zeile: Bauteil, Funktion innerhalb des Systems
-  3. Zeile: AKS-Schlüssel
-  4. Zeile: ggf. Betriebsmittelkennzeichen
-  Art der Befestigung
Menge: 1,000 psch

**39.01.0380 Erstellen einer Schilderliste der Kennzeichnungsschilder 3. UBA**
Erstellen einer Schilderliste der Kennzeichnungsschilder
3. UBA
und Vorlage zur Freigabe durch den Fachplaner
Schilderliste im Excel-Format mit folgendem Inhalt:
-  Raumnummer, Raumbezeichnung
-  Objekt der Beschriftung (Armatur, Leitung, Verteiler)
-  1. Zeile: Anlage, Medium
-  2. Zeile: Bauteil, Funktion innerhalb des Systems
-  3. Zeile: AKS-Schlüssel
-  4. Zeile: ggf. Betriebsmittelkennzeichen
-  Art der Befestigung
Menge: 1,000 psch

*Hinweis:  Leitbeschreibung - Lastverteilerfuß ****
*** Leitbeschreibung - Lastverteilerfuß ***
Lastverteiler zur Aufständerung von z.B. Klimageräten, Luftkanälen, Rohr- und Kabeltrassen auf Flachdächern, geeignet für Flach- und Schrägdächer mit geringer Dachneigung.
Stufenloser Ausgleich von Dachneigungen bis 7° zur gleichmäßigen Lastverteilung auf der darunterliegenden Dachfläche, einschließlich Verwendung von Trenn- und Schutzvlies, UV-beständig, wetterfest, Temperaturbeständig von -30 °C bis +80 °C, geeignet zur Anbindung von Schienen feuerverzinkt, mit systemgebundenem Befestigungsmitteln.

**39.01.0390 Lastverteiler mit Schutzmatte für Flachdach Fläche ca. 450 x 450 mm**
Lastverteiler mit Schutzmatte für Flachdach
Fläche ca. 450 x 450 mm
sonst wie vor beschrieben
Menge: 50,000 St

**39.01.0400 Lastverteiler mit Schutzmatte für Flachdach Fläche ca. 600 x 600 mm**
Lastverteiler mit Schutzmatte für Flachdach
Fläche ca. 600 x 600 mm
sonst wie vor beschrieben
Menge: 50,000 St

**39.01.0410 Bautenschutzmatten/-platten lose verlegt**
Bautenschutzmatten/-platten lose verlegt
als Schutzauflage über Dachbahnen
Dicke der Bautenschutzmatte min. 15 mm
einschließlich Rückbau und Entsorgung nach
Abschluss der Arbeiten
Menge: 50,000 m2

*Hinweis:  Leitbeschreibung - Form-/Profilstahlkonstruktion ****
*** Leitbeschreibung - Form-/Profilstahlkonstruktion ***
Form-/Profilstahlkonstruktion, für Stütz-, Hänge-, Trag- und Sonderbefestigung, schallentkoppelt gelagert, der rechnerische Nachweis der Tragfähigkeit ist auf Verlangen vorzulegen, zur Errichtung von Aufhänge- und Stützkonstruktion für Luftleitungen, Lüftungs- und Klimageräte, einschließlich Decken-/Mauerwerksbefestigung mit bauaufsichtlich zugelassenen Befestigungsmitteln.
Rohrbefestigungen einschließlich Montageschienen, Konsolen und Befestigungszubehör entsprechen den Kriterien der RAL-GZ 655.

**39.01.0420 Form-/Profilstahlkonstruktion verzinkt, leichte Ausführung bis 10 kg/m**
Form-/Profilstahlkonstruktion verzinkt,
leichte Ausführung bis 10 kg/m
für Stütz-, Hänge-, Trag- und Sonderbefestigung, einschließlich Befestigungsmaterial,
sonst wie vor beschrieben
Menge: 2000,000 kg

**39.01.0430 Form-/Profilstahlkonstruktion verzinkt, schwere Ausführung über 10 kg/m**
Form-/Profilstahlkonstruktion verzinkt,
schwere Ausführung über 10 kg/m
für Stütz-, Hänge-, Trag- und Sonderbefestigung, einschließlich Befestigungsmaterial,
sonst wie vor beschrieben
Menge: 2000,000 kg

**39.01.0440 Form-/Profilstahlkonstruktion feuerverzinkt, für Außenbereich,**
Form-/Profilstahlkonstruktion feuerverzinkt,
für Außenbereich,
Aufhänge- und Stützkonstruktion für Leitungen der Technischen Gebäudeausrüstung (TGA), korrosionsgeschützt,
sonst wie vor beschrieben.
Menge: 2000,000 kg

*Hinweis:  Leitbeschreibung - Montageschiene C-Profil ****
*** Leitbeschreibung - Montageschiene C-Profil ***
Montageschiene, C-Profilschiene (Ankerschiene) mit Lochung, aus verzinktem Stahl, für Stütz-, Hänge-, Trag- und Sonderbefestigung, einschließlich systemgebundener Befestigungsmittel für Befestigungskonstruktionen oder Rohrmontage sowie Kupplungen und Stirnteile.
Rohrbefestigungen einschließlich Montageschienen, Konsolen und Befestigungszubehör entsprechen den Kriterien der RAL-GZ 655.
Befestigung an Wand/Decke aus Beton bzw. Holzkonstruktion mit Gewindestäben oder mit bauaufsichtlich zugelassenen Dübeln. Der rechnerische Nachweis der Tragfähigkeit ist auf Verlangen vorzulegen.

**39.01.0450 C-Profilschiene (Ankerschiene) B/H ca. 30/30 mm**
C-Profilschiene (Ankerschiene) B/H  ca. 30/30 mm
sonst wie vor beschrieben
Menge: 200,000 m

**39.01.0460 C-Profilschiene (Ankerschiene) B/H ca. 40/40 mm**
C-Profilschiene (Ankerschiene) B/H  ca. 40/40 mm
sonst wie vor beschrieben
Menge: 200,000 m

**39.01.0470 C-Profilschiene (Ankerschiene) B/H ca. 40/80 mm**
C-Profilschiene (Ankerschiene) B/H  ca. 40/80 mm
sonst wie vor beschrieben
Menge: 150,000 m

**39.01.0480 C-Profilschiene (brandschutzgeprüft), Mindestbreite 40 mm,**
C-Profilschiene (brandschutzgeprüft), Mindestbreite 40 mm,
aus Stahl verzinkt, einschließlich Befestigungszubehör komplett, für Stütz-, Hänge-, Trag- und Sonderbefestigung, geprüft nach Brandschutzanforderungen der MLAR/ LAR/
RbALei, mit Prüfzeugnis, der rechnerische Nachweis der Tragfähigkeit ist auf Verlangen vorzulegen.
Menge: 200,000 m

**39.01.0490 Montageschiene Stahl feuerverzinkt für Außenbereich,**
Montageschiene Stahl feuerverzinkt für Außenbereich,
Profil 41/41
kaltgewalzt, sonst wie vor beschrieben
Menge: 200,000 m

*Hinweis:  Leitbeschreibung - Konsole ****
*** Leitbeschreibung - Konsole ***
Konsole mit Schienenprofil, feuerverzinkt, mit aufgeschweißter Grundplatte für die Erstellung von Kragarmen und Stielen; die Befestigung erfolgt direkt auf der Wand aus Beton/ Kalksandstein
Konsolen und Befestigungszubehör entsprechen den Kriterien der
RAL-GZ 655.

**39.01.0500 Konsole bis 600 mm**
Konsole bis 600 mm
sonst wie vor beschrieben
Menge: 10,000 St

**39.01.0510 Konsole bis 800 mm**
Konsole bis 800 mm
sonst wie vor beschrieben
Menge: 10,000 St

**39.01.0520 Konsole bis 1000 mm**
Konsole bis 1000 mm
sonst wie vor beschrieben
Menge: 20,000 St

*Hinweis:  Leitbeschreibung - Schalldämmung ****
*** Leitbeschreibung - Schalldämmung ***
Besondere Maßnahmen zur Schalldämmung von Luftleitungen in Wänden ohne Brandschutzanforderungen

Herstellen einer schalldämmenden Wand-/Deckendurchführung im vorhandenen Wand-/Deckendurchbruch für rechteckige/runde Luftleitungen aus nicht brennbarem Material wie z. B. Plattenmaterial aus synthetischem Kautschuk ca. 6 mm, Brandverhalten Klasse B2 nach DIN 4102-1, schwerentflammbar, Wand-/Deckendicke ca. 150 bis 350 mm.

**39.01.0530 schalldämmende Wanddurchführung größte Kantenlänge bis 500 mm**
schalldämmende Wanddurchführung
größte Kantenlänge bis 500 mm
sonst wie vor beschrieben
Menge: 10,000 St

**39.01.0540 schalldämmende Wanddurchführung größte Kantenlänge bis 1000 mm**
schalldämmende Wanddurchführung
größte Kantenlänge bis 1000 mm
sonst wie vor beschrieben
Menge: 10,000 St

**39.01.0550 schalldämmende Wanddurchführung größte Kantenlänge über 1000 mm**
schalldämmende Wanddurchführung
größte Kantenlänge über 1000 mm
sonst wie vor beschrieben
Menge: 10,000 St

**39.01.0560 schalldämmende Wanddurchführung rund Ø bis 200 mm**
schalldämmende Wanddurchführung
rund Ø bis 200 mm
sonst wie vor beschrieben
Menge: 20,000 St

**39.01.0570 schalldämmende Wanddurchführung rund Ø bis 450 mm**
schalldämmende Wanddurchführung
rund Ø bis 450 mm
sonst wie vor beschrieben
Menge: 20,000 St

*Hinweis:  Leitbeschreibung - Kernbohrungen ****
*** Leitbeschreibung - Kernbohrungen ***

Einrichten, Vorhalten für die Dauer der Bohrung sowie Abbau des Kernbohrgerätes für eine waagrechte bzw. senkrechte Bohrung.
Der Zeitaufwand für das Festlegen und Anzeichnen der Kernbohrungen in Absprache mit der Bauleitung vor Ort ist in die Position mit einzukalkulieren.

Lage:  im Gebäude
Bauteil:  Wände, Decken, Bodenplatte
Untergrund:  Stahlbetondecken und -wände bzw. Ziegelmauerwerk / Trockenbauwand
Bauteildicke:  bis 400 mm

Hinweis:
Es dürfen keine statisch tragenden Bauteile durchbohrt werden.
Das Gerät ist fachgerecht einschließlich aller erforderlichen Befestigungsmittel an dem zu bohrenden Bauteil zu befestigen.
Kernbohrungen in Stahlbetonwänden bzw. von oben durchbohrte Stahlbetondecken, einschließlich Absaugen des Oberflächenwassers und
Abtransport und Entsorgung des anfallenden Bauschutts bzw. des Bohrkernes.
Einschließlich Nebenarbeiten und Transport des Bohrgerätes innerhalb des Gebäudes bzw. der Baustelle.

**39.01.0580 Kernbohrdurchmesser bis 155 mm**
Kernbohrdurchmesser bis 155 mm
sonst wie vor beschrieben
Menge: 20,000 St

**39.01.0590 Zulage Kernlochbohrung, Durchmesser bis 155 mm Mehrpreis**
Zulage Kernlochbohrung, Durchmesser bis 155 mm
Mehrpreis
bei abweichender Wand-/Deckendicke je ± 1 cm
Menge: 10,000 cm

**39.01.0600 Kernbohrdurchmesser bis 185 mm**
Kernbohrdurchmesser bis 185 mm
sonst wie vor beschrieben
Menge: 20,000 St

**39.01.0610 Zulage Kernlochbohrung, Durchmesser bis 185 mm Mehrpreis**
Zulage Kernlochbohrung, Durchmesser bis 185 mm
Mehrpreis
bei abweichender Wand-/Deckendicke je ± 1 cm
Menge: 10,000 cm

**39.01.0620 Kernbohrdurchmesser bis 220 mm**
Kernbohrdurchmesser bis 220 mm
sonst wie vor beschrieben
Menge: 20,000 St

**39.01.0630 Zulage Kernlochbohrung, Durchmesser bis 220 mm Mehrpreis**
Zulage Kernlochbohrung, Durchmesser bis 220 mm
Mehrpreis
bei abweichender Wand-/Deckendicke je ± 1 cm
Menge: 10,000 cm

**39.01.0640 Kernbohrdurchmesser bis 250 mm**
Kernbohrdurchmesser bis 250 mm
sonst wie vor beschrieben
Menge: 20,000 St

**39.01.0650 Zulage Kernlochbohrung, Durchmesser bis 250 mm Mehrpreis**
Zulage Kernlochbohrung, Durchmesser bis 250 mm
Mehrpreis
bei abweichender Wand-/Deckendicke je ± 1 cm
Menge: 10,000 cm

**39.01.0660 Kernbohrdurchmesser bis 270 mm**
Kernbohrdurchmesser bis 270 mm
sonst wie vor beschrieben
Menge: 10,000 St

**39.01.0670 Zulage Kernlochbohrung, Durchmesser bis 270 mm, Mehrpreis**
Zulage Kernlochbohrung, Durchmesser bis 270 mm,
Mehrpreis
bei abweichender Wand-/Deckendicke je ± 1 cm
Menge: 10,000 cm

**39.01.0680 Kernbohrdurchmesser bis 300 mm**
Kernbohrdurchmesser bis 300 mm
sonst wie vor beschrieben
Menge: 10,000 St

**39.01.0690 Zulage Kernlochbohrung, Durchmesser bis 300 mm, Mehrpreis**
Zulage Kernlochbohrung, Durchmesser bis 300 mm,
Mehrpreis
bei abweichender Wand-/Deckendicke je ± 1 cm
Menge: 10,000 cm

**39.01.0700 Kernbohrdurchmesser bis 350 mm**
Kernbohrdurchmesser bis 350 mm
sonst wie vor beschrieben
Menge: 10,000 St

*Hinweis:  Leitbeschreibung - Bohrung durch Trockenbauwand ****
*** Leitbeschreibung - Bohrung durch Trockenbauwand ***
Bohrung durch Trockenbauwand in Abstimmung mit Architekt und Trockenbaufirma herstellen, einschließlich markieren/anzeichnen und passgenau erstellen.

**39.01.0710 Bohrung durch Trockenbauwand Ø bis 125 mm**
Bohrung durch Trockenbauwand Ø bis 125 mm
sonst wie vor beschrieben
Menge: 10,000 St

**39.01.0720 Bohrung durch Trockenbauwand Ø bis 155 mm**
Bohrung durch Trockenbauwand Ø bis 155 mm
sonst wie vor beschrieben
Menge: 10,000 St

**39.01.0730 Bohrung durch Trockenbauwand Ø bis 185 mm**
Bohrung durch Trockenbauwand Ø bis 185 mm
sonst wie vor beschrieben
Menge: 10,000 St

**39.01.0740 Bohrung durch Trockenbauwand Ø bis 220 mm**
Bohrung durch Trockenbauwand Ø bis 220 mm
sonst wie vor beschrieben
Menge: 10,000 St

**39.01.0750 Anzeichnen von Durchbrüchen,**
Anzeichnen von Durchbrüchen,
für die Erstellung des Durchbruchs durch ein anderes Gewerk
Menge: 100,000 St

**39.01.0760 Überprüfung der spezifischen Leckage in Deckenhohlräumen**
Überprüfung der spezifischen Leckage in Deckenhohlräumen
bei Räumen des Gesundheitswesens (OP-Räumen) Raumklasse I nach DIN EN 12 599.
Menge: 20,000 St

**39.01.0770 Einbau beigestellter Kanalrauchmelder**
Einbau beigestellter Kanalrauchmelder
Erstellen betriebsfertiger Anschlüsse durch anderen AN, Entsorgung der Verpackung durch den AN.
Menge: 28,000 St

#### 39.02 KG 439.4 Lufttechnische Anlagen / Stundenlohnarbeiten

*Hinweis:  Anmerkungstext - Stundenlohn****
*** Anmerkungstext - Stundenlohn***
Stundenlohnarbeiten werden nur vergütet, wenn der Auftraggeber diese zuvor schriftlich angeordnet hat.
Der Bieter erklärt, dass die nachfolgend angebotenen Stundenverrechnungssätze unter Beachtung der preisrechtlichen Vorschriften ermittelt wurden und unabhängig von der Anzahl der abgerechneten Stunden gelten. Die angebotenen Verrechnungssätze enthalten die Lohn- und Gehaltskosten und Gemeinkostenanteile einschließlich der Sozialkassenbeiträge und vermögenswirksamen Leistungen sowie die Lohn- und Gehaltsnebenkosten. Hierin sind auch die Auslösungen und Wegegelder enthalten. Erschwerniszuschläge werden nur gemäß geltender Tarifverträge anerkannt. Es werden nur die reinen Arbeitszeiten auf der Baustelle vergütet. Die Stundennachweise sind unter namentlicher Benennung und Angabe der Qualifikation wöchentlich einzureichen. Bei der Vorlage der Stundennachweise werden für Arbeitskräfte, die eine höherwertige Ausbildung haben als für die Arbeiten notwendig, lediglich die für diese Arbeiten notwendigen Stundensätze angerechnet.

*Hinweis:  Anmerkungstext - Stundenlohn Zuschläge ****
*** Anmerkungstext - Stundenlohn Zuschläge ***
Die nachfolgenden Zuschläge werden auf die Stundenlohnarbeiten und die in diesem Leistungsverzeichnis beschriebenen Regelleistungen aufgeschlagen für Tätigkeiten außerhalb der in den Vorbemerkungen beschriebenen Regelarbeitszeiten.
Die Zuschläge werden nur vergütet, wenn der Auftraggeber diese zuvor schriftlich angeordnet hat.
Der Bieter erklärt, dass die nachfolgend angebotenen Verrechnungssätze unter Beachtung der preisrechtlichen Vorschriften ermittelt wurden und unabhängig von der Anzahl der abgerechneten Stunden gelten. Die angebotenen Verrechnungssätze enthalten die Lohn- und Gehaltskosten und Gemeinkostenanteile einschließlich der Sozialkassenbeiträge und vermögenswirksamen Leistungen sowie die Lohn- und Gehaltsnebenkosten. Hierin sind auch die Auslösungen und Wegegelder enthalten. Erschwerniszuschläge werden nur gemäß geltender Tarifverträge anerkannt. Es werden nur die reinen Arbeitszeiten auf der Baustelle vergütet. Die Zuschlagsnachweise sind unter namentlicher Benennung und Angabe der Qualifikation wöchentlich einzureichen.

**39.02.0010 Techniker**
Techniker/Spezialmonteurstunde
(Richtmeister RLT, Engineering Entrauchung),
sonst wie vor beschrieben.
Menge: 24,000 h

**39.02.0020 Zuschlag TK 18.00-22.00 Uhr**
Zuschlag zu den Technikerstunden
bei Arbeiten zwischen 18:00 und 22:00 Uhr
Menge: 8,000 h

**39.02.0030 Zuschlag TK 22.00-6.00 Uhr**
Zuschlag zu den Technikerstunden
bei Arbeiten zwischen 22:00 und 6:00 Uhr
Menge: 8,000 h

**39.02.0040 Zuschlag TK an Samstagen**
Zuschlag zu den Technikerstunden
bei Arbeiten an Samstagen zwischen 6.00 und 18.00 Uhr
Menge: 24,000 h

**39.02.0050 Zuschlag TK an Sonn- u. Feiertagen**
Zuschlag zu den Technikerstunden
bei Arbeiten an Sonn- und Feiertagen
Menge: 8,000 h

**39.02.0060 Obermonteur**
Obermonteurstunde
sonst wie vor beschrieben.
Menge: 48,000 h

**39.02.0070 Zuschlag OM 18.00-22.00 Uhr**
Zuschlag zu den Obermonteurstunden
bei Arbeiten zwischen 18:00 und 22:00 Uhr
Menge: 16,000 h

**39.02.0080 Zuschlag OM 22.00-6.00 Uhr**
Zuschlag zu den Obermonteurstunden
bei Arbeiten zwischen 22:00 und 6:00 Uhr
Menge: 8,000 h

**39.02.0090 Zuschlag OM an Samstagen**
Zuschlag zu den Obermonteurstunden
bei Arbeiten an Samstagen zwischen 6.00 und 18.00 Uhr
Menge: 48,000 h

**39.02.0100 Zuschlag OM an Sonn- u. Feiertagen**
Zuschlag zu den Obermonteurstunden
bei Arbeiten an Sonn- und Feiertagen
Menge: 8,000 h

**39.02.0110 Monteurstunde**
Monteurstunde
(Verteilungen/Leitungsnetz, Anschlussdosen, Geräte),
sonst wie vor beschrieben.
Menge: 300,000 h

**39.02.0120 Zuschlag M 18.00-22.00 Uhr**
Zuschlag zu den Monteurstunden
bei Arbeiten zwischen 18:00 und 22:00 Uhr
Menge: 32,000 h

**39.02.0130 Zuschlag M 22.00-6.00 Uhr**
Zuschlag zu den Monteurstunden
bei Arbeiten zwischen 22:00 und 6:00 Uhr
Menge: 16,000 h

**39.02.0140 Zuschlag M an Samstagen**
Zuschlag zu den Monteurstunden
bei Arbeiten an Samstagen zwischen 6.00 und 18.00 Uhr
Menge: 96,000 h

**39.02.0150 Zuschlag M an Sonn- u. Feiertagen**
Zuschlag zu den Monteurstunden
bei Arbeiten an Sonn- und Feiertagen
Menge: 16,000 h

**39.02.0160 Helferstunde**
Helferstunde
sonst wie vor beschrieben.
Menge: 300,000 h

**39.02.0170 Zuschlag H 18.00-22.00 Uhr**
Zuschlag zu den Helferstunden
bei Arbeiten zwischen 18:00 und 22:00 Uhr
Menge: 32,000 h

**39.02.0180 Zuschlag H 22.00-6.00 Uhr**
Zuschlag zu den Helferstunden
bei Arbeiten zwischen 22:00 und 6:00 Uhr
Menge: 16,000 h

**39.02.0190 Zuschlag H an Samstagen**
Zuschlag zu den Helferstunden
bei Arbeiten an Samstagen zwischen 6.00 und 18.00 Uhr
Menge: 96,000 h

**39.02.0200 Zuschlag H an Sonn- u. Feiertagen**
Zuschlag zu den Helferstunden
bei Arbeiten an Sonn- und Feiertagen
Menge: 16,000 h

### 44 KG 440 Stark- und Schwachstromanlagen

#### 44.01 KG 444.2 Kabel und Leitungen

*Hinweis:  Anmerkungstext - Erschwerte Installationsbeding. Kabelzug ****
*** Anmerkungstext -  Erschwerte Installationsbeding. Kabelzug ***
Hinweis zur erschwerenden Montagesituation – Kabelzug zum Anschluss der Entrauchungsklappen
Die Kabelverlegung zum Anschluss der Entrauchungsklappen erfolgt nahezu vollständig im Installationsgeschoss (lichte Raumhöhe 1,80 m, achsweise Unterzüge mit 800 mm Höhe) sowie in Installationsschächten. Die daraus resultierenden erschwerenden Montagebedingungen – einschließlich eingeschränkter Bewegungsfreiheit, eingeschränktem Geräteeinsatz, erschwertem Materialtransport sowie einseitiger Zugänglichkeit in den Schächten – sind vom Bieter vollständig in den Einheitspreisen der nachfolgenden Positionen einzukalkulieren.
Nachträgliche Zuschläge oder Mehrforderungen aufgrund dieser Montagebedingungen werden nicht anerkannt.

*Hinweis:  Leitbeschreibung - Sicherheitskabel ****
*** Leitbeschreibung - Sicherheitskabel ***
Sicherheitskabel, mit Isolationserhalt 180 Minuten, halogenfrei nach VDE 0266 mit Zusatzprüfung in Anlehnung DIN 4102, Teil 12, Funktionserhalt größer als 90 Minuten, auf vorhandenen Kabelbahn verlegen, auf vorhandene Profilschienen mit Schellen verlegen bzw. in vorhandene Sammelhalter oder in Einzelschellen einschließlich Einzelschellen verlegen.

**44.01.0010 Sicherheitskabel 3 x 2,5 mm²**
Sicherheitskabel 3 x 2,5 mm²,
sonst wie vor beschrieben
Menge: 1100,000 m

**44.01.0020 Sicherheitskabel 5 x 2,5 mm²**
Sicherheitskabel 5 x 2,5 mm²,
sonst wie vor beschrieben
Menge: 1100,000 m

**44.01.0030 Sicherheitskabel 5 x 4 mm²**
Sicherheitskabel 5 x 4 mm²,
sonst wie vor beschrieben
Menge: 165,000 m

**44.01.0040 Sicherheitskabel 5 x 6 mm²**
Sicherheitskabel 5 x 6 mm²,
sonst wie vor beschrieben.
Menge: 155,000 m

#### 44.02 KG 444.3 Verlegesysteme

*Hinweis:  Leitbeschreibung - Funktionserhalt****
*** Leitbeschreibung - Funktionserhalt ***
Im Folgenden ist ein für den Funktionserhalt E30 bzw. E90 von elektrischen Kabelanlagen zugelassenes Verlegesystem einschließlich des systembedingten Zubehörs, wie Dübel, Schrauben usw., anzubieten. Insbesondere sind die Verlegevorschriften des Herstellers zu beachten. Die Kabelanlage muss nach DIN 4102, Teil 12, geprüft sein.

**44.02.0010 Sammelhalterung für 15 Leitg.**
Sammelhalterung für die Verlegung
von bis zu 15 Kabeln mit Funktionserhalt E30 bzw. E90,
Befestigungsabstand 800 bzw. 600 mm,
max. Belastbarkeit 6 bzw. 3 kg/m.
Menge: 1000,000 St

**44.02.0020 Profilschiene**
Profilschiene,
Stahl, sendzimirverzinkt, mit Schlaufenlochung, schwere Ausführung, zur Montage der nachfolgend beschriebenen BBS-Schellen und Langwannen, zur Verlegung von Kabeln mit Funktionserhalt E30 bzw. E90,
in Teillängen bis zu 0,5 m.
Menge: 300,000 m

*Hinweis:  Leitbeschreibung - Bügelschellen****
*** Leitbeschreibung - Bügelschellen ***
Bügelschellen (BBS-Schellen), für die Verlegung von Kabel mit Funktionserhalt E90, aus feuerverzinktem Stahl, für vorbeschriebene Steigetrassen und Profilschienen, einschl. Druck- und Gegenwannen

**44.02.0030 BBS-Schellen Spannweite 22 bis 28 mm,**
BBS-Schellen Spannweite 15 bis 22 mm,
sonst wie vor beschrieben.
Menge: 2500,000 St

#### 44.03 KG 449.2 Brandschutztechnische Maßnahmen

*Hinweis:  Leitbeschreibung - Zugentlastung ****
*** Leitbeschreibung - Zugentlastung ***
Zugentlastung für senkrechte Kabelverlegung für alle Kabeltypen und
die senkrechten Verlegesysteme, Funktionserhalt bis E90,
Innenhöhe 175 mm.

**44.03.0010 Zugentlastung für Steigetrasse bis 300 mm Breite**
Zugentlastung
für Steigetrasse bis 300 mm Breite,
sonst wie vor beschrieben.
Menge: 10,000 St

*Hinweis:  Leitbeschreibung - Plattenschott ****
*** Leitbeschreibung - Plattenschott ***
Plattenschott 90, Typ A, zum Einbau in Massivwände, leichte Trennwände und Massivdecken, bestehend aus 2 x 60 mm dicken Mineralwollplatten und einer wasser- und ölundurchlässigen Beschichtung, entsprechend der Herstellerangaben,
liefern und montieren.

**44.03.0020 Plattenschott für Öffnungsgrößen 0,02 - 0,05 m²,**
Plattenschott für Öffnungsgrößen 0,02 - 0,05 m²,
sonst wie vor beschrieben
Menge: 50,000 St

**44.03.0030 Plattenschott für Öffnungsgrößen 0,05 - 0,20 m²,**
Plattenschott für Öffnungsgrößen 0,05 - 0,20 m²,
sonst wie vor beschrieben
Menge: 20,000 St

*Hinweis:  Leitbeschreibung - Mörtelschott ****
*** Leitbeschreibung - Mörtelschott ***
Mörtelschott 90, Typ S zum Einbau in Massivwänden und -decken der Feuerwiderstandsklasse F90, zum Durchführen von Kabel- und Leitungen sowie Kabeltragekonstruktionen, Mörtelschottdicke:  min. 180 mm,
liefern und entsprechend der Herstellerangaben Öffnungen verschließen.

**44.03.0040 Öffnungsgrößen 0,05 m² - 0,20 m²,**
Öffnungsgrößen 0,05 m² - 0,20 m²,
sonst wie vor beschrieben
Menge: 10,000 St

**44.03.0050 Öffnungsgrößen 0,20 m² - 0,40 m²,**
Öffnungsgrößen 0,20 m² - 0,40 m²,
sonst wie vor beschrieben
Menge: 10,000 St

### 49 KG 490 Sonstige Maßnahmen für technische Anlagen

#### 49.01 KG 491 Baustelleneinrichtung

**49.01.0010 Vorhalten von Aufenthalts- und Lagerräumen**
Vorhalten von Aufenthalts- und Lagerräumen
(Räume innerhalb der Baustelle werden nicht zur Verfügung gestellt)

Einrichten der Baustelle mit entsprechenden Material- und Mannschaftscontainern entsprechend der Größe der Baustelle.
Zuweisung der Stellplätze durch die Bauleitung.
Eventuelle Erschwernisse bedingt durch die Objektgröße und Lage der Stellplätze sind zu berücksichtigen.
Diese Leistung ist für die gesamte Bauzeit vorzuhalten und zu kalkulieren, einschließlich der Räumung der Baustelle.
Menge: 1,000 psch

#### 49.02 KG 492 Gerüste

*Hinweis:  Leitbeschreibung - Arbeitsgerüst *** Arbeitsgerüst, Höhe über 2 m,*
*** Leitbeschreibung - Arbeitsgerüst ***
Arbeitsgerüst, Höhe über 2 m,
Ausführung entsprechend DIN EN 12810-1.

**49.02.0010 Fahrbares Gerüst, Aufbauen, Abbauen,**
Fahrbares Gerüst, Aufbauen, Abbauen,
Systemgerüst DIN EN 12810-1, Lastklasse 3 (2 kN/m2),
Höhenabstand der Gerüstlagen 2 m,
2 genutzte Gerüstlagen,
Höhe der obersten Gerüstlage 4 m,
Aufstellung im Gebäude.
Unter Berücksichtigung der gültigen Unfallverhütungsvorschriften anfahren, aufbauen, gegebenenfalls umsetzen und nach Fertigstellung der Montagearbeiten abfahren.

Grundeinsatzzeit:  8 Wochen je Bauabschnitt
Raumhöhe: 5,0
Menge: 3,000 St

**49.02.0020 Mehrpreis für vorgenanntes fahrbares Gerüst**
Mehrpreis für vorgenanntes fahrbares Gerüst
über die Grundeinsatzzeit von 8 Wochen hinaus.
Menge: 1,000 Wo

#### 49.03 KG 494 Abbruchmaßnahmen Lüftung

*Hinweis:  Anmerkungstext - Abbruch- und Rückbauarbeiten ****
*** Anmerkungstext - Abbruch- und Rückbauarbeiten ***

Die Vorgaben der VOB/C ATV DIN 18 459 "Abbruch- und Rückbauarbeiten" sind zu beachten!

Alle auszuführenden Abbrucharbeiten sind vor Arbeitsbeginn mit der Bauleitung festzulegen und erst anschließend durchzuführen.

Vor Beginn der Abbrucharbeiten sind sämtliche zu demontierenden Anlagenteile zu entleeren, druck- und spannungs- bzw. stromfrei zu schalten. Der Abbruch kann von Hand oder mit handgeführten Kleingeräten durchgeführt werden.
Beim Abtransport von demontierten Bauteilen ist darauf zu achten, dass keine Beschädigungen am Baukörper, Gewerkefremdeinrichtungen u. a. entstehen.

Die Ausführung der Abbbrucharbeiten hat erschütterungsarm DIN 4150, lärmarm, Lärmpegel max. 80 dB(A), staubarm, ohne Funkenfreisetzung, ohne Untergrundbeschädigung, ohne Wasserfreisetzung zu erfolgen.
Die zur Entsorgung aufgenommenen Stoffe sind zu sortieren, zu sammeln, im Behälter des AN zu lagern (Behältergröße nach Wahl des AN) und auf LKW des AN zu laden.

Die Entsorgung wird nur gegen Nachweis gesondert vergütet; Mengenermittlung nach Wiegekarte.

Beim Umgang mit schadstoffbelasteten Materialien sind die Vorschriften, die in der Gefahrstoffverordnung, den Arbeitsschutzbestimmungen und den Technischen Regeln für Gefahrstoffe (u. a. TRGS 519, 521 und 500) definiert sind, zu beachten.
Das Vermischen von belasteten und unbelasteten Abfällen ist verboten!

Die Verwertung und Beseitigung der Bau- und Abbruchabfälle hat unter Beachtung der einschlägigen gesetzlichen insbesondere abfallrechtlichen Bestimmungen sowie des Stands der Technik, einschließlich der zu erbringenden Nachweise zu erfolgen!

Sind schadstoffbelastete Abfälle angefallen, sind die Entsorgungsnachweise mit den zugehörigen Begleit- und Übernahmescheinen vorzulegen. Aus dem Nachweis muss der AVV-Abfallschlüssel, die Baustelle, Abfallmenge und das Abgabedatum ersichtlich sein.

Die o. g. Hinweise sind bei der Kalkulation der Einheitspreise zu beachten und werden nicht gesondert vergütet.

**49.03.0010 Abbruch Luftleitungen rund bis DN 315**
Abbruch Luftleitungen rund bis DN 315
sonst wie vor beschrieben
Menge: 20,000 m

**49.03.0020 Abbruch Luftleitungen rund DN 355 - 500**
Abbruch Luftleitungen rund DN 355 - 500
sonst wie vor beschrieben
Menge: 30,000 m

**49.03.0030 Abbruch Luftkanal / Formstücke Kantenlänge bis max. 500 mm**
Abbruch Luftkanal / Formstücke
Kantenlänge bis max. 500 mm
sonst wie vor beschrieben
Menge: 30,000 m2

**49.03.0040 Abbruch Luftkanal / Formstücke Kantenlänge 500 bis 1000 mm**
Abbruch Luftkanal / Formstücke
Kantenlänge 500 bis 1000 mm
sonst wie vor beschrieben
Menge: 50,000 m2

**49.03.0050 Abbruch Luftkanal / Formstücke Kantenlänge 1000 bis 1500 mm**
Abbruch Luftkanal / Formstücke
Kantenlänge 1000 bis 1500 mm
sonst wie vor beschrieben
Menge: 50,000 m2

**49.03.0060 Abbruch Luftkanal / Formstücke Kantenlänge 1500 bis 2000 mm**
Abbruch Luftkanal / Formstücke
Kantenlänge 1500 bis 2000 mm
sonst wie vor beschrieben
Menge: 50,000 m2

*Hinweis:  Leitbeschreibung - Rechteckkanal luftdicht verschließen ****
*** Leitbeschreibung - Rechteckkanal luftdicht verschließen ***
Rechteckkanal/Formteil aus verzinktem Stahl im Bestand, luftdicht verschließen mit Stahlblech verzinkt, Montage in Installationsgeschoss und in Ebene -3,
Montagehöhe über Gelände/Fußboden bis 4 m

**49.03.0070 Luftleitungen rund bis DN 315 luftdicht verschließen mit Stahlblech verzinkt**
Luftleitungen rund bis DN 315 luftdicht verschließen
mit Stahlblech verzinkt
sonst wie vor beschrieben.
Menge: 10,000 St

**49.03.0080 Luftleitungen rund DN 355 - 500 luftdicht verschließen mit Stahlblech verzinkt**
Luftleitungen rund DN 355 - 500 luftdicht verschließen
mit Stahlblech verzinkt
sonst wie vor beschrieben.
Menge: 10,000 St

**49.03.0090 Rechteckkanal/Formteil Kantenlänge bis 500 mm luftdicht verschließen**
Rechteckkanal/Formteil
Kantenlänge bis 500 mm luftdicht verschließen
mit Stahlblech verzinkt
sonst wie vor beschrieben.
Menge: 10,000 St

**49.03.0100 Rechteckkanal/Formteil Kantenlänge von 500 bis 1000 mm luftdicht verschließen**
Rechteckkanal/Formteil
Kantenlänge von 500 bis 1000 mm luftdicht verschließen
mit Stahlblech verzinkt
sonst wie vor beschrieben
Menge: 10,000 St

**49.03.0110 Rechteckkanal/Formteil Kantenlänge von 1000 bis 1500 mm luftdicht verschließen**
Rechteckkanal/Formteil
Kantenlänge von 1000 bis 1500 mm luftdicht verschließen
mit Stahlblech verzinkt
sonst wie vor beschrieben
Menge: 6,000 St

**49.03.0120 Rechteckkanal/Formteil Kantenlänge von 1500 bis 2000 mm luftdicht verschließen**
Rechteckkanal/Formteil
Kantenlänge von 1500 bis 2000 mm luftdicht verschließen
mit Stahlblech verzinkt
sonst wie vor beschrieben
Menge: 6,000 St

**49.03.0130 Rechteckkanal/Formteil Kantenlänge über 2000 mm luftdicht verschließen**
Rechteckkanal/Formteil
Kantenlänge über 2000 mm luftdicht verschließen
mit Stahlblech verzinkt
sonst wie vor beschrieben
Menge: 6,000 St

### 99 Teil 2 Wartung und Inspektion

#### 99.01 Wartung und Inspektion von Anlagen der Technischen Gebäudeausrüstung

*Hinweis:  Anmerkungstext - Wartungsverträge ****
*** Anmerkungstext - Wartungsverträge ***

Dem Angebot sind die Entwürfe der Wartungs- und Instandhaltungsverträge auf Grundlage der aktuellen AMEV-Richtlinien beizufügen!

Für nachfolgend aufgeführte Anlagen ist die Wartung und Inspektion nach aktuellem AMEV-Wartungsvertragsmuster anzubieten.

-  Lüftungs- Entrauchungsanlagen
-  Teilklimaanlagen

Die Wartungskosten sind auf Grundlage des Umfangs im Leistungsverzeichnis einzureichen.

Die Wartungskosten werden für die Ermittlung des wirtschaftlichsten Angebotes gewertet.

Die Wartungskosten werden in der Bewertung auf 5 Jahre hochgerechnet.

Der Bauherr behält sich das Recht vor, die Wartung aus der Beauftragung herauszunehmen und später separat zu beauftragen.

**99.01.0010 Wartung und Inspektion der Anlagen 1. UBA**
Wartung und Inspektion der Anlagen 1. UBA

Wartung und Inspektion für die Zeit während der Gewährleistung. Die Kosten sind pro Jahr anzugeben.
Menge: 5,000 Jr

**99.01.0020 Wartung und Inspektion der Anlagen 2. UBA**
Wartung und Inspektion der Anlagen 2. UBA

Wartung und Inspektion für die Zeit während der Gewährleistung. Die Kosten sind pro Jahr anzugeben.
Menge: 5,000 Jr

**99.01.0030 Wartung und Inspektion der Anlagen 3. UBA**
Wartung und Inspektion der Anlagen 3. UBA

Wartung und Inspektion für die Zeit während der Gewährleistung. Die Kosten sind pro Jahr anzugeben.
Menge: 5,000 Jr

*Hinweis: Angaben zu Mehr-/Minderpreisen Wartung Lüftungsinstallationen*
Angaben zu Mehr-/Minderpreisen Wartung Lüftungsinstallationen

Für die im vorliegenden Leistungsverzeichnis vorhandenen Bauteile sind die Einheitspreise anzugeben.

Bei Mengenabweichungen der installierten Komponenten gegenüber dem ausgeschriebenen Leistungsumfang kommen folgende Mehr-/Minderpreise je zu wartendem Bauteil zum Ansatz:

Mehr-/Minder-EP während der Gewährleistung

-  Brandschutzklappe  ....................................

-  Volumenstromregler  ....................................

-  Ventilator  ....................................

-  Filter, Filtersysteme  ....................................

USt %: 19,00
